# BH 7.BA Paket 2
Angebotsaufforderung (GAEB DA 2000 1.2, DA83)
Projekt: B_2025_2
Währung: EUR
Erstellt mit: GAEB Toolbox V3.3 G90 R20230829, iTWO_64 V25.0.650, 24.11.2025

## Zusätzlicher Text
Besondere Vertragsbedingungen Straßenbau
(Anlage 3)

I. Allgemeines
Bei Beginn der Arbeiten hat der AN an gut sichtbarer Stelle ein Firmenschild mit der Angabe von Anschrift und Telefonnummer aufzustellen. Der AN hat über den gesamten Bauzeitraum dafür zu sorgen, dass ggf. ausfallende Maschinen sofort ersetzt werden können. Motorangetriebene Geräte sowie hydraulische Anlagen und Fahrzeuge sind im ordnungsgemäßen Zustand zu halten.

Für Baumaßnahmen mit Dauer über ein Jahr wird eine Lohngleitung vereinbart. Maßgebend für die Dauer der Baumaßnahme sind die in der Aufforderung zur Angebotsabgabe festgesetzten Fristen. Die Lohngleitung wird über das Angebot "Lohngleitklausel" geregelt, die dann Bestandteil der Vergabeunterlagen und vom Bieter auszufüllen und abzugeben ist. Das Angebot "Lohngleitklausel" und die dazugehörigen Vertragsbedingungen werden in diesem Fall Vertragsbestandteil.

An das Leistungsverzeichnis anliegend befindet sich eine Liste für Hersteller und Lieferwerke. Diese ist vom Bieter auszufüllen.

II. Leistungsverzeichnis
  Die erforderlichen Vermessungsarbeiten und die Zustandserfassung der neu hergestellten Flächen und Anlagen einschl. Aufmaßzeichnungen und Massenermittlung sind vom AN mit der Schlussrechnung beizubringen.

  Die Zustandserfassung der neu hergestellten, sichtbaren Flächen und Anlagen und die dafür erforderlichen Vermessungsarbeiten nebst Aufmaßzeichnungen und Massenermittlung werden durch ein von der Stadt Hagen beauftragtes Ingenieurbüro oder dem Amt für Geoinformation und Liegenschaftskataster im Zuge weiterer für die Stadt Hagen erforderlicher Vermessungsarbeiten durchgeführt.
  Da die Leistungen als Nebenleistungen durch den AN zu erbringen sind, ist dies bei der Kalkulation in Abzug zu bringen.

III. Ausführungsfristen
Im Zuge der Angebotsprüfung hat der Bieter nach Aufforderung einen Bauzeitenplan, der die vom AG dargestellten Rahmenbedingungen und Abhängigkeiten enthält, vorzulegen. Der Bauzeitenplan ist somit übergreifend über alle Lose zu erstellen.
Vertragsbestandteil wird jedoch nur der Fertigstellungstermin sowie die zwingend einzuhaltenden Abfolgen/Abhängigkeiten im Bauablauf, die aus der Leistungsbeschreibung hervorgehen.

IV. Nebenangebote
Nebenangebote über die Verwendung von Recyclingmaterial als ungebundene Tragschicht bei Verkehrsflächen der Belastungsklassen Bk100 und Bk32 gem. RStO 2012 sind nicht zulässig und werden nicht gewertet. Nebenangebote über eine andere Bauweise als die des ausgeschriebenen Oberbaus sind nicht zulässig und werden nicht gewertet.

V. Vertragsstrafen
Abweichend von den Zusätzlichen Vertragsbedingungen des Wirtschaftsbetriebes Hagen wird keine Vertragsstrafe festgelegt.

VI. Kampfmittelräumdienst
  Dem Wirtschaftsbetrieb Hagen liegen keine Auskünfte über das Vorkommen von Verdachtsmomenten im Baufeld vor. Jedoch kann ein Vorkommen von Kampfmitteln nicht ausdrücklich ausgeschlossen werden, so dass die Arbeiten mit der entsprechenden Vorsicht auszuführen sind. Werden während der Bauarbeiten im Baubereich Kampfmittel gefunden, so sind die Arbeiten an der Fundstelle sofort einzustellen, die Fundstelle abzusperren und die Bauüberwachung sofort zu benachrichtigen.

  Die Kampfmittelabfrage hat einen Verdachtsmoment im Baufeld bzw. in unmittelbarer Umgebung des Baufeldes ergeben. Dieser wird vor Beginn der Baumaßnahme seitens des Kampfmittelräumdienstes untersucht.
  Ein Vorkommen von Kampfmitteln kann jedoch auch danach nicht ausdrücklich ausgeschlossen werden, so dass die Arbeiten mit der entsprechenden Vorsicht auszuführen sind. Werden während der Bauarbeiten im Baubereich Kampfmittel gefunden, so sind die Arbeiten an der Fundstelle sofort einzustellen, die Fundstelle abzusperren und die Bauüberwachung sofort zu benachrichtigen.

  Die Kampfmittelabfrage hat einen Verdachtsmoment im Baufeld bzw. in unmittelbarer Umgebung des Baufeldes ergeben. Dieser wird im Zuge der Baumaßnahme seitens des Kampfmittelräumdienstes untersucht. Die dafür erforderlichen Tiefbauarbeiten sind jedoch vom AN auszuführen. Die entsprechenden Arbeiten sind im Leistungsverzeichnis enthalten.
  Ein Vorkommen von Kampfmitteln kann jedoch auch danach nicht ausdrücklich ausgeschlossen werden, so dass die Arbeiten mit der entsprechenden Vorsicht auszuführen sind. Werden während der Bauarbeiten im Baubereich Kampfmittel gefunden, so sind die Arbeiten an der Fundstelle sofort einzustellen, die Fundstelle abzusperren und die Bauüberwachung sofort zu benachrichtigen.

Es sind die Empfehlungen der technischen Verwaltungsvorschrift für die Kampfmittelbeseitigung, insbesondere Anlage 1 des „Merkblatt für Baugrundeingriffe auf Flächen mit Kampfmittelverdacht ohne konkrete Gefahr“ zu beachten.

VII. Denkmalschutz
Bei Bodeneingriffen können Bodendenkmäler (Kultur- und/oder naturgeschichtliche Bodenfunde, d.h. Mauern, alte Gräber, Einzelfunde, Veränderungen und Verfärbungen in der natürlichen Bodenbeschaffenheit, Höhlen, Spalten, aber auch Zeugnisse tierischen und/oder pflanzlichen Lebens aus erdgeschichtlicher Zeit) entdeckt werden. Die Entdeckung von Bodendenkmälern ist der Gemeinde als Untere Denkmalbehörde und/oder dem Westfälischen Museum für Archäologie /Amt für Bodendenkmalpflege, Außenstelle Olpe unverzüglich anzuzeigen und die Entdeckungsstätte mindestens drei Werktage in unverändertem Zustand zu erhalten (§15 und 16 Denkmalschutzgesetz NRW), falls diese nicht vorher von den Denkmalschutzbehörden freigegeben wird. Der Landschaftsverband Westfalen-Lippe ist berechtigt, das Bodendenkmal zu bergen, auszuwerten und für wissenschaftliche Erforschung bis zu sechs Monate in Besitz zu nehmen (&16 Abs. 4 DSchG NW).

VIII. Öffentliches Grün
Zur Wahrung der Belange des Naturschutzes und der Landschaftspflege sind Bäume, Strauchwerk und Hecken grundsätzlich zu schonen. Rodungen sind nur nach vorheriger Anordnung der zuständigen Bauleitung des WBH und nach gemeinsamem Aufmaß vorzunehmen.

IX. Abrechnung

Die Abrechnung hat in mehreren komplett separaten Abschnitten zu erfolgen:

BH Eckeseyerstr. (Richtung HBF/ Wetter)  -  1 Rechnung
Straßenunterhaltung (Richtung HBF/ Wetter)  -  1Rechnung
BH Eckeseyerstr. (Ri. Boele-Markt)  -  1 Rechnung
BH Grimmestr. (Ri. HBF)  -  1 Rechnung
BH Grimmestr. (Ri. Eckesey)  -  1 Rechnung
BH Hameckestr. (Ri. HBF)  -  1 Rechnung
BH Hameckestr. (Ri. Eckesey)  -  1 Rechnung
BH Boelerstr. (Ri. Loxbaum)  -  1 Rechnung
BH Boelerstr. (Ri. Bathey)  -  1 Rechnung
BH Houbenstr. (Ri. Eckesey)  -  1 Rechnung
BH Houbenstr. (Ri. Höing)  -  1 Rechnung
Fußgängerüberweg  (Alexanderstr.)  -  1 Rechnung

Der Mehraufwand für die Abrechnung wird nicht vergütet und ist in die Einheitspreise mit einzukalkulieren.

Lieferscheine, die nicht im Original vorliegen und nicht in den Bautageberichten vermerkt sind, werden bei der Abrechnung nicht als Materialnachweis anerkannt.

Sollte eine Position in einem Abschnitt fehlen, ist diese, falls in einem anderen Los vorhanden, mit dem zugehörigen Einheitspreis zu übertragen.

Der Anspruch auf Schlusszahlung wird gem. § 16 Abs. 3 VOB/B auf 60 Kalendertage nach Zugang der Schlussrechnung festgesetzt.

X. Sonstiges
Zusätzlich werden die folgenden Regelwerke in der aktuellen Ausgabe als Vertragsbestandteil vereinbart:

BaustellV 1998  Verordnung über Sicherheit und Gesundheitsschutz auf Baustellen

RAP Stra 2015  Richtlinien für die Anerkennung von Prüfstellen für Baustoffe und Baustoffgemische im Straßenbau

RAS-LP 4  Richtlinien für die Anlage von Straßen, Teil: Landschaftspflege, Abschnitt 4: Schutz von Bäumen, Vegetationsbeständen und Tieren bei Baumaßnahmen

RASt 2006  Richtlinien für die Anlage von Stadtstraßen

RiLSA 2015  Richtlinien für Lichtsignalanlagen

RiStWag 2016  Richtlinien für bautechnische Maßnahmen an Straßen in Wasserschutzgebieten

RLS 2019  Richtlinien für den Lärmschutz an Straßen

RMS 1993/1980  Richtlinien für die Markierung von Straßen

RSA 2021  Richtlinien für die Sicherung von Arbeitsstätten an Straßen

RStO 12/24  Richtlinien für die Standardisierung des Oberbaus von Verkehrsflächen

RuVa-StB 2001  Richtlinien für die umweltverträgliche Verwertung von Ausbaustoffen mit teer-/ pechtypischen Bestandteilen sowie für die Verwertung von Ausbauasphalt im Straßenbau

ZTV A-StB 2012  Zusätzlichen Technischen Vertragsbedingungen und Richtlinien für Aufgrabungen in Verkehrsflächen

ZTV Asphalt-StB 2007/2013  Zusätzlichen Technischen Vertragsbedingungen und Richtlinien für den Bau von Verkehrsflächenbefestigungen aus Asphalt

ZTV Baum-StB 2004  Zusätzlichen technischen Vertragsbedingungen und Richtlinien für Baumpflegearbeiten im Straßenbau

ZTV BEA-StB 2009/2013  Zusätzlichen Technischen Vertragsbedingungen und Richtlinien für die Bauliche Erhaltung von Verkehrsflächenbefestigungen - Asphaltbauweise

ZTV BEB-StB 2015  Zusätzlichen Technischen Vertragsbedingungen und Richtlinien für die bauliche Erhaltung von Verkehrsflächen - Betonbauweisen

ZTV Beton-StB 2007  Zusätzlichen Technischen Vertragsbedingungen und Richtlinien für den Bau von Fahrbahndecken aus Beton

ZTV E-StB 2009  Zusätzlichen Technischen Vertragsbedingungen und Richtlinien für Erdarbeiten im Straßenbau

ZTV Ew-StB 2014  Zusätzlichen Technischen Vertragsbedingungen und Richtlinien für den Bau von Entwässerungseinrichtungen im Straßenbau

ZTV Fug-Stb 2015  Zusätzlichen Technischen Vertragsbedingungen und Richtlinien für Fugen in Verkehrsflächen

ZTV ING 2022  Zusätzlichen Technischen Vertragsbedingungen und Richtlinien für Ingenieurbauten

ZTV La-StB 2018  Zusätzlichen Technischen Vertragsbedingungen und Richtlinien für Landschaftsbauarbeiten im Straßenbau

ZTV LW 2016  Zusätzlichen Technischen Vertragsbedingungen und Richtlinien für ländliche Wege

ZTV M 2013  Zusätzlichen Technischen Vertragsbedingungen und Richtlinien für Markierungen auf Straßen

ZTV Pflaster-StB 2020  Zusätzlichen Technischen Vertragsbedingungen und Richtlinien für den Bau von Pflasterdecken und Plattenbelägen

ZTV SA 1997/2001  Zusätzlichen Technischen Vertragsbedingungen und Richtlinien für Sicherungsarbeiten an Arbeitsstellen an Straßen

ZTV SoB-StB 2020  Zusätzlichen Technischen Vertragsbedingungen und Richtlinien für den Bau von Schichten ohne Bindemittel im Straßenbau

ZTV T-StB 1995/2002  Zusätzlichen Technischen Vertragsbedingungen und Richtlinien für Tragschichten im Straßenbau

XI. Homogenbereiche:  Regelungen der VOB C nach der VOB 2019
  Homogenbereich A:  Auffüllungen mit:
        - Körnung: 0/32 - 0/45
        - Materialklasse bis RC-2

  Homogenbereich B:  Auffüllungen mit:
        - Körnung: 0/45 - 0/56
        - Materialklasse bis RC-2

  Homogenbereich C:  Boden gem. ehem. Bodenklasse 3 -5, DIN 18300
        - Materialklasse bis BM-F3

## Zusätzlicher Text
Leistungsbeschreibung
(Anlage 4)

I. Allgemeines

Diese Ausschreibung ist ein Teil des 7. Bauabschnittes zum barrierefreien Umbau von insgesamt 37 Bushaltestellen in der Stadt Hagen. Die Umbaumaßnahmen wurden aufgeteilt in fünf Teilpakete mit Größenordnungen von drei  bis zu zehn umzubauenden Haltestellen. Ein Bieter kann den Zuschlag für mehrere Teilpakete erhalten, sofern er die technische und personelle Leistungsfähigkeit seines Unternehmens in Bezug auf die parallele Durchführung der einzelnen Pakete nachweisen kann. Die jeweiligen Ausführungsfristen sind zu beachten. Der Nachweis ist nach besonderer Aufforderung zu erbringen.

a) Beschreibung der Baustellen

Die Stadt Hagen beabsichtigt den barrierefreien Umbau von zehn Bushaltestellen im Stadtgebiet. Die umzubauenden Haltestellen befinden sich an der Boelerstraße, Freiligrathstraße, Alexanderstraße und der Schwerterstraße.

Die Haltestelle "Boelerstraße" Fahrtrichtung Loxbaum in der Boelerstraße ist derzeit als Busbucht, nicht barrierefrei, ausgebaut. Es fehlen ein erhöhter Busbordstein sowie das taktile Leitsystem. Ein Fahrgastunterstand ist nicht vorhanden.
Die Haltestelle, wird zur  Fahrbahnrandhaltestelle, barrierefrei, ausgebaut. Die bestehende Busbucht wird  zurückgebaut und die Wartefläche um ca. drei Meter in Richtung Fahrbahn verschoben. Es werden Buskapsteine für den Einsatz von Niederflurbussen und taktile Hilfen eingebaut. Ein neuer Fahrgastunterstand incl. Sitzgelegenheit, Fahrplan und Beleuchtung sowie ein neuer Mülleimer komplettieren die Haltestelle. Auf der Fläche der zurückgebauten Busbucht entstehen vor und hinter dem Haltesteig noch jeweils zwei Parkbuchten.

Die Haltestelle "Boelerstraße" in Fahrtrichtung Bathey in der Alexanderstraße ist in einen Parkstreifen als "Busbucht" ausgebaut. Ein erhöhter Busbordstein sowie das taktile Leitsystem und ein Fahrgastunterstand fehlen.

Die Haltestelle wird zur Fahrbahnrandhaltestelle, barrierefrei, ausgebaut. Der Parkstreifen wird an dieser Stelle zurückgebaut und die Wartefläche um ca. zwei Meter in Richtung Fahrbahn verschoben. Es werden Buskapsteine für den Einsatz von Niederflurbussen und taktile Hilfen eingebaut. Die Entwässerung wird entsprechend angepasst. Ein neuer Fahrgastunterstand incl. Sitzgelegenheit, Fahrplan und Beleuchtung wird errichtet. Weiterhin wird ein neuer Mülleimer
aufgestellt.

Die Haltestelle "Eckeseyer Straße" in Fahrtrichtung Boele-Markt in der Schwerterstraße ist als Fahrbahnrandhaltestelle ausgebaut. Es fehlen ein erhöhter Busbordstein sowie das taktile Leitsystem. Eine zeitgemäße Wartehalle ist vorhanden.
Die Haltestelle Eckeseyer Str. wird in Fahrtrichtung Boele Markt barrierefrei ausgebaut. Es werden Buskapsteine für den Einsatz von Niederflurbussen und taktile Hilfen eingebaut. Der bestehende Fahrgastunterstand bleibt erhalten. Es wird ein neues Haltestellenschild sowie ein neuer Mülleimer angebracht. Es wird zudem ein DFI-Anzeiger (Dynamischer Fahrgastinformationsanzeiger) durch Dritte aufgestellt.

Die Haltestelle Eckeseyer Str., Richtung Hbf./Wetter ist als Fahrbahnrandhaltestelle
ausgebaut. Die Haltestelle ist bisher nicht barrierefrei ausgebaut, es fehlen ein erhöhter Buskapstein und das taktile Leitsystem. Ein alter, nicht mehr zeitgemäßer Fahrgastunterstand ist vorhanden.
Die Haltestelle wird ebenfalls barrierefrei ausgebaut und mit taktilen Elementen und Buskapsteinen ausgestattet.
Der bestehende Fahrgastunterstand, der sich derzeit auf einem Fremdgrundstück, innerhalb eines Grünstreifens, befindet, wird zurückgebaut. Ein neuer großer Fahrgastunterstand incl. Sitzgelegenheit, Fahrplan und Beleuchtung wird innerhalb der Gehwegfläche errichtet. Der Grünstreifen wird per neuer Bepflanzung geschlossen, bis auf einen neuen zwei Meter breiten Zugang zum angrenzenden Parkplatz. Es erfolgt die Anbringung eines neuen Haltestellenschildes sowie eines neuen Mülleimers. Es wird zudem ein DFI-Anzeiger durch Dritte aufgestellt.

Die Haltestelle Grimmestr., Richtung Hauptbahnhof ist aktuell als Fahrbahnrandhaltestelle ausgebaut. Es fehlen ein erhöhter Busbordstein, sowie das taktile Leitsystem. Ein moderner Fahrgastunterstand ist vorhanden.

Die Haltestelle Grimmestr., wird barrierefrei, mit einem erhöhten Buskapstein für den Einsatz von Niederflurbussen und taktilen Elementen, ausgebaut. Der vorhandene Fahrgastunterstand bleibt erhalten. Es wird ein neuer Mülleimer aufgestellt.

Die Haltestelle Grimmestr., Richtung Eckesey ist aktuell als Fahrbahnrandhaltestelle ausgebaut. Es fehlen ein erhöhter Busbordstein, sowie das taktile Leitsystem und ein Fahrgastunterstand.

Die Haltestelle wird ebenfalls mit einem erhöhten Buskapstein für den Einsatz von Niederflurbussen und taktilen Elementen ausgestattet. Ein Fahrgastunterstand kann aufgrund der örtlichen Begebenheiten nicht aufgestellt werden. Ein neuer Mülleimer wird aufgestellt.

Die Haltestelle Hameckestr., Richtung Hauptbahnhof ist aktuell als Fahrbahnrandhaltestelle ausgebaut. Es fehlen ein erhöhter Busbordstein, sowie das taktile Leitsystem und ein Fahrgastunterstand.
Die Haltestelle wird barrierefrei, mit einem erhöhten Buskapstein für den Einsatz von Niederflurbussen und taktilen Elementen ausgestattet. Aufgrund der Erhöhung der Bordanlage muss die Entwässerung angepasst werden. Es wird ein moderner Fahrgastunterstand incl. Sitzgelegenheit, Fahrplan und Beleuchtung sowie ein neuer Mülleimer aufgestellt.

Die Haltestelle Hameckestr., Richtung Eckesey ist aktuell als Fahrbahnrandhaltestelle ausgebaut. Es fehlen ein erhöhter Busbordstein, sowie das taktile Leitsystem. Ein moderner Fahrgastunterstand ist vorhanden.
Die Haltestelle wird barrierefrei, mit einem erhöhten Buskapstein für den Einsatz von Niederflurbussen und taktilen Elementen ausgestattet. Der vorhandene Fahrgastunterstand bleibt erhalten. Es wird ein neuer Mülleimer angebracht.
Aufgrund von Zufahrten im Bereich der Haltesteige können die taktilen Elemente am
Bord jeweils nur auf einer Länge von 13 m eingebaut werden.

Die Haltestelle Houbenstr., Richtung Höing, ist derzeit in einen Parkstreifen integriert. Es fehlen ein erhöhter Busbordstein sowie das taktile Leitsystem.
Ein alter, nicht mehr zeitgemäßer Fahrgastunterstand, ist vorhanden.

Die Haltestelle Houbenstr., wird zur Fahrbahnrandhaltestelle umgestaltet. Hierzu wird die Haltestelle um ca. zwei Meter in Richtung Fahrbahn erweitert. Die Haltestelle erhält einen erhöhten Buskapstein sowie taktile Elemente für den Einsatz von Niederflurbussen. Es wird ein großer neuer Fahrgastunterstand incl. Sitzgelegenheit, Fahrplan und Beleuchtung sowie ein neuer Mülleimer errichtet.

Die Haltestelle Houbenstr., Richtung Eckesey, ist als Fahrbahnrandhaltestelle ausgebaut. Es fehlen ein erhöhter Busbordstein sowie das taktile Leitsystem.
Ein alter, nicht mehr zeitgemäßer Fahrgastunterstand, ist vorhanden.

Die Haltestelle, soll mit einem erhöhten Buskapstein und mit taktilen Elementen, für den Einsatz von Niederflurbussen ausgestattet werden. Es wird ein neuer Fahrgastunterstand incl. Sitzgelegenheit, Fahrplan und Beleuchtung durch Dritte aufgestellt. Der Haltesteig erhält außerdem einen neuen Mülleimer.
Die bestehende Querungshilfe, die sich in unmittelbarer Nähe zu den Haltesteigen befindet soll im Zuge dieser Maßnahme ebenfalls barrierefrei umgebaut werden, um den Fahrgästen eine leichte und sichere Querung der stark befahrenen Alexanderstraße zu ermöglichen.

Bei Einschränkungen im Bereich von Zufahrten und Hauszugängen, usw. während der Bauausführung an den jeweiligen Haltestellen sind die Anlieger seitens den AN durch Informationsschreiben  vorab über die Baumaßnahme und Einschränkungen zu informieren.

Es können über das jeweilige Baufeld hinaus keine Lagerflächen vom AG zur Verfügung gestellt werden. Die Erkundung und Beschaffung von Lager- und Arbeitsplätzen, Zufahrtswegen, Wasser- und Stromanschlüssen sind Sache des AN.

Zur Verlegung der tatktilen Elemente ist das beigefügte "aktualisierte Musterblatt"  Stand: 21.10.2024 zu beachten und anzuwenden und nicht die auf den Ausbauplänen zu erkennendenalten Musterblätter!

b) Lage der Baumaßnahmen

Baumaßnahme:  BH  Eckeseyerstr (Beide Fahrtrichtungen)
Stadtteil:  Eckesey

Baumaßnahme:  BH  Grimmestraße (Beide Fahrtrichtungen)
Stadtteil:  Boelerheide

Baumaßnahme:  BH  Hameckestraße (Beide Fahrtrichtungen)
Stadtteil:  Boelerheide

Baumaßnahme:  BH  Boelerstraße (Fahrtrichtung Loxbaum)
Stadtteil:  Altenhagen

Baumaßnahme:  BH  Boelerstraße (Fahrtrichtung Bathey)
Stadtteil:  Altenhagen

Baumaßnahme:  BH  Houbenstraße ( Beide Fahrtrichtungen)
Stadtteil:  Altenhagen

Die Erkundung und Beschaffung von Lager- und Arbeitsplätzen, Zufahrtswegen, Wasser- und Stromanschlüssen sind Sache des AN.

II. Wesentliche Arbeiten

a) Straßenbauarbeiten
Die Oberflächen der Bushaltestellen werden barrierefrei umgestaltet. Es handelt sich im Wesentlichen um den Austausch von Bordanlagen und Pflasterarbeiten, bei denen die Befestigung der Oberflächen durch das Einbringen taktiler Leitelemente umgestaltet wird. Für das Einbringen der Leitelemente wird das höhenmäßige Regulieren der darunter liegenden Tragschicht notwendig. Der angrenzende Plattenbelag bzw. Asphalt ist somit flächig aufzunehmen und später durch neue Platten zu verlegen bzw. zu ersetzen. Intakte Platten sind zu säubern und auf Paletten gestapelt zu einem Bauhof des Auftraggebers zu transportieren. Es handelt sich dabei um die Bauhöfe Eilpe (Eilper Str. 132-136, 58091 Hagen) und Hohenlimburg (Elseyer Str. 71, 58119 Hagen). Der Transport hat auf Paletten zu erfolgen, ein Austausch der Paletten erfolgt nicht. Kosten werden nicht erstattet.

Die Fahrbahn wird nicht erneuert. Lediglich die für die neue Bordsteinflucht und Rinnen benötigten Arbeitsräume sind in den entsprechenden Mächtigkeiten wieder herzustellen.

Im Bereich der Haltestelle "Eckeseyer Straße" soll die Asphaltdecke aufgrund vorhandener Spurrillen bis zur Fahrbahnmitte gefräst und eine neue Deckschicht hergestellt werden. Die Kosten hierfür trägt anteilig die Straßenunterhaltung, sodass für diese Leistungen eine separate Rechnung zu stellen ist.

Außerdem ist in der Alexanderstr. im Bereich der Straße "Zur Heide", ein FGÜ barrierefrei auszubauen.

b) Kanalbauarbeiten
Es sind keine Kanalbauarbeiten geplant.

c) Arbeiten der Versorgungsträger
  Alte "Riechkappen" der Gasversorgungsanlage können in Abstimmung mit der Enervie entfernt  werden. Die Abstimmung und Koordinierung mit dem Versorger sind Aufgabe des AN.

Ansonsten sind abgesehen von Regulierungsarbeiten an Kabelschächten, Schiebern u.ä. sind keine Arbeiten der Versorgungsträger vorgesehen.

Der AN hat sich vor Beginn der Arbeiten bei sämtlichen Versorgungsträgern über die Lage der vorhandenen Leitungen zu erkundigen. Die Kosten dafür werden nicht gesondert vergütet.
Für alle entstandenen Beschädigungen oder Zerstörungen von vorhandenen Leitungen, unabhängig ob ihre Existenz bekannt oder unbekannt war, haftet der AN in vollem Umfang gegenüber den Versorgungsträgern und Dritten unter Ausschluss des Einwandes aus § 831 BGB. Der AG ist berechtigt, die Ansprüche geltend zu machen, insbesondere die erforderlichen Beträge einzubehalten und dem Eigentümer der Leitungen zu erstatten.

d) Verkehrsbetriebe
Die Verkehrsbetriebe (Hagener Straßenbahn, Herr Wolff, Tel.: 0163/2087257) sind mit einer Vorlaufzeit von mind. 2 Wochen über den Baubeginn und evtl. Einschränkungen zu unterrichten.
Änderungen des Baufeldes entsprechend des Baufortschrittes sind den Verkehrsbetrieben ebenfalls anzuzeigen.

III. Bauablauf

Folgende Fristen werden für den Beginn und die Fertigstellung der Leistungen festgesetzt:

Beginn der Baumaßnahmen: sofort nach Auftragserteilung

Fertigstellung der Baumaßnahme:

- BH Eckeseyerstraße (beide Seiten)  innerhalb 6 Wochen nach Baubeginn
- BH Grimmestraße (beide Seiten)  innerhalb 4 Wochen nach Baubeginn
- BH Hameckestraße (beide Seiten)  innerhalb 5 Wochen nach Baubeginn
- BH Boelerstraße (beide Seiten)  innerhalb 8 Wochen nach Baubeginn
- BH Houbenstraße (beide Seiten)  innerhalb 6 Wochen nach Baubeginn

Eine begonnene Maßnahme ist ohne Unterbrechung unverzüglich und ohne Verzögerungen in einem Arbeitsschritt durchzuführen.

Für die festgelegten Fristen gilt der vom AN, nach besonderer Aufforderung durch den AG, vor Auftragserteilung abzugebende Bauzeitenplan.

IV. Verkehrsführung

Die Verkehrsführung ist gem. RSA und ASR und der noch zu beantragenden straßenverkehrlichen Anordnung der Straßenverkehrsbehörde der Stadt Hagen ausführen. Die  Auflagen der Straßenverkehrsbehörde sind beigefügt und dienen als Kalkualtionshilfe:

Arbeiten: barrierefreier Ausbau mehrerer Bushaltestellen

Zur Durchführung der o.g. Arbeiten werden gem. § 45 StVO folgende Auflagen angeordnet:

Folgende Bushaltestellen werden ausgebaut: Eckeseyerstraße / Schwerter Straße (2 x), Grimmestraße / Freiligrathstraße (2x), Hameckestraße / Freiligrathstraße (2x), Boelerstraße / Boelerstraße (1x), Boelerstraße / Alexanderstraße (1x), Houbenstraße / Alexanderstraße (2x).

Die Bauarbeiten werden mit Hilfe einer halbseitigen Sperrung durchgeführt.

  Die Bushaltestelle Houbenstr. (stadtauswärts) auf der Alexander Straße ist mit einer LSA nach RSA-21 einzurichten und zu beschildern.
  Des Weiteren wird der Gehweg gesperrt und die Fußgänger mit entsprechender Beschilderung auf die andere Gehwegseite herübergeleitet. Ggf. ist der Bordstein hierzu anzurampen.
  Die Geschwindigkeit ist auf 30 km/h zu reduzieren.

  Die Bushaltestelle Houbenstraße (stadteinwärts) auf der Alexanderstraße ist mit einer halbseitigen Sperrung der Fahrbahn nach RSA-21 einzurichten und zu beschildern.
  Des Weiteren wird die Straße "Zur Heide" gesperrt und der Verkehr mit entsprechender Beschilderung über die Straße "Pfefferstück" umgeleitet.
  Die Geschwindigkeit ist auf 30 km/h zu reduzieren.

  Die Bushaltestelle Eckeseyerstr. (stadteinwärts) auf der Schwerterstraße sowie die Asphaltarbeiten für die Straßenunterhaltung sind mit einer halbseitigen Sperrung der Fahrbahn nach RSA-21 einzurichten und zu beschildern. Es ist eine Restfahrbahnbreite von mind. 3,00 m einzuhalten. Des Weiteren wird der Gehweg gesperrt. Die Fußgänger können über die ortsfesten Fußgänger-Lichtsignalanlagen auf die andere Gehwegseite geführt werden. Die Geschwindigkeit ist auf 30 km/h zu reduzieren.

  Die Bushaltestelle Eckeseyerstr. (stadtauswärts) auf der Schwerterstraße ist mit einer halbseitigen Sperrung der Fahrbahn nach RSA-21 einzurichten und zu beschildern. Des Weiteren wird der Gehweg gesperrt und die Fußgänger über die ortsfesten Fußgänger-Lichtsignalanlagen auf die andere Gehwegseite geführt. Die Geschwindigkeit ist auf 30 km/h zu reduzieren.

  Die Bushaltestelle Hameckestraße (stadteinwärts/ - auswärts) auf der Freiligrathstraße ist mit einer halbseitigen Sperrung der Fahrbahn nach RSA-21 einzurichten und zu beschildern. Des Weiteren wird der Gehweg gesperrt und die Fußgänger mit entsprechender Beschilderung auf die andere Gehwegseite herübergeleitet. Ggf. ist der Bordstein hierzu anzurampen. Die Geschwindigkeit ist auf 30 km/h zu reduzieren.

  Die Bushaltestelle Grimmestraße (stadteinwärts/ - auswärts) auf der Freiligrathstraße ist mit einer halbseitigen Sperrung der Fahrbahn nach RSA-21 einzurichten und zu beschildern. Des Weiteren wird der Gehweg gesperrt und die Fußgänger mit entsprechender Beschilderung auf die andere Gehwegseite herübergeleitet. Ggf. ist der Bordstein hierzu anzurampen. Die Geschwindigkeit ist auf 30 km/h zu reduzieren.

  Bei der Bushaltestelle Boelerstraße (stadtauswärts) auf der Alexanderstraße ist die Sperrung des gegenüberliegenden Parkstreifens in Höhe der Bushaltestelle notwendig, sodass der Verkehr nur noch einspurig in jede Richtung geführt werden kann. Die Linksabbieger-Spur in die Boelerstr. ist einzuziehen! Die Geschwindigkeit ist auf 30 km/h zu reduzieren.

  Bei der Bushaltestelle Boelerstraße (stadtauswärts) auf der Boelerstraße ist mit einer LSA nach RSA-21 einzurichten und zu beschildern!
  Die Geschwindigkeit ist auf 30 km/h zu reduzieren.

Die nötige Verkehrsführung ist den baulichen Gegebenheiten der einzelnen Baumaßnahmen individuell anzupassen.

Die Hagener Straßenbahn AG ist min. 14 Tage vor Ausbau der einzelnen Bushaltestellen zu informieren, welche Haltestelle an welchem Standort ausgebaut werden soll. Ansprechpartner ist in diesen Fällen Herr Wolff, Tel. 02331 - 208 257. Mit Herrn Wolff ist abzustimmen, an welchem Standort die Ersatzbushaltestellen errichtet werden sollen (Einrichtung einer ca. 20 m langen Haltverbotszone).

Um den Gehweg umzugestalten, muss dieser an allen Standorten für Fußgänger gesperrt und entweder ein Fußgängernotweg in der Fahrbahn eingerichtet werden oder der Fußgänger in einer Tempo 30-Zone oder in verkehrsberuhigten Bereichen mit entsprechender Beschilderung auf die andere Gehwegseite herübergleitet werden. Der Gehweg ist auf beiden Seiten der Baustelle mit einer Absperrschranke zu versperren und entsprechend der StVO zu beschildern. Zusätzlich sind Beschilderungen anzubringen, welche die Fußgänger auffordern, den eingerichteten Fußgängernotweg oder die andere Gehwegseite zu benutzen.

Bei der Umgestaltung der aufgeführten Bushaltestellen sollte immer Begegnungsverkehr in allen Straßen möglich sein. Um dies zu gewährleisten, müssen Fahrbahnrestbreiten von mindestens 6,00 m eingehalten werden. Bei einer halbseitigen Sperrung sind Fahrbahnrestbreiten von 3,00 m einzuhalten.

Falls erforderlich, muss in einigen Baustellen vorab eine Haltverbotszone eingerichtet werden. Zu diesem Zweck müssen die Verkehrszeichen (VZ) 283-10/20/30 StVO drei Werktage vor Beginn der Bauarbeiten gut sichtbar in Hochaufstellung aufgestellt und mit einem Zusatzschild versehen werden, aus dem eindeutig die zeitliche Gültigkeit der Haltverbotszone hervorgeht. Ist ein Park- oder Seitenstreifen vorhanden, muss unter jedem Haltverbotsschild das
Zusatzzeichen 1060-31 StVO angebracht werden, damit die Haltverbotszone auch Gültigkeit auf dem Park- oder Seitenstreifen erlangt.

Mit VZ 123, 121-10/20 und 133 StVO ist in allen Baustellen immer in beide Fahrtrichtungen auf die Baustelle hinzuweisen. Eventuell müssen zusätzlich die VZ 208/308 StVO für die Gegenverkehrsbeschilderung aufgestellt werden.

Der Wirtschaftsbetrieb Hagen ist verpflichtet, rechtzeitig vor Baubeginn eine Pressemitteilung an alle Hagener Pressemedien zu veranlassen. Auch der Lokalsender Radio Hagen ist zu informieren.

Vor Beginn der Arbeiten ist der Wirtschaftsbetrieb Hagen (WBH), Herr Heiermann Tel.: 3677- 184, über die Baumaßnahme zu unterrichten.
  Die Anordnung ersetzt nicht die Sondernutzungserlaubnis durch den Fachbereich für öffentliche Sicherheit und Ordnung, Frau Schajor, Tel. 207-3767.
  Für die Lagerung von Baumaterialien und die Aufstellung von Baucontainern ist eine Sondernutzungserlaubnis zu beantragen.
Diese Anordnung gilt auch für evtl. anschließend anfallende Gussasphaltarbeiten. Beginn und Ende dieser Bauarbeiten sind jedoch hier anzuzeigen.
Die Arbeitsstellen sind so auszuschildern, dass der/die Verkehrsteilnehmer/in die Führung des Verkehrs rasch und zweifelsfrei erkennen kann. Unnötige Verkehrszeichen und -einrichtungen sind zu vermeiden.

Allgemeine Auflagen

Soweit von diesen Auflagen abgewichen werden soll, bedarf es erneuten Auflagen von der Straßenverkehrsbehörde.

Die Auflagen sind vor Ort vorzuhalten.

Die Polizei, die Hagener Straßenbahn AG, der Straßenbaulastträger und der Wirtschaftsbetrieb Hagen (WBH) haben eine Durchschrift dieser Auflagen erhalten.

Das Ende der Arbeiten ist per E-Mail mitzuteilen.

Die Baustelle und die Absicherung ist entsprechend den Vorschriften des § 43 Abs. 3 Ziffer 2 StVO und den dazu ergangenen Verwaltungsvorschriften über Absperrgeräte und Sicherung von Arbeitsstellen, sowie den Richtlinien für die Sicherung von Arbeitsstellen an Straßen, der RSA 21, nach dem Stand 2021, des Bundesministeriums für Verkehr ab zu sichern.

Alle Verkehrszeichen und Einrichtungen müssen der StVO und VwVStVO entsprechen. Sie müssen sich in einem einwandfreien Zustand befinden, stets gut zu erkennen und ordnungsgemäß befestigt sowie standfest aufgestellt sein.

Wird die vorübergehende Entfernung von bereits vorhandenen Verkehrszeichen erforderlich, so sind diese Zeichen, sofern sie noch aktuelle Verkehrsbedeutung besitzen, provisorisch wieder aufzustellen (insbesondere bei Vorfahrtregelung und Wegweisung).

Während der Dämmerung, bei Dunkelheit oder wenn die Sichtverhältnisse es sonst erfordern, sind Absperrungen durch rote (Vollsperrung) oder gelbe (halbseitige Sperrung) Warnleuchten zu kennzeichnen. Die Warnleuchten dürfen nicht blenden, rote Warnleuchten darüber hinaus nicht blinken.

Nach Beendigung der Arbeiten sind die in Anspruch genommenen öffentlichen Verkehrsflächen von etwa entstandenen Verunreinigungen zu säubern und in ordnungsgemäßen Zustand zu versetzen. Andernfalls wird dies durch die Stadt Hagen auf Ihre Kosten durchgeführt. Verbleibende Schäden werden auf Ihre Kosten beseitigt.

Im Bereich von Kreuzungssignalisierungen sind nach Abschluss der Bauarbeiten die Fahrbahnmarkierungen unverzüglich wieder aufzubringen.

## Zusätzlicher Text
Liste der Hersteller und Lieferwerke
Straßenbau
(- vom Bieter auszufüllen -)

Lieferwerk des Frostschutzmaterials:  _______________________________________

Lieferwerk des Recyclingmaterials:  _______________________________________

Lieferwerk der Schottertragschicht:  _______________________________________

Lieferwerk des bit. Mischgutes:  _______________________________________

Lieferwerk des Gußasphaltes:  _______________________________________

Lieferwerk der Betonsteine:  _______________________________________

Lieferwerk der Betonplatten:  _______________________________________

Lieferwerk der Betonbordsteine:  _______________________________________

Lieferwerk der Betonrandsteine:  _______________________________________

Lieferwerk des Fertigbetons:  _______________________________________

Lieferwerk der Natursteine :  _______________________________________

Zugelassene Deponie:  _______________________________________

Ein Rechtsanspruch des Auftragnehmers auf Benutzung der von Ihm benannten Abfallbeseitigungsanlage wird hierdurch nicht begründet.

## 1 BH 7. BA Paket 2
Datum: 24.11.2025
EP-Anteile: Löhne; Stoffe; Geräte; Sonstiges

### Bereich 01 BH Eckeseyer Straße ( Ri. HBF/Wetter)

#### Abschnitt 01.01 vorbereitende Arbeiten

**01.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**01.01.0020 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**01.01.0030 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Die Kosten für die straßenverkehrlichen Anordnungen sind in den Einheitspreis einzukalkulieren und werden nicht gesondert vergütet.
Menge: 1,000 psch

**01.01.0040 Plattendruckvers. f.Kpruefg.durchf.**
Plattendruckversuch nach DIN 18 134 (statisch) für Kontrollprüfung nach Angabe des AG durchführen einschließlich Bereitstellung sämtlicher Geräte inkl. Auswertung und Darstellung der Messergebnisse.
Nur auf besondere Anordnung des AG.
Menge: 1,000 Stk

#### Abschnitt 01.02 Abbruch- und Erdarbeiten

**01.02.0010 Pflasterbelag SF, 20/10/10, aufnehmen und seitl. lagern**
einschl. des Bettungsmaterials.
Pflaster mit Abmessungen 20/20/10 [cm]
Material: Beton
Bettung: Sand/Mörtel/Splitt
Bettungsmaterial zur freien Verwendung des AN abfahren. Die Aufnahme der darunter liegenden Tragschicht wird gesondert vergütet.
Menge: 2,000 m²

**01.02.0020 Platten aufnehmen und transportieren**
einschl. des Bettungsmaterials.
Platten: Abmessungen 40/40/5 [cm]
Material: Beton/Basalt
Bettung: Sand/Mörtel/Splitt

Intakten Plattenbelag säubern, auf Paletten stapeln und zum Bauhof des AG abfahren, mittlere Transportweite 5 - 10 km.

Bettungsmaterial zur freien Verwendung des AN abfahren. Die Aufnahme der darunter liegenden Tragschicht wird gesondert vergütet.
Menge: 40,000 m²

**01.02.0030 SF-Pflasterbelag aufnehmen und abfahren**
einschl. des Bettungsmaterials.
Pflastersteine: Abmessungen 22/11/8 [cm]
Material: Betont
Bettung: Sand/Mörtel/Splitt

Defekten Pflaster-/ Plattenbelag und Bettungsmaterial zur freien Verwendung des AN abfahren und fachgerecht entsorgen. Die Aufnahme der darunter liegenden Tragschicht wird gesondert vergütet.
Menge: 30,000 m²

**01.02.0040 Mosaikpflaster aus Beton aufnehmen und abfahren**
Abmessungen: 3-9 / 3-9 / 3-9 [cm]
Material: Beton
Bettung: Sand/Mörtel/Splitt
Kleinpflaster und Bettungsmaterial aufnehmen und zur freien Verwendung des AN abfahren. Die Aufnahme der darunter liegenden Tragschicht wird gesondert vergütet.
Menge: 1,000 m²

**01.02.0050 Bordstein aufnehmen und seitl. lagern**
Bordstein aufnehmen, säubern und im Bereich der Baustelle lagern.
Bordstein: Tief-/Hochbord
Material: Beton/Naturstein/Basalt
Abmessungen B/H/L: 15-20/25-30/20-150 [cm]
Mit Fundament aus Beton oder Mörtel mit Rückenstütze.
Fundamentdicke: ca. 15 cm
Fundament und Rückenstütze abbrechen und Betonabbruch zur freien Verwendung des AN abfahren.
Menge: 2,000 m

**01.02.0060 Bordstein aufnehmen und abfahren**
Bordstein aufnehmen und entsorgen

Bordsteine als Hoch-, Tiefbord oder Rasenkante.
Material: Beton/Naturstein/Basalt
Abmessungen B/H/ L: 12-18 / 25-30 / 20-150 [cm]
Mit Fundament aus Beton oder Mörtel mit Rückenstütze
Fundamentdicke ca. 15 cm
Fundament und Rückenstütze abbrechen und Bordsteine sowie Betonabbruch zur freien Verwendung des AN abfahren.
Menge: 20,000 m

**01.02.0070 2-reihige Rinne aufnehmen und abfahren, Pflaster**
Zweizeilige Rinne aus Pflastersteinen aufnehmen, Betonfundament abbrechen und Abbruchmaterial sowie Pflastersteine zur freien Verwendung des AN abfahren.
Pflaster:  16/24/14 bzw. 16/16/14 [cm]
Fundament aus Beton, ca. 15 cm dick
Menge: 20,000 m

**01.02.0080 bituminöse Befestigung schneiden, 30 cm**
Schnitttiefe:  bis ca. 30 cm
Fugenbreite: ca.10 mm
Ausführung mit Fugenschneidegerät

Bereich: Fahrbahn
Menge: 43,000 m

**01.02.0090 bituminöse Befestigung in der Fahrbahn fräsen/aufnehmen und abfahren**
und das aufgenommene Material zur freien Verwendung des AN abfahren. Die Aufnahme der ungebundenen Tragschicht wird gesondert vergütet.
Stärke: bis ca. 30 cm

Bereich: Fahrbahn
Menge: 30,000 m²

**01.02.0100 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 10,000 m³

**01.02.0110 Baugrubenaushub von Hand (als Zulage)**
Boden der Baugruben von Hand ausheben im Bereich von Hindernissen (Kanalschächte, Kabelzugschächte, Einbauten, Rohrleitungen, etc.) und wo Einsatz von Maschinen nicht möglich ist.

Aushub seitl. lagern, Arbeitsräume wieder verfüllen, verdrängte Massen gemäß Ersatzbaustoffverordnung zur freien Verwendung des AN oder auf Kippe des AN (zugel. Deponie) abfahren.
Abrechnung erfolgt nach Aufmaß.
Als Zulage zu den Bodenaushubpositionen.
Homogenbereiche A, B und C
Menge: 1,000 m³

**01.02.0120 Planum herstellen**
Planum herstellen und verdichten.

Verdichtung mit leichtem Vibrationsgerät.
Entsprechend den Anforderungen für das Verformungsmodul gem. ZTV E-StB und ZTV SoB-StB.
Menge: 100,000 m²

**01.02.0130 Pfosten mit Schild aufnehmen und seitl. lagern**
einschl. aller erforderlichen Erd- und Nebenarbeiten.
Pfostendurchmesser: ca. 80 mm
Pfostenlänge: 1,00 - 4,50 m
Schildgröße: bis 1,0 m²
Schild ohne Beleuchtung
Das Betonfundament abstemmen, Abbruchmaterial aufnehmen und zur freien Verwendung des AN abfahren.
Durch den Aushub entstandene Gruben mit im Baustellenbereich gelagerten Boden verfüllen und verdichten.
Fundament: ca. 30 x 30 x 30 [cm]
Homogenbereich A
Menge: 1,000 Stk

**01.02.0140 Anschlussbereich vor Bestandsbauten mit Estrichbeton auffüllen**
Anschlussbereich vor Bestandsbauten mit Estrichbeton in Plattenstärke (Höhe ca. 5 cm) auffüllen,
Breite des Spalts: ca. 1 - 5 cm,
abgrechnet wird je lfm. Meter,
einschl. Lieferung des Materials.

Auf Anordnung des AG.
Menge: 5,000 m

**01.02.0150 Boden bzw. Baustoffe RC-3 abfahren (Zulage)**
An der Baustelle angefallenen Boden bzw. ungebundene Tragschichten (Schottertragschicht, Frostschutzschicht) der Materialklasse RC-3 gemäß Ersatzbaustoffverordnung zur freien Verwendung des AN abfahren.
Abrechnung erfolgt nach Aufmaß und Vorlage eines Klassifizierungsnachweises.
Als Zulage zu den Bodenaushubpositionen.
Menge: 5,000 m³

**01.02.0160 Deklarationsanalyse**
Für die Zuordnung zur Deponierung des Aushubs und Bestimmung der Deponieklasse erforderliche Analysen erstellen. Bodenproben entnehmen und in einem zugelassenen Labor die erforderlichen Versuche durchführen.
Die Proben sind so rechtzeitig zu entnehmen, dass Verzögerungen bei der Bauabwicklung durch die Dauer der Analysierung ausgeschlossen sind.
Übermittlung der Analyseergebnisse an den AG.

Auf Anordnung des AG.
Menge: 1,000 Stk

**01.02.0170 Entsorgung Boden bzw. Baustoffe > RC-3 (Zulage)**
Boden bzw. ungebundene Tragschichten (Schottertragschicht, Frostschutzschicht) der Materialklasse > RC-3 nach Ersatzbaustoffverordnung auf zugelassener Kippe des AN (zugel. Deponie) entsorgen.
Deponieklasse bis DK II.
Abrechnung erfolgt nach Aufmaß und Lieferscheinen bzw. Wiegekarten sowie Vorlage einer Deklarationsanalyse (separate Position). Es ist mit einem Umrechnungsfaktor von 1,8 to/m³ zu rechnen.
Als Zulage zu den Bodenaushubpositionen.
Menge: 3,000 m³

#### Abschnitt 01.03 Tragschichten

**01.03.0010 Frostschutzschicht aus RC-1 herstellen**
Frostschutzschichtmaterial anliefern, gem. ZTV Sob-StB, fachgerecht einbauen und verdichten.

Einbaustärke: bis ca. 10 cm
Material:  güteüberwachtes Baustoffgemisch/
  güteüberwachtes RC-1-Material,
  welches nach EBV für den Einbau  in/unter teildurchlässiger Schicht -  Pflaster, Platten - uneingeschränkt  zulässig ist,
  kornabgestuft und frostsischer
Körnung: 0/45
Durchlässigkeitsbeiwert kf = 10^-5
Verformungsmodul Ev2 = 100 MN/m²

Abrechnung nach Aufmaß und Lieferscheine bzw. Wiegekarten. Es ist mit einem Umrechnungsfaktor von 1,9 to/m³ zu rechnen.

Bereich: im Gehwegbereich
Menge: 25,000 to

*Hinweis: Asphalt*
******************************************************************************************************
Für den Einbau von Asphalt sind folgende Regelwerke anzuwenden und als Vertragsgrundlage aufzunehmen:

TL Asphalt-StB
TL Bitumen-StB
TL BE-StB
TL Fug -StB
TL Gestein-StB
TP Asphalt-StB
TP Fug-StB
TP Gestein-StB
TP D-StB
TP Griff StB (SKM + SRT)
TP Eben ZTV Fug-StB
ZTV Asphalt-StB

Es gelten jeweils die aktuellen Ausgaben.
*******************************************************************************************************

**01.03.0020 HL-Asphalttragschicht KA HL-T 22 RA, 12 cm, Handeinbau**
Asphalttragschicht HL-T 22 herstellen.

Der Einbau erfolgt von Hand.
Belastungsklasse der Straße: Bk3,2
Einbaudicke: 12 cm
Bindemittel: 50/70-VH
Hersteller: HKW-Asphalt GmbH
Menge: 30,000 m²

#### Abschnitt 01.04 Fahrbahndecke

**01.04.0010 Oberfl. reinigen Tragschicht bit.**
Oberfläche reinigen von Tragschichten mit bituminösen Bindemitteln, Ausführung mit kombinierten Saug-/Kehrmaschinen. Anfallendes Material beseitigen.
Menge: 60,000 m²

**01.04.0020 HL-Asphaltbinderschicht GW-KA HL-B 16 RA, 6 cm, Handeinbau**
Asphaltbinderschicht HL-B 16 herstellen.

Der Einbau erfolgt von Hand.
Belastungsklasse der Straße: Bk3,2
Einbaudicke: 6 cm
Bindemittel: 25/55-55-VH
Hersteller: HKW-Asphalt GmbH
Menge: 30,000 m²

**01.04.0030 HL-Asphaltdeckschicht DIA HL-D 11 RA, 4 cm, Handeinbau**
Asphaltdeckschicht HL-D 11 herstellen

Der Einbau erfolgt von Hand.
Belastungsklasse der Straße: Bk3,2
Einbaudicke: 4 cm
Bindemittel: 25/55-55-VH
Hersteller: HKW-Asphalt GmbH
Menge: 30,000 m²

**01.04.0040 Bituminöse Befestigung anspritzen**
Bitumenhaltiges Bindemittel aufsprühen zur Herstellung des Schichtenverbundes.
Einbaumenge: ca. 0,30 kg/m²
polymermodifizierte Bitumenemulsion C 60 BP4-S gem. TL BE-StB und DIN EN 13808.
Fläche ggf. vorher von Verunreinigungen reinigen.
Menge: 60,000 m²

**01.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 43,000 m

**01.04.0060 Asphaltdeckschicht abstreuen**
Abstreumaterial gleichmäßig auf die noch warme Oberfläche der Deckschicht aufbringen und einwalzen.
Nicht gebundenes Material zur freien Verwendung des AN abfahren.
Abstreumaterial: Edelsplitt, wie Gestein der Deckschicht
Körnung: 1/3
Einbaumenge: ca. 0,75 kg/m²
Menge: 30,000 m²

#### Abschnitt 01.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**01.05.0010 Rasenbordstein 8/20/100 cm liefern und versetzen**
Rasenbordstein gem. DIN EN 1340 DTI liefern und höhen- und fluchtgerecht versetzen.  Einschließlich Herstellung des Planums und Verdichtung des Untergrundes mit einem leichten Vibrationsgerät.

Rasenbordstein aus Beton gem. DIN EN 1340 liefern und höhen- und fluchtgerecht auf 15- 20 cm dickem Fundament aus C20/25 versetzen und mit einer Rückenstütze aus Beton C20/25 erstellen. Die Dicke der Rückenstütze beträgt mindestens 6 cm. Die DIN 18 318 und ZTV P-StB sind zu beachten.

Abmessungen B/H/L: 80/20/100cm
Farbe: Quarz hell

Betonfundament aus C20/25,
  Dicke: 15 cm
  Rückenstütze Dicke: 6 cm, Höhe: 20 cm
  herstellen.
Menge: 5,000 m

**01.05.0020 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 2,000 m

**01.05.0030 Bordsteine 12/15/25 bzw. 15/22 versetzen Quarzit hell**
Bordstein (Hochbord, Übergangsstein)
gem. DIN EN 1340 DTI und DIN 483 liefern und höhen- und fluchtgerecht versetzen. Einschließlich Herstellung des Planums und Verdichtung des Untergrundes mit einem leichten Vibrationsgerät.

Bordsteine aus Beton
  HB 12/15/25 [cm] bzw. RB 15/22 [cm]; r = 5 cm
  Mit Vorsatz aus Quarz hell, gewaschen
  Die Dicke des Vorsatzes darf an keiner Stelle der  Tritt- und Anlaufstelle das Maß von 10 mm  unterschreiten. (alte Norm DIN 483)
  Auf Betonfundament mit Rückenstütze
  Unter ausschließlicher Verwendung von  Hartsteinedelsplitt
  Auftritt: 12 cm
  Mit 10 - 15 mm breiten Fugen
  Einschließlich der erforderlichen Übergangssteine
versetzen und verfugen der Bordsteine mit elastischem Dichtstoff aus Polyurethanbasis mit zulässiger Gesamtverformung von 25 % Fugenmasse in heller Farbe, Mittelgrau oder Betongrau

Betonfundament und Rückenstütze aus C20/25
  Fundament Dicke: 15 cm
  Rückenstütze Dicke: 10 cm, Höhe: 15 cm
herstellen.
Menge: 2,000 m

**01.05.0040 Busbordstein 15/30/100 versetzen**
Bordstein gem. DIN EN 1340 DTI liefern und höhen- und fluchtgerecht versetzen. Einschließlich Herstellung des Planums und Verdichtung des Untergrundes mit einem leichten Vibrationsgerät.

Bordsteine aus Beton
  Abmessungen B/H/L: 15/30/100 [cm]
  Typ: Grandura oder gleichwertig
  Mit Vorsatz aus Quarz hell, gewaschen
  Unter ausschließlicher Verwendung von  Hartsteinedelsplitt
  Auf Betonfundament mit Rückenstütze
  Auftritt: 16 cm
  Einschließlich der erforderlichen Übergangssteine  über 1,00 m
  Mit 10 - 15 mm breiten Fugen
versetzen und verfugen  der Bordsteine mit elastischem Dichtstoff aus Polyurethanbasis mit zulässiger Gesamtverformung von 25 % Fugenmasse in heller Farbe, Mittelgrau oder Betongrau

Betonfundament und Rückenstütze aus C20/25
  Fundament Dicke: 15 cm
  Rückenstütze Dicke: 10 cm, Höhe: 15 cm
herstellen.
Menge: 20,000 m

**01.05.0050 2-reihige Rinne herstellen, BetonRinn**
2-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 20,000 m

**01.05.0060 Bordsteine BSt. quer schneiden BSt. 15/30 und 15/25**
Bordsteine auf Passmaß trennen.
Bordsteine quer schneiden.
Bordsteine aus Beton, ca. 15/30 und 15/25 cm.
Menge: 3,000 Stk

#### Abschnitt 01.06 Pflasterflächen

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**01.06.0010 Plattenbelag 40/40/5 verlegen, hellgrau**
Betonsteinplatten gem. DIN EN 1339
  Abmessungen: 40/40/5 [cm]
  Ohne Fase
  Ohne Abstandshalter
  Farbe: naturgrau mit Basaltvorsatz
  Druckfestigkeit: min. 75 N/mm²
liefern und gem. DIN 18318 und ZTV Pflaster-StB fachgerecht verlegen.

Bettung: Brechsand-Splitt-Gemisch 0/5 mm
Bettungsdicke: 3 cm
Fugenmaterial:  Brechsand-Splitt-Gemisch 0/5 mm
Menge: 52,000 m²

**01.06.0020 Pflasterbelag des AG, SF-Pflaster wieder verlegen**
Pflasterbelag wieder herstellen

Pflasterbelag aus Betonpflastersteinen, im Bereich der Baustelle lagernd, Abmessungen: 20/10/10 [cm], gem. DIN 18318 und ZTV Pflaster-StB fachgerecht verlegen.

Bettung: Brechsand-Splitt-Gemisch 0/5 mm
Bettungsdicke: 3 cm
Fugenmaterial:  Brechsand-Splitt-Gemisch 0/5 mm

Verband: Läuferverband
Menge: 2,000 m²

**01.06.0030 Betonsteinpflaster 20/10/8 verlegen, anthrazit**
Betonsteinpflaster gem. DIN 1338
  Abmessungen:  20/10/8 [cm] ganze Steine
  10/10/8 [cm] halbe Steine
  mit Fase
  Mit Abstandshaltern
  Farbe: anthrazit
  Druckfestigkeit: min. 75 N/mm²
liefern und gem. DIN 18318 und ZTV Pflaster-StB fachgerecht verlegen.

Bettung: Brechsand-Splitt-Gemisch 0/5 mm
Bettungsdicke: 3 cm
Fugenmaterial:  Brechsand-Splitt-Gemisch 0/5 mm
Verband: Läuferverband
Menge: 2,000 m²

**01.06.0040 Plattenbelag 30/30/8 verlegen, anthrazit**
Betonsteinplatten gem. DIN EN 1338
  Abmessungen: 30/30/8 [cm]
  Mit Abstandshaltern
  Farbe: anthrazit
  Druckfestigkeit: min. 75 N/mm²
für Blindenleitsystem liefern und gem. DIN 18318 und ZTV Pflaster-StB fachgerecht verlegen.

Bettung: Brechsand-Splitt-Gemisch 0/5 mm
Bettungsdicke: 3 cm
Fugenmaterial:  Brechsand-Splitt-Gemisch 0/5 mm
Menge: 12,000 m²

**01.06.0050 Rippenplatte 30/30/8 verlegen**
Betonsteinplatten gem. DIN EN 1338
  Abmessungen: 30/30/8 [cm]
  Rippenplatten mit 6 Rippen
  Mit Rippenstruktur und Trapezprofil
  Rippenhöhe: 5 mm
  Mit Abstandshaltern
  Farbe: weiß
  Druckfestigkeit: min. 75 N/mm²
für Blindenleitsystem liefern und gem. DIN 18318 und ZTV Pflaster-StB fachgerecht verlegen.

Bettung: Brechsand-Splitt-Gemisch 0/5 mm
Bettungsdicke: 3 cm
Fugenmaterial:  Brechsand-Splitt-Gemisch 0/5 mm
Menge: 8,000 m²

**01.06.0060 Pflastersteine und Platten zuarbeiten Schneiden B-Pflasterstein Dicke 5 - 14 cm**
Pflastersteine und Platten auf Paßmaß trennen und zugearbeitete Steine an Kanten und Einfassungen bzw. an Aussparungen und Einbauten verlegen.
Steine schneiden mit Nassschneidegerät
Art = Betonpflastersteine und Platten
Dicke bis 14 cm
Menge: 30,000 m

**01.06.0070 Pflasterdecke pflegen**
Pflasterdecke innerhalb der Gewährleistungspflicht nochmals je nach Bedarf bzw. nach Aufforderung des AG fugenfüllend mit bindigem Dolomitsand der Körnung 0/5 mm nachschlämmen. Für auftretende Schadensstellen durch Verschieben des Pflasters innerhalb der Gewährleistungsfrist haftet allein der AN.
Bei der Abnahme mit Ablauf der Gewährleistungsfrist ist die Pflasterfläche in einwandfreiem Zustand mit vollständig geschlossenen Fugen zu übergeben.
Teilweise offene Fugen gelten als Mangel!
Häufigkeit der Nachschlämmaktion: bis zu 4 mal.
Menge: 75,000 m²

#### Abschnitt 01.07 Tiefbau Beleuchtung

**01.07.0010 Grabenaushub für Suchschachtungen zum Auffinden**
Grabenaushub für Suchschachtungen zum Auffinden der Elt.-Einspeisung angrenzender Straßen. Tiefe bis 1,2 m, Homogenbereiche A und C, Boden ausheben, zur Wiederverwendung seitlich lagern und nach Beendigung der Suche und Rohrverlegung Boden wieder einbauen und verdichten.
Vorschriften der Versorgungsunternehmen sind zu beachten.
Menge: 1,000 Stk

**01.07.0020 Kabelgraben profilgerecht ausheben, Aushub ehem. Bodenklasse 3 - 5, Tiefe 0,75 m - 0,85 m**
Boden der Gräben für Einbau von Schutzrohren profilgerecht ausheben, Verdrängungsböden gehen in Eigentum des AN über, einer Wiederverwertung zuführen oder nach Erfordernis verdichtungsfähige Böden separieren und seitl. getrennt nach Bodenart auf Lagerplatz des AN im Baustellenbereich transportieren und lagern.
Grabensohle glatt abziehen und ggf. nachverdichten.
Nach Einlegen der Leerrohre (DN 75) Gräben verfüllen und verdichten.
Abgerechnet wird nach der Länge des Grabens gemessen in der Achse (ohne Wiederherstellen der Oberfläche, einschließlich Kabelgraben für Leuchteneinspeisung zum vorhandenen Verteiler oder Leuchte).

Tiefe ab OK Gelände: 0,75 bis ca. 0,85 m
Sohlenbreite: 0,30 bis ca. 0,40  m

Graben gemäß DIN 4124
Homogenbereiche A und C
Menge: 10,000 m

**01.07.0030 Kabelschutzrohr flexibel DN 75 blau liefern und einbauen (mit Sandeindeckung)**
Kabelschutzrohr aus Kunstoff, flexibel, DN 75, blau, innen glatt, einschl. Rohrverbindung, frei Baustelle liefern und einbauen,
Rohröffnungen dicht verschließen, jedes Rohr wird einzeln vergütet, abgerechnet wird die verlegte Länge in der Achse der Rohrleitung, Überdeckung Gehwegoberkante - Rohrscheitel über 0,4 bis 0,6 m, mehrzügig mit Abstandhaltern und Sandeindeckung, außen min. 10 cm dick, Abstandhalter min. alle 2,5 m,  gemäß Musterblatt 21 der ZTR der Stadt Hagen.
Menge: 10,000 m

**01.07.0040 Steinfreien Sand zum Verfüllen der Grabensohle liefern und einbauen**
Steinfreien Sand zum Verfüllen der Grabensohle (ca. 10
cm) bzw. zum Betten des Kabelschutzrohres über die gesamte Kabelgrabenlänge liefern, einbringen und verdichten.

Boden mit Größtkorn < 20 mm
Dpr = mind. 97%
Einbaumenge: ca. 0,652 m³/lfdm
Menge: 10,000 m

#### Abschnitt 01.08 Wartehalle

*Hinweis: Allgemeine Vorbemerkungen Wartehalle*
******************************************************************************************************
Ausführung Wartehalle - Allgemeine Vorbemerkungen

Schweißeignungsnachweis:

Für die Ausführung der Arbeiten ist der Eignungsnachweis zum Schweißen für Stahlbau und Schweißkonstruktionen nach DIN EN ISO 3834-3 sowie Produktionskontrolle nach EN 1090-2 EXC-2 zu erbringen und dem Angebot beizulegen.

Verzinkung der Stahlteile:

Hochtemperatur-Verzinkung (HTV) nach EN ISO 1461, im Tauch-Verzinkungsverfahren bei Badtemperaturen von 560 °C bis 600 °C, zur Erreichung einer gleichmäßig ebenen Oberfläche der Stahlteile. Kein nachträgliches Glätten durch Schleifen von Zinkrückständen. Somit Vermeidung von Beschädigungen der Zinkschicht für besseren Korrosionsschutz. Entsprechende Werksbescheinigung der HTV-Verzinkung ist beizulegen.
Andere Verzinkungsart ist nicht zulässig, bei nicht Beachtung wird das Angebot nicht berücksichtigt. Erstellung einer standortbezogenen geprüften Statik

Beschichtung:

Pulverbeschichtung nach DIN EN 55634-1 und DIN EN 55634-2, RAL 5010, entsprechende Bescheinigung ist dem Angebot beizulegen

******************************************************************************************************

**01.08.0010 Betonfundament für System-Wartehalle WH 16 herstellen**
Betonfundamente für System-Wartehalle Modell WH 16 der Fa. Zimmermann  nach Fundamentplan (inkl. Bewehrung) herstellen.

Abmessungen je Fundament ca. 80 x 70 x 60 cm
Beton C 20/25

Gründung herstellen einschließlich Erdarbeiten in Homogenbereichen A und C.
Oberflächen aufnehmen, Fundamentgruben herstellen, Baugrund verdichten, Oberflächen und Aushub seitlich lagern, Fundament erstellen, anschl. Fundamentgrube lagenweise wiederverfüllen und verdichten, Oberfläche entsprechend dem früheren Zustand wiederherstellen.
Homogenbereiche A und C.
Zum Verfüllen nicht verwendeten Aushub in Eigentum des AN übernehmen und fachgerecht entsorgen.

In Bereichen mit vorhandenen Versorgungsleitungen ist mit Handschachtung zu rechnen. Diese wird gesondert vergütet.
Der Mehraufwand für die Herstellung der Sitzbankfundamente ist in diese Position einzukalkulieren.
Menge: 7,000 Stk

**01.08.0020 System-Wartehalle WH 16, 3 Felder, 3,93 x 1,60 m, liefern**
System-Wartehalle Modell WH 16 der Fa. Zimmermann liefern, Kabel auflegen und sichern.

Stahl-/ Glaskonstruktion,
Maße: ca. 3,93 x 1,10 x 2,50 m (3 Felder)

4 Rückwandpfosten 60/60/3 mm jeweils mit angeschweißten Spezial-Glashalteelementen zur Aufnahme der Rück- und Seitenwandverglasung, verz. und beschichtet nach RAL 5010,
Aufgrund einer Vielzahl vorhandener Wartehallen in Stadtgebiet mit diesem Befestigungssystem ist eine andere Befestigungsart nicht zulässig.
Dachkonstruktion:
Flachdachkonstruktion mit rückwärtiger Schräge.
Dachdeckung aus profilierten Aluminiumblechen, 4 mm, Dachschrägen Verbundsicherheitsglas (VSG) 10 mm klar. Befestigung mittels Spezial-Anpressprofilen aus Aluminium mit Dichtungsprofilen und verdeckt liegender Verschraubungselemente.
Dachschrägen TVG klar, für Schneelast 85 kg/m²,
Verglasung:
Rück- bzw. Seitenwände ESG 10 mm klar, je Scheibe 4 Befestigungsbohrungen, werksseitig
doppelter Sichtstreifen als Durchlauf- bzw. Vogelschutz vandalismussicher eingeätzt, RAL 5010 (siehe separate Position),
Entwässerung:
Rückseitige Entwässerungsrinne als Spezialprofil mit integrierter Aufnahme für die Verglasung der Dachschrägen, Stirnseiten geschlossen, Ableitung des Regenwassers in hinteren rechten Rückwandpfosten, Austritt über Wasserspeier ca. 100 mm über Boden.

Stützkonstruktion vorgerichtet zum Einbetonieren in Betonfundamente, der Mast ist durch ein Hart-PVC Schutzrohr, Innendurchmesser 100 mm, für die Kabeleinführung mit dem AZK sauber zu verbinden, ZTR Musterblatt 33

Es handelt sich hierbei um die Standardvariante der Stadt Hagen und ist aus wirtschaftlichen und instandhaltungstechnischen Gründen einzuhalten.

Stromanschlussarbeiten erfolgen durch den WBH.
Montage der Wartehalle, inkl. Austattung, wird über eine separate Position abgerechnet.
Menge: 1,000 Stk

**01.08.0030 System-Wartehalle WH 16, Zusatzfeld, 1,29 m, liefern**
Zusatzfeld  für System-Wartehalle Modell WH 16 der Fa. Zimmermann liefern.

Stahl-/ Glaskonstruktion,
Maße: ca.  1,29 x 2,50 m (1 Zusatzfeld)

Rückwandpfosten 60/60/3 mm jeweils mit angeschweißten Spezial-Glashalteelementen zur Aufnahme der Rück- und Seitenwandverglasung, verz. und beschichtet nach RAL 5010,
Aufgrund einer Vielzahl vorhandener Wartehallen in Stadtgebiet mit diesem Befestigungssystem ist eine andere Befestigungsart nicht zulässig.
Dachkonstruktion:
Flachdachkonstruktion mit rückwärtiger Schräge.
Dachdeckung aus profilierten Aluminiumblechen, 4 mm, Dachschrägen Verbundsicherheitsglas (VSG) 10 mm klar. Befestigung mittels Spezial-Anpressprofilen aus Aluminium mit Dichtungsprofilen und verdeckt liegender Verschraubungselemente.
Dachschrägen TVG klar, für Schneelast 85 kg/m²,
Verglasung:
Rück- bzw. Seitenwände ESG 10 mm klar, je Scheibe 4 Befestigungsbohrungen, werksseitig
doppelter Sichtstreifen als Durchlauf- bzw. Vogelschutz vandalismussicher eingeätzt, RAL 5010 (siehe separate Position),
Entwässerung:
Rückseitige Entwässerungsrinne als Spezialprofil mit integrierter Aufnahme für die Verglasung der Dachschrägen, Stirnseiten geschlossen, Ableitung des Regenwassers in hinteren rechten Rückwandpfosten, Austritt über Wasserspeier ca. 100 mm über Boden.

Stützkonstruktion vorgerichtet zum Einbetonieren
in Betonfundamente,
der Mast ist durch ein Hart-PVC Schutzrohr, Innendurchmesser 100 mm, für die Kabeleinführung mit dem AZK sauber zu verbinden, ZTR Musterblatt 33

Montage der Wartehalle, inkl. Austattung, wird über eine separate Position abgerechnet.
Menge: 1,000 Stk

**01.08.0040 Seitenteil 0,50 m breit, ESG 10 mm klar, liefern**
Seitenteil für vorgenannte System-Wartehalle liefern.

Seitenwand 0,50 m breit,
Seitenwandpfosten 60/60/3 jeweils mit angeschweißten Spezial-Glashalteelementen zur Aufnahme der Seitenwandverglasung, verz. und beschichtet nach RAL 5010,
Seitenwände ESG 10 mm klar, je Scheibe 4 Befestigungsbohrungen, werksseitig
Menge: 2,000 Stk

**01.08.0050 doppelter Siebdruck-Sichstreifen (SD-7)**
doppelter Siebdruck-Sichtstreifen (SD 7) auf Rückwand bzw. Seitenscheibe als Durchlauf- bzw. Vogelschutz vandalismussicher eingeätzt, RAL 5010,  (Scheibe mit Fahrplanvitrine ohne Siebdruck-Sichtstreifen), aufbringen,
pro Scheibe
Menge: 4,000 Stk

**01.08.0060 Fahrplanvitrine, Außenmaße 891 x 644 x 30 mm, liefern**
Fahrplanvitrine, Außenmaße 891 x 644 x 30 mm
(DIN A1 Hochformat),
Oberfläche Aluminium eloxiert, EV 1
liefern, einschl. Montage
Befestigung an der Glasrückwandscheibe der Wartehalle mit 4 Bohrungen angeschraubt
Menge: 2,000 Stk

**01.08.0070 3-er Drahtgittersitzbank SB 55003 liefern**
3-er Drahtgittersitzbank SB 55003 mit Einzelsitzen für System-Wartehalle Modell WH 16 (oder gleichwertige Wartehalle),
liefern,
verz. und beschichtet nach RAL 5010 wie Wartehalle, freistehend montiert in bauseitiges Köcherfundament (siehe Position Herstellung Betonfundament).
Menge: 2,000 Stk

**01.08.0080 Beleuchtungseinrichtung**
Beleuchtungseinrichtung bestehend aus LED Lichtleiste,
24 V, warmweiß 3100K,
integriert in Alugehäuse mit Streuscheibe,
beschichtet nach
RAL 5010 wie Wartehalle,
an innerer
Dachkonstruktion angeschraubt,
inkl. FISchutzschalter und Sicherungsautomat,
Verkabelung bis ca. 30 cm unter Oberkante Boden

Stromanschlussarbeiten erfolgen durch den WBH
Menge: 1,000 Stk

**01.08.0090 Montage System-Wartehalle, inkl. Ausstattung**
Montage System-Wartehalle WH 16, 4 Felder, in bauseits vorhandene Köcherfundamente, bei gleichzeitiger Montage der Wartehallenverglasung, inkl. vorgenannter Ausstattung (Seitenteile, Sitzbänke, Beleuchtung, Vitrine, etc.).
Menge: 1,000 Stk

#### Abschnitt 01.09 Einbauten

**01.09.0010 seitl. gelagerte Pfosten mit Schilder, Bodenhülse, wieder versetzen**
einschl. aller erforderlichen Erd- und Nebenarbeiten.
Pfosten bestehend aus
  Pfosten mit Bodenhülse
  Pfostendurchmesser: ca. 80 mm
  Pfostenlänge: 1,00 - 4,50 m
  Schildgröße: bis 1,0 m²
  Schild ohne Beleuchtung
Fundament bestehend aus
  Beton C 20/25
  Abmessungen 30 x 30 x 60 [cm]
Homogenbereiche A und C
Einschl. Wiederherstellen der angrenzenden Oberfläche.
Verdrängten Bodenaushub zur freien Verwendug des AN abfahren.
Menge: 1,000 Stk

**01.09.0020 Bodenhülse des AG versetzen**
Bodenhülse für Verkehrsschild nach Angabe des AG aufstellen einschl.der anfallenden Erdarbeiten.
Umgebende Fläche entsprechend dem früheren Zustand
herstellen.
Homogenbereiche A und C
Fundament aus Ortbeton C 20/25,
Breite 30/30 cm, Tiefe 30 cm, herstellen.
Überschuessiger Aushub geht in Eigentum des AN über
und wird beseitigt.
Bodenhülse am Lagerplatz des AG laden und zur Baustelle
fördern.
Mittlere Förderweite über 7 bis 13 km.
Menge: 1,000 Stk

**01.09.0030 Abfallbehälter "Paris" mit Rohrschelle 76 mm inkl. Ascher liefern**
Abfallbehälter „Paris“ liefern,
Achteckig mit Abdeckung, 45 Liter, zur Mastbefestigung mit zusätzlicher aufgeschraubter und gelochter Edelstahlabdeckung und darunter befindlichem Ascher aus Edelstahl Rostfrei, Ascher zum Entleeren ausschwenkbar und wieder selbstverriegelnd, Gestell mit Rohrschellen 76 mm Durchmesser mit selbsttätig verriegelndem 8 mm Sicherheits-Dreikant-Schloß komplett aus Edelstahl.

Geschweißter Behälter aus Aluminium, 342 mm Breite x 332 mm Tiefe x 490 mm Höhe, Materialstärke 2,5 mm, mit umgebördelten Handlöchern nach Richtlinie Schnittschutz, Wasserablauflöcher und mit asymmetrisch angeordneten Drehlagern, mit farblich aufgebrachten Logo der Hagener Straßenbahn, Größe ca. 5 cm x 5 cm

Ständer mit 53° gebogenen Winkel, mit rechteckiger gelochter Abdeckung aus Edelstahl spezialverschraubt und einem 107 mm breitem Doppelständer aus gekantetem Stalhlbech in U-Form. Mit eingeschweißtem Zwischenrohr, Rohrwandung 2,5 mm, dient zusätzlich als Dreh- und Aufnahmepunkt für den Abfallbehälter. Mit zwei zusätzlich angeschweißten Rückenbügeln aus 107 mm breiten und 2,5 mm starken Stahlblech, zur Pfostenmontage mit Rohrschellen 76 mm Durchmesser feuerverzinkt nach DIN ISO EN 1461 und farblich beschichtet in FS RAL 5010 Enzianblau

Es handelt sich hierbei um die Standardvariante der Stadt Hagen und ist aus wirtschaftlichen und instandhaltungstechnischen Gründen einzuhalten.

Ein Muster ist dem Auftraggeber vor Bestellung des Produktes vorzulegen.
Menge: 1,000 Stk

**01.09.0040 Hydr.-/Schieberk. in Platten-/Pflasterflächen, Zulage ,Kappenset**
*** EP-Aufgliederung gefordert
Hydrant-/Schieberkappe profilgerecht auf neue Höhe versetzen,
in Platten-/ Pflasterwegen,
Schieberkappen auf der erforderlichen Hartholzunterlage versetzen.
Arbeitsraum zw. Schieberkappe und Plattenbelag mit einem Kappenset System Syko oder gleichwertig, nach Herstellerangaben versetzen und anpflastern, einschl. aller Nebenarbeiten und der Materialkosten
tiefer bzw. höher setzen,
Höhenänderung über 5 bis 10 cm.
Oberfläche um Schieberkappe wiederherstellen.
Als Zulage zur Platten oder Pflasterposition
Menge: 2,000 St

**01.09.0050 Straßenablauf anhöhen bzw. absenken**
Straßenablauf soweit erf. freilegen, erf. Teile ausbauen, den Straßenablauf durch Einbau von Fertigteilen auf die endgültige Höhe setzen.
Der Einbau erfolgt in Mörtel MG III, NZ gem. DIN 1164.
Einschl. Hinterfüllen und Verdichten der Baugrube sowie Herstellen der Anschlüsse an die Pflasterrinne und Vergießen der Fugen mit bituminöser Fugenvergussmasse.
Verfüllen des Arbeitsraumes zw. Rost und bit. Tragschicht mit Beton C12/15
Bereich bis +/- 0,15 m
Typ: Begu-Aufsatz
Abbruch auf eine zugelassene Deponie des AN abfahren und fachgerecht entsorgen.
Menge: 1,000 Stk

#### Abschnitt 01.10 Lohnarbeiten

**01.10.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 3,000 h

**01.10.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 3,000 h

**01.10.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 3,000 h

#### Abschnitt 01.11 Gerätegestellung

**01.11.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 1,000 h

**01.11.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 2,000 h

**01.11.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 3,000 h

**01.11.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 5,000 h

**01.11.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 1,000 h

#### Abschnitt 01.12 Leistungen und Material, kleine Mengen

**01.12.0010 Unbewehrten Beton herstellen C 12/15 Ohne Schalung**
Unbewehrten Beton für Bauteil nach Vorgabe des AG herstellen.
Festigkeitsklasse C12/15.
Beton ohne Schalung herstellen.
Menge: 1,000 m³

**01.12.0020 Hausmüll entsorgen**
vorh. im Baustellenbereich lagernden Hausmüll aufnehmen, aufsammeln, aufladen und zur Müllverbrennungsanlage abfahren, einschl. der Annahmegebühren.
Menge: 0,500 t

### Bereich 02 BH Eckeseyer Straße ( Ri. Boele Markt)

#### Abschnitt 02.01 vorbereitende Arbeiten

**02.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**02.01.0020 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**02.01.0030 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Die Kosten für die straßenverkehrlichen Anordnungen sind in den Einheitspreis einzukalkulieren und werden nicht gesondert vergütet.
Menge: 1,000 psch

**02.01.0040 Plattendruckvers. f.Kpruefg.durchf.**
Plattendruckversuch nach DIN 18 134 (statisch) für Kontrollprüfung nach Angabe des AG durchführen einschließlich Bereitstellung sämtlicher Geräte inkl. Auswertung und Darstellung der Messergebnisse.
Nur auf besondere Anordnung des AG.
Menge: 1,000 Stk

#### Abschnitt 02.02 Abbruch- und Erdarbeiten

**02.02.0010 Platten aufnehmen und seitl. lagern**
Plattenbelag aufnehmen, säubern und im Bereich der Baustelle lagern.
Platten: Abmessungen 40/40/5 [cm]
Material: Beton/Basalt
Bettung: Sand/Mörtel/Splitt
Bettungsmaterial und nicht wiederverwendbare Platten aufnehmen und zur freien Verwendung des AN abfahren. Die Aufnahme der darunter liegenden Tragschicht wird gesondert vergütet.
Menge: 3,000 m²

**02.02.0020 Platten aufnehmen und transportieren**
einschl. des Bettungsmaterials.
Platten: Abmessungen 40/40/5 [cm]
Material: Beton/Basalt
Bettung: Sand/Mörtel/Splitt

Intakten Plattenbelag säubern, auf Paletten stapeln und zum Bauhof des AG abfahren, mittlere Transportweite 7 - 13 km.

Bettungsmaterial zur freien Verwendung des AN abfahren. Die Aufnahme der darunter liegenden Tragschicht wird gesondert vergütet.
Menge: 50,000 m²

**02.02.0030 Pflasterbelag SF, 20/10/10, aufnehmen und seitl. lagern**
einschl. des Bettungsmaterials.
Pflaster mit Abmessungen 20/20/10 [cm]
Material: Beton
Bettung: Sand/Mörtel/Splitt
Bettungsmaterial zur freien Verwendung des AN abfahren. Die Aufnahme der darunter liegenden Tragschicht wird gesondert vergütet.
Menge: 2,000 m²

**02.02.0040 Platten aufnehmen und abfahren**
einschl. des Bettungsmaterials.
Platten: Abmessungen 40/40/5 [cm]
Material: Beton/Basalt
Bettung: Sand/Mörtel/Splitt

Defekten Plattenbelag und Bettungsmaterial zur freien Verwendung des AN abfahren und fachgerecht entsorgen. Die Aufnahme der darunter liegenden Tragschicht wird gesondert vergütet.
Menge: 2,000 m²

**02.02.0050 SF-Pflasterbelag aufnehmen und abfahren**
einschl. des Bettungsmaterials.
Pflastersteine: Abmessungen 22/11/8 [cm]
Material: Betont
Bettung: Sand/Mörtel/Splitt

Defekten Pflaster-/ Plattenbelag und Bettungsmaterial zur freien Verwendung des AN abfahren und fachgerecht entsorgen. Die Aufnahme der darunter liegenden Tragschicht wird gesondert vergütet.
Menge: 20,000 m²

**02.02.0060 Mosaikpflaster aus Beton aufnehmen und abfahren**
Abmessungen: 3-9 / 3-9 / 3-9 [cm]
Material: Beton
Bettung: Sand/Mörtel/Splitt
Kleinpflaster und Bettungsmaterial aufnehmen und zur freien Verwendung des AN abfahren. Die Aufnahme der darunter liegenden Tragschicht wird gesondert vergütet.
Menge: 1,000 m²

**02.02.0070 Bordstein aufnehmen und seitl. lagern**
Bordstein aufnehmen, säubern und im Bereich der Baustelle lagern.
Bordstein: Tief-/Hochbord
Material: Beton/Naturstein/Basalt
Abmessungen B/H/L: 15-20/25-30/20-150 [cm]
Mit Fundament aus Beton oder Mörtel mit Rückenstütze.
Fundamentdicke: ca. 15 cm
Fundament und Rückenstütze abbrechen und Betonabbruch zur freien Verwendung des AN abfahren.
Menge: 2,000 m

**02.02.0080 Bordstein aufnehmen und abfahren**
Bordstein aufnehmen und entsorgen

Bordsteine als Hoch- oder Tiefbord.
Material: Beton/Naturstein/Basalt
Abmessungen B/H/ L: 12-18 / 25-30 / 20-150 [cm]
Mit Fundament aus Beton oder Mörtel mit Rückenstütze
Fundamentdicke ca. 15 cm
Fundament und Rückenstütze abbrechen und Bordsteine sowie Betonabbruch zur freien Verwendung des AN abfahren.
Menge: 20,000 m

**02.02.0090 2-reihige Rinne aufnehmen und abfahren, Pflaster**
Zweizeilige Rinne aus Pflastersteinen aufnehmen, Betonfundament abbrechen und Abbruchmaterial sowie Pflastersteine zur freien Verwendung des AN abfahren.
Pflaster:  16/24/14 bzw. 16/16/14 [cm]
Fundament aus Beton, ca. 15 cm dick
Menge: 20,000 m

**02.02.0100 bituminöse Befestigung schneiden, 30 cm**
Schnitttiefe:  bis ca. 30 cm
Fugenbreite: ca.10 mm
Ausführung mit Fugenschneidegerät

Bereich: Fahrbahn
Menge: 42,000 m

**02.02.0110 bituminöse Befestigung in der Fahrbahn fräsen/aufnehmen und abfahren**
und das aufgenommene Material zur freien Verwendung des AN abfahren. Die Aufnahme der ungebundenen Tragschicht wird gesondert vergütet.
Stärke: bis ca. 30 cm

Bereich: Fahrbahn
Menge: 30,000 m²

**02.02.0120 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 6,000 m³

**02.02.0130 Baugrubenaushub von Hand (als Zulage)**
Boden der Baugruben von Hand ausheben im Bereich von Hindernissen (Kanalschächte, Kabelzugschächte, Einbauten, Rohrleitungen, etc.) und wo Einsatz von Maschinen nicht möglich ist.

Aushub seitl. lagern, Arbeitsräume wieder verfüllen, verdrängte Massen gemäß Ersatzbaustoffverordnung zur freien Verwendung des AN oder auf Kippe des AN (zugel. Deponie) abfahren.
Abrechnung erfolgt nach Aufmaß.
Als Zulage zu den Bodenaushubpositionen.
Homogenbereiche A, B und C
Menge: 3,000 m³

**02.02.0140 Planum herstellen**
Planum herstellen und verdichten.

Verdichtung mit leichtem Vibrationsgerät.
Entsprechend den Anforderungen für das Verformungsmodul gem. ZTV E-StB und ZTV SoB-StB.
Menge: 70,000 m²

**02.02.0150 Pfosten mit Schild aufnehmen und seitl. lagern**
einschl. aller erforderlichen Erd- und Nebenarbeiten.
Pfostendurchmesser: ca. 80 mm
Pfostenlänge: 1,00 - 4,50 m
Schildgröße: bis 1,0 m²
Schild ohne Beleuchtung
Das Betonfundament abstemmen, Abbruchmaterial aufnehmen und zur freien Verwendung des AN abfahren.
Durch den Aushub entstandene Gruben mit im Baustellenbereich gelagerten Boden verfüllen und verdichten.
Fundament: ca. 30 x 30 x 30 [cm]
Homogenbereich A
Menge: 1,000 Stk

**02.02.0160 Anschlussbereich vor Bestandsbauten mit Estrichbeton auffüllen**
Anschlussbereich vor Bestandsbauten mit Estrichbeton in Plattenstärke (Höhe ca. 5 cm) auffüllen,
Breite des Spalts: ca. 1 - 5 cm,
abgrechnet wird je lfm. Meter,
einschl. Lieferung des Materials.

Auf Anordnung des AG.
Menge: 20,000 m

**02.02.0170 Boden bzw. Baustoffe RC-3 abfahren (Zulage)**
An der Baustelle angefallenen Boden bzw. ungebundene Tragschichten (Schottertragschicht, Frostschutzschicht) der Materialklasse RC-3 gemäß Ersatzbaustoffverordnung zur freien Verwendung des AN abfahren.
Abrechnung erfolgt nach Aufmaß und Vorlage eines Klassifizierungsnachweises.
Als Zulage zu den Bodenaushubpositionen.
Menge: 3,000 m³

**02.02.0180 Deklarationsanalyse**
Für die Zuordnung zur Deponierung des Aushubs und Bestimmung der Deponieklasse erforderliche Analysen erstellen. Bodenproben entnehmen und in einem zugelassenen Labor die erforderlichen Versuche durchführen.
Die Proben sind so rechtzeitig zu entnehmen, dass Verzögerungen bei der Bauabwicklung durch die Dauer der Analysierung ausgeschlossen sind.
Übermittlung der Analyseergebnisse an den AG.

Auf Anordnung des AG.
Menge: 1,000 Stk

**02.02.0190 Entsorgung Boden bzw. Baustoffe > RC-3 (Zulage)**
Boden bzw. ungebundene Tragschichten (Schottertragschicht, Frostschutzschicht) der Materialklasse > RC-3 nach Ersatzbaustoffverordnung auf zugelassener Kippe des AN (zugel. Deponie) entsorgen.
Deponieklasse bis DK II.
Abrechnung erfolgt nach Aufmaß und Lieferscheinen bzw. Wiegekarten sowie Vorlage einer Deklarationsanalyse (separate Position). Es ist mit einem Umrechnungsfaktor von 1,8 to/m³ zu rechnen.
Als Zulage zu den Bodenaushubpositionen.
Menge: 3,000 m³

#### Abschnitt 02.03 Tragschichten

**02.03.0010 Frostschutzschicht aus RC-1 herstellen**
Frostschutzschichtmaterial anliefern, gem. ZTV Sob-StB, fachgerecht einbauen und verdichten.

Einbaustärke: bis ca. 10 cm
Material:  güteüberwachtes Baustoffgemisch/
  güteüberwachtes RC-1-Material,
  welches nach EBV für den Einbau  in/unter teildurchlässiger Schicht -  Pflaster, Platten - uneingeschränkt  zulässig ist,
  kornabgestuft und frostsischer
Körnung: 0/45
Durchlässigkeitsbeiwert kf = 10^-5
Verformungsmodul Ev2 = 100 MN/m²

Abrechnung nach Aufmaß und Lieferscheine bzw. Wiegekarten. Es ist mit einem Umrechnungsfaktor von 1,9 to/m³ zu rechnen.

Bereich: im Gehwegbereich
Menge: 25,000 to

*Hinweis: Asphalt*
******************************************************************************************************
Für den Einbau von Asphalt sind folgende Regelwerke anzuwenden und als Vertragsgrundlage aufzunehmen:

TL Asphalt-StB
TL Bitumen-StB
TL BE-StB
TL Fug -StB
TL Gestein-StB
TP Asphalt-StB
TP Fug-StB
TP Gestein-StB
TP D-StB
TP Griff StB (SKM + SRT)
TP Eben ZTV Fug-StB
ZTV Asphalt-StB

Es gelten jeweils die aktuellen Ausgaben.
*******************************************************************************************************

**02.03.0020 HL-Asphalttragschicht KA HL-T 22 RA, 12 cm, Handeinbau**
Asphalttragschicht HL-T 22 herstellen.

Der Einbau erfolgt von Hand.
Belastungsklasse der Straße: Bk3,2
Einbaudicke: 12 cm
Bindemittel: 50/70-VH
Hersteller: HKW-Asphalt GmbH
Menge: 30,000 m²

#### Abschnitt 02.04 Fahrbahndecke

**02.04.0010 Oberfl. reinigen Tragschicht bit.**
Oberfläche reinigen von Tragschichten mit bituminösen Bindemitteln, Ausführung mit kombinierten Saug-/Kehrmaschinen. Anfallendes Material beseitigen.
Menge: 60,000 m²

**02.04.0020 HL-Asphaltbinderschicht GW-KA HL-B 16 RA, 6 cm, Handeinbau**
Asphaltbinderschicht HL-B 16 herstellen.

Der Einbau erfolgt von Hand.
Belastungsklasse der Straße: Bk3,2
Einbaudicke: 6 cm
Bindemittel: 25/55-55-VH
Hersteller: HKW-Asphalt GmbH
Menge: 30,000 m²

**02.04.0030 HL-Asphaltdeckschicht DIA HL-D 11 RA, 4 cm, Handeinbau**
Asphaltdeckschicht HL-D 11 herstellen

Der Einbau erfolgt von Hand.
Belastungsklasse der Straße: Bk3,2
Einbaudicke: 4 cm
Bindemittel: 25/55-55-VH
Hersteller: HKW-Asphalt GmbH
Menge: 30,000 m²

**02.04.0040 Bituminöse Befestigung anspritzen**
Bitumenhaltiges Bindemittel aufsprühen zur Herstellung des Schichtenverbundes.
Einbaumenge: ca. 0,30 kg/m²
polymermodifizierte Bitumenemulsion C 60 BP4-S gem. TL BE-StB und DIN EN 13808.
Fläche ggf. vorher von Verunreinigungen reinigen.
Menge: 60,000 m²

**02.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 23,000 m

**02.04.0060 Asphaltdeckschicht abstreuen**
Abstreumaterial gleichmäßig auf die noch warme Oberfläche der Deckschicht aufbringen und einwalzen.
Nicht gebundenes Material zur freien Verwendung des AN abfahren.
Abstreumaterial: Edelsplitt, wie Gestein der Deckschicht
Körnung: 1/3
Einbaumenge: ca. 0,75 kg/m²
Menge: 30,000 m²

#### Abschnitt 02.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**02.05.0010 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 2,000 m

**02.05.0020 Rasenbordstein 8/20/100 cm liefern und versetzen**
Rasenbordstein gem. DIN EN 1340 DTI liefern und höhen- und fluchtgerecht versetzen.  Einschließlich Herstellung des Planums und Verdichtung des Untergrundes mit einem leichten Vibrationsgerät.

Rasenbordstein aus Beton gem. DIN EN 1340 liefern und höhen- und fluchtgerecht auf 15- 20 cm dickem Fundament aus C20/25 versetzen und mit einer Rückenstütze aus Beton C20/25 erstellen. Die Dicke der Rückenstütze beträgt mindestens 6 cm. Die DIN 18 318 und ZTV P-StB sind zu beachten.

Abmessungen B/H/L: 80/20/100cm
Farbe: Quarz hell

Betonfundament aus C20/25,
  Dicke: 15 cm
  Rückenstütze Dicke: 6 cm, Höhe: 20 cm
  herstellen.
Menge: 20,000 m

**02.05.0030 Bordsteine 12/15/25 bzw. 15/22 versetzen Quarzit hell**
Bordstein (Hochbord, Übergangsstein)
gem. DIN EN 1340 DTI und DIN 483 liefern und höhen- und fluchtgerecht versetzen. Einschließlich Herstellung des Planums und Verdichtung des Untergrundes mit einem leichten Vibrationsgerät.

Bordsteine aus Beton
  HB 12/15/25 [cm] bzw. RB 15/22 [cm]; r = 5 cm
  Mit Vorsatz aus Quarz hell, gewaschen
  Die Dicke des Vorsatzes darf an keiner Stelle der  Tritt- und Anlaufstelle das Maß von 10 mm  unterschreiten. (alte Norm DIN 483)
  Auf Betonfundament mit Rückenstütze
  Unter ausschließlicher Verwendung von  Hartsteinedelsplitt
  Auftritt: 12 cm
  Mit 10 - 15 mm breiten Fugen
  Einschließlich der erforderlichen Übergangssteine
versetzen und verfugen der Bordsteine mit elastischem Dichtstoff aus Polyurethanbasis mit zulässiger Gesamtverformung von 25 % Fugenmasse in heller Farbe, Mittelgrau oder Betongrau

Betonfundament und Rückenstütze aus C20/25
  Fundament Dicke: 15 cm
  Rückenstütze Dicke: 10 cm, Höhe: 15 cm
herstellen.
Menge: 2,000 m

**02.05.0040 Busbordstein 15/30/100 versetzen**
Bordstein gem. DIN EN 1340 DTI liefern und höhen- und fluchtgerecht versetzen. Einschließlich Herstellung des Planums und Verdichtung des Untergrundes mit einem leichten Vibrationsgerät.

Bordsteine aus Beton
  Abmessungen B/H/L: 15/30/100 [cm]
  Typ: Grandura oder gleichwertig
  Mit Vorsatz aus Quarz hell, gewaschen
  Unter ausschließlicher Verwendung von  Hartsteinedelsplitt
  Auf Betonfundament mit Rückenstütze
  Auftritt: 16 cm
  Einschließlich der erforderlichen Übergangssteine  über 2,00 m
  Mit 10 - 15 mm breiten Fugen
versetzen und verfugen  der Bordsteine mit elastischem Dichtstoff aus Polyurethanbasis mit zulässiger Gesamtverformung von 25 % Fugenmasse in heller Farbe, Mittelgrau oder Betongrau

Betonfundament und Rückenstütze aus C20/25
  Fundament Dicke: 15 cm
  Rückenstütze Dicke: 10 cm, Höhe: 15 cm
herstellen.
Menge: 20,000 m

**02.05.0050 2-reihige Rinne herstellen, BetonRinn**
1-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 20,000 m

**02.05.0060 Bordsteine BSt. quer schneiden BSt. 15/30 und 15/25**
Bordsteine auf Passmaß trennen.
Bordsteine quer schneiden.
Bordsteine aus Beton, ca. 15/30 und 15/25 cm.
Menge: 2,000 Stk

#### Abschnitt 02.06 Pflasterflächen

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**02.06.0010 Pflasterbelag des AG, SF-Pflaster wieder verlegen**
Pflasterbelag wieder herstellen

Pflasterbelag aus Betonpflastersteinen, im Bereich der Baustelle lagernd, Abmessungen: 20/10/10 [cm], gem. DIN 18318 und ZTV Pflaster-StB fachgerecht verlegen.

Bettung: Brechsand-Splitt-Gemisch 0/5 mm
Bettungsdicke: 3 cm
Fugenmaterial:  Brechsand-Splitt-Gemisch 0/5 mm

Verband: Läuferverband
Menge: 2,000 m²

**02.06.0020 Platten des AG, 40/40/5, wieder verlegen**
Plattenbelag wieder herstellen

Plattenbelag aus Gehwegplatten, im Bereich der Baustelle lagernd, Abmessungen: 40/40/5 [cm], gem. DIN 18318 und ZTV Pflaster-StB fachgerecht verlegen.

Bettung: Brechsand-Splitt-Gemisch 0/5 mm
Bettungsdicke: 3 cm
Fugenmaterial:  Brechsand-Splitt-Gemisch 0/5 mm
Menge: 3,000 m²

**02.06.0030 Plattenbelag 40/40/5 verlegen, hellgrau**
Betonsteinplatten gem. DIN EN 1339
  Abmessungen: 40/40/5 [cm]
  Ohne Fase
  Ohne Abstandshalter
  Farbe: naturgrau mit Basaltvorsatz
  Druckfestigkeit: min. 75 N/mm²
liefern und gem. DIN 18318 und ZTV Pflaster-StB fachgerecht verlegen.

Bettung: Brechsand-Splitt-Gemisch 0/5 mm
Bettungsdicke: 3 cm
Fugenmaterial:  Brechsand-Splitt-Gemisch 0/5 mm
Menge: 50,000 m²

**02.06.0040 Betonsteinpflaster 20/10/8 verlegen, anthrazit**
Betonsteinpflaster gem. DIN 1338
  Abmessungen:  20/10/8 [cm] ganze Steine
  10/10/8 [cm] halbe Steine
  mit Fase
  Mit Abstandshaltern
  Farbe: anthrazit
  Druckfestigkeit: min. 75 N/mm²
liefern und gem. DIN 18318 und ZTV Pflaster-StB fachgerecht verlegen.

Bettung: Brechsand-Splitt-Gemisch 0/5 mm
Bettungsdicke: 3 cm
Fugenmaterial:  Brechsand-Splitt-Gemisch 0/5 mm
Verband: Läuferverband
Menge: 2,000 m²

**02.06.0050 Plattenbelag 30/30/8 verlegen, anthrazit**
Betonsteinplatten gem. DIN EN 1338
  Abmessungen: 30/30/8 [cm]
  Mit Abstandshaltern
  Farbe: anthrazit
  Druckfestigkeit: min. 75 N/mm²
für Blindenleitsystem liefern und gem. DIN 18318 und ZTV Pflaster-StB fachgerecht verlegen.

Bettung: Brechsand-Splitt-Gemisch 0/5 mm
Bettungsdicke: 3 cm
Fugenmaterial:  Brechsand-Splitt-Gemisch 0/5 mm
Menge: 12,000 m²

**02.06.0060 Rippenplatte 30/30/8 verlegen**
Betonsteinplatten gem. DIN EN 1338
  Abmessungen: 30/30/8 [cm]
  Rippenplatten mit 6 Rippen
  Mit Rippenstruktur und Trapezprofil
  Rippenhöhe: 5 mm
  Mit Abstandshaltern
  Farbe: weiß
  Druckfestigkeit: min. 75 N/mm²
für Blindenleitsystem liefern und gem. DIN 18318 und ZTV Pflaster-StB fachgerecht verlegen.

Bettung: Brechsand-Splitt-Gemisch 0/5 mm
Bettungsdicke: 3 cm
Fugenmaterial:  Brechsand-Splitt-Gemisch 0/5 mm
Menge: 8,000 m²

**02.06.0070 Pflastersteine und Platten zuarbeiten Schneiden B-Pflasterstein Dicke 5 - 14 cm**
Pflastersteine und Platten auf Paßmaß trennen und zugearbeitete Steine an Kanten und Einfassungen bzw. an Aussparungen und Einbauten verlegen.
Steine schneiden mit Nassschneidegerät
Art = Betonpflastersteine und Platten
Dicke bis 14 cm
Menge: 25,000 m

**02.06.0080 Pflasterdecke pflegen**
Pflasterdecke innerhalb der Gewährleistungspflicht nochmals je nach Bedarf bzw. nach Aufforderung des AG fugenfüllend mit bindigem Dolomitsand der Körnung 0/5 mm nachschlämmen. Für auftretende Schadensstellen durch Verschieben des Pflasters innerhalb der Gewährleistungsfrist haftet allein der AN.
Bei der Abnahme mit Ablauf der Gewährleistungsfrist ist die Pflasterfläche in einwandfreiem Zustand mit vollständig geschlossenen Fugen zu übergeben.
Teilweise offene Fugen gelten als Mangel!
Häufigkeit der Nachschlämmaktion: bis zu 4 mal.
Menge: 70,000 m²

#### Abschnitt 02.07 Einbauten

**02.07.0010 seitl. gelagerte Pfosten mit Schilder, Bodenhülse, wieder versetzen**
einschl. aller erforderlichen Erd- und Nebenarbeiten.
Pfosten bestehend aus
  Pfosten mit Bodenhülse
  Pfostendurchmesser: ca. 80 mm
  Pfostenlänge: 1,00 - 4,50 m
  Schildgröße: bis 1,0 m²
  Schild ohne Beleuchtung
Fundament bestehend aus
  Beton C 20/25
  Abmessungen 30 x 30 x 60 [cm]
Homogenbereiche A und C
Einschl. Wiederherstellen der angrenzenden Oberfläche.
Verdrängten Bodenaushub zur freien Verwendug des AN abfahren.
Menge: 1,000 Stk

**02.07.0020 Bodenhülse des AG versetzen**
Bodenhülse für Verkehrsschild nach Angabe des AG aufstellen einschl.der anfallenden Erdarbeiten.
Umgebende Fläche entsprechend dem früheren Zustand
herstellen.
Homogenbereiche A und C
Fundament aus Ortbeton C 20/25,
Breite 30/30 cm, Tiefe 30 cm, herstellen.
Überschuessiger Aushub geht in Eigentum des AN über
und wird beseitigt.
Bodenhülse am Lagerplatz des AG laden und zur Baustelle
fördern.
Mittlere Förderweite über 7 bis 13 km.
Menge: 1,000 Stk

**02.07.0030 Abfallbehälter "Paris" mit Rohrschelle 76 mm inkl. Ascher liefern**
Abfallbehälter „Paris“ liefern,
Achteckig mit Abdeckung, 45 Liter, zur Mastbefestigung mit zusätzlicher aufgeschraubter und gelochter Edelstahlabdeckung und darunter befindlichem Ascher aus Edelstahl Rostfrei, Ascher zum Entleeren ausschwenkbar und wieder selbstverriegelnd, Gestell mit Rohrschellen 76 mm Durchmesser mit selbsttätig verriegelndem 8 mm Sicherheits-Dreikant-Schloß komplett aus Edelstahl.

Geschweißter Behälter aus Aluminium, 342 mm Breite x 332 mm Tiefe x 490 mm Höhe, Materialstärke 2,5 mm, mit umgebördelten Handlöchern nach Richtlinie Schnittschutz, Wasserablauflöcher und mit asymmetrisch angeordneten Drehlagern, mit farblich aufgebrachten Logo der Hagener Straßenbahn, Größe ca. 5 cm x 5 cm

Ständer mit 53° gebogenen Winkel, mit rechteckiger gelochter Abdeckung aus Edelstahl spezialverschraubt und einem 107 mm breitem Doppelständer aus gekantetem Stalhlbech in U-Form. Mit eingeschweißtem Zwischenrohr, Rohrwandung 2,5 mm, dient zusätzlich als Dreh- und Aufnahmepunkt für den Abfallbehälter. Mit zwei zusätzlich angeschweißten Rückenbügeln aus 107 mm breiten und 2,5 mm starken Stahlblech, zur Pfostenmontage mit Rohrschellen 76 mm Durchmesser feuerverzinkt nach DIN ISO EN 1461 und farblich beschichtet in FS RAL 5010 Enzianblau

Es handelt sich hierbei um die Standardvariante der Stadt Hagen und ist aus wirtschaftlichen und instandhaltungstechnischen Gründen einzuhalten.

Ein Muster ist dem Auftraggeber vor Bestellung des Produktes vorzulegen.
Menge: 1,000 Stk

**02.07.0040 Schachtabdeckung regulieren, Pflaster**
Vorh. Schachtabdeckung freilegen, durch Ausbau bzw. Einbau von Zwischenrahmen in Mörtel auf neue Höhe setzen.
Mörtel: MG III
vorh. Oberflächenbefestigung: Betonplatten/-pflaster
Höhenausgleich: bis +/- 10cm
Überschüssiges Material zur freien Verwendung des AN abfahren.
Menge: 1,000 Stk

**02.07.0050 Hydr.-/Schieberk. in Platten-/Pflasterflächen, Zulage ,Kappenset**
*** EP-Aufgliederung gefordert
Hydrant-/Schieberkappe profilgerecht auf neue Höhe versetzen,
in Platten-/ Pflasterwegen,
Schieberkappen auf der erforderlichen Hartholzunterlage versetzen.
Arbeitsraum zw. Schieberkappe und Plattenbelag mit einem Kappenset System Syko oder gleichwertig, nach Herstellerangaben versetzen und anpflastern, einschl. aller Nebenarbeiten und der Materialkosten
tiefer bzw. höher setzen,
Höhenänderung über 5 bis 10 cm.
Oberfläche um Schieberkappe wiederherstellen.
Als Zulage zur Platten oder Pflasterposition
Menge: 4,000 St

**02.07.0060 Bodenhülse für Haltestellenschild FIS 3 liefern und versetzen**
Bodenhülse für Haltestellenschild FIS 3 nach Angabe des AG aufstellen einschl. der anfallenden Erdarbeiten.
Umgebende Fläche entsprechend dem früheren Zustand
herstellen.
Homogenbereiche A und C
Fundament aus Ortbeton C 20/25,
Breite 80x80 cm, Tiefe 50 cm, herstellen(lt. Fundamentplan).
Überschuessiger Aushub geht in Eigentum des AN über
und wird beseitigt.
Menge: 1,000 Stk

**02.07.0070 Fahrplanvitrine, Außenmaße 891 x 644 x 30 mm, liefern**
Fahrplanvitrine, Außenmaße 891 x 644 x 30 mm
(DIN A1 Hochformat),
Oberfläche Aluminium eloxiert, EV 1
liefern, einschl. Montage
Befestigung an der Glasrückwandscheibe der Wartehalle mit 4 Bohrungen angeschraubt
Menge: 1,000 Stk

**02.07.0080 Fahrgastinformationsystem(FIS) 3 liefern und aufstellen**
Fahrgastinformationsystem(FIS) 3 liefern
Schildeinheit inkl. Mast bestehend aus:
- gebogener Stahlrohrrahmen S235 JR G2 - feuerverzinkt
- Farbe: RAL 5010
- Mastbefestigung mittig
- 2x Folienaufkleber, D=350mm, für H-Schild,
  retroreflektierend Typ 1, RA1/C
  Druck VZ224-50 "H" StVO in grün
  mit Abziehlasche
- 1-6 Linienangaben bzw. Freifelder
- 1x Fußschild für Fimenbeschriftung
- Mast: FIS 3;
- Maße: 76,1mmx 3,2mmx 2800mm, mit Ausklinkung für
  Verdrehsicherung
- Farbe: RAL 5010
- Material S235 JR G2 - feuerverzinkt
Menge: 1,000 Stk

**02.07.0090 Straßenablauf anhöhen bzw. absenken**
Straßenablauf soweit erf. freilegen, erf. Teile ausbauen, den Straßenablauf durch Einbau von Fertigteilen auf die endgültige Höhe setzen.
Der Einbau erfolgt in Mörtel MG III, NZ gem. DIN 1164.
Einschl. Hinterfüllen und Verdichten der Baugrube sowie Herstellen der Anschlüsse an die Pflasterrinne und Vergießen der Fugen mit bituminöser Fugenvergussmasse.
Verfüllen des Arbeitsraumes zw. Rost und bit. Tragschicht mit Beton C12/15
Bereich bis +/- 0,15 m
Typ: Begu-Aufsatz
Abbruch auf eine zugelassene Deponie des AN abfahren und fachgerecht entsorgen.
Menge: 2,000 Stk

#### Abschnitt 02.08 Lohnarbeiten

**02.08.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 3,000 h

**02.08.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 3,000 h

**02.08.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 3,000 h

#### Abschnitt 02.09 Gerätegestellung

**02.09.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 1,000 h

**02.09.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 5,000 h

**02.09.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 5,000 h

**02.09.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 5,000 h

**02.09.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 1,000 h

#### Abschnitt 02.10 Leistungen und Material, kleine Mengen

**02.10.0010 Unbewehrten Beton herstellen C 12/15 Ohne Schalung**
Unbewehrten Beton für Bauteil nach Vorgabe des AG herstellen.
Festigkeitsklasse C12/15.
Beton ohne Schalung herstellen.
Menge: 1,000 m³

**02.10.0020 Hausmüll entsorgen**
vorh. im Baustellenbereich lagernden Hausmüll aufnehmen, aufsammeln, aufladen und zur Müllverbrennungsanlage abfahren, einschl. der Annahmegebühren.
Menge: 0,500 t

### Bereich 03 BH Grimmestraße ( Ri. HBF)

#### Abschnitt 03.01 vorbereitende Arbeiten

**03.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**03.01.0020 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**03.01.0030 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Es ist mit bis zu zwei Bauabschnitten zu rechnen.

Die Kosten für die straßenverkehrlichen Anordnungen sind in den Einheitspreis einzukalkulieren und werden nicht gesondert vergütet.
Menge: 1,000 psch

**03.01.0040 Plattendruckvers. f.Kpruefg.durchf.**
Plattendruckversuch nach DIN 18 134 (statisch) für Kontrollprüfung nach Angabe des AG durchführen einschließlich Bereitstellung sämtlicher Geräte inkl. Auswertung und Darstellung der Messergebnisse.
Nur auf besondere Anordnung des AG.
Menge: 1,000 Stk

#### Abschnitt 03.02 Abbruch- und Erdarbeiten

**03.02.0010 Plattenbelag, 40/40/5 cm, aufnehmen und seitl. lagern**
einschl. des Bettungsmaterials.
Platten mit Abmessungen 40/40/5 [cm]
Material: Beton
Bettung: Sand/Mörtel/Splitt
Belagaufnehmen und seitlich lagern oder zum Bauhof verbringen. Bettungsmaterial zur freien Verwendung des AN abfahren. Die Aufnahme der darunter liegenden Tragschicht wird gesondert vergütet.
Menge: 2,000 m²

**03.02.0020 Bordstein aufnehmen und seitl. lagern**
Bordstein aufnehmen, säubern und im Bereich der Baustelle lagern.
Bordstein: Tief-/Hochbord
Material: Beton/Naturstein/Basalt
Abmessungen B/H/L: 15-20/25-30/20-150 [cm]
Mit Fundament aus Beton oder Mörtel mit Rückenstütze.
Fundamentdicke: ca. 15 cm
Fundament und Rückenstütze abbrechen und Betonabbruch zur freien Verwendung des AN abfahren.
Menge: 2,000 m

**03.02.0030 Bordstein aufnehmen und abfahren**
Bordstein aufnehmen und entsorgen

Bordsteine als Hoch- oder Tiefbord.
Material: Beton/Naturstein/Basalt
Abmessungen B/H/ L: 12-18 / 25-30 / 20-150 [cm]
Mit Fundament aus Beton oder Mörtel mit Rückenstütze
Fundamentdicke ca. 15 cm
Fundament und Rückenstütze abbrechen und Bordsteine sowie Betonabbruch zur freien Verwendung des AN abfahren.
Menge: 20,000 m

**03.02.0040 Poller aufnehmen und abfahren**
Poller aus Metall, zylindrisch, Höhe h = ca. 0,80 m, Durchmesser d = ca. 0,1 m, im Bereich der Baustelle aufnehmen und zum Bauhof Eilpe / Hohenlimburg(5-10km), abfahren.
Menge: 1,000 Stk

**03.02.0050 Mauerreste aufnehmen und abfahren**
Mauerreste  aufnehmen und entsorgen

Material: Beton/Naturstein/Ziegelt
Abmessungen B/H/ L: 8-15 /30-50  / 500-600 [cm]
Mit Fundament aus Beton oder Mörtel
Fundamentdicke ca. 15 cm
Fundament und Mauerreste
sowie Betonabbruch zur freien Verwendung des AN abfahren.
Menge: 6,000 m

**03.02.0060 1-reihige Rinne aufnehmen und abfahren, Pflaster**
Einzeilige Rinne aus Pflastersteinen aufnehmen, Betonfundament abbrechen und Abbruchmaterial sowie Pflastersteine zur freien Verwendung des AN abfahren.
Pflaster:  16/24/14 bzw. 16/16/14 [cm]
Fundament aus Beton, ca. 15 cm dick
Menge: 21,000 m

**03.02.0070 bituminöse Befestigung schneiden, 30 cm**
Schnitttiefe:  bis ca. 30 cm
Fugenbreite: ca.10 mm
Ausführung mit Fugenschneidegerät

Bereich: Fahrbahn
Menge: 23,000 m

**03.02.0080 bituminöse Befestigung in der Fahrbahn fräsen/aufnehmen und abfahren**
und das aufgenommene Material zur freien Verwendung des AN abfahren. Die Aufnahme der ungebundenen Tragschicht wird gesondert vergütet.
Stärke: bis ca. 30 cm

Bereich: Fahrbahn
Menge: 21,000 m²

**03.02.0090 Wurzel roden, Laden und verfahren**
Wurzel roden, Laden und zur Kompostanlage des WBH verfahren
Wurzelstöcke ohne Zerstörung der umliegenden Bebauung lösen, Laden und verfahren
Menge: 2,000 Stk

**03.02.0100 bituminöse Befestigung im Gehweg aufnehmen/fräsen und abfahren**
und das aufgenommene Material zur freien Verwendung des AN abfahren. Die Aufnahme der ungebundenen Tragschicht wird gesondert vergütet.
Stärke: ca. 10 cm

Bereich: Gehweg
Menge: 40,000 m²

**03.02.0110 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 3,000 m³

**03.02.0120 Baugrubenaushub von Hand (als Zulage)**
Boden der Baugruben von Hand ausheben im Bereich von Hindernissen (Kanalschächte, Kabelzugschächte, Einbauten, Rohrleitungen, etc.) und wo Einsatz von Maschinen nicht möglich ist.

Aushub seitl. lagern, Arbeitsräume wieder verfüllen, verdrängte Massen gemäß Ersatzbaustoffverordnung zur freien Verwendung des AN oder auf Kippe des AN (zugel. Deponie) abfahren.
Abrechnung erfolgt nach Aufmaß.
Als Zulage zu den Bodenaushubpositionen.
Homogenbereiche A, B und C
Menge: 5,000 m³

**03.02.0130 Aushub und Planum für Bordsteinanlage (Randeinfassung)**
Planum für die neue Randeinfassung Bordsteinanlage.
Planum im Bereich der vorh./ freigelegten Schottertragschicht.
Schotter profilgerecht ausschachten, planieren und verdichten.
Aushubtiefe ca.: 20 cm, Aushubbreite ca.: bis 60 cm
Überschüssige Massen gemäß Ersatzbaustoffverordnung zur freien Verwendung des AN oder auf Kippe des AN (zugel. Deponie) abfahren.

Homogenbereiche: A, B, C
Menge: 2,000 m³

**03.02.0140 Beton abbrechen und abfahren (Zulage)**
Betonfundament im Bereich der vorhandenen Zaunanlage / Zaunfposten vorsichtig abbrechen, soweit zur Herstellung der neuen Rasenbordanlage erforderlich. Abbruchmaterial aufnehmen und zur freien Verwendung des AN abfahren, inkl. Erd- und Nebenarbeiten.
Fundament: ca. 30 x 30 x 30 [cm]

Anzahl der Zaunpfosten: ca. 15

Als Zulage zum Versetzen der neuen Rasenbordsteine.
Menge: 2,000 m³

**03.02.0150 Leitungskreuzungen (Kabel) in Graben**
Erschwerniszulage infolge Antreffen von Versorungsleitungen beim Bodenaushub.
Bei Antreffen von Kabeln
Einschl. abdecken, zwischenlagern und wiederverlegen der Kabelabdeckhauben bzw. Leerrohre sowie der erforderlichen Sandbettung. Sandbettung ggf. ersetzen.
einschl. der erforderlichen Handschachtung in der Leitungszone
Kabel oder Lehrrohrbündel von bis zu 5 Stück werden als 1 Stück abgerechnet
Menge: 2,000 Stk

**03.02.0160 Leitungskreuzungen (Gas + Wasser) in Graben**
Erschwerniszulage infolge Antreffen von Versorgungsleitungen beim Bodenaushub.
Bei Antreffen von Gas- und Wasserleitungen
Einschl. wiederumhüllen vor der Verfüllung mit Sand.
Auflagerdicke 10 cm + 1/10 DN, mind. 15 cm u. 40 cm über Scheitel
Abgerechnet wird jede Leitung einzeln
einschl. aller Erschwernisse sowie anfallender Handaushub
Menge: 2,000 Stk

**03.02.0170 Planum herstellen**
Planum herstellen und verdichten.

Verdichtung mit leichtem Vibrationsgerät.
Entsprechend den Anforderungen für das Verformungsmodul gem. ZTV E-StB und ZTV SoB-StB.
Menge: 42,000 m²

**03.02.0180 Pfosten mit Schild aufnehmen und seitl. lagern**
einschl. aller erforderlichen Erd- und Nebenarbeiten.
Pfostendurchmesser: ca. 80 mm
Pfostenlänge: 1,00 - 4,50 m
Schildgröße: bis 1,0 m²
Schild ohne Beleuchtung
Das Betonfundament abstemmen, Abbruchmaterial aufnehmen und zur freien Verwendung des AN abfahren.
Durch den Aushub entstandene Gruben mit im Baustellenbereich gelagerten Boden verfüllen und verdichten.
Fundament: ca. 30 x 30 x 30 [cm]
Homogenbereich A
Menge: 2,000 Stk

**03.02.0190 Boden bzw. Baustoffe RC-3 abfahren (Zulage)**
An der Baustelle angefallenen Boden bzw. ungebundene Tragschichten (Schottertragschicht, Frostschutzschicht) der Materialklasse RC-3 gemäß Ersatzbaustoffverordnung zur freien Verwendung des AN abfahren.
Abrechnung erfolgt nach Aufmaß und Vorlage eines Klassifizierungsnachweises.
Als Zulage zu den Bodenaushubpositionen.
Menge: 3,000 m³

**03.02.0200 Deklarationsanalyse**
Für die Zuordnung zur Deponierung des Aushubs und Bestimmung der Deponieklasse erforderliche Analysen erstellen. Bodenproben entnehmen und in einem zugelassenen Labor die erforderlichen Versuche durchführen.
Die Proben sind so rechtzeitig zu entnehmen, dass Verzögerungen bei der Bauabwicklung durch die Dauer der Analysierung ausgeschlossen sind.
Übermittlung der Analyseergebnisse an den AG.

Auf Anordnung des AG.
Menge: 1,000 Stk

**03.02.0210 Entsorgung Boden bzw. Baustoffe > RC-3 (Zulage)**
Boden bzw. ungebundene Tragschichten (Schottertragschicht, Frostschutzschicht) der Materialklasse > RC-3 nach Ersatzbaustoffverordnung auf zugelassener Kippe des AN (zugel. Deponie) entsorgen.
Deponieklasse bis DK II.
Abrechnung erfolgt nach Aufmaß und Lieferscheinen bzw. Wiegekarten sowie Vorlage einer Deklarationsanalyse (separate Position). Es ist mit einem Umrechnungsfaktor von 1,8 to/m³ zu rechnen.
Als Zulage zu den Bodenaushubpositionen.
Menge: 3,000 m³

#### Abschnitt 03.03 Tragschichten

**03.03.0010 Frostschutzschicht aus RC-1 herstellen**
Frostschutzschichtmaterial anliefern, gem. ZTV Sob-StB, fachgerecht einbauen und verdichten.

Einbaustärke: bis ca. 15 cm
Material:  güteüberwachtes Baustoffgemisch/
  güteüberwachtes RC-1-Material,
  welches nach EBV für den Einbau  in/unter teildurchlässiger Schicht -  Pflaster, Platten - uneingeschränkt  zulässig ist,
  kornabgestuft und frostsischer
Körnung: 0/45
Durchlässigkeitsbeiwert kf = 10^-5
Verformungsmodul Ev2 = 100 MN/m²

Abrechnung nach Aufmaß und Lieferscheine bzw. Wiegekarten. Es ist mit einem Umrechnungsfaktor von 1,9 to/m³ zu rechnen.

Bereich: im Gehwegbereich
Menge: 12,000 to

*Hinweis: Asphalt*
******************************************************************************************************
Für den Einbau von Asphalt sind folgende Regelwerke anzuwenden und als Vertragsgrundlage aufzunehmen:

TL Asphalt-StB
TL Bitumen-StB
TL BE-StB
TL Fug -StB
TL Gestein-StB
TP Asphalt-StB
TP Fug-StB
TP Gestein-StB
TP D-StB
TP Griff StB (SKM + SRT)
TP Eben ZTV Fug-StB
ZTV Asphalt-StB

Es gelten jeweils die aktuellen Ausgaben.
*******************************************************************************************************

**03.03.0020 HL-Asphalttragschicht KA HL-T 22 RA, 12 cm, Handeinbau**
Asphalttragschicht HL-T 22 herstellen.

Der Einbau erfolgt von Hand.
Belastungsklasse der Straße: Bk3,2
Einbaudicke: 12 cm
Bindemittel: 50/70-VH
Hersteller: HKW-Asphalt GmbH
Menge: 21,000 m²

#### Abschnitt 03.04 Fahrbahndecke

**03.04.0010 Oberfl. reinigen Tragschicht bit.**
Oberfläche reinigen von Tragschichten mit bituminösen Bindemitteln, Ausführung mit kombinierten Saug-/Kehrmaschinen. Anfallendes Material beseitigen.
Menge: 42,000 m²

**03.04.0020 HL-Asphaltbinderschicht GW-KA HL-B 16 RA, 6 cm, Handeinbau**
Asphaltbinderschicht HL-B 16 herstellen.

Der Einbau erfolgt von Hand.
Belastungsklasse der Straße: Bk3,2
Einbaudicke: 6 cm
Bindemittel: 25/55-55-VH
Hersteller: HKW-Asphalt GmbH
Menge: 21,000 m²

**03.04.0030 HL-Asphaltdeckschicht DIA HL-D 11 RA, 4 cm, Handeinbau**
Asphaltdeckschicht HL-D 11 herstellen

Der Einbau erfolgt von Hand.
Belastungsklasse der Straße: Bk3,2
Einbaudicke: 4 cm
Bindemittel: 25/55-55-VH
Hersteller: HKW-Asphalt GmbH
Menge: 21,000 m²

**03.04.0040 Bituminöse Befestigung anspritzen**
Bitumenhaltiges Bindemittel aufsprühen zur Herstellung des Schichtenverbundes.
Einbaumenge: ca. 0,30 kg/m²
polymermodifizierte Bitumenemulsion C 60 BP4-S gem. TL BE-StB und DIN EN 13808.
Fläche ggf. vorher von Verunreinigungen reinigen.
Menge: 42,000 m²

**03.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 44,000 m

**03.04.0060 Asphaltdeckschicht abstreuen**
Abstreumaterial gleichmäßig auf die noch warme Oberfläche der Deckschicht aufbringen und einwalzen.
Nicht gebundenes Material zur freien Verwendung des AN abfahren.
Abstreumaterial: Edelsplitt, wie Gestein der Deckschicht
Körnung: 1/3
Einbaumenge: ca. 0,75 kg/m²
Menge: 21,000 m²

#### Abschnitt 03.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**03.05.0010 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 2,000 m

**03.05.0020 Bordsteine 12/15/25 bzw. 15/22 versetzen Quarzit hell**
Bordstein (Hochbord, Übergangsstein)
gem. DIN EN 1340 DTI und DIN 483 liefern und höhen- und fluchtgerecht versetzen. Einschließlich Herstellung des Planums und Verdichtung des Untergrundes mit einem leichten Vibrationsgerät.

Bordsteine aus Beton
  HB 12/15/25 [cm] bzw. RB 15/22 [cm]; r = 5 cm
  Mit Vorsatz aus Quarz hell, gewaschen
  Die Dicke des Vorsatzes darf an keiner Stelle der  Tritt- und Anlaufstelle das Maß von 10 mm  unterschreiten. (alte Norm DIN 483)
  Auf Betonfundament mit Rückenstütze
  Unter ausschließlicher Verwendung von  Hartsteinedelsplitt
  Auftritt: 12 cm
  Mit 10 - 15 mm breiten Fugen
  Einschließlich der erforderlichen Übergangssteine
versetzen und verfugen der Bordsteine mit elastischem Dichtstoff aus Polyurethanbasis mit zulässiger Gesamtverformung von 25 % Fugenmasse in heller Farbe, Mittelgrau oder Betongrau

Betonfundament und Rückenstütze aus C20/25
  Fundament Dicke: 15 cm
  Rückenstütze Dicke: 10 cm, Höhe: 15 cm
herstellen.
Menge: 2,000 m

**03.05.0030 Busbordstein 15/30/100 versetzen**
Bordstein gem. DIN EN 1340 DTI liefern und höhen- und fluchtgerecht versetzen. Einschließlich Herstellung des Planums und Verdichtung des Untergrundes mit einem leichten Vibrationsgerät.

Bordsteine aus Beton
  Abmessungen B/H/L: 15/30/100 [cm]
  Typ: Grandura oder gleichwertig
  Mit Vorsatz aus Quarz hell, gewaschen
  Unter ausschließlicher Verwendung von  Hartsteinedelsplitt
  Auf Betonfundament mit Rückenstütze
  Auftritt: 16 cm
  Einschließlich der erforderlichen Übergangssteine  über 2,00 m
  Mit 10 - 15 mm breiten Fugen
versetzen und verfugen  der Bordsteine mit elastischem Dichtstoff aus Polyurethanbasis mit zulässiger Gesamtverformung von 25 % Fugenmasse in heller Farbe, Mittelgrau oder Betongrau

Betonfundament und Rückenstütze aus C20/25
  Fundament Dicke: 15 cm
  Rückenstütze Dicke: 10 cm, Höhe: 15 cm
herstellen.
Menge: 18,000 m

**03.05.0040 2-reihige Rinne herstellen, BetonRinn**
2-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 21,000 m

**03.05.0050 Pflasterstreifen herstellen als Randeinfassung.St. 160/240/140 B. Breite 1 Reihe**
Streifen als Randeinfassung,
Pflastersteine DIN 18 501-140 Beton, ungefast, zementgrau (160/240/140 mm bzw. 160/160/140 mm in Kurven).
Breite des Pflasterstreifens 1 Reihe.
Bettung 'Beton C 20/25 ,15 cm'
Fugen mit Zementmörtel vergießen.
Einschließlich Planum herstellen
Menge: 5,000 m

**03.05.0060 Rasenbordstein versetzen**
Rasenbordstein gem. DIN EN 1340 DTI liefern und höhen- und fluchtgerecht versetzen.  Einschließlich Herstellung des Planums und Verdichtung des Untergrundes mit einem leichten Vibrationsgerät.

Rasenbordstein aus Beton gem. DIN EN 1340 liefern und höhen- und fluchtgerecht auf 20 cm dickem Fundament aus C20/25 versetzen und mit einer Rückenstütze aus Beton C20/25 erstellen. Die Dicke der Rückenstütze beträgt mindestens 6 cm. Die DIN 18 318 und ZTV P-StB sind zu beachten.

Abmessungen B/H/L: 8 / 20 / 100 [cm] oder 8 / 20 / 50 [cm]
Farbe: Quarz hell

Betonfundament aus C20/25,
  Dicke: 15 cm
  Rückenstütze Dicke: 6 cm, Höhe: 20 cm
herstellen.
Menge: 6,000 m

**03.05.0070 Erschwerniszulage im Heckenbereich und Zaunanlage / Mauer**
Erschwerniszulage für das Setzen von Randanlagen im Bereich von Einfriedungshecken und Zaunanlagen.
Hierzu Hecken und Strauchwerk nach Rücksprache mit den Eigentümern durch zurückbinden oder zurückschneiden sichern.
Nach Setzen der Randanlagen Arbeitsraum mit Humusschicht verfüllen.
Falls erforderlich Zaunanlagen nach Rücksprache mit dem Eigentümern zurückbauen oder sichern. Nach setzen der Randanlagen wiederherstellen.
Menge: 6,000 m

**03.05.0080 Rasenbordstein quer schneiden**
Bordsteine quer schneiden

Mit Nassschneidegerät.
Bordsteine aus Beton, ca. 8/20 cm
Menge: 1,000 Stk

**03.05.0090 Bordsteine BSt. quer schneiden BSt. 15/30 und 15/25**
Bordsteine auf Passmaß trennen.
Bordsteine quer schneiden.
Bordsteine aus Beton, ca. 15/30 und 15/25 cm.
Menge: 2,000 Stk

#### Abschnitt 03.06 Pflasterflächen

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**03.06.0010 Plattenbelag 40/40/5 verlegen, hellgrau**
Betonsteinplatten gem. DIN EN 1339
  Abmessungen: 40/40/5 [cm]
  Ohne Fase
  Ohne Abstandshalter
  Farbe: naturgrau mit Basaltvorsatz
  Druckfestigkeit: min. 75 N/mm²
liefern und gem. DIN 18318 und ZTV Pflaster-StB fachgerecht verlegen.

Bettung: Brechsand-Splitt-Gemisch 0/5 mm
Bettungsdicke: 3 cm
Fugenmaterial:  Brechsand-Splitt-Gemisch 0/5 mm
Menge: 16,000 m²

**03.06.0020 Betonsteinpflaster 20/10/8 verlegen, anthrazit**
Betonsteinpflaster gem. DIN 1338
  Abmessungen:  20/10/8 [cm] ganze Steine
  10/10/8 [cm] halbe Steine
  mit Fase
  Mit Abstandshaltern
  Farbe: anthrazit
  Druckfestigkeit: min. 75 N/mm²
liefern und gem. DIN 18318 und ZTV Pflaster-StB fachgerecht verlegen.

Bettung: Brechsand-Splitt-Gemisch 0/5 mm
Bettungsdicke: 3 cm
Fugenmaterial:  Brechsand-Splitt-Gemisch 0/5 mm
Verband: Läuferverband
Menge: 2,000 m²

**03.06.0030 Plattenbelag 30/30/8 verlegen, anthrazit**
Betonsteinplatten gem. DIN EN 1338
  Abmessungen: 30/30/8 [cm]
  Mit Abstandshaltern
  Farbe: anthrazit
  Druckfestigkeit: min. 75 N/mm²
für Blindenleitsystem liefern und gem. DIN 18318 und ZTV Pflaster-StB fachgerecht verlegen.

Bettung: Brechsand-Splitt-Gemisch 0/5 mm
Bettungsdicke: 3 cm
Fugenmaterial:  Brechsand-Splitt-Gemisch 0/5 mm
Menge: 11,000 m²

**03.06.0040 Rippenplatte 30/30/8 verlegen**
Betonsteinplatten gem. DIN EN 1338
  Abmessungen: 30/30/8 [cm]
  Rippenplatten mit 6 Rippen
  Mit Rippenstruktur und Trapezprofil
  Rippenhöhe: 5 mm
  Mit Abstandshaltern
  Farbe: weiß
  Druckfestigkeit: min. 75 N/mm²
für Blindenleitsystem liefern und gem. DIN 18318 und ZTV Pflaster-StB fachgerecht verlegen.

Bettung: Brechsand-Splitt-Gemisch 0/5 mm
Bettungsdicke: 3 cm
Fugenmaterial:  Brechsand-Splitt-Gemisch 0/5 mm
Menge: 7,000 m²

**03.06.0050 Noppenplatte 30/30/8 verlegen**
"Aufmersamkeitsfeld DFI-Light"
Betonsteinplatten gem. DIN EN 1338
  Abmessungen: 30/30/8 [cm]
  Mit 32 diagonal versetzten Tastnoppen
  Noppendurchmesser 35 mm
  Noppenausprägung rund
  Noppenhöhe 5 mm
  Mit Abstandshaltern
  Farbe: weiß
  Druckfestigkeit: min. 75 N/mm²
für Blindenleitsystem liefern und gem. DIN 18318 und ZTV Pflaster-StB fachgerecht verlegen.

Bettung: Brechsand-Splitt-Gemisch 0/5 mm
Bettungsdicke: 3 cm
Fugenmaterial:  Brechsand-Splitt-Gemisch 0/5 mm
Menge: 2,000 m²

**03.06.0060 Pflastersteine und Platten zuarbeiten Schneiden B-Pflasterstein Dicke 5 - 14 cm**
Pflastersteine und Platten auf Paßmaß trennen und zugearbeitete Steine an Kanten und Einfassungen bzw. an Aussparungen und Einbauten verlegen.
Steine schneiden mit Nassschneidegerät
Art = Betonpflastersteine und Platten
Dicke bis 14 cm
Menge: 26,000 m

**03.06.0070 Pflasterdecke pflegen**
Pflasterdecke innerhalb der Gewährleistungspflicht nochmals je nach Bedarf bzw. nach Aufforderung des AG fugenfüllend mit bindigem Dolomitsand der Körnung 0/5 mm nachschlämmen. Für auftretende Schadensstellen durch Verschieben des Pflasters innerhalb der Gewährleistungsfrist haftet allein der AN.
Bei der Abnahme mit Ablauf der Gewährleistungsfrist ist die Pflasterfläche in einwandfreiem Zustand mit vollständig geschlossenen Fugen zu übergeben.
Teilweise offene Fugen gelten als Mangel!
Häufigkeit der Nachschlämmaktion: bis zu 4 mal.
Menge: 40,000 m²

#### Abschnitt 03.07 Wartehalle

*Hinweis: Allgemeine Vorbemerkungen Wartehalle*
******************************************************************************************************
Ausführung Wartehalle - Allgemeine Vorbemerkungen

Schweißeignungsnachweis:

Für die Ausführung der Arbeiten ist der Eignungsnachweis zum Schweißen für Stahlbau und Schweißkonstruktionen nach DIN EN ISO 3834-3 sowie Produktionskontrolle nach EN 1090-2 EXC-2 zu erbringen und dem Angebot beizulegen.

Verzinkung der Stahlteile:

Hochtemperatur-Verzinkung (HTV) nach EN ISO 1461, im Tauch-Verzinkungsverfahren bei Badtemperaturen von 560 °C bis 600 °C, zur Erreichung einer gleichmäßig ebenen Oberfläche der Stahlteile. Kein nachträgliches Glätten durch Schleifen von Zinkrückständen. Somit Vermeidung von Beschädigungen der Zinkschicht für besseren Korrosionsschutz. Entsprechende Werksbescheinigung der HTV-Verzinkung ist beizulegen.
Andere Verzinkungsart ist nicht zulässig, bei nicht Beachtung wird das Angebot nicht berücksichtigt. Erstellung einer standortbezogenen geprüften Statik

Beschichtung:

Pulverbeschichtung nach DIN EN 55634-1 und DIN EN 55634-2, RAL 5010, entsprechende Bescheinigung ist dem Angebot beizulegen

******************************************************************************************************

**03.07.0010 Rückwand ergänzen l 1,22 m breit, ESG 10 mm klar, liefern**
Rückwand für vorhandene System-Wartehalle liefern und montieren.

Rückwand: Breite: 1,22m, Höhe: 2,05m
Pfosten 60/60/3 jeweils mit angeschweißten Spezial-Glashalteelementen zur Aufnahme der Rückwandverglasung, verz. und beschichtet nach RAL 5010,
Seitenwände ESG 10 mm klar, je Scheibe 4 Befestigungsbohrungen, werksseitig
Menge: 3,000 Stk

**03.07.0020 doppelter Siebdruck-Sichstreifen (SD-7)**
doppelter Siebdruck-Sichtstreifen (SD 7) auf Rückwand bzw. Seitenscheibe als Durchlauf- bzw. Vogelschutz vandalismussicher eingeätzt, RAL 5010,  (Scheibe mit Fahrplanvitrine ohne Siebdruck-Sichtstreifen), aufbringen,
pro Scheibe
Menge: 3,000 Stk

**03.07.0030 Fahrplanvitrine, Außenmaße 891 x 644 x 30 mm, liefern**
Fahrplanvitrine, Außenmaße 891 x 644 x 30 mm
(DIN A1 Hochformat),
Oberfläche Aluminium eloxiert, EV 1
liefern, einschl. Montage
Befestigung an der Glasrückwandscheibe der Wartehalle mit 4 Bohrungen angeschraubt
Menge: 1,000 Stk

**03.07.0040 Beleuchtungseinrichtung**
Beleuchtungseinrichtung bestehend aus LED Lichtleiste,
24 V, warmweiß 3100K,
integriert in Alugehäuse mit Streuscheibe,
beschichtet nach
RAL 5010 wie Wartehalle,
an innerer
Dachkonstruktion angeschraubt,
inkl. FISchutzschalter und Sicherungsautomat,
Verkabelung bis ca. 30 cm unter Oberkante Boden

Stromanschlussarbeiten erfolgen durch den WBH
Menge: 1,000 Stk

#### Abschnitt 03.08 Einbauten

**03.08.0010 seitl. gelagerte Pfosten mit Schilder, Bodenhülse, wieder versetzen**
einschl. aller erforderlichen Erd- und Nebenarbeiten.
Pfosten bestehend aus
  Pfosten mit Bodenhülse
  Pfostendurchmesser: ca. 80 mm
  Pfostenlänge: 1,00 - 4,50 m
  Schildgröße: bis 1,0 m²
  Schild ohne Beleuchtung
Fundament bestehend aus
  Beton C 20/25
  Abmessungen 30 x 30 x 60 [cm]
Homogenbereiche A und C
Einschl. Wiederherstellen der angrenzenden Oberfläche.
Verdrängten Bodenaushub zur freien Verwendug des AN abfahren.
Menge: 1,000 Stk

**03.08.0020 Bodenhülse des AG versetzen**
Bodenhülse für Verkehrsschild nach Angabe des AG aufstellen einschl.der anfallenden Erdarbeiten.
Umgebende Fläche entsprechend dem früheren Zustand
herstellen.
Homogenbereiche A und C
Fundament aus Ortbeton C 20/25,
Breite 30/30 cm, Tiefe 30 cm, herstellen.
Überschuessiger Aushub geht in Eigentum des AN über
und wird beseitigt.
Bodenhülse am Lagerplatz des AG laden und zur Baustelle
fördern.
Mittlere Förderweite über 4 bis 10 km.
Menge: 1,000 Stk

**03.08.0030 Straßenablauf regulieren**
Straßenablauf regulieren
profilgerecht auf neue Höhe setzen
Straßenablauf mit Beton höhenmäßig anpassen. Dazu auf einen bis zu 20 cm dicken Betonkranz setzen und den Arbeitsraum zwischen bit. Aufbau und Kappe mit Beton bis OK Binderschicht verfüllen. Einschl. der erf. Schalungsarbeiten, aller Nebenarbeiten und der Materialkosten.
Beton: C 20/25, DIN 206-1
Höhenänderung: bis ca. +/- 10 cm
Anpassungsarbeiten entsprechend des Baufortschritts.
Menge: 2,000 Stk

**03.08.0040 Hydr.-/Schieberk. in Platten-/Pflasterflächen, Zulage ,Kappenset**
*** EP-Aufgliederung gefordert
Hydrant-/Schieberkappe profilgerecht auf neue Höhe versetzen,
in Platten-/ Pflasterwegen,
Schieberkappen auf der erforderlichen Hartholzunterlage versetzen.
Arbeitsraum zw. Schieberkappe und Plattenbelag mit einem Kappenset System Syko oder gleichwertig, nach Herstellerangaben versetzen und anpflastern, einschl. aller Nebenarbeiten und der Materialkosten
tiefer bzw. höher setzen,
Höhenänderung über 5 bis 10 cm.
Oberfläche um Schieberkappe wiederherstellen.
Als Zulage zur Platten oder Pflasterposition
Menge: 2,000 St

**03.08.0050 Abfallbehälter "Paris" mit Rohrschelle 76 mm inkl. Ascher liefern**
Abfallbehälter „Paris“ liefern,
Achteckig mit Abdeckung, 45 Liter, zur Mastbefestigung mit zusätzlicher aufgeschraubter und gelochter Edelstahlabdeckung und darunter befindlichem Ascher aus Edelstahl Rostfrei, Ascher zum Entleeren ausschwenkbar und wieder selbstverriegelnd, Gestell mit Rohrschellen 76 mm Durchmesser mit selbsttätig verriegelndem 8 mm Sicherheits-Dreikant-Schloß komplett aus Edelstahl.

Geschweißter Behälter aus Aluminium, 342 mm Breite x 332 mm Tiefe x 490 mm Höhe, Materialstärke 2,5 mm, mit umgebördelten Handlöchern nach Richtlinie Schnittschutz, Wasserablauflöcher und mit asymmetrisch angeordneten Drehlagern, mit farblich aufgebrachten Logo der Hagener Straßenbahn, Größe ca. 5 cm x 5 cm

Ständer mit 53° gebogenen Winkel, mit rechteckiger gelochter Abdeckung aus Edelstahl spezialverschraubt und einem 107 mm breitem Doppelständer aus gekantetem Stalhlbech in U-Form. Mit eingeschweißtem Zwischenrohr, Rohrwandung 2,5 mm, dient zusätzlich als Dreh- und Aufnahmepunkt für den Abfallbehälter. Mit zwei zusätzlich angeschweißten Rückenbügeln aus 107 mm breiten und 2,5 mm starken Stahlblech, zur Pfostenmontage mit Rohrschellen 76 mm Durchmesser feuerverzinkt nach DIN ISO EN 1461 und farblich beschichtet in FS RAL 5010 Enzianblau

Es handelt sich hierbei um die Standardvariante der Stadt Hagen und ist aus wirtschaftlichen- und instandhaltungstechnischen Gründen einzuhalten.

Ein Muster ist dem Auftraggeber vor Bestellung des Produktes vorzulegen.
Menge: 1,000 Stk

#### Abschnitt 03.09 Tiefbau Beleuchtung

**03.09.0010 Grabenaushub für Suchschachtungen zum Auffinden**
Grabenaushub für Suchschachtungen zum Auffinden der Elt.-Einspeisung angrenzender Straßen. Tiefe bis 1,2 m, Homogenbereiche A und C, Boden ausheben, zur Wiederverwendung seitlich lagern und nach Beendigung der Suche und Rohrverlegung Boden wieder einbauen und verdichten.
Vorschriften der Versorgungsunternehmen sind zu beachten.
Menge: 1,000 Stk

**03.09.0020 Kabelgraben profilgerecht ausheben, Aushub ehem. Bodenklasse 3 - 5, Tiefe 0,75 m - 0,85 m**
Boden der Gräben für Einbau von Schutzrohren profilgerecht ausheben, Verdrängungsböden gehen in Eigentum des AN über, einer Wiederverwertung zuführen oder nach Erfordernis verdichtungsfähige Böden separieren und seitl. getrennt nach Bodenart auf Lagerplatz des AN im Baustellenbereich transportieren und lagern.
Grabensohle glatt abziehen und ggf. nachverdichten.
Nach Einlegen der Leerrohre (DN 75) Gräben verfüllen und verdichten.
Abgerechnet wird nach der Länge des Grabens gemessen in der Achse (ohne Wiederherstellen der Oberfläche, einschließlich Kabelgraben für Leuchteneinspeisung zum vorhandenen Verteiler oder Leuchte).

Tiefe ab OK Gelände: 0,75 bis ca. 0,85 m
Sohlenbreite: 0,30 bis ca. 0,40  m

Graben gemäß DIN 4124
Homogenbereiche A und C
Menge: 14,000 m

**03.09.0030 Kabelschutzrohr flexibel DN 75 blau liefern und einbauen (mit Sandeindeckung)**
Kabelschutzrohr aus Kunstoff, flexibel, DN 75, blau, innen glatt, einschl. Rohrverbindung, frei Baustelle liefern und einbauen,
Rohröffnungen dicht verschließen, jedes Rohr wird einzeln vergütet, abgerechnet wird die verlegte Länge in der Achse der Rohrleitung, Überdeckung Gehwegoberkante - Rohrscheitel über 0,4 bis 0,6 m, mehrzügig mit Abstandhaltern und Sandeindeckung, außen min. 10 cm dick, Abstandhalter min. alle 2,5 m,  gemäß Musterblatt 21 der ZTR der Stadt Hagen.
Menge: 14,000 m

**03.09.0040 Steinfreien Sand zum Verfüllen der Grabensohle liefern und einbauen**
Steinfreien Sand zum Verfüllen der Grabensohle (ca. 10
cm) bzw. zum Betten des Kabelschutzrohres über die gesamte Kabelgrabenlänge liefern, einbringen und verdichten.

Boden mit Größtkorn < 20 mm
Dpr = mind. 97%
Einbaumenge: ca. 0,652 m³/lfdm
Menge: 14,000 m

**03.09.0050 Mast (LPH bis 8,00m) der ÖB freischachten**
Beleuchtungsmast in Geh-/Radwegen freilegen, Mast wird bauseits gezogen und entsorgt (Mastlänge LPH bis 8,00 m), Oberfläche aufnehmen, Boden in umgebenden Mastbereich bis ca. 20 cm ausheben und seitlich lagern (Homogenbereich A, Auffüllung), altes Mastfundament abbrechen, Laden und entsorgen,  Aushub wieder einbauen, Oberfläche nach Beendigung der Arbeiten wiederherstellen.
Zum Verfüllen nicht verwendeten Aushub und Abbruchmaterial in Eigentum des AN übernehmen, laden und fachgerecht entsorgen.
Menge: 1,000 Stck

**03.09.0060 Fundament für Beleuchtungsmast LPH bis 8 m herstellen**
Betonhülsenfundament für Beleuchtungsmast aus Stahl bis LPH 8,00 m herstellen.
Abmessungen: Breite ca. 100 cm, Länge ca. 100 cm, Höhe Fundament ca. 140 cm, Überdeckung bis GOK 20 cm.
Beton C25/30 Expositionsklasse X0/XF1 entsprechend
statisch und konstruktiven Erfordernissen und den
Musterblättern einschließlich Schalung herstellen.
Die oberen Kanten mit Dreikantleisten (3 cm) brechen.
Fundamentoberkante für Wasserablauf schräg geglättet.
Mast und statische Berechnung werden bauseits gestellt.

Fundamentrohr:
Masthülse aus PP DN 300, L = 1,4 m liefern und einbauen.
Masthülse aus PP- oder PCV-Rohr mit Rippen, z.B. rippenverstärktes PP-Rohr SN 10.
Masthülse im Fundament entsprechend der erforderlichen Lage und Höhe ausrichten und kraftschlüssig im Betonfundament einbauen.
Unterhalb der Masthülse bzw. des Mastes ist mit einer Betonplatte (Gehwegplatte) oder Betonschicht mit Entwässerungsöffnung ein festes Auflager für die Masthülse und den Mast herzustellen.

Gründung herstellen einschließlich Erdarbeiten im Homogenbereich A (Auffüllung).
Oberflächen aufnehmen, Fundamentgrube herstellen, Baugrund verdichten, Oberflächen und Aushub seitlich lagern, Fundament erstellen, anschl. Fundamentgrube lagenweise wiederverfüllen und verdichten, Oberfläche entsprechend dem früheren Zustand wiederherstellen.
Es ist mit Böden bis einschließlich Z2 zu rechnen.
Zum Verfüllen nicht verwendeten Aushub in Eigentum des AN übernehmen und fachgerecht entsorgen.

In Bereichen mit vorhandenen Versorgungsleitungen ist mit Handschachtung zu rechnen. Diese wird gesondert vergütet.

Mast durch zwei flexible Kabelschutzrohr PE-Rohr DN 100 oder DN 75, mit Sandeindeckung für die Kabeleinführung verbinden. Kabelschutzrohr mit Einziehdrähten für Kabeleinzug zur späteren Kabeleinführung durch das Fundament bis an den Mastausschnitt verlegen und fixieren.

Das Stellen des Mastes erfolgt bauseits und ist nicht Bestandteil dieser Position.
Menge: 1,000 Stck

#### Abschnitt 03.10 Lohnarbeiten

**03.10.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 3,000 h

**03.10.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 3,000 h

**03.10.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 3,000 h

#### Abschnitt 03.11 Gerätegestellung

**03.11.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 1,000 h

**03.11.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 3,000 h

**03.11.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 3,000 h

**03.11.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 6,000 h

**03.11.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 1,000 h

#### Abschnitt 03.12 Leistungen und Material, kleine Mengen

**03.12.0010 Unbewehrten Beton herstellen C 12/15 Ohne Schalung**
Unbewehrten Beton für Bauteil nach Vorgabe des AG herstellen.
Festigkeitsklasse C12/15.
Beton ohne Schalung herstellen.
Menge: 1,000 m³

**03.12.0020 Hausmüll entsorgen**
vorh. im Baustellenbereich lagernden Hausmüll aufnehmen, aufsammeln, aufladen und zur Müllverbrennungsanlage abfahren, einschl. der Annahmegebühren.
Menge: 0,500 t

### Bereich 04 BH Grimmestraße ( Ri. Eckesey)

#### Abschnitt 04.01 vorbereitende Arbeiten

**04.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**04.01.0020 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**04.01.0030 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Die Kosten für die straßenverkehrlichen Anordnungen sind in den Einheitspreis einzukalkulieren und werden nicht gesondert vergütet.
Menge: 1,000 psch

**04.01.0040 Deklarationsanalyse**
Für die Zuordnung zur Deponierung des Aushubs und Bestimmung der Deponieklasse erforderliche Analysen erstellen. Bodenproben entnehmen und in einem zugelassenen Labor die erforderlichen Versuche durchführen.
Die Proben sind so rechtzeitig zu entnehmen, dass Verzögerungen bei der Bauabwicklung durch die Dauer der Analysierung ausgeschlossen sind.
Übermittlung der Analyseergebnisse an den AG.

Auf Anordnung des AG.
Menge: 1,000 Stk

**04.01.0050 Plattendruckvers. f.Kpruefg.durchf.**
Plattendruckversuch nach DIN 18 134 (statisch) für Kontrollprüfung nach Angabe des AG durchführen einschließlich Bereitstellung sämtlicher Geräte inkl. Auswertung und Darstellung der Messergebnisse.
Nur auf besondere Anordnung des AG.
Menge: 1,000 Stk

#### Abschnitt 04.02 Abbruch- und Erdarbeiten

**04.02.0010 Bordstein aufnehmen und seitl. lagern**
Bordstein aufnehmen, säubern und im Bereich der Baustelle lagern.
Bordstein: Tief-/Hochbord
Material: Beton/Naturstein/Basalt
Abmessungen B/H/L: 15-20/25-30/20-150 [cm]
Mit Fundament aus Beton oder Mörtel mit Rückenstütze.
Fundamentdicke: ca. 15 cm
Fundament und Rückenstütze abbrechen und Betonabbruch zur freien Verwendung des AN abfahren.
Menge: 2,000 m

**04.02.0020 Bordstein aufnehmen und abfahren**
Bordstein aufnehmen und entsorgen

Bordsteine als Hoch- oder Tiefbord.
Material: Beton/Naturstein/Basalt
Abmessungen B/H/ L: 12-18 / 25-30 / 20-150 [cm]
Mit Fundament aus Beton oder Mörtel mit Rückenstütze
Fundamentdicke ca. 15 cm
Fundament und Rückenstütze abbrechen und Bordsteine sowie Betonabbruch zur freien Verwendung des AN abfahren.
Menge: 28,000 m

**04.02.0030 bituminöse Befestigung schneiden, 30 cm**
Schnitttiefe:  bis ca. 30 cm
Fugenbreite: ca.10 mm
Ausführung mit Fugenschneidegerät
Menge: 30,000 m

**04.02.0040 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 3,000 m³

**04.02.0050 Planum herstellen**
Planum herstellen und verdichten.

Verdichtung mit leichtem Vibrationsgerät.
Entsprechend den Anforderungen für das Verformungsmodul gem. ZTV E-StB und ZTV SoB-StB.
Menge: 40,000 m²

**04.02.0060 Mosaikpflaster aus Beton aufnehmen und abfahren**
Mosaiksteinpflaster aufnehmen und abfahren

Abmessungen: 3-9 / 3-9 / 3-9 [cm]
Material: Beton
Bettung: Sand/Mörtel/Splitt
Kleinpflaster und Bettungsmaterial aufnehmen und zur freien Verwendung des AN abfahren. Die Aufnahme der darunter liegenden Tragschicht wird gesondert vergütet.
Menge: 2,000 m²

**04.02.0070 Pfosten mit Schild aufnehmen und seitl. lagern**
einschl. aller erforderlichen Erd- und Nebenarbeiten.
Pfostendurchmesser: ca. 80 mm
Pfostenlänge: 1,00 - 4,50 m
Schildgröße: bis 1,0 m²
Schild ohne Beleuchtung
Das Betonfundament abstemmen, Abbruchmaterial aufnehmen und zur freien Verwendung des AN abfahren.
Durch den Aushub entstandene Gruben mit im Baustellenbereich gelagerten Boden verfüllen und verdichten.
Fundament: ca. 30 x 30 x 30 [cm]
Homogenbereich A
Menge: 1,000 Stk

**04.02.0080 bituminöse Befestigung im Gehweg aufnehmen/fräsen und abfahren**
und das aufgenommene Material zur freien Verwendung des AN abfahren. Die Aufnahme der ungebundenen Tragschicht wird gesondert vergütet.
Stärke: ca. 10 cm

Bereich: Gehweg
Menge: 20,000 m²

**04.02.0090 bituminöse Befestigung in der Fahrbahn fräsen/aufnehmen und abfahren**
und das aufgenommene Material zur freien Verwendung des AN abfahren. Die Aufnahme der ungebundenen Tragschicht wird gesondert vergütet.
Stärke: bis ca. 30 cm
Menge: 20,000 m²

**04.02.0100 1-reihige Rinne aufnehmen und abfahren, Pflaster**
Einzeilige Rinne aus Pflastersteinen aufnehmen, Betonfundament abbrechen und Abbruchmaterial sowie Pflastersteine zur freien Verwendung des AN abfahren.
Pflaster:  16/24/14 bzw. 16/16/14 [cm]
Fundament aus Beton, ca. 15 cm dick
Menge: 30,000 m

#### Abschnitt 04.03 Tragschichten

*Hinweis: Asphalt*
******************************************************************************************************
Für den Einbau von Asphalt sind folgende Regelwerke anzuwenden und als Vertragsgrundlage aufzunehmen:

TL Asphalt-StB
TL Bitumen-StB
TL BE-StB
TL Fug -StB
TL Gestein-StB
TP Asphalt-StB
TP Fug-StB
TP Gestein-StB
TP D-StB
TP Griff StB (SKM + SRT)
TP Eben ZTV Fug-StB
ZTV Asphalt-StB

Es gelten jeweils die aktuellen Ausgaben.
*************************************************************************

*Hinweis: Asphalt*
******************************************************************************************************
Für den Einbau von Asphalt sind folgende Regelwerke anzuwenden und als Vertragsgrundlage aufzunehmen:

TL Asphalt-StB
TL Bitumen-StB
TL BE-StB
TL Fug -StB
TL Gestein-StB
TP Asphalt-StB
TP Fug-StB
TP Gestein-StB
TP D-StB
TP Griff StB (SKM + SRT)
TP Eben ZTV Fug-StB
ZTV Asphalt-StB

Es gelten jeweils die aktuellen Ausgaben.
*******************************************************************************************************

**04.03.0010 HL-Asphalttragschicht KA HL-T 22 RA, 12 cm, Handeinbau**
Asphalttragschicht HL-T 22 herstellen.

Der Einbau erfolgt von Hand.
Belastungsklasse der Straße: Bk3,2
Einbaudicke: 12 cm
Bindemittel: 50/70-VH
Hersteller: HKW-Asphalt GmbH
Menge: 28,000 m²

#### Abschnitt 04.04 Fahrbahndecke

**04.04.0010 Oberfl. reinigen Tragschicht bit.**
Oberfläche reinigen von Tragschichten mit bituminösen Bindemitteln, Ausführung mit kombinierten Saug-/Kehrmaschinen. Anfallendes Material beseitigen.
Menge: 56,000 m²

**04.04.0020 HL-Asphaltdeckschicht DIA HL-D 11 RA, 4 cm, Handeinbau**
Asphaltdeckschicht HL-D 11 herstellen

Der Einbau erfolgt von Hand.
Belastungsklasse der Straße: Bk3,2
Einbaudicke: 4 cm
Bindemittel: 25/55-55-VH
Hersteller: HKW-Asphalt GmbH
Menge: 28,000 m²

**04.04.0030 HL-Asphaltbinderschicht GW-KA HL-B 16 RA, 6 cm, Handeinbau**
Asphaltbinderschicht HL-B 16 herstellen.

Der Einbau erfolgt von Hand.
Belastungsklasse der Straße: Bk3,2
Einbaudicke: 6 cm
Bindemittel: 25/55-55-VH
Hersteller: HKW-Asphalt GmbH
Menge: 28,000 m²

**04.04.0040 Bituminöse Befestigung anspritzen**
Bitumenhaltiges Bindemittel aufsprühen zur Herstellung des Schichtenverbundes.
Einbaumenge: ca. 0,30 kg/m²
polymermodifizierte Bitumenemulsion C 60 BP4-S gem. TL BE-StB und DIN EN 13808.
Fläche ggf. vorher von Verunreinigungen reinigen.
Menge: 56,000 m²

**04.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 30,000 m

**04.04.0060 Asphaltdeckschicht abstreuen, Körnung 1/3**
Asphaltdeckschicht maschinell abstreuen

Abstreumaterial gleichmäßig auf die noch warme Oberfläche der Deckschicht aufbringen und einwalzen.
Nicht gebundenes Material zur freien Verwendung des AN abfahren.
Abstreumaterial: Edelsplitt, wie Gestein der Deckschicht
Körnung: 1/3
Einbaumenge: ca. 1,0 kg/m²
Menge: 28,000 m²

#### Abschnitt 04.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**04.05.0010 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 1,000 m

**04.05.0020 Bordsteine 12/15/25 bzw. 15/22 versetzen Quarzit hell**
Bordstein (Hochbord, Übergangsstein)
gem. DIN EN 1340 DTI und DIN 483 liefern und höhen- und fluchtgerecht versetzen. Einschließlich Herstellung des Planums und Verdichtung des Untergrundes mit einem leichten Vibrationsgerät.

Bordsteine aus Beton
  HB 12/15/25 [cm] bzw. RB 15/22 [cm]; r = 5 cm
  Mit Vorsatz aus Quarz hell, gewaschen
  Farben zur Auswahl: Quarz hell 453
  Berding oder gleichwertig
  Die Dicke des Vorsatzes darf an keiner Stelle der  Tritt- und Anlaufstelle das Maß von 10 mm  unterschreiten. (alte Norm DIN 483)
  Auf Betonfundament mit Rückenstütze
  Unter ausschließlicher Verwendung von  Hartsteinedelsplitt
  Auftritt: 12 cm
  Mit 10 - 15 mm breiten Fugen
  Einschließlich der erforderlichen Übergangssteine
versetzen und verfugen der Bordsteine mit elastischem Dichtstoff aus Polyurethanbasis mit zulässiger Gesamtverformung von 25 % Fugenmasse in heller Farbe, Mittelgrau oder Betongrau

Betonfundament und Rückenstütze aus C20/25
  Fundament Dicke: 15 cm
  Rückenstütze Dicke: 10 cm, Höhe: 15 cm
herstellen.
Menge: 10,000 m

**04.05.0030 Busbordstein 15/30/100 versetzen**
Bordstein gem. DIN EN 1340 DTI liefern und höhen- und fluchtgerecht versetzen. Einschließlich Herstellung des Planums und Verdichtung des Untergrundes mit einem leichten Vibrationsgerät.

Bordsteine aus Beton
  Abmessungen B/H/L: 15/30/100 [cm]
  Typ: Grandura
  Mit Vorsatz aus Quarz hell, gewaschen
  Berding oder gleichwertig
  Unter ausschließlicher Verwendung von  Hartsteinedelsplitt
  Auf Betonfundament mit Rückenstütze
  Auftritt: 16 cm
  Einschließlich der erforderlichen Übergangssteine  über 2,00 m
  Mit 10 - 15 mm breiten Fugen
versetzen und verfugen  der Bordsteine mit elastischem Dichtstoff aus Polyurethanbasis mit zulässiger Gesamtverformung von 25 % Fugenmasse in heller Farbe, Mittelgrau oder Betongrau

Betonfundament und Rückenstütze aus C20/25
  Fundament Dicke: 15 cm
  Rückenstütze Dicke: 10 cm, Höhe: 15 cm
herstellen.
Menge: 20,000 m

**04.05.0040 1-reihige Rinne herstellen, BetonRinn**
1-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 28,000 m

**04.05.0050 Bordsteine BSt. quer schneiden BSt. 15/30 und 15/25**
Bordsteine auf Passmaß trennen.
Bordsteine quer schneiden.
Bordsteine aus Beton, ca. 15/30 und 15/25 cm.
Menge: 2,000 Stk

#### Abschnitt 04.06 Pflasterflächen

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**04.06.0010 Platten des AG, 40/40/5, wieder verlegen**
Plattenbelag wieder herstellen

Plattenbelag aus Gehwegplatten, im Bereich der Baustelle lagernd, Abmessungen: 40/40/5 [cm], gem. DIN 18318 und ZTV Pflaster-StB fachgerecht verlegen.

Bettung: Brechsand-Splitt-Gemisch 0/5 mm
Bettungsdicke: 3 cm
Fugenmaterial:  Brechsand-Splitt-Gemisch 0/5 mm
Menge: 1,000 m²

**04.06.0020 Plattenbelag 40/40/5 verlegen, hellgrau**
Betonsteinplatten gem. DIN EN 1339
  Abmessungen: 40/40/5 [cm]
  Ohne Fase
  Ohne Abstandshalter
  Farbe: naturgrau mit Basaltvorsatz
  Druckfestigkeit: min. 75 N/mm²
liefern und gem. DIN 18318 und ZTV Pflaster-StB fachgerecht verlegen.

Bettung: Brechsand-Splitt-Gemisch 0/5 mm
Bettungsdicke: 3 cm
Fugenmaterial:  Brechsand-Splitt-Gemisch 0/5 mm
Menge: 20,000 m²

**04.06.0030 Betonsteinpflaster 20/10/8 verlegen, anthrazit**
Betonsteinpflaster gem. DIN 1338
  Abmessungen:  20/10/8 [cm] ganze Steine
  10/10/8 [cm] halbe Steine
  mit Fase
  Mit Abstandshaltern
  Farbe: anthrazit
  Druckfestigkeit: min. 75 N/mm²
liefern und gem. DIN 18318 und ZTV Pflaster-StB fachgerecht verlegen.

Bettung: Brechsand-Splitt-Gemisch 0/5 mm
Bettungsdicke: 3 cm
Fugenmaterial:  Brechsand-Splitt-Gemisch 0/5 mm
Verband: Läuferverband
Menge: 2,000 m²

**04.06.0040 Plattenbelag 30/30/8 verlegen, anthrazit**
Betonsteinplatten gem. DIN EN 1338
  Abmessungen: 30/30/8 [cm]
  Mit Abstandshaltern
  Farbe: anthrazit
  Druckfestigkeit: min. 75 N/mm²
für Blindenleitsystem liefern und gem. DIN 18318 und ZTV Pflaster-StB fachgerecht verlegen.

Bettung: Brechsand-Splitt-Gemisch 0/5 mm
Bettungsdicke: 3 cm
Fugenmaterial:  Brechsand-Splitt-Gemisch 0/5 mm
Menge: 11,000 m²

**04.06.0050 Rippenplatte 30/30/8 verlegen**
Betonsteinplatten gem. DIN EN 1338
  Abmessungen: 30/30/8 [cm]
  Rippenplatten mit 6 Rippen
  Mit Rippenstruktur und Trapezprofil
  Rippenhöhe: 5 mm
  Mit Abstandshaltern
  Farbe: weiß
  Druckfestigkeit: min. 75 N/mm²
für Blindenleitsystem liefern und gem. DIN 18318 und ZTV Pflaster-StB fachgerecht verlegen.

Bettung: Brechsand-Splitt-Gemisch 0/5 mm
Bettungsdicke: 3 cm
Fugenmaterial:  Brechsand-Splitt-Gemisch 0/5 mm
Menge: 7,000 m²

**04.06.0060 Pflastersteine und Platten zuarbeiten Schneiden B-Pflasterstein Dicke 5 - 14 cm**
Pflastersteine und Platten auf Paßmaß trennen und zugearbeitete Steine an Kanten und Einfassungen bzw. an Aussparungen und Einbauten verlegen.
Steine schneiden mit Nassschneidegerät
Art = Betonpflastersteine und Platten
Dicke bis 14 cm
Menge: 25,000 m

**04.06.0070 Pflasterdecke pflegen**
Pflasterdecke innerhalb der Gewährleistungspflicht nochmals je nach Bedarf bzw. nach Aufforderung des AG fugenfüllend mit bindigem Dolomitsand der Körnung 0/5 mm nachschlämmen. Für auftretende Schadensstellen durch Verschieben des Pflasters innerhalb der Gewährleistungsfrist haftet allein der AN.
Bei der Abnahme mit Ablauf der Gewährleistungsfrist ist die Pflasterfläche in einwandfreiem Zustand mit vollständig geschlossenen Fugen zu übergeben.
Teilweise offene Fugen gelten als Mangel!
Häufigkeit der Nachschlämmaktion: bis zu 4 mal.
Menge: 40,000 m²

#### Abschnitt 04.07 Einbauten

**04.07.0010 seitl. gelagerte Pfosten mit Schilder, Bodenhülse, wieder versetzen**
einschl. aller erforderlichen Erd- und Nebenarbeiten.
Pfosten bestehend aus
  Pfosten mit Bodenhülse
  Pfostendurchmesser: ca. 80 mm
  Pfostenlänge: 1,00 - 4,50 m
  Schildgröße: bis 1,0 m²
  Schild ohne Beleuchtung
Fundament bestehend aus
  Beton C 20/25
  Abmessungen 30 x 30 x 60 [cm]
Homogenbereiche A und C
Einschl. Wiederherstellen der angrenzenden Oberfläche.
Verdrängten Bodenaushub zur freien Verwendug des AN abfahren.
Menge: 1,000 Stk

**04.07.0020 Abfallbehälter "Paris" mit Rohrschelle 76 mm inkl. Ascher liefern**
Abfallbehälter „Paris“ liefern,
Achteckig mit Abdeckung, 45 Liter, zur Mastbefestigung mit zusätzlicher aufgeschraubter und gelochter Edelstahlabdeckung und darunter befindlichem Ascher aus Edelstahl Rostfrei, Ascher zum Entleeren ausschwenkbar und wieder selbstverriegelnd, Gestell mit Rohrschellen 76 mm Durchmesser mit selbsttätig verriegelndem 8 mm Sicherheits-Dreikant-Schloß komplett aus Edelstahl.

Geschweißter Behälter aus Aluminium, 342 mm Breite x 332 mm Tiefe x 490 mm Höhe, Materialstärke 2,5 mm, mit umgebördelten Handlöchern nach Richtlinie Schnittschutz, Wasserablauflöcher und mit asymmetrisch angeordneten Drehlagern, mit farblich aufgebrachten Logo der Hagener Straßenbahn, Größe ca. 5 cm x 5 cm

Ständer mit 53° gebogenen Winkel, mit rechteckiger gelochter Abdeckung aus Edelstahl spezialverschraubt und einem 107 mm breitem Doppelständer aus gekantetem Stalhlbech in U-Form. Mit eingeschweißtem Zwischenrohr, Rohrwandung 2,5 mm, dient zusätzlich als Dreh- und Aufnahmepunkt für den Abfallbehälter. Mit zwei zusätzlich angeschweißten Rückenbügeln aus 107 mm breiten und 2,5 mm starken Stahlblech, zur Pfostenmontage mit Rohrschellen 76 mm Durchmesser feuerverzinkt nach DIN ISO EN 1461 und farblich beschichtet in FS RAL 5010 Enzianblau

Es handelt sich hierbei um die Standardvariante der Stadt Hagen und ist aus wirtschaftlichen und instandhaltungstechnischen Gründen einzuhalten.

Ein Muster ist dem Auftraggeber vor Bestellung des Produktes vorzulegen.
Menge: 1,000 Stk

**04.07.0030 Bodenhülse des AG versetzen**
Bodenhülse für Verkehrsschild nach Angabe des AG aufstellen einschl.der anfallenden Erdarbeiten.
Umgebende Flaeche entsprechend dem frueheren Zustand
herstellen.
in Boden ,Homogenbereich A, aufstellen.
Fundament aus Ortbeton C 20/25,
Breite 30/30 cm, Tiefe 30 cm, herstellen.
Ueberschuessiger Aushub geht in Eigentum des AN ueber
und wird beseitigt.
Bodenhülse am Lagerplatz des AG laden und zur Baustelle
foerdern.
Mittlere Foerderweite ueber 3,0 bis 6,5 km.
Menge: 1,000 St

#### Abschnitt 04.08 Lohnarbeiten

**04.08.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 3,000 h

**04.08.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 3,000 h

**04.08.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 3,000 h

#### Abschnitt 04.09 Gerätegestellung

**04.09.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 1,000 h

**04.09.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 5,000 h

**04.09.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 5,000 h

**04.09.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 5,000 h

**04.09.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 1,000 h

### Bereich 05 BH Hameckestraße ( Ri. HBF)

#### Abschnitt 05.01 vorbereitende Arbeiten

**05.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**05.01.0020 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**05.01.0030 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Die Kosten für die straßenverkehrlichen Anordnungen sind in den Einheitspreis einzukalkulieren und werden nicht gesondert vergütet.
Menge: 1,000 psch

**05.01.0040 Plattendruckvers. f.Kpruefg.durchf.**
Plattendruckversuch nach DIN 18 134 (statisch) für Kontrollprüfung nach Angabe des AG durchführen einschließlich Bereitstellung sämtlicher Geräte inkl. Auswertung und Darstellung der Messergebnisse.
Nur auf besondere Anordnung des AG.
Menge: 1,000 Stk

#### Abschnitt 05.02 Abbruch- und Erdarbeiten

**05.02.0010 Platten aufnehmen und seitl. lagern**
Plattenbelag aufnehmen, säubern und im Bereich der Baustelle lagern.
Platten: Abmessungen 40/40/5 [cm]
Material: Beton/Basalt
Bettung: Sand/Mörtel/Splitt
Bettungsmaterial und nicht wiederverwendbare Platten aufnehmen und zur freien Verwendung des AN abfahren. Die Aufnahme der darunter liegenden Tragschicht wird gesondert vergütet.
Menge: 5,000 m²

**05.02.0020 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 8,000 m³

**05.02.0030 Platten aufnehmen und transportieren**
einschl. des Bettungsmaterials.
Platten: Abmessungen 40/40/5 [cm]
Material: Beton/Basalt
Bettung: Sand/Mörtel/Splitt

Intakten Plattenbelag säubern, auf Paletten stapeln und zum Bauhof des AG abfahren, mittlere Transportweite 8 - 15 km.

Bettungsmaterial zur freien Verwendung des AN abfahren. Die Aufnahme der darunter liegenden Tragschicht wird gesondert vergütet.
Menge: 70,000 m²

**05.02.0040 Platten aufnehmen und abfahren**
einschl. des Bettungsmaterials.
Platten: Abmessungen 40/40/5 [cm]
Material: Beton/Basalt
Bettung: Sand/Mörtel/Splitt

Defekten Plattenbelag und Bettungsmaterial zur freien Verwendung des AN abfahren und fachgerecht entsorgen. Die Aufnahme der darunter liegenden Tragschicht wird gesondert vergütet.
Menge: 2,000 m²

**05.02.0050 Bordstein aufnehmen und seitl. lagern**
Bordstein aufnehmen, säubern und im Bereich der Baustelle lagern.
Bordstein: Tief-/Hochbord
Material: Beton/Naturstein/Basalt
Abmessungen B/H/L: 15-20/25-30/20-150 [cm]
Mit Fundament aus Beton oder Mörtel mit Rückenstütze.
Fundamentdicke: ca. 15 cm
Fundament und Rückenstütze abbrechen und Betonabbruch zur freien Verwendung des AN abfahren.
Menge: 2,000 m

**05.02.0060 Bordstein aufnehmen und abfahren**
Bordstein aufnehmen und entsorgen

Bordsteine als Hoch- oder Tiefbord.
Material: Beton/Naturstein/Basalt
Abmessungen B/H/ L: 12-18 / 25-30 / 20-150 [cm]
Mit Fundament aus Beton oder Mörtel mit Rückenstütze
Fundamentdicke ca. 15 cm
Fundament und Rückenstütze abbrechen und Bordsteine sowie Betonabbruch zur freien Verwendung des AN abfahren.
Menge: 17,000 m

**05.02.0070 1-reihige Rinne aufnehmen und abfahren, Pflaster**
Einzeilige Rinne aus Pflastersteinen aufnehmen, Betonfundament abbrechen und Abbruchmaterial sowie Pflastersteine zur freien Verwendung des AN abfahren.
Pflaster:  16/24/14 bzw. 16/16/14 [cm]
Fundament aus Beton, ca. 15 cm dick
Menge: 17,000 m

**05.02.0080 bituminöse Befestigung schneiden, 35 cm**
Schnitttiefe:  bis ca. 35cm
Fugenbreite: ca.10 mm
Ausführung mit Fugenschneidegerät

Bereich: Fahrbahn
Menge: 19,000 m

**05.02.0090 bituminöse Befestigung in der Fahrbahn fräsen/aufnehmen und abfahren**
und das aufgenommene Material zur freien Verwendung des AN abfahren. Die Aufnahme der ungebundenen Tragschicht wird gesondert vergütet.
Stärke: bis ca. 35 cm

Bereich: Fahrbahn
Menge: 19,000 m²

**05.02.0100 Grabenaushub für Suchschachtungen zur Feststellung der Leitungslage**
Grabenaushub für Suchschachtungen zum Auffinden der Wasser- / Gasleitung angrenzender Straßen. Tiefe bis 1,2 m, Breite über 0,5 bis 0,8 m, Homogenbereiche A und C, Boden ausheben, zur Wiederverwendung seitlich lagern und nach Beendigung der Suche Boden wieder einbauen und verdichten.
Vorschriften der Versorgungsunternehmen sind zu beachten.

Hinweis: Betrifft vorhandene Wasser- / Gasleitung im Bereich des geplanten Standortes für die neue Wartehalle.
Menge: 1,000 Stk

**05.02.0110 Aushub für Kopflöcher zur Verlängerung des Schiebergestänges, Tiefe bis 1,50 m Breite 0,5 - 0,8 m**
Boden für Köpflöcher zum Verlängern des Schiebergestänges ausheben,
Homogenbereiche A und C
Grabentiefe bis 1,50 m,
Breite der Grabensohle über 0,80 bis 1,00 m.
Verbau entsprechend statischen und konstruktiven Erfordernissen herstellen, vorhalten und von der Baustelle entfernen.
Aushub zur Wiederverwendung seitlich lagern, nach Verlegen der Leitung in Graben oberhalb der Leitungszone einbauen und verdichten.
Zum Verfüllen nicht verwendeten Aushub in Eigentum des AN übernehmen und von der Baustelle entfernen.
Abgerechnet wird bis zur Luftseite der Verkleidung des Verbaues.

Die Monteurleistungen zur Verlängerung des Schiebergestänges erfolgen durch das Versorgungsunternehmen. Die Koordinierung ist Aufgabe des AN und mit in diese Position einzukalkulieren.
Menge: 1,000 m³

**05.02.0120 Baugrubenaushub von Hand (als Zulage)**
Boden der Baugruben von Hand ausheben im Bereich von Hindernissen (Kanalschächte, Kabelzugschächte, Einbauten, Rohrleitungen, etc.) und wo Einsatz von Maschinen nicht möglich ist.

Aushub seitl. lagern, Arbeitsräume wieder verfüllen, verdrängte Massen gemäß Ersatzbaustoffverordnung zur freien Verwendung des AN oder auf Kippe des AN (zugel. Deponie) abfahren.
Abrechnung erfolgt nach Aufmaß.
Als Zulage zu den Bodenaushubpositionen.
Homogenbereiche A, B und C
Menge: 1,000 m³

**05.02.0130 Planum herstellen**
Planum herstellen und verdichten.

Verdichtung mit leichtem Vibrationsgerät.
Entsprechend den Anforderungen für das Verformungsmodul gem. ZTV E-StB und ZTV SoB-StB.
Menge: 70,000 m²

**05.02.0140 Poller aufnehmen und abfahren**
Poller aus Metall, zylindrisch, Höhe h = ca. 0,80 m, Durchmesser d = ca. 0,1 m, im Bereich der Baustelle aufnehmen und zum Bauhof Eilpe / Hohenlimburg, abfahren.
Menge: 8,000 Stk

**05.02.0150 Pfosten mit Schild aufnehmen und seitl. lagern**
einschl. aller erforderlichen Erd- und Nebenarbeiten.
Pfostendurchmesser: ca. 80 mm
Pfostenlänge: 1,00 - 4,50 m
Schildgröße: bis 1,0 m²
Schild ohne Beleuchtung
Das Betonfundament abstemmen, Abbruchmaterial aufnehmen und zur freien Verwendung des AN abfahren.
Durch den Aushub entstandene Gruben mit im Baustellenbereich gelagerten Boden verfüllen und verdichten.
Fundament: ca. 30 x 30 x 30 [cm]
Homogenbereich A
Menge: 2,000 Stk

**05.02.0160 Anschlussbereich vor Bestandsbauten mit Estrichbeton auffüllen**
Anschlussbereich vor Bestandsbauten mit Estrichbeton in Plattenstärke (Höhe ca. 5 cm) auffüllen,
Breite des Spalts: ca. 1 - 5 cm,
abgrechnet wird je lfm. Meter,
einschl. Lieferung des Materials.

Auf Anordnung des AG.
Menge: 15,000 m

**05.02.0170 Boden bzw. Baustoffe RC-3 abfahren (Zulage)**
An der Baustelle angefallenen Boden bzw. ungebundene Tragschichten (Schottertragschicht, Frostschutzschicht) der Materialklasse RC-3 gemäß Ersatzbaustoffverordnung zur freien Verwendung des AN abfahren.
Abrechnung erfolgt nach Aufmaß und Vorlage eines Klassifizierungsnachweises.
Als Zulage zu den Bodenaushubpositionen.
Menge: 2,000 m³

**05.02.0180 Deklarationsanalyse**
Für die Zuordnung zur Deponierung des Aushubs und Bestimmung der Deponieklasse erforderliche Analysen erstellen. Bodenproben entnehmen und in einem zugelassenen Labor die erforderlichen Versuche durchführen.
Die Proben sind so rechtzeitig zu entnehmen, dass Verzögerungen bei der Bauabwicklung durch die Dauer der Analysierung ausgeschlossen sind.
Übermittlung der Analyseergebnisse an den AG.

Auf Anordnung des AG.
Menge: 1,000 Stk

**05.02.0190 Entsorgung Boden bzw. Baustoffe > RC-3 (Zulage)**
Boden bzw. ungebundene Tragschichten (Schottertragschicht, Frostschutzschicht) der Materialklasse > RC-3 nach Ersatzbaustoffverordnung auf zugelassener Kippe des AN (zugel. Deponie) entsorgen.
Deponieklasse bis DK II.
Abrechnung erfolgt nach Aufmaß und Lieferscheinen bzw. Wiegekarten sowie Vorlage einer Deklarationsanalyse (separate Position). Es ist mit einem Umrechnungsfaktor von 1,8 to/m³ zu rechnen.
Als Zulage zu den Bodenaushubpositionen.
Menge: 2,000 m³

#### Abschnitt 05.03 Tragschichten

**05.03.0010 Frostschutzschicht aus RC-1 herstellen**
Frostschutzschichtmaterial anliefern, gem. ZTV Sob-StB, fachgerecht einbauen und verdichten.

Einbaustärke: bis ca. 10 cm
Material:  güteüberwachtes Baustoffgemisch/
  güteüberwachtes RC-1-Material,
  welches nach EBV für den Einbau  in/unter teildurchlässiger Schicht -  Pflaster, Platten - uneingeschränkt  zulässig ist,
  kornabgestuft und frostsischer
Körnung: 0/45
Durchlässigkeitsbeiwert kf = 10^-5
Verformungsmodul Ev2 = 100 MN/m²

Abrechnung nach Aufmaß und Lieferscheine bzw. Wiegekarten. Es ist mit einem Umrechnungsfaktor von 1,9 to/m³ zu rechnen.

Bereich: im Gehwegbereich
Menge: 15,000 to

*Hinweis: Asphalt*
******************************************************************************************************
Für den Einbau von Asphalt sind folgende Regelwerke anzuwenden und als Vertragsgrundlage aufzunehmen:

TL Asphalt-StB
TL Bitumen-StB
TL BE-StB
TL Fug -StB
TL Gestein-StB
TP Asphalt-StB
TP Fug-StB
TP Gestein-StB
TP D-StB
TP Griff StB (SKM + SRT)
TP Eben ZTV Fug-StB
ZTV Asphalt-StB

Es gelten jeweils die aktuellen Ausgaben.
*******************************************************************************************************

**05.03.0020 HL-Asphalttragschicht KA HL-T 22 RA 50/70-VH, Handeinbau**
Asphalttragschicht HL-T 22 herstellen.

Der Einbau erfolgt von Hand.
Belastungsklasse der Straße: Bk10
Einbaudicke: 14 cm
Bindemittel: 50/70
Hersteller: HKW-Asphalt GmbH
Menge: 17,000 m²

#### Abschnitt 05.04 Fahrbahndecke

**05.04.0010 Oberfl. reinigen Tragschicht bit.**
Oberfläche reinigen von Tragschichten mit bituminösen Bindemitteln, Ausführung mit kombinierten Saug-/Kehrmaschinen. Anfallendes Material beseitigen.
Menge: 34,000 m²

**05.04.0020 HL-Asphaltbinderschicht GW-KA HL-B 16 RA, 8 cm, Handeinbau**
Asphaltbinderschicht HL-B 16 herstellen.

Der Einbau erfolgt von Hand.
Belastungsklasse der Straße: Bk10
Einbaudicke: 8 cm
Bindemittel: 25/55-55-VH
Hersteller: HKW-Asphalt GmbH
Menge: 17,000 m²

**05.04.0030 HL-Asphaltdeckschicht DIA HL-D 11 RA, 4 cm, Handeinbau**
Asphaltdeckschicht HL-D 11 herstellen

Der Einbau erfolgt von Hand.
Belastungsklasse der Straße: Bk10
Einbaudicke: 4 cm
Bindemittel: 25/55-55-VH
Hersteller: HKW-Asphalt GmbH
Menge: 17,000 m²

**05.04.0040 Bituminöse Befestigung anspritzen**
Bitumenhaltiges Bindemittel aufsprühen zur Herstellung des Schichtenverbundes.
Einbaumenge: ca. 0,30 kg/m²
polymermodifizierte Bitumenemulsion C 60 BP4-S gem. TL BE-StB und DIN EN 13808.
Fläche ggf. vorher von Verunreinigungen reinigen.
Menge: 34,000 m²

**05.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 36,000 m

**05.04.0060 Asphaltdeckschicht abstreuen**
Abstreumaterial gleichmäßig auf die noch warme Oberfläche der Deckschicht aufbringen und einwalzen.
Nicht gebundenes Material zur freien Verwendung des AN abfahren.
Abstreumaterial: Edelsplitt, wie Gestein der Deckschicht
Körnung: 1/3
Einbaumenge: ca. 0,75 kg/m²
Menge: 17,000 m²

#### Abschnitt 05.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**05.05.0010 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 2,000 m

**05.05.0020 Bordsteine 12/15/25 bzw. 15/22 versetzen Quarzit hell**
Bordstein (Hochbord, Übergangsstein)
gem. DIN EN 1340 DTI und DIN 483 liefern und höhen- und fluchtgerecht versetzen. Einschließlich Herstellung des Planums und Verdichtung des Untergrundes mit einem leichten Vibrationsgerät.

Bordsteine aus Beton
  HB 12/15/25 [cm] bzw. RB 15/22 [cm]; r = 5 cm
  Mit Vorsatz aus Quarz hell, gewaschen
  Die Dicke des Vorsatzes darf an keiner Stelle der  Tritt- und Anlaufstelle das Maß von 10 mm  unterschreiten. (alte Norm DIN 483)
  Auf Betonfundament mit Rückenstütze
  Unter ausschließlicher Verwendung von  Hartsteinedelsplitt
  Auftritt: 12 cm
  Mit 10 - 15 mm breiten Fugen
  Einschließlich der erforderlichen Übergangssteine
versetzen und verfugen der Bordsteine mit elastischem Dichtstoff aus Polyurethanbasis mit zulässiger Gesamtverformung von 25 % Fugenmasse in heller Farbe, Mittelgrau oder Betongrau

Betonfundament und Rückenstütze aus C20/25
  Fundament Dicke: 15 cm
  Rückenstütze Dicke: 10 cm, Höhe: 15 cm
herstellen.
Menge: 2,000 m

**05.05.0030 Rasenbordstein 8/20/100 cm liefern und versetzen**
Rasenbordstein gem. DIN EN 1340 DTI liefern und höhen- und fluchtgerecht versetzen.  Einschließlich Herstellung des Planums und Verdichtung des Untergrundes mit einem leichten Vibrationsgerät.

Rasenbordstein aus Beton gem. DIN EN 1340 liefern und höhen- und fluchtgerecht auf 15- 20 cm dickem Fundament aus C20/25 versetzen und mit einer Rückenstütze aus Beton C20/25 erstellen. Die Dicke der Rückenstütze beträgt mindestens 6 cm. Die DIN 18 318 und ZTV P-StB sind zu beachten.

Abmessungen B/H/L: 80/20/100cm
Farbe: Quarz hell

Betonfundament aus C20/25,
  Dicke: 15 cm
  Rückenstütze Dicke: 6 cm, Höhe: 20 cm
  herstellen.
Menge: 2,000 m

**05.05.0040 Busbordstein 15/30/100 versetzen**
Bordstein gem. DIN EN 1340 DTI liefern und höhen- und fluchtgerecht versetzen. Einschließlich Herstellung des Planums und Verdichtung des Untergrundes mit einem leichten Vibrationsgerät.

Bordsteine aus Beton
  Abmessungen B/H/L: 15/30/100 [cm]
  Typ: Grandura oder gleichwertig
  Mit Vorsatz aus Quarz hell, gewaschen
  Unter ausschließlicher Verwendung von  Hartsteinedelsplitt
  Auf Betonfundament mit Rückenstütze
  Auftritt: 16 cm
  Einschließlich der erforderlichen Übergangssteine  über 2,00 m
  Mit 10 - 15 mm breiten Fugen
versetzen und verfugen  der Bordsteine mit elastischem Dichtstoff aus Polyurethanbasis mit zulässiger Gesamtverformung von 25 % Fugenmasse in heller Farbe, Mittelgrau oder Betongrau

Betonfundament und Rückenstütze aus C20/25
  Fundament Dicke: 15 cm
  Rückenstütze Dicke: 10 cm, Höhe: 15 cm
herstellen.
Menge: 17,000 m

**05.05.0050 1-reihige Rinne herstellen**
1-reihigen Pflasterstreifen als Rinne versetzen

Aus Betonpflastersteinen gem. DIN 1338
  Abmessungen L/B/T: 24/16/14 [cm] auf Geraden
  16/16/14 [cm] in Kurven
  Ohne Fase
  Farbe: grau
  Auf Betonfundament
versetzen und Pflasterfugen mit Zementmörtel einschlämmen.
Einschl. der ggf. erforderlichen Aussparungen für Straßenabläufe bzw. deren Anpassungen. In den Einheitspreis ist das Herstellen des Planums mit einzuberechnen.

Betonfundament aus C 20/25 mit Dicke 15 cm.
Menge: 30,000 m

**05.05.0060 Bordsteine BSt. quer schneiden BSt. 15/30 und 15/25**
Bordsteine auf Passmaß trennen.
Bordsteine quer schneiden.
Bordsteine aus Beton, ca. 15/30 und 15/25 cm.
Menge: 2,000 Stk

#### Abschnitt 05.06 Pflasterflächen

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**05.06.0010 Platten des AG, 40/40/5, wieder verlegen**
Plattenbelag wieder herstellen

Plattenbelag aus Gehwegplatten, im Bereich der Baustelle lagernd, Abmessungen: 40/40/5 [cm], gem. DIN 18318 und ZTV Pflaster-StB fachgerecht verlegen.

Bettung: Brechsand-Splitt-Gemisch 0/5 mm
Bettungsdicke: 3 cm
Fugenmaterial:  Brechsand-Splitt-Gemisch 0/5 mm
Menge: 2,000 m²

**05.06.0020 Plattenbelag 40/40/5 verlegen, hellgrau**
Betonsteinplatten gem. DIN EN 1339
  Abmessungen: 40/40/5 [cm]
  Ohne Fase
  Ohne Abstandshalter
  Farbe: naturgrau mit Basaltvorsatz
  Druckfestigkeit: min. 75 N/mm²
liefern und gem. DIN 18318 und ZTV Pflaster-StB fachgerecht verlegen.

Bettung: Brechsand-Splitt-Gemisch 0/5 mm
Bettungsdicke: 3 cm
Fugenmaterial:  Brechsand-Splitt-Gemisch 0/5 mm
Menge: 60,000 m²

**05.06.0030 Betonsteinpflaster 20/10/8 verlegen, anthrazit**
Betonsteinpflaster gem. DIN 1338
  Abmessungen:  20/10/8 [cm] ganze Steine
  10/10/8 [cm] halbe Steine
  mit Fase
  Mit Abstandshaltern
  Farbe: anthrazit
  Druckfestigkeit: min. 75 N/mm²
liefern und gem. DIN 18318 und ZTV Pflaster-StB fachgerecht verlegen.

Bettung: Brechsand-Splitt-Gemisch 0/5 mm
Bettungsdicke: 3 cm
Fugenmaterial:  Brechsand-Splitt-Gemisch 0/5 mm
Verband: Läuferverband
Menge: 5,000 m²

**05.06.0040 Plattenbelag 30/30/8 verlegen, anthrazit**
Betonsteinplatten gem. DIN EN 1338
  Abmessungen: 30/30/8 [cm]
  Mit Abstandshaltern
  Farbe: anthrazit
  Druckfestigkeit: min. 75 N/mm²
für Blindenleitsystem liefern und gem. DIN 18318 und ZTV Pflaster-StB fachgerecht verlegen.

Bettung: Brechsand-Splitt-Gemisch 0/5 mm
Bettungsdicke: 3 cm
Fugenmaterial:  Brechsand-Splitt-Gemisch 0/5 mm
Menge: 11,000 m²

**05.06.0050 Noppenplatte 30/30/8 verlegen**
"Aufmersamkeitsfeld DFI-Light"
Betonsteinplatten gem. DIN EN 1338
  Abmessungen: 30/30/8 [cm]
  Mit 32 diagonal versetzten Tastnoppen
  Noppendurchmesser 35 mm
  Noppenausprägung rund
  Noppenhöhe 5 mm
  Mit Abstandshaltern
  Farbe: weiß
  Druckfestigkeit: min. 75 N/mm²
für Blindenleitsystem liefern und gem. DIN 18318 und ZTV Pflaster-StB fachgerecht verlegen.

Bettung: Brechsand-Splitt-Gemisch 0/5 mm
Bettungsdicke: 3 cm
Fugenmaterial:  Brechsand-Splitt-Gemisch 0/5 mm
Menge: 2,000 m²

**05.06.0060 Rippenplatte 30/30/8 verlegen**
Betonsteinplatten gem. DIN EN 1338
  Abmessungen: 30/30/8 [cm]
  Rippenplatten mit 6 Rippen
  Mit Rippenstruktur und Trapezprofil
  Rippenhöhe: 5 mm
  Mit Abstandshaltern
  Farbe: weiß
  Druckfestigkeit: min. 75 N/mm²
für Blindenleitsystem liefern und gem. DIN 18318 und ZTV Pflaster-StB fachgerecht verlegen.

Bettung: Brechsand-Splitt-Gemisch 0/5 mm
Bettungsdicke: 3 cm
Fugenmaterial:  Brechsand-Splitt-Gemisch 0/5 mm
Menge: 9,000 m²

**05.06.0070 Pflastersteine und Platten zuarbeiten Schneiden B-Pflasterstein Dicke 5 - 14 cm**
Pflastersteine und Platten auf Paßmaß trennen und zugearbeitete Steine an Kanten und Einfassungen bzw. an Aussparungen und Einbauten verlegen.
Steine schneiden mit Nassschneidegerät
Art = Betonpflastersteine und Platten
Dicke bis 14 cm
Menge: 30,000 m

**05.06.0080 Pflasterdecke pflegen**
Pflasterdecke innerhalb der Gewährleistungspflicht nochmals je nach Bedarf bzw. nach Aufforderung des AG fugenfüllend mit bindigem Dolomitsand der Körnung 0/5 mm nachschlämmen. Für auftretende Schadensstellen durch Verschieben des Pflasters innerhalb der Gewährleistungsfrist haftet allein der AN.
Bei der Abnahme mit Ablauf der Gewährleistungsfrist ist die Pflasterfläche in einwandfreiem Zustand mit vollständig geschlossenen Fugen zu übergeben.
Teilweise offene Fugen gelten als Mangel!
Häufigkeit der Nachschlämmaktion: bis zu 4 mal.
Menge: 80,000 m²

#### Abschnitt 05.07 Einbauten

**05.07.0010 seitl. gelagerte Pfosten mit Schilder, Bodenhülse, wieder versetzen**
einschl. aller erforderlichen Erd- und Nebenarbeiten.
Pfosten bestehend aus
  Pfosten mit Bodenhülse
  Pfostendurchmesser: ca. 80 mm
  Pfostenlänge: 1,00 - 4,50 m
  Schildgröße: bis 1,0 m²
  Schild ohne Beleuchtung
Fundament bestehend aus
  Beton C 20/25
  Abmessungen 30 x 30 x 60 [cm]
Homogenbereiche A und C
Einschl. Wiederherstellen der angrenzenden Oberfläche.
Verdrängten Bodenaushub zur freien Verwendug des AN abfahren.
Menge: 1,000 Stk

**05.07.0020 Straßenablaufleitung herstellen**
Vollwandabwasserrohre liefern und höhen- und fluchtgerecht im Rohrgraben gem. DIN EN 1610 und den Verlegerichtlinien des Herstellers auf einem Sandauflager verlegen und mit Sand ummanteln. Die Lieferung des für die Leitungszone notwendigen Materials wird gesondert vergütet.

Rohrmaterial:  Polypropylen mit mineralischen Additiven
  Mit werkseitig eingelegter Lippendichtung
  Angeformte Steckmuffe gem. DIN EN 14.758-1
  Ringsteifigkeit > SN 8
Typ:  KG 2000
Nennweite:  DN 150
Bettungstyp 1
Leitungszone:  Auflagerstärke mind. 10 cm
  Überdeckungshöhe mind. 30 cm
Verlegetiefe:  bis 4,50 m
Abgerechnet wird die tatsächlich verlegte Rohrlänge, Verschnittlängen werden nicht vergütet.
Menge: 4,000 m

**05.07.0030 Anschluss an Hauptkanal DN 150 bzw. DN 200**
Anschlussleitungen mittels Anschlussstutzen nachträglich an
in Betrieb befindliche Kanäle (SB) fachgerecht und druckwasserdicht anschließen.
Kernbohrung achsial oberhalb des Kämpfers erstellen
(9:00-11:00 / 13:00-15:00 Uhr)
Die von dem Stutzenhersteller vorgegebenen Bohrlochtoleranzen sind einzuhalten.
Sattelstück mit Kugelgelenk
Der Bohrkern ist dem AG vorzulegen, danach vom AN zu entsorgen .
Bohrgeräte dürfen nicht an das Hauptrohr angedübelt werden.
Hauptrohr : '400 mm', Stahlbeton
Stutzennennweite : 'DN 150/ DN 200'
Sattelstück System FABEKUN
oder gleichwertig

'....................................................'
Menge: 1,000 Stk

**05.07.0040 Aufsatz für Straßenablauf aus Kunststofffertigteilen, 300x500**
mit umlaufender Tropfkante aus Gusseisen zur Aussteifung des Ablaufkörpers, mit multifunktionalem Doppelscharnier, mit Vorverformung für Bauzeitenentwässerung, mit 4 schraublosen verkehrssicheren Arretierungen aus Kunststoff, Rahmen aus Gusseisen mit Eimerauflage mit PEWERPEN-Einlage, Rost aus Gusseisen ca. 110° aufklappbar sowie komplett herausnehmbarer Schlitzweite, Klasse C250 liefern und versetzen.
Nur in Kombination mit Ablaufkörper Combipoint PP.

Aufsatz:  Combipoint PP,
  Pultform 300x500,
  Rahmenaußenmaße 300x524 [mm],
  Einlaufquerschnitt 570 cm², Bauhöhe: 125 mm

System Aco oder gleichwertig.
Menge: 1,000 Stk

**05.07.0050 Straßenablauf o. Aufsatz aus Kunststofffertigteilen**
gem. DIN 4052, lastentkoppelt, teleskopier- und drehbar, mit horizontalen und vertikalen Versteifungs- & Verankerungsrippen, durch integrierte verschiebesichere EPDM-Lippendichtung wasserdicht bis 0,5 bar gem. DIN 4030 liefern und versetzen.
Oberteile kompatibel zu Aufsatz Combipoint PP mit umlaufender Tropfkante aus Gusseisen sowie EPS-Combischalungshilfe für die Ausbildung des Betonauflagers des Aufsatzes und Einlegen in Aufsatzrahmen gegen Schmutzeintrag in der Bauphase.

Für das Versetzen des Straßenablaufes sind die Einbau- und Bedienungsanleitungen des Herstellers zu beachten.

Ablauf bestehend aus:
  Combipoint PP Boden 2a, rund, drehbar, ohne Stutzen für Ausführung Nassschlamm, Gewicht 2,5 kg, Bauhöhe 35 cm, Werkstoff Polypropylen

  Combipoint PP Konus 11 mit EPDM-Dichtung, zulässige Abwinklung zum Unterteil bis 10%, Gewicht 2,6 kg, Bauhöhe 35 cm, Einsteckmaß 270 +/-30 mm, Werkstoff Polypropylen

  Combipoint PP Ober-/Zwischenteil 5b/6a, zulässige Abwinklung zum Unterteil bis 10%, Gewicht 2,6 kg, Bauhöhe 35 cm, Einsteckmaß 270 +/- 30 mm, Werkstoff Polypropylen

  Combipoint PP Ober-/Zwischenteil 3 mit Ablaufstutzen d160, zulässige Abwinklung zum Unterteil bis 10%, Gewicht 2,8 kg, Bauhöhe 35 cm, Einsteckmaß 280 +/- 10 mm, Werkstoff Polypropylen

liefern und entsprechend der Einbau- und Bedienungsanleitung des Herstellers einbauen

System Aco oder gleichwertig.
Menge: 1,000 Stk

**05.07.0060 Bodenhülse des AG versetzen**
Bodenhülse für Verkehrsschild nach Angabe des AG aufstellen einschl.der anfallenden Erdarbeiten.
Umgebende Fläche entsprechend dem früheren Zustand
herstellen.
Homogenbereiche A und C
Fundament aus Ortbeton C 20/25,
Breite 30/30 cm, Tiefe 30 cm, herstellen.
Überschuessiger Aushub geht in Eigentum des AN über
und wird beseitigt.
Bodenhülse am Lagerplatz des AG laden und zur Baustelle
fördern.
Mittlere Förderweite über 8 bis 15 km.
Menge: 1,000 Stk

**05.07.0070 Abfallbehälter "Paris" mit Rohrschelle 76 mm inkl. Ascher liefern**
Abfallbehälter „Paris“ liefern,
Achteckig mit Abdeckung, 45 Liter, zur Mastbefestigung mit zusätzlicher aufgeschraubter und gelochter Edelstahlabdeckung und darunter befindlichem Ascher aus Edelstahl Rostfrei, Ascher zum Entleeren ausschwenkbar und wieder selbstverriegelnd, Gestell mit Rohrschellen 76 mm Durchmesser mit selbsttätig verriegelndem 8 mm Sicherheits-Dreikant-Schloß komplett aus Edelstahl.

Geschweißter Behälter aus Aluminium, 342 mm Breite x 332 mm Tiefe x 490 mm Höhe, Materialstärke 2,5 mm, mit umgebördelten Handlöchern nach Richtlinie Schnittschutz, Wasserablauflöcher und mit asymmetrisch angeordneten Drehlagern, mit farblich aufgebrachten Logo der Hagener Straßenbahn, Größe ca. 5 cm x 5 cm

Ständer mit 53° gebogenen Winkel, mit rechteckiger gelochter Abdeckung aus Edelstahl spezialverschraubt und einem 107 mm breitem Doppelständer aus gekantetem Stalhlbech in U-Form. Mit eingeschweißtem Zwischenrohr, Rohrwandung 2,5 mm, dient zusätzlich als Dreh- und Aufnahmepunkt für den Abfallbehälter. Mit zwei zusätzlich angeschweißten Rückenbügeln aus 107 mm breiten und 2,5 mm starken Stahlblech, zur Pfostenmontage mit Rohrschellen 76 mm Durchmesser feuerverzinkt nach DIN ISO EN 1461 und farblich beschichtet in FS RAL 5010 Enzianblau

Es handelt sich hierbei um die Standardvariante der Stadt Hagen und ist aus wirtschaftlichen und instandhaltungstechnischen Gründen einzuhalten.

Ein Muster ist dem Auftraggeber vor Bestellung des Produktes vorzulegen.
Menge: 1,000 Stk

#### Abschnitt 05.08 Wartehalle

**05.08.0010 Betonfundament für System-Wartehalle WH 16 herstellen**
Betonfundamente für System-Wartehalle WH 16 der Fa. Zimmermann herstellen.

Abmessungen je Fundament ca. 80 x 70 x 60 cm
Beton C 20/25

Gründung herstellen einschließlich Erdarbeiten in Homogenbereichen A und C.
Oberflächen aufnehmen, Fundamentgruben herstellen, Baugrund verdichten, Oberflächen und Aushub seitlich lagern, Fundament erstellen, anschl. Fundamentgrube lagenweise wiederverfüllen und verdichten, Oberfläche entsprechend dem früheren Zustand wiederherstellen.
Homogenbereiche A und C.
Zum Verfüllen nicht verwendeten Aushub in Eigentum des AN übernehmen und fachgerecht entsorgen.

In Bereichen mit vorhandenen Versorgungsleitungen ist mit Handschachtung zu rechnen. Diese wird gesondert vergütet.
Der Mehraufwand für die Herstellung der Sitzbankfundamente ist in diese Position einzukalkulieren.
Menge: 6,000 Stk

**05.08.0020 System-Wartehalle WH 16, 3 Felder, 3,93 x 1,10 m, liefern**
Haltestellenwartehäuschen Modell WH 16 der Fa. Zimmermann
Fludersbach 226,  57074 Siegen,
liefern, Kabel auflegen und sichern.

Stahl-/ Glaskonstruktion,
Maße: ca. 3,93 x 1,10 x 2,50 m (3 Felder)
verz. und beschichtet nach RAL 5010,
Rückwandverglasung ESG 10 mm klar,
Dachschrägen TVG klar, für Schneelast 85 kg/m²,
Stützkonstruktion vorgerichtet zum Einbetonieren
in Betonfundamente,
der Mast ist durch ein Hart-PVC Schutzrohr, Innendurchmesser 100 mm, für die Kabeleinführung mit dem AZK sauber zu verbinden, ZTR Musterblatt 33

Stromanschlussarbeiten erfolgen durch den WBH.
Montage der Wartehalle, inkl. Austattung, wird über eine separate Position abgerechnet.

Hinweis: Die Wartehalle für diese Bushaltestelle wurde bereits produziert und wird bei Fa. Zimmermann bis zum Abruf vorgehalten. Die Wartehalle muss für die Aufstellung in der Hördenstraße angepasst werden, da sie urprünglich für einen Standort mit einem größeren Längsgefälle hergestellt wurde.
Die Herstellungs- und Anpassungskosten sind in die Position einzukalkulieren.
Menge: 1,000 Stk

**05.08.0030 Seitenteil 0,50 m breit, ESG 10 mm klar, liefern**
Seitenteil für Haltestellenwartehäuschen Modell WH 16 der Fa. Zimmermann, Fludersbach 226,  57074 Siegen,
liefern.
0,50 m breit,
ESG 10 mm klar
Menge: 2,000 Stk

**05.08.0040 doppelter Siebdruck-Sichstreifen (SD-7)**
doppelter Siebdruck-Sichtstreifen (SD 7) auf Rückwandb bzw. Seitenscheibe (Scheibe mit Fahrplanvitrine ohne Siebdruck-Sichtstreifen), aufbringen,
pro Scheibe
Menge: 4,000 Stk

**05.08.0050 Fahrplanvitrine, Außenmaße 891 x 644 x 30 mm, liefern**
Fahrplanvitrine, Außenmaße 891 x 644 x 30 mm
(DIN A1 Hochformat),
Oberfläche Aluminium eloxiert,
liefern,
Befestigung an der Rückwandscheibe der Wartehalle
Menge: 1,000 Stk

**05.08.0060 3-er Drahtgittersitzubank SB 55003 liefern**
3-er Drahtgittersitzubank SB 55003 mit Einzelsitzen,
liefern,
verz. und beschichtet nach RAL 5010 wie Wartehalle, freistehend montiert in bauseitiges Köcherfundament (siehe Position Herstellung Betonfundament).
Menge: 2,000 Stk

**05.08.0070 Beleuchtungseinrichtung**
Beleuchtungseinrichtung bestehend aus LED Lichtleiste,
24 V, warmweiß 3100K,
integriert in Alugehäuse mit Streuscheibe,
beschichtet nach
RAL 5010 wie Wartehalle,
an innerer
Dachkonstruktion angeschraubt,
inkl. FISchutzschalter und Sicherungsautomat,
Verkabelung bis ca. 30 cm unter Oberkante Boden

Stromanschlussarbeiten erfolgen durch den WBH
Menge: 1,000 Stk

**05.08.0080 Montage System-Wartehalle, inkl. Ausstattung**
Montage System-Wartehalle WH 16, 3 Felder, in bauseits vorhandene Köcherfundamente, bei gleichzeitiger Montage der Wartehallenverglasung, inkl. vorgenannter Ausstattung
Menge: 1,000 Stk

#### Abschnitt 05.09 Tiefbau Beleuchtung

**05.09.0010 Grabenaushub für Suchschachtungen zum Auffinden**
Grabenaushub für Suchschachtungen zum Auffinden der Elt.-Einspeisung angrenzender Straßen. Tiefe bis 1,2 m, Homogenbereiche A und C, Boden ausheben, zur Wiederverwendung seitlich lagern und nach Beendigung der Suche und Rohrverlegung Boden wieder einbauen und verdichten.
Vorschriften der Versorgungsunternehmen sind zu beachten.
Menge: 1,000 Stk

**05.09.0020 Kabelgraben profilgerecht ausheben, Aushub ehem. Bodenklasse 3 - 5, Tiefe 0,75 m - 0,85 m**
Boden der Gräben für Einbau von Schutzrohren profilgerecht ausheben, Verdrängungsböden gehen in Eigentum des AN über, einer Wiederverwertung zuführen oder nach Erfordernis verdichtungsfähige Böden separieren und seitl. getrennt nach Bodenart auf Lagerplatz des AN im Baustellenbereich transportieren und lagern.
Grabensohle glatt abziehen und ggf. nachverdichten.
Nach Einlegen der Leerrohre (DN 75) Gräben verfüllen und verdichten.
Abgerechnet wird nach der Länge des Grabens gemessen in der Achse (ohne Wiederherstellen der Oberfläche, einschließlich Kabelgraben für Leuchteneinspeisung zum vorhandenen Verteiler oder Leuchte).

Tiefe ab OK Gelände: 0,75 bis ca. 0,85 m
Sohlenbreite: 0,30 bis ca. 0,40  m

Graben gemäß DIN 4124
Homogenbereiche A und C
Menge: 15,000 m

**05.09.0030 Kabelschutzrohr flexibel DN 75 blau liefern und einbauen (mit Sandeindeckung)**
Kabelschutzrohr aus Kunstoff, flexibel, DN 75, blau, innen glatt, einschl. Rohrverbindung, frei Baustelle liefern und einbauen,
Rohröffnungen dicht verschließen, jedes Rohr wird einzeln vergütet, abgerechnet wird die verlegte Länge in der Achse der Rohrleitung, Überdeckung Gehwegoberkante - Rohrscheitel über 0,4 bis 0,6 m, mehrzügig mit Abstandhaltern und Sandeindeckung, außen min. 10 cm dick, Abstandhalter min. alle 2,5 m,  gemäß Musterblatt 21 der ZTR der Stadt Hagen.
Menge: 15,000 m

**05.09.0040 Steinfreien Sand zum Verfüllen der Grabensohle liefern und einbauen**
Steinfreien Sand zum Verfüllen der Grabensohle (ca. 10
cm) bzw. zum Betten des Kabelschutzrohres über die gesamte Kabelgrabenlänge liefern, einbringen und verdichten.

Boden mit Größtkorn < 20 mm
Dpr = mind. 97%
Einbaumenge: ca. 0,652 m³/lfdm
Menge: 15,000 m

**05.09.0050 Mast (LPH bis 8,00m) der ÖB freischachten**
Beleuchtungsmast in Geh-/Radwegen freilegen, Mast wird bauseits gezogen und entsorgt (Mastlänge LPH bis 8,00 m), Oberfläche aufnehmen, Boden in umgebenden Mastbereich bis ca. 20 cm ausheben und seitlich lagern (Homogenbereich A, Auffüllung), Masthülse mit Beton verfüllen,  Aushub wieder einbauen, Oberfläche nach Beendigung der Arbeiten wiederherstellen.
Zum Verfüllen nicht verwendeten Aushub und Abbruchmaterial in Eigentum des AN übernehmen, laden und fachgerecht entsorgen.
Menge: 1,000 Stck

**05.09.0060 Fundament für Beleuchtungsmast LPH bis 8 m herstellen**
Betonhülsenfundament für Beleuchtungsmast aus Stahl bis LPH 8,00 m herstellen.
Abmessungen: Breite ca. 100 cm, Länge ca. 100 cm, Höhe Fundament ca. 140 cm, Überdeckung bis GOK 20 cm.
Beton C25/30 Expositionsklasse X0/XF1 entsprechend
statisch und konstruktiven Erfordernissen und den
Musterblättern einschließlich Schalung herstellen.
Die oberen Kanten mit Dreikantleisten (3 cm) brechen.
Fundamentoberkante für Wasserablauf schräg geglättet.
Mast und statische Berechnung werden bauseits gestellt.

Fundamentrohr:
Masthülse aus PP DN 300, L = 1,4 m liefern und einbauen.
Masthülse aus PP- oder PCV-Rohr mit Rippen, z.B. rippenverstärktes PP-Rohr SN 10.
Masthülse im Fundament entsprechend der erforderlichen Lage und Höhe ausrichten und kraftschlüssig im Betonfundament einbauen.
Unterhalb der Masthülse bzw. des Mastes ist mit einer Betonplatte (Gehwegplatte) oder Betonschicht mit Entwässerungsöffnung ein festes Auflager für die Masthülse und den Mast herzustellen.

Gründung herstellen einschließlich Erdarbeiten im Homogenbereich A (Auffüllung).
Oberflächen aufnehmen, Fundamentgrube herstellen, Baugrund verdichten, Oberflächen und Aushub seitlich lagern, Fundament erstellen, anschl. Fundamentgrube lagenweise wiederverfüllen und verdichten, Oberfläche entsprechend dem früheren Zustand wiederherstellen.
Es ist mit Böden bis einschließlich Z2 zu rechnen.
Zum Verfüllen nicht verwendeten Aushub in Eigentum des AN übernehmen und fachgerecht entsorgen.

In Bereichen mit vorhandenen Versorgungsleitungen ist mit Handschachtung zu rechnen. Diese wird gesondert vergütet.

Mast durch zwei flexible Kabelschutzrohr PE-Rohr DN 100 oder DN 75, mit Sandeindeckung für die Kabeleinführung verbinden. Kabelschutzrohr mit Einziehdrähten für Kabeleinzug zur späteren Kabeleinführung durch das Fundament bis an den Mastausschnitt verlegen und fixieren.

Das Stellen des Mastes erfolgt bauseits und ist nicht Bestandteil dieser Position.
Menge: 1,000 Stck

#### Abschnitt 05.10 Lohnarbeiten

**05.10.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 3,000 h

**05.10.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 3,000 h

**05.10.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 3,000 h

#### Abschnitt 05.11 Gerätegestellung

**05.11.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 1,000 h

**05.11.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 5,000 h

**05.11.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 5,000 h

**05.11.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 5,000 h

**05.11.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 1,000 h

#### Abschnitt 05.12 Leistungen und Material, kleine Mengen

**05.12.0010 Unbewehrten Beton herstellen C 12/15 Ohne Schalung**
Unbewehrten Beton für Bauteil nach Vorgabe des AG herstellen.
Festigkeitsklasse C12/15.
Beton ohne Schalung herstellen.
Menge: 1,000 m³

**05.12.0020 Hausmüll entsorgen**
vorh. im Baustellenbereich lagernden Hausmüll aufnehmen, aufsammeln, aufladen und zur Müllverbrennungsanlage abfahren, einschl. der Annahmegebühren.
Menge: 0,500 t

### Bereich 06 BH Hameckestraße ( Ri. Eckesey)

#### Abschnitt 06.01 vorbereitende Arbeiten

**06.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**06.01.0020 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**06.01.0030 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Es ist mit bis zu 2 Bauabschnitten zu rechnen.

Die Kosten für die straßenverkehrlichen Anordnungen sind in den Einheitspreis einzukalkulieren und werden nicht gesondert vergütet.
Menge: 1,000 psch

**06.01.0040 Plattendruckvers. f.Kpruefg.durchf.**
Plattendruckversuch nach DIN 18 134 (statisch) für Kontrollprüfung nach Angabe des AG durchführen einschließlich Bereitstellung sämtlicher Geräte inkl. Auswertung und Darstellung der Messergebnisse.
Nur auf besondere Anordnung des AG.
Menge: 1,000 Stk

#### Abschnitt 06.02 Abbruch- und Erdarbeiten

**06.02.0010 Platten aufnehmen und seitl. lagern**
Platten- / Pflasterbelag aufnehmen, säubern und im Bereich der Baustelle lagern.
Platten: Abmessungen 40/40/5 oder 10/20/8 [cm]
Material: Beton/Basalt
Bettung: Sand/Mörtel/Splitt
Bettungsmaterial und nicht wiederverwendbare Platten aufnehmen und zur freien Verwendung des AN abfahren. Die Aufnahme der darunter liegenden Tragschicht wird gesondert vergütet.
Menge: 5,000 m²

**06.02.0020 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 5,500 m³

**06.02.0030 Platten aufnehmen und transportieren**
einschl. des Bettungsmaterials.
Platten: Abmessungen 40/40/5 [cm]
Material: Beton/Basalt
Bettung: Sand/Mörtel/Splitt

Intakten Plattenbelag säubern, auf Paletten stapeln und zum Bauhof des AG abfahren, mittlere Transportweite 8 - 15 km.

Bettungsmaterial zur freien Verwendung des AN abfahren. Die Aufnahme der darunter liegenden Tragschicht wird gesondert vergütet.
Menge: 50,000 m²

**06.02.0040 Pflasterbelag, 20/10/10, aufnehmen und abfahren**
einschl. des Bettungsmaterials.
Pflaster mit Abmessungen 20/10/10 [cm]
Material: Beton
Bettung: Sand/Mörtel/Splitt
Bettungsmaterial zur freien Verwendung des AN abfahren. Die Aufnahme der darunter liegenden Tragschicht wird gesondert vergütet.
Menge: 7,000 m²

**06.02.0050 Platten aufnehmen und abfahren**
einschl. des Bettungsmaterials.
Platten: Abmessungen 40/40/5 [cm]
Material: Beton/Basalt
Bettung: Sand/Mörtel/Splitt

Defekten Plattenbelag und Bettungsmaterial zur freien Verwendung des AN abfahren und fachgerecht entsorgen. Die Aufnahme der darunter liegenden Tragschicht wird gesondert vergütet.
Menge: 2,000 m²

**06.02.0060 Mosaikpflaster aus Beton aufnehmen und abfahren**
Abmessungen: 3-9 / 3-9 / 3-9 [cm]
Material: Beton
Bettung: Sand/Mörtel/Splitt
Kleinpflaster und Bettungsmaterial aufnehmen und zur freien Verwendung des AN abfahren. Die Aufnahme der darunter liegenden Tragschicht wird gesondert vergütet.
Menge: 1,000 m²

**06.02.0070 Holzpoller im Beet aufnehmen und entsorgen**
Poller aufnehmen, Laden und abfahren
Poller: Holzpoller
Material: Holz
Durchmesser: 35cm
Länge: ca.1,50m
Mit Fundament aus Beton oder Mörtel mit Rückenstütze.
Fundamentdicke: ca. 15 cm
Fundament und Rückenstütze abbrechen und Betonabbruch zur freien Verwendung des AN abfahren.
Menge: 2,000 Stk

**06.02.0080 Bordstein aufnehmen und abfahren**
Bordstein aufnehmen und entsorgen

Bordsteine als Hoch- oder Tiefbord.
Material: Beton/Naturstein/Basalt
Abmessungen B/H/ L: 12-18 / 25-30 / 20-150 [cm]
Mit Fundament aus Beton oder Mörtel mit Rückenstütze
Fundamentdicke ca. 15 cm
Fundament und Rückenstütze abbrechen und Bordsteine sowie Betonabbruch zur freien Verwendung des AN abfahren.
Menge: 17,000 m

**06.02.0090 Rasenbordstein aufnehmen und abfahren**
Rasenbordstein aufnehmen und entsorgen

Bordsteine als Rasenbordstein
Material: Beton/Naturstein/Basalt
Abmessungen B/H/ L: 5-8 / 25-30 / 20-100 [cm]
Mit Fundament aus Beton oder Mörtel mit Rückenstütze
Fundamentdicke ca. 15 cm
Fundament und Rückenstütze abbrechen und Bordsteine sowie Betonabbruch zur freien Verwendung des AN abfahren.
Menge: 20,000 m

**06.02.0100 1-reihige Rinne aufnehmen und abfahren, Pflaster**
Einzeilige Rinne aus Pflastersteinen aufnehmen, Betonfundament abbrechen und Abbruchmaterial sowie Pflastersteine zur freien Verwendung des AN abfahren.
Pflaster:  16/24/14 bzw. 16/16/14 [cm]
Fundament aus Beton, ca. 15 cm dick
Menge: 17,000 m

**06.02.0110 bituminöse Befestigung schneiden, 50 cm**
Schnitttiefe:  bis ca. 50 cm
Fugenbreite: ca.10 mm
Ausführung mit Fugenschneidegerät

Bereich: Fahrbahn
Menge: 19,000 m

**06.02.0120 bituminöse Befestigung in der Fahrbahn fräsen/aufnehmen und abfahren**
und das aufgenommene Material zur freien Verwendung des AN abfahren. Die Aufnahme der ungebundenen Tragschicht wird gesondert vergütet.
Stärke: bis ca. 30 cm

Bereich: Fahrbahn
Menge: 17,000 m²

**06.02.0130 Aushub für Kopflöcher zur Verlängerung des Schiebergestänges, Tiefe bis 1,50 m Breite 0,5 - 0,8 m**
Boden für Köpflöcher zum Verlängern des Schiebergestänges ausheben,
Homogenbereiche A und C
Grabentiefe bis 1,50 m,
Breite der Grabensohle über 0,80 bis 1,00 m.
Verbau entsprechend statischen und konstruktiven Erfordernissen herstellen, vorhalten und von der Baustelle entfernen.
Aushub zur Wiederverwendung seitlich lagern, nach Verlegen der Leitung in Graben oberhalb der Leitungszone einbauen und verdichten.
Zum Verfüllen nicht verwendeten Aushub in Eigentum des AN übernehmen und von der Baustelle entfernen.
Abgerechnet wird bis zur Luftseite der Verkleidung des Verbaues.

Die Monteurleistungen zur Verlängerung des Schiebergestänges erfolgen durch das Versorgungsunternehmen. Die Koordinierung ist Aufgabe des AN und mit in diese Position einzukalkulieren.
Menge: 1,000 m³

**06.02.0140 Boden und Unrat lösen, beseitigen bis t = 0,45 m**
Ungeeigneten Boden und Unrat lösen, aufnehmen
und entsorgen.
Abgerechnet wird nach örtlichem Aufmass.
Material in Eigentum des AN übernehmen und von der
Baustelle entfernen.
Aushubtiefe bis 0,45m

Homogenbereiche A, B und C
Menge: 0,500 m³

**06.02.0150 Baugrubenaushub von Hand (als Zulage)**
Boden der Baugruben von Hand ausheben im Bereich von Hindernissen (Kanalschächte, Kabelzugschächte, Einbauten, Rohrleitungen, etc.) und wo Einsatz von Maschinen nicht möglich ist.

Aushub seitl. lagern, Arbeitsräume wieder verfüllen, verdrängte Massen gemäß Ersatzbaustoffverordnung zur freien Verwendung des AN oder auf Kippe des AN (zugel. Deponie) abfahren.
Abrechnung erfolgt nach Aufmaß.
Als Zulage zu den Bodenaushubpositionen.
Homogenbereiche A, B und C
Menge: 0,500 m³

**06.02.0160 Planum herstellen**
Planum herstellen und verdichten.

Verdichtung mit leichtem Vibrationsgerät.
Entsprechend den Anforderungen für das Verformungsmodul gem. ZTV E-StB und ZTV SoB-StB.
Menge: 50,000 m²

**06.02.0170 Pfosten mit Schild aufnehmen und seitl. lagern**
einschl. aller erforderlichen Erd- und Nebenarbeiten.
Pfostendurchmesser: ca. 80 mm
Pfostenlänge: 1,00 - 4,50 m
Schildgröße: bis 1,0 m²
Schild ohne Beleuchtung
Das Betonfundament abstemmen, Abbruchmaterial aufnehmen und zur freien Verwendung des AN abfahren.
Durch den Aushub entstandene Gruben mit im Baustellenbereich gelagerten Boden verfüllen und verdichten.
Fundament: ca. 30 x 30 x 30 [cm]
Homogenbereich A
Menge: 1,000 Stk

**06.02.0180 Anschlussbereich vor Bestandsbauten mit Estrichbeton auffüllen**
Anschlussbereich vor Bestandsbauten mit Estrichbeton in Plattenstärke (Höhe ca. 5 cm) auffüllen,
Breite des Spalts: ca. 1 - 5 cm,
abgrechnet wird je lfm. Meter,
einschl. Lieferung des Materials.

Auf Anordnung des AG.
Menge: 5,000 m

**06.02.0190 Boden bzw. Baustoffe RC-3 abfahren (Zulage)**
An der Baustelle angefallenen Boden bzw. ungebundene Tragschichten (Schottertragschicht, Frostschutzschicht) der Materialklasse RC-3 gemäß Ersatzbaustoffverordnung zur freien Verwendung des AN abfahren.
Abrechnung erfolgt nach Aufmaß und Vorlage eines Klassifizierungsnachweises.
Als Zulage zu den Bodenaushubpositionen.
Menge: 1,000 m³

**06.02.0200 Deklarationsanalyse**
Für die Zuordnung zur Deponierung des Aushubs und Bestimmung der Deponieklasse erforderliche Analysen erstellen. Bodenproben entnehmen und in einem zugelassenen Labor die erforderlichen Versuche durchführen.
Die Proben sind so rechtzeitig zu entnehmen, dass Verzögerungen bei der Bauabwicklung durch die Dauer der Analysierung ausgeschlossen sind.
Übermittlung der Analyseergebnisse an den AG.

Auf Anordnung des AG.
Menge: 1,000 Stk

**06.02.0210 Entsorgung Boden bzw. Baustoffe > RC-3 (Zulage)**
Boden bzw. ungebundene Tragschichten (Schottertragschicht, Frostschutzschicht) der Materialklasse > RC-3 nach Ersatzbaustoffverordnung auf zugelassener Kippe des AN (zugel. Deponie) entsorgen.
Deponieklasse bis DK II.
Abrechnung erfolgt nach Aufmaß und Lieferscheinen bzw. Wiegekarten sowie Vorlage einer Deklarationsanalyse (separate Position). Es ist mit einem Umrechnungsfaktor von 1,8 to/m³ zu rechnen.
Als Zulage zu den Bodenaushubpositionen.
Menge: 1,000 m³

#### Abschnitt 06.03 Tragschichten

**06.03.0010 Frostschutzschicht aus RC-1 herstellen**
Frostschutzschichtmaterial anliefern, gem. ZTV Sob-StB, fachgerecht einbauen und verdichten.

Einbaustärke: bis ca. 10 cm
Material:  güteüberwachtes Baustoffgemisch/
  güteüberwachtes RC-1-Material,
  welches nach EBV für den Einbau  in/unter teildurchlässiger Schicht -  Pflaster, Platten - uneingeschränkt  zulässig ist,
  kornabgestuft und frostsischer
Körnung: 0/45
Durchlässigkeitsbeiwert kf = 10^-5
Verformungsmodul Ev2 = 100 MN/m²

Abrechnung nach Aufmaß und Lieferscheine bzw. Wiegekarten. Es ist mit einem Umrechnungsfaktor von 1,9 to/m³ zu rechnen.

Bereich: im Gehwegbereich
Menge: 10,000 to

*Hinweis: Asphalt*
******************************************************************************************************
Für den Einbau von Asphalt sind folgende Regelwerke anzuwenden und als Vertragsgrundlage aufzunehmen:

TL Asphalt-StB
TL Bitumen-StB
TL BE-StB
TL Fug -StB
TL Gestein-StB
TP Asphalt-StB
TP Fug-StB
TP Gestein-StB
TP D-StB
TP Griff StB (SKM + SRT)
TP Eben ZTV Fug-StB
ZTV Asphalt-StB

Es gelten jeweils die aktuellen Ausgaben.
*******************************************************************************************************

**06.03.0020 HL-Asphalttragschicht KA HL-T 22 RA, 12 cm, Handeinbau**
Asphalttragschicht HL-T 22 herstellen.

Der Einbau erfolgt von Hand.
Belastungsklasse der Straße: Bk3,2
Einbaudicke: 12 cm
Bindemittel: 50/70-VH
Hersteller: HKW-Asphalt GmbH
Menge: 17,000 m²

*Hinweis: Asphalt*
******************************************************************************************************
Für den Einbau von Asphalt sind folgende Regelwerke anzuwenden und als Vertragsgrundlage aufzunehmen:

TL Asphalt-StB
TL Bitumen-StB
TL BE-StB
TL Fug -StB
TL Gestein-StB
TP Asphalt-StB
TP Fug-StB
TP Gestein-StB
TP D-StB
TP Griff StB (SKM + SRT)
TP Eben ZTV Fug-StB
ZTV Asphalt-StB

Es gelten jeweils die aktuellen Ausgaben.
*******************************************************************************************************

#### Abschnitt 06.04 Fahrbahndecke

**06.04.0010 Oberfl. reinigen Tragschicht bit.**
Oberfläche reinigen von Tragschichten mit bituminösen Bindemitteln, Ausführung mit kombinierten Saug-/Kehrmaschinen. Anfallendes Material beseitigen.
Menge: 34,000 m²

**06.04.0020 HL-Asphaltbinderschicht GW-KA HL-B 16 RA, 8 cm, Handeinbau**
Asphaltbinderschicht HL-B 16 herstellen.

Der Einbau erfolgt von Hand.
Belastungsklasse der Straße: Bk10
Einbaudicke: 8 cm
Bindemittel: 25/55-55-VH
Hersteller: HKW-Asphalt GmbH
Menge: 17,000 m²

**06.04.0030 HL-Asphaltdeckschicht DIA HL-D 11 RA, 4 cm, Handeinbau**
Asphaltdeckschicht HL-D 11 herstellen

Der Einbau erfolgt von Hand.
Belastungsklasse der Straße: Bk10
Einbaudicke: 4 cm
Bindemittel: 25/55-55-VH
Hersteller: HKW-Asphalt GmbH
Menge: 17,000 m²

**06.04.0040 Bituminöse Befestigung anspritzen**
Bitumenhaltiges Bindemittel aufsprühen zur Herstellung des Schichtenverbundes.
Einbaumenge: ca. 0,30 kg/m²
polymermodifizierte Bitumenemulsion C 60 BP4-S gem. TL BE-StB und DIN EN 13808.
Fläche ggf. vorher von Verunreinigungen reinigen.
Menge: 34,000 m²

**06.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 36,000 m

**06.04.0060 Asphaltdeckschicht abstreuen**
Abstreumaterial gleichmäßig auf die noch warme Oberfläche der Deckschicht aufbringen und einwalzen.
Nicht gebundenes Material zur freien Verwendung des AN abfahren.
Abstreumaterial: Edelsplitt, wie Gestein der Deckschicht
Körnung: 1/3
Einbaumenge: ca. 0,75 kg/m²
Menge: 17,000 m²

#### Abschnitt 06.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**06.05.0010 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 2,000 m

**06.05.0020 Bordsteine 12/15/25 bzw. 15/22 versetzen Quarzit hell**
Bordstein (Hochbord, Übergangsstein)
gem. DIN EN 1340 DTI und DIN 483 liefern und höhen- und fluchtgerecht versetzen. Einschließlich Herstellung des Planums und Verdichtung des Untergrundes mit einem leichten Vibrationsgerät.

Bordsteine aus Beton
  HB 12/15/25 [cm] bzw. RB 15/22 [cm]; r = 5 cm
  Mit Vorsatz aus Quarz hell, gewaschen
  Die Dicke des Vorsatzes darf an keiner Stelle der  Tritt- und Anlaufstelle das Maß von 10 mm  unterschreiten. (alte Norm DIN 483)
  Auf Betonfundament mit Rückenstütze
  Unter ausschließlicher Verwendung von  Hartsteinedelsplitt
  Auftritt: 12 cm
  Mit 10 - 15 mm breiten Fugen
  Einschließlich der erforderlichen Übergangssteine
versetzen und verfugen der Bordsteine mit elastischem Dichtstoff aus Polyurethanbasis mit zulässiger Gesamtverformung von 25 % Fugenmasse in heller Farbe, Mittelgrau oder Betongrau

Betonfundament und Rückenstütze aus C20/25
  Fundament Dicke: 15 cm
  Rückenstütze Dicke: 10 cm, Höhe: 15 cm
herstellen.
Menge: 2,000 m

**06.05.0030 Busbordstein 15/30/100 versetzen**
Bordstein gem. DIN EN 1340 DTI liefern und höhen- und fluchtgerecht versetzen. Einschließlich Herstellung des Planums und Verdichtung des Untergrundes mit einem leichten Vibrationsgerät.

Bordsteine aus Beton
  Abmessungen B/H/L: 15/30/100 [cm]
  Typ: Grandura oder gleichwertig
  Mit Vorsatz aus Quarz hell, gewaschen
  Unter ausschließlicher Verwendung von  Hartsteinedelsplitt
  Auf Betonfundament mit Rückenstütze
  Auftritt: 16 cm
  Einschließlich der erforderlichen Übergangssteine  über 2,00 m
  Mit 10 - 15 mm breiten Fugen
versetzen und verfugen  der Bordsteine mit elastischem Dichtstoff aus Polyurethanbasis mit zulässiger Gesamtverformung von 25 % Fugenmasse in heller Farbe, Mittelgrau oder Betongrau

Betonfundament und Rückenstütze aus C20/25
  Fundament Dicke: 15 cm
  Rückenstütze Dicke: 10 cm, Höhe: 15 cm
herstellen.
Menge: 15,000 m

**06.05.0040 2-reihige Rinne herstellen, BetonRinn**
2-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 17,000 m

**06.05.0050 Rasenbordstein versetzen**
Rasenbordstein gem. DIN EN 1340 DTI liefern und höhen- und fluchtgerecht versetzen.  Einschließlich Herstellung des Planums und Verdichtung des Untergrundes mit einem leichten Vibrationsgerät.

Rasenbordstein aus Beton gem. DIN EN 1340 liefern und höhen- und fluchtgerecht auf 20 cm dickem Fundament aus C20/25 versetzen und mit einer Rückenstütze aus Beton C20/25 erstellen. Die Dicke der Rückenstütze beträgt mindestens 6 cm. Die DIN 18 318 und ZTV P-StB sind zu beachten.

Abmessungen B/H/L: 80/200/997 [mm] oder 80/200/497 [mm]
Farbe: Quarz hell

Betonfundament aus C20/25,
  Dicke: 15 cm
  Rückenstütze Dicke: 6 cm, Höhe: 20 cm
herstellen.
Menge: 20,000 m

**06.05.0060 Erschwerniszulage im Heckenbereich und Zaunanlage**
Erschwerniszulage für das Setzen von Randanlagen im Bereich von Einfriedungshecken und Zaunanlagen.
Hierzu Hecken und Strauchwerk nach Rücksprache mit den Eigentümern durch zurückbinden oder zurückschneiden sichern.
Nach Setzen der Randanlagen Arbeitsraum mit Humusschicht verfüllen.
Falls erforderlich Zaunanlagen nach Rücksprache mit dem Eigentümern zurückbauen oder sichern. Nach setzen der Randanlagen wiederherstellen.
Menge: 10,000 m

**06.05.0070 Rasenbordstein quer schneiden**
Bordsteine quer schneiden

Mit Nassschneidegerät.
Bordsteine aus Beton, ca. 8/20 cm
Menge: 6,000 Stk

**06.05.0080 Bordsteine BSt. quer schneiden BSt. 15/30 und 15/25**
Bordsteine auf Passmaß trennen.
Bordsteine quer schneiden.
Bordsteine aus Beton, ca. 15/30 und 15/25 cm.
Menge: 2,000 Stk

#### Abschnitt 06.06 Pflasterflächen

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**06.06.0010 Platten des AG, 40/40/5, wieder verlegen**
Plattenbelag wieder herstellen

Plattenbelag aus Gehwegplatten, im Bereich der Baustelle lagernd, Abmessungen: 40/40/5 [cm], gem. DIN 18318 und ZTV Pflaster-StB fachgerecht verlegen.

Bettung: Brechsand-Splitt-Gemisch 0/5 mm
Bettungsdicke: 3 cm
Fugenmaterial:  Brechsand-Splitt-Gemisch 0/5 mm
Menge: 5,000 m²

**06.06.0020 Plattenbelag 40/40/5 verlegen, hellgrau**
Betonsteinplatten gem. DIN EN 1339
  Abmessungen: 40/40/5 [cm]
  Ohne Fase
  Ohne Abstandshalter
  Farbe: naturgrau mit Basaltvorsatz
  Druckfestigkeit: min. 75 N/mm²
liefern und gem. DIN 18318 und ZTV Pflaster-StB fachgerecht verlegen.

Bettung: Brechsand-Splitt-Gemisch 0/5 mm
Bettungsdicke: 3 cm
Fugenmaterial:  Brechsand-Splitt-Gemisch 0/5 mm
Menge: 45,000 m²

**06.06.0030 Betonsteinpflaster 20/10/8 verlegen, anthrazit**
Betonsteinpflaster gem. DIN 1338
  Abmessungen:  20/10/8 [cm] ganze Steine
  10/10/8 [cm] halbe Steine
  mit Fase
  Mit Abstandshaltern
  Farbe: anthrazit
  Druckfestigkeit: min. 75 N/mm²
liefern und gem. DIN 18318 und ZTV Pflaster-StB fachgerecht verlegen.

Bettung: Brechsand-Splitt-Gemisch 0/5 mm
Bettungsdicke: 3 cm
Fugenmaterial:  Brechsand-Splitt-Gemisch 0/5 mm
Verband: Läuferverband
Menge: 2,000 m²

**06.06.0040 Plattenbelag 30/30/8 verlegen, anthrazit**
Betonsteinplatten gem. DIN EN 1338
  Abmessungen: 30/30/8 [cm]
  Mit Abstandshaltern
  Farbe: anthrazit
  Druckfestigkeit: min. 75 N/mm²
für Blindenleitsystem liefern und gem. DIN 18318 und ZTV Pflaster-StB fachgerecht verlegen.

Bettung: Brechsand-Splitt-Gemisch 0/5 mm
Bettungsdicke: 3 cm
Fugenmaterial:  Brechsand-Splitt-Gemisch 0/5 mm
Menge: 12,000 m²

**06.06.0050 Rippenplatte 30/30/8 verlegen**
Betonsteinplatten gem. DIN EN 1338
  Abmessungen: 30/30/8 [cm]
  Rippenplatten mit 6 Rippen
  Mit Rippenstruktur und Trapezprofil
  Rippenhöhe: 5 mm
  Mit Abstandshaltern
  Farbe: weiß
  Druckfestigkeit: min. 75 N/mm²
für Blindenleitsystem liefern und gem. DIN 18318 und ZTV Pflaster-StB fachgerecht verlegen.

Bettung: Brechsand-Splitt-Gemisch 0/5 mm
Bettungsdicke: 3 cm
Fugenmaterial:  Brechsand-Splitt-Gemisch 0/5 mm
Menge: 8,000 m²

**06.06.0060 Pflastersteine und Platten zuarbeiten Schneiden B-Pflasterstein Dicke 5 - 14 cm**
Pflastersteine und Platten auf Paßmaß trennen und zugearbeitete Steine an Kanten und Einfassungen bzw. an Aussparungen und Einbauten verlegen.
Steine schneiden mit Nassschneidegerät
Art = Betonpflastersteine und Platten
Dicke bis 14 cm
Menge: 15,000 m

**06.06.0070 Pflasterdecke pflegen**
Pflasterdecke innerhalb der Gewährleistungspflicht nochmals je nach Bedarf bzw. nach Aufforderung des AG fugenfüllend mit bindigem Dolomitsand der Körnung 0/5 mm nachschlämmen. Für auftretende Schadensstellen durch Verschieben des Pflasters innerhalb der Gewährleistungsfrist haftet allein der AN.
Bei der Abnahme mit Ablauf der Gewährleistungsfrist ist die Pflasterfläche in einwandfreiem Zustand mit vollständig geschlossenen Fugen zu übergeben.
Teilweise offene Fugen gelten als Mangel!
Häufigkeit der Nachschlämmaktion: bis zu 4 mal.
Menge: 45,000 m²

#### Abschnitt 06.07 Baumschutz

**06.07.0010 Baumschutz herstellen**
Mantel mit Polsterung zum Schutz des
Baumstammes vor mechanischer Beschädigung herstellen und
während der Bauzeit unterhalten.
Der Mantel darf den Baumstamm und die Wurzelanläufe nicht
berühren.
Polsterung des Stammes durch Umwickeln mit
Dränrohr Durchmesser 100 mm. Mantel aus Brettern, liefern und
anbringen, Mantelhöhe 2 m.
Schutzmaterial nach Beendigung der Bauarbeiten abbauen.
Material wieder in Eigentum des AN übernehmen und von der
Baustelle entfernen.
Menge: 2,000 St

#### Abschnitt 06.08 Einbauten

**06.08.0010 seitl. gelagerte Pfosten mit Schilder, Bodenhülse, wieder versetzen**
einschl. aller erforderlichen Erd- und Nebenarbeiten.
Pfosten bestehend aus
  Pfosten mit Bodenhülse
  Pfostendurchmesser: ca. 80 mm
  Pfostenlänge: 1,00 - 4,50 m
  Schildgröße: bis 1,0 m²
  Schild ohne Beleuchtung
Fundament bestehend aus
  Beton C 20/25
  Abmessungen 30 x 30 x 60 [cm]
Homogenbereiche A und C
Einschl. Wiederherstellen der angrenzenden Oberfläche.
Verdrängten Bodenaushub zur freien Verwendug des AN abfahren.
Menge: 1,000 Stk

**06.08.0020 Bodenhülse des AG versetzen**
Bodenhülse für Verkehrsschild nach Angabe des AG aufstellen einschl.der anfallenden Erdarbeiten.
Umgebende Fläche entsprechend dem früheren Zustand
herstellen.
Homogenbereiche A und C
Fundament aus Ortbeton C 20/25,
Breite 30/30 cm, Tiefe 30 cm, herstellen.
Überschuessiger Aushub geht in Eigentum des AN über
und wird beseitigt.
Bodenhülse am Lagerplatz des AG laden und zur Baustelle
fördern.
Mittlere Förderweite über 8 bis 15 km.
Menge: 2,000 Stk

**06.08.0030 Bodenhülse für Haltestellenschild FIS 3 liefern und versetzen**
Bodenhülse für Haltestellenschild FIS 3 nach Angabe des AG aufstellen einschl. der anfallenden Erdarbeiten.
Umgebende Fläche entsprechend dem früheren Zustand
herstellen.
Homogenbereiche A und C
Fundament aus Ortbeton C 20/25,
Breite 80x80 cm, Tiefe 50 cm, herstellen(lt. Fundamentplan).
Überschuessiger Aushub geht in Eigentum des AN über
und wird beseitigt.
Menge: 1,000 Stk

**06.08.0040 Fahrgastinformationsystem(FIS) 3 liefern und aufstellen**
Fahrgastinformationsystem(FIS) 3 liefern
Schildeinheit inkl. Mast bestehend aus:
- gebogener Stahlrohrrahmen S235 JR G2 - feuerverzinkt
- Farbe: RAL 5010
- Mastbefestigung mittig
- 2x Folienaufkleber, D=350mm, für H-Schild,
  retroreflektierend Typ 1, RA1/C
  Druck VZ224-50 "H" StVO in grün
  mit Abziehlasche
- 1-4 Linienangaben bzw. Freifelder
- 1x Fußschild für Fimenbeschriftung
- Mast: FIS 3;
- Maße: 76,1mmx 3,2mmx 2800mm, mit Ausklinkung für
  Verdrehsicherung
- Farbe: RAL 5010
- Material S235 JR G2 - feuerverzinktnsystem(FIS) 3 liefern und aufstellen
Menge: 1,000 Stk

**06.08.0050 Abfallbehälter "Paris" mit Rohrschelle 76 mm inkl. Ascher liefern**
Abfallbehälter „Paris“ liefern,
Achteckig mit Abdeckung, 45 Liter, zur Mastbefestigung mit zusätzlicher aufgeschraubter und gelochter Edelstahlabdeckung und darunter befindlichem Ascher aus Edelstahl Rostfrei, Ascher zum Entleeren ausschwenkbar und wieder selbstverriegelnd, Gestell mit Rohrschellen 76 mm Durchmesser mit selbsttätig verriegelndem 8 mm Sicherheits-Dreikant-Schloß komplett aus Edelstahl.

Geschweißter Behälter aus Aluminium, 342 mm Breite x 332 mm Tiefe x 490 mm Höhe, Materialstärke 2,5 mm, mit umgebördelten Handlöchern nach Richtlinie Schnittschutz, Wasserablauflöcher und mit asymmetrisch angeordneten Drehlagern, mit farblich aufgebrachten Logo der Hagener Straßenbahn, Größe ca. 5 cm x 5 cm

Ständer mit 53° gebogenen Winkel, mit rechteckiger gelochter Abdeckung aus Edelstahl spezialverschraubt und einem 107 mm breitem Doppelständer aus gekantetem Stalhlbech in U-Form. Mit eingeschweißtem Zwischenrohr, Rohrwandung 2,5 mm, dient zusätzlich als Dreh- und Aufnahmepunkt für den Abfallbehälter. Mit zwei zusätzlich angeschweißten Rückenbügeln aus 107 mm breiten und 2,5 mm starken Stahlblech, zur Pfostenmontage mit Rohrschellen 76 mm Durchmesser feuerverzinkt nach DIN ISO EN 1461 und farblich beschichtet in FS RAL 5010 Enzianblau

Es handelt sich hierbei um die Standardvariante der Stadt Hagen und ist aus wirtschaftlichen und instandhaltungstechnischen Gründen einzuhalten.

Ein Muster ist dem Auftraggeber vor Bestellung des Produktes vorzulegen.
Menge: 1,000 Stk

**06.08.0060 Bruchfelsen im Beet umsetzen**
vorh. Bruchfelsen(500/800mm) im Beet ggf. umsetzen
und später zurücksetzen.
Menge: 3,000 Stk

**06.08.0070 Straßenablauf o. Aufsatz aus Kunststofffertigteilen**
gem. DIN 4052, lastentkoppelt, teleskopier- und drehbar, mit horizontalen und vertikalen Versteifungs- & Verankerungsrippen, durch integrierte verschiebesichere EPDM-Lippendichtung wasserdicht bis 0,5 bar gem. DIN 4030 liefern und versetzen.
Oberteile kompatibel zu Aufsatz Combipoint PP mit umlaufender Tropfkante aus Gusseisen sowie EPS-Combischalungshilfe für die Ausbildung des Betonauflagers des Aufsatzes und Einlegen in Aufsatzrahmen gegen Schmutzeintrag in der Bauphase.

Für das Versetzen des Straßenablaufes sind die Einbau- und Bedienungsanleitungen des Herstellers zu beachten.

Ablauf bestehend aus:
  Combipoint PP Boden 2a, rund, drehbar, ohne Stutzen für Ausführung Nassschlamm, Gewicht 2,5 kg, Bauhöhe 35 cm, Werkstoff Polypropylen

  Combipoint PP Konus 11 mit EPDM-Dichtung, zulässige Abwinklung zum Unterteil bis 10%, Gewicht 2,6 kg, Bauhöhe 35 cm, Einsteckmaß 270 +/-30 mm, Werkstoff Polypropylen

  Combipoint PP Ober-/Zwischenteil 5b/6a, zulässige Abwinklung zum Unterteil bis 10%, Gewicht 2,6 kg, Bauhöhe 35 cm, Einsteckmaß 270 +/- 30 mm, Werkstoff Polypropylen

  Combipoint PP Ober-/Zwischenteil 3 mit Ablaufstutzen d160, zulässige Abwinklung zum Unterteil bis 10%, Gewicht 2,8 kg, Bauhöhe 35 cm, Einsteckmaß 280 +/- 10 mm, Werkstoff Polypropylen

liefern und entsprechend der Einbau- und Bedienungsanleitung des Herstellers einbauen

System Aco oder gleichwertig.
Menge: 1,000 Stk

**06.08.0080 Aufsatz für Straßenablauf aus Kunststofffertigteilen, 300x500**
mit umlaufender Tropfkante aus Gusseisen zur Aussteifung des Ablaufkörpers, mit multifunktionalem Doppelscharnier, mit Vorverformung für Bauzeitenentwässerung, mit 4 schraublosen verkehrssicheren Arretierungen aus Kunststoff, Rahmen aus Gusseisen mit Eimerauflage mit PEWERPEN-Einlage, Rost aus Gusseisen ca. 110° aufklappbar sowie komplett herausnehmbarer Schlitzweite, Klasse C250 liefern und versetzen.
Nur in Kombination mit Ablaufkörper Combipoint PP.

Aufsatz:  Combipoint PP,
  Pultform 300x500,
  Rahmenaußenmaße 300x524 [mm],
  Einlaufquerschnitt 570 cm², Bauhöhe: 125 mm

System Aco oder gleichwertig.
Menge: 1,000 Stk

#### Abschnitt 06.09 Lohnarbeiten

**06.09.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 3,000 h

**06.09.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 3,000 h

**06.09.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 3,000 h

#### Abschnitt 06.10 Gerätegestellung

**06.10.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 1,000 h

**06.10.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 5,000 h

**06.10.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 5,000 h

**06.10.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 5,000 h

**06.10.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 1,000 h

#### Abschnitt 06.11 Leistungen und Material, kleine Mengen

**06.11.0010 Unbewehrten Beton herstellen C 12/15 Ohne Schalung**
Unbewehrten Beton für Bauteil nach Vorgabe des AG herstellen.
Festigkeitsklasse C12/15.
Beton ohne Schalung herstellen.
Menge: 1,000 m³

**06.11.0020 Hausmüll entsorgen**
vorh. im Baustellenbereich lagernden Hausmüll aufnehmen, aufsammeln, aufladen und zur Müllverbrennungsanlage abfahren, einschl. der Annahmegebühren.
Menge: 0,500 t

### Bereich 07 BH Boeler Straße ( Ri. Loxbaum)

#### Abschnitt 07.01 vorbereitende Arbeiten

**07.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**07.01.0020 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**07.01.0030 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Die Kosten für die straßenverkehrlichen Anordnungen sind in den Einheitspreis einzukalkulieren und werden nicht gesondert vergütet.
Menge: 1,000 psch

**07.01.0040 Plattendruckvers. f.Kpruefg.durchf.**
Plattendruckversuch nach DIN 18 134 (statisch) für Kontrollprüfung nach Angabe des AG durchführen einschließlich Bereitstellung sämtlicher Geräte inkl. Auswertung und Darstellung der Messergebnisse.
Nur auf besondere Anordnung des AG.
Menge: 1,000 Stk

#### Abschnitt 07.02 Abbruch- und Erdarbeiten

**07.02.0010 Platten aufnehmen und seitl. lagern**
Plattenbelag aufnehmen, säubern und im Bereich der Baustelle lagern.
Platten: Abmessungen 40/40/5 [cm]
Material: Beton/Basalt
Bettung: Sand/Mörtel/Splitt
Bettungsmaterial und nicht wiederverwendbare Platten aufnehmen und zur freien Verwendung des AN abfahren. Die Aufnahme der darunter liegenden Tragschicht wird gesondert vergütet.
Menge: 5,000 m²

**07.02.0020 Platten vor Bord aufnehmen und abfahren**
Einzeilige Reihe aus Platten aufnehmen, Betonfundament abbrechen und Abbruchmaterial sowie Platten zur freien Verwendung des AN abfahren.
Pflaster: 50/50/15 [cm]
Fundament aus Beton, ca. 25cm dick
Menge: 17,000 m²

**07.02.0030 Platten aufnehmen und abfahren**
einschl. des Bettungsmaterials.
Platten: Abmessungen 40/40/5 [cm]
Material: Beton/Basalt
Bettung: Sand/Mörtel/Splitt

Defekten Plattenbelag und Bettungsmaterial zur freien Verwendung des AN abfahren und fachgerecht entsorgen. Die Aufnahme der darunter liegenden Tragschicht wird gesondert vergütet.
Menge: 5,000 m²

**07.02.0040 Pflasterbelag, S-Stein, aufnehmen und abfahren**
einschl. des Bettungsmaterials.
Pflaster mit Abmessungen ca. 10/10/10 [cm]
Material: Beton
Bettung: Sand/Mörtel/Splitt
Pflasterbelag und Bettungsmaterial zur freien Verwendung des AN abfahren. Die Aufnahme der darunter liegenden Tragschicht wird gesondert vergütet.
Menge: 90,000 m²

**07.02.0050 Mosaikpflaster aus Naturstein aufnehmen und abfahren**
Abmessungen: 3-9 / 3-9 / 3-9 [cm]
Material: Naturstein
Bettung: Sand/Mörtel/Splitt
Kleinpflaster und Bettungsmaterial aufnehmen und zur freien Verwendung des AN abfahren. Die Aufnahme der darunter liegenden Tragschicht wird gesondert vergütet.
Menge: 2,000 m²

**07.02.0060 Bordstein aufnehmen und seitl. lagern**
Bordstein aufnehmen, säubern und im Bereich der Baustelle lagern.
Bordstein: Tief-/Hochbord
Material: Beton/Naturstein/Basalt
Abmessungen B/H/L: 15-20/25-30/20-150 [cm]
Mit Fundament aus Beton oder Mörtel mit Rückenstütze.
Fundamentdicke: ca. 15 cm
Fundament und Rückenstütze abbrechen und Betonabbruch zur freien Verwendung des AN abfahren.
Menge: 2,000 m

**07.02.0070 Bordstein aufnehmen und abfahren**
Bordstein aufnehmen und entsorgen

Bordsteine als Hoch- oder Tiefbord.
Material: Beton/Naturstein/Basalt
Abmessungen B/H/ L: 12-18 / 25-30 / 20-150 [cm]
Mit Fundament aus Beton oder Mörtel mit Rückenstütze
Fundamentdicke ca. 15 cm
Fundament und Rückenstütze abbrechen und Bordsteine sowie Betonabbruch zur freien Verwendung des AN abfahren.
Menge: 95,000 m

**07.02.0080 1-reihige Rinne aufnehmen und abfahren, Pflaster**
Einzeilige Rinne aus Pflastersteinen aufnehmen, Betonfundament abbrechen und Abbruchmaterial sowie Pflastersteine zur freien Verwendung des AN abfahren.
Pflaster:  16/24/14 bzw. 16/16/14 [cm]
Fundament aus Beton, ca. 15 cm dick
Menge: 45,000 m

**07.02.0090 bituminöse Befestigung schneiden, 30 cm**
Schnitttiefe:  bis ca. 30 cm
Fugenbreite: ca.10 mm
Ausführung mit Fugenschneidegerät

Bereich: Fahrbahn
Menge: 45,000 m

**07.02.0100 bituminöse Befestigung in der Fahrbahn/ Busbucht aufnehmen und abfahren**
und das aufgenommene Material zur freien Verwendung des AN abfahren. Die Aufnahme der ungebundenen Tragschicht wird gesondert vergütet.
Stärke: bis ca. 30 cm

Bereich: Fahrbahn
Menge: 65,000 m²

**07.02.0110 Unterbeton abbrechen und abfahren (Zulage)**
Drainbetontragschicht unterhalb dem Pflaster- / Plattenbelag oder der bituminösen Befestigung abbrechen, aufnehmen und zur freien Verwendung des AN abfahren.
Schichtdicke: ca. 20 cm

Als Zulage zur Platten-/Pflasteraufnahme bzw. zur Aufnahme der bit. Befestigung.
Menge: 25,000 m³

**07.02.0120 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 17,000 m³

**07.02.0130 Baugrubenaushub von Hand (als Zulage)**
Boden der Baugruben von Hand ausheben im Bereich von Hindernissen (Kanalschächte, Kabelzugschächte, Einbauten, Rohrleitungen, etc.) und wo Einsatz von Maschinen nicht möglich ist.

Aushub seitl. lagern, Arbeitsräume wieder verfüllen, verdrängte Massen gemäß Ersatzbaustoffverordnung zur freien Verwendung des AN oder auf Kippe des AN (zugel. Deponie) abfahren.
Abrechnung erfolgt nach Aufmaß.
Als Zulage zu den Bodenaushubpositionen.
Homogenbereiche A, B und C
Menge: 2,000 m³

**07.02.0140 Aushub und Planum für Bordsteinanlage (Randeinfassung)**
Planum für die neue Randeinfassung Bordsteinanlage.
Planum im Bereich der vorh./ freigelegten Schottertragschicht.
Schotter profilgerecht ausschachten, planieren und verdichten.
Aushubtiefe ca.: 20 cm, Aushubbreite ca.: bis 40 cm
Überschüssige Massen gemäß Ersatzbaustoffverordnung zur freien Verwendung des AN oder auf Kippe des AN (zugel. Deponie) abfahren.

Homogenbereich: C
Menge: 5,000 m³

**07.02.0150 Aushub für Kopflöcher zur Verlängerung des Schiebergestänges Z1.2 Tiefe bis 1,50 m Breite 0,5 - 0,8 m**
Boden für Köpflöcher zum Verlängern des Schiebergestänges ausheben,
Homogenbereiche A und C
Grabentiefe bis 1,50 m,
Breite der Grabensohle über 0,80 bis 1,00 m.
Verbau entsprechend statischen und konstruktiven Erfordernissen herstellen, vorhalten und von der Baustelle entfernen.
Aushub zur Wiederverwendung seitlich lagern, nach Verlegen der Leitung in Graben oberhalb der Leitungszone einbauen und verdichten.
Zum Verfüllen nicht verwendeten Aushub in Eigentum des AN übernehmen und von der Baustelle entfernen.
Abgerechnet wird bis zur Luftseite der Verkleidung des Verbaues.

Die Monteurleistungen zur Verlängerung des Schiebergestänges erfolgen durch das Versorgungsunternehmen. Die Koordinierung ist Aufgabe des AN und mit in diese Position einzukalkulieren.
Menge: 6,000 m³

**07.02.0160 Grabenaushub für Suchschachtungen zur Feststellung der Leitungslage**
Grabenaushub für Suchschachtungen zum Auffinden der Wasserleitung angrenzender Straßen. Tiefe bis 1,2 m, Breite über 0,5 bis 0,8 m, Homogenbereiche A und C, Boden ausheben, zur Wiederverwendung seitlich lagern und nach Beendigung der Suche Boden wieder einbauen und verdichten.
Vorschriften der Versorgungsunternehmen sind zu beachten.

Hinweis: Betrifft vorhandene Wasserleitung im Bereich des geplanten Standortes für die neue Wartehalle.
Menge: 2,000 Stk

**07.02.0170 Leitungskreuzungen (Gas + Wasser) in Graben**
Erschwerniszulage infolge Antreffen von Versorgungsleitungen beim Bodenaushub.
Bei Antreffen von Gas- und Wasserleitungen
Einschl. wiederumhüllen vor der Verfüllung mit Sand.
Auflagerdicke 10 cm + 1/10 DN, mind. 15 cm u. 40 cm über Scheitel
Abgerechnet wird jede Leitung einzeln
einschl. aller Erschwernisse sowie anfallender Handaushub
Menge: 4,000 Stk

**07.02.0180 Planum herstellen**
Planum herstellen und verdichten.

Verdichtung mit leichtem Vibrationsgerät.
Entsprechend den Anforderungen für das Verformungsmodul gem. ZTV E-StB und ZTV SoB-StB.
Menge: 226,000 m²

**07.02.0190 Kabelschachtabdeckung abbrechen, laden und abfahren**
vorh. Kabelschachtabdeckung abbrechen, laden und  zur freien Verwendung des AN abfahren.
Menge: 1,000 Stk

**07.02.0200 Pfosten mit Schild aufnehmen und seitl. lagern**
einschl. aller erforderlichen Erd- und Nebenarbeiten.
Pfostendurchmesser: ca. 80 mm
Pfostenlänge: 1,00 - 4,50 m
Schildgröße: bis 1,0 m²
Schild ohne Beleuchtung
Das Betonfundament abstemmen, Abbruchmaterial aufnehmen und zur freien Verwendung des AN abfahren.
Durch den Aushub entstandene Gruben mit im Baustellenbereich gelagerten Boden verfüllen und verdichten.
Fundament: ca. 30 x 30 x 30 [cm]
Homogenbereich A
Menge: 2,000 Stk

**07.02.0210 Hydr.-/Schieberk. aufnehmen und seitl. lagern**
Hydr.- / Schieberkappen, inkl. Rahmen, freilegen und ausbauen. Teile säubern und im Bereich der Baustelle lagern.

Einschl. aller erforderlichen Erd- und Nebenarbeiten
Menge: 2,000 Stk

**07.02.0220 Anschlussbereich vor Bestandsbauten mit Estrichbeton auffüllen**
Anschlussbereich vor Bestandsbauten mit Estrichbeton in Plattenstärke (Höhe ca. 5 cm) auffüllen,
Breite des Spalts: ca. 1 - 5 cm,
abgrechnet wird je lfm. Meter,
einschl. Lieferung des Materials.

Auf Anordnung des AG.
Menge: 45,000 m

**07.02.0230 Boden bzw. Baustoffe RC-3 abfahren (Zulage)**
An der Baustelle angefallenen Boden bzw. ungebundene Tragschichten (Schottertragschicht, Frostschutzschicht) der Materialklasse RC-3 gemäß Ersatzbaustoffverordnung zur freien Verwendung des AN abfahren.
Abrechnung erfolgt nach Aufmaß und Vorlage eines Klassifizierungsnachweises.
Als Zulage zu den Bodenaushubpositionen.
Menge: 10,000 m³

**07.02.0240 Deklarationsanalyse**
Für die Zuordnung zur Deponierung des Aushubs und Bestimmung der Deponieklasse erforderliche Analysen erstellen. Bodenproben entnehmen und in einem zugelassenen Labor die erforderlichen Versuche durchführen.
Die Proben sind so rechtzeitig zu entnehmen, dass Verzögerungen bei der Bauabwicklung durch die Dauer der Analysierung ausgeschlossen sind.
Übermittlung der Analyseergebnisse an den AG.

Auf Anordnung des AG.
Menge: 1,000 Stk

**07.02.0250 Entsorgung Boden bzw. Baustoffe > RC-3 (Zulage)**
Boden bzw. ungebundene Tragschichten (Schottertragschicht, Frostschutzschicht) der Materialklasse > RC-3 nach Ersatzbaustoffverordnung auf zugelassener Kippe des AN (zugel. Deponie) entsorgen.
Deponieklasse bis DK II.
Abrechnung erfolgt nach Aufmaß und Lieferscheinen bzw. Wiegekarten sowie Vorlage einer Deklarationsanalyse (separate Position). Es ist mit einem Umrechnungsfaktor von 1,8 to/m³ zu rechnen.
Als Zulage zu den Bodenaushubpositionen.
Menge: 7,000 m³

#### Abschnitt 07.03 Tragschichten

**07.03.0010 Frostschutzschicht aus RC-1 herstellen**
Frostschutzschichtmaterial anliefern, gem. ZTV Sob-StB, fachgerecht einbauen und verdichten.

Einbaustärke: bis ca. 10 cm
Material:  güteüberwachtes Baustoffgemisch/
  güteüberwachtes RC-1-Material,
  welches nach EBV für den Einbau  in/unter teildurchlässiger Schicht -  Pflaster, Platten - uneingeschränkt  zulässig ist,
  kornabgestuft und frostsischer
Körnung: 0/45
Durchlässigkeitsbeiwert kf = 10^-5
Verformungsmodul Ev2 = 100 MN/m²

Abrechnung nach Aufmaß und Lieferscheine bzw. Wiegekarten. Es ist mit einem Umrechnungsfaktor von 1,9 to/m³ zu rechnen.

Bereich: im Gehwegbereich
Menge: 40,000 to

*Hinweis: Asphalt*
******************************************************************************************************
Für den Einbau von Asphalt sind folgende Regelwerke anzuwenden und als Vertragsgrundlage aufzunehmen:

TL Asphalt-StB
TL Bitumen-StB
TL BE-StB
TL Fug -StB
TL Gestein-StB
TP Asphalt-StB
TP Fug-StB
TP Gestein-StB
TP D-StB
TP Griff StB (SKM + SRT)
TP Eben ZTV Fug-StB
ZTV Asphalt-StB

Es gelten jeweils die aktuellen Ausgaben.
*******************************************************************************************************

**07.03.0020 HL-Asphalttragschicht KA HL-T 22 RA 50/70-VH, Handeinbau**
Der Einbau erfolgt von Hand.
Belastungsklasse der Straße: Bk10
Einbaudicke: 14cm
Bindemittel: 50/70
Hersteller: HKW-Asphalt GmbH
Menge: 45,000 m²

#### Abschnitt 07.04 Fahrbahndecke

**07.04.0010 Oberfl. reinigen Tragschicht bit.**
Oberfläche reinigen von Tragschichten mit bituminösen Bindemitteln, Ausführung mit kombinierten Saug-/Kehrmaschinen. Anfallendes Material beseitigen.
Menge: 90,000 m²

**07.04.0020 HL-Asphaltbinderschicht GW-KA HL-B 16 RA, 8 cm, Handeinbau**
Asphaltbinderschicht HL-B 16 herstellen.

Der Einbau erfolgt von Hand.
Belastungsklasse der Straße: Bk10
Einbaudicke: 8 cm
Bindemittel: 25/55-55-VH
Hersteller: HKW-Asphalt GmbH
Menge: 45,000 m²

**07.04.0030 HL-Asphaltdeckschicht DIA HL-D 11 RA, 4 cm, Handeinbau**
Asphaltdeckschicht HL-D 11 herstellen

Der Einbau erfolgt von Hand.
Belastungsklasse der Straße: Bk10
Einbaudicke: 4 cm
Bindemittel: 25/55-55-VH
Hersteller: HKW-Asphalt GmbH
Menge: 45,000 m²

**07.04.0040 Bituminöse Befestigung anspritzen**
Bitumenhaltiges Bindemittel aufsprühen zur Herstellung des Schichtenverbundes.
Einbaumenge: ca. 0,30 kg/m²
polymermodifizierte Bitumenemulsion C 60 BP4-S gem. TL BE-StB und DIN EN 13808.
Fläche ggf. vorher von Verunreinigungen reinigen.
Menge: 90,000 m²

**07.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 92,000 m

**07.04.0060 Asphaltdeckschicht abstreuen**
Abstreumaterial gleichmäßig auf die noch warme Oberfläche der Deckschicht aufbringen und einwalzen.
Nicht gebundenes Material zur freien Verwendung des AN abfahren.
Abstreumaterial: Edelsplitt, wie Gestein der Deckschicht
Körnung: 1/3
Einbaumenge: ca. 0,75 kg/m²
Menge: 45,000 m²

#### Abschnitt 07.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**07.05.0010 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 2,000 m

**07.05.0020 Busbordstein 15/30/100 versetzen**
Bordstein gem. DIN EN 1340 DTI liefern und höhen- und fluchtgerecht versetzen. Einschließlich Herstellung des Planums und Verdichtung des Untergrundes mit einem leichten Vibrationsgerät.

Bordsteine aus Beton
  Abmessungen B/H/L: 15/30/100 [cm]
  Typ: Grandura oder gleichwertig
  Mit Vorsatz aus Quarz hell, gewaschen
  Unter ausschließlicher Verwendung von  Hartsteinedelsplitt
  Auf Betonfundament mit Rückenstütze
  Auftritt: 16 cm
  Einschließlich der erforderlichen Übergangssteine  über 2,00 m
  Mit 10 - 15 mm breiten Fugen
versetzen und verfugen  der Bordsteine mit elastischem Dichtstoff aus Polyurethanbasis mit zulässiger Gesamtverformung von 25 % Fugenmasse in heller Farbe, Mittelgrau oder Betongrau

Betonfundament und Rückenstütze aus C20/25
  Fundament Dicke: 15 cm
  Rückenstütze Dicke: 10 cm, Höhe: 15 cm
herstellen.
Menge: 20,000 m

**07.05.0030 Bordsteine 12/15/25 bzw. 15/22 versetzen Quarzit hell**
Bordstein (Hochbord, Rundbord, Übergangsstein)
gem. DIN EN 1340 DTI und DIN 483 liefern und höhen- und fluchtgerecht versetzen. Einschließlich Herstellung des Planums und Verdichtung des Untergrundes mit einem leichten Vibrationsgerät.

Bordsteine aus Beton
  HB 12/15/25 [cm] bzw. RB 15/22 [cm]; r = 5 cm
  Mit Vorsatz aus Quarz hell, gewaschen
  Die Dicke des Vorsatzes darf an keiner Stelle der  Tritt- und Anlaufstelle das Maß von 10 mm  unterschreiten. (alte Norm DIN 483)
  Auf Betonfundament mit Rückenstütze
  Unter ausschließlicher Verwendung von  Hartsteinedelsplitt
  Auftritt: 12 cm / 3 cm
  Mit 10 - 15 mm breiten Fugen
  Einschließlich der erforderlichen Übergangssteine
versetzen und verfugen der Bordsteine mit elastischem Dichtstoff aus Polyurethanbasis mit zulässiger Gesamtverformung von 25 % Fugenmasse in heller Farbe, Mittelgrau oder Betongrau

Betonfundament und Rückenstütze aus C20/25
  Fundament Dicke: 15 cm
  Rückenstütze Dicke: 10 cm, Höhe: 15 cm
herstellen.
Menge: 33,000 m

**07.05.0040 Innenecke für Bordstein HB 12/15/25 versetzen**
Innenecke für Bordstein HB liefern und versetzen

Innenecke gem. DIN EN 1340 DTI und DIN 483 liefern und höhen- und fluchtgerecht versetzen. Einschließlich Verdichtung des Untergrundes mit einem leichten Vibrationsgerät.

Innenecke aus Beton
  für HB 12/15/25 [cm]
  90°,
  Typ: Grandura
  mit Vorsatz aus Quarz hell, gewaschen
  unter ausschließlicher Verwendung von Hartsteinedelsplitt
  auf Betonfundament mit Rückenstütze
  Auftritt: 12 cm
  mit 10 -15 mm breiten Fugen
versetzen und verfugen der Bordsteine mit elastischem Dichtstoff aus Polyurethanbasis mit zulässiger Gesamtverformung von 25 % Fugenmasse in heller Farbe, Mittelgrau und Betongrau
einschließlich Planum herstellen

Betonfundament aus C20/25,
Dicke: 15 cm Rückenstütze Dicke: 10cm,
Höhe: 15cm herstellen.
Menge: 4,000 Stk

**07.05.0050 Baumscheiben-Eckstein Typ :" Hilden", (Zulage)**
Bordstein-Sonderanfertigung.

-Baumscheiben-Eckstein Typ "Hilden" -, passend zu benachbarten Bordsteinen.

Bordsteine aus Beton
unter ausschl. Verwendung von Hartsteinedelsplitt mit einem Vorsatz aus -Quarzit hell- setzen.
Passend zu Bordsteinen DIN 483 12/15/25 bzw. 15/22.
Typ : Grandura, Basaltin Quarzit hell oder gleichwertig.

Steine mit 10 bis 15 mm breiten Fugen versetzen, Fugen mit elastischem Dichtstoff aus Polyurethanbasis mit zulässiger Gesamtverformung von 25 % Fugenmasse in heller Farbe,  Mittelgrau oder Betongrau

Rückenstütze aus Beton C 20/25 nach Zeichnung herstellen.
Unterbeton C 20/25, 15 bis 19 cm dick, herstellen.

Als Zulage zur Bordsteinposition.
Menge: 4,000 Stk

**07.05.0060 2-reihige Rinne herstellen**
2-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 20,000 m

**07.05.0070 1-reihige Rinne herstellen**
1-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 25,000 m

**07.05.0080 Bordsteine BSt. quer schneiden BSt. 15/30 und 15/25**
Bordsteine auf Passmaß trennen.
Bordsteine quer schneiden.
Bordsteine aus Beton, ca. 15/30 und 15/25 cm.
Menge: 5,000 Stk

#### Abschnitt 07.06 Pflasterflächen

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**07.06.0010 Platten des AG, 40/40/5, wieder verlegen**
Plattenbelag wieder herstellen

Plattenbelag aus Gehwegplatten, im Bereich der Baustelle lagernd, Abmessungen: 40/40/5 [cm], gem. DIN 18318 und ZTV Pflaster-StB fachgerecht verlegen.

Bettung: Brechsand-Splitt-Gemisch 0/5 mm
Bettungsdicke: 3 cm
Fugenmaterial:  Brechsand-Splitt-Gemisch 0/5 mm
Menge: 5,000 m²

**07.06.0020 Plattenbelag 40/40/5 verlegen, hellgrau**
Betonsteinplatten gem. DIN EN 1339
  Abmessungen: 40/40/5 [cm]
  Ohne Fase
  Ohne Abstandshalter
  Farbe: naturgrau mit Basaltvorsatz
  Druckfestigkeit: min. 75 N/mm²
liefern und gem. DIN 18318 und ZTV Pflaster-StB fachgerecht verlegen.

Bettung: Brechsand-Splitt-Gemisch 0/5 mm
Bettungsdicke: 3 cm
Fugenmaterial:  Brechsand-Splitt-Gemisch 0/5 mm
Menge: 142,000 m²

**07.06.0030 Betonsteinpflaster 10/20/10 bzw. 10/10/10 (weiß)**
Betonsteinpflaster verlegen
  Betonsteinpflaster gem. DIN EN 1338
Abmessungen:  20/10/10 [cm] ganze Steine
  10/10/10 [cm] halbe Steine
mit Fase
mit Abstandshaltern
Farbe: weiß
Druckfestigkeit: min. 75 N/mm²
liefern und gem. DIN 18318 und ZTV Pflaster-StB fachgerecht verlegen.
Bettungsmaterial: Sand-Splitt-Gemisch 0/5mm
Bettungsdicke: 3cm
Fugenmaterial: Brechsand 0/5mm
Dieses Pflaster dient zur Trennung verschiedener Nutzungsarten, sowie der  Unterteilung mehrerer Parkflächen und Herstellung des "P" im Parkplatz.
Menge: 2,000 m²

**07.06.0040 Betonsteinpflaster 20/10/8 verlegen, anthrazit**
Betonsteinpflaster gem. DIN 1338
Abmessungen:  20/10/8 [cm] ganze Steine
  10/10/8 [cm] halbe Steine
mit Fase
Mit Abstandshaltern
Farbe: anthrazit
Druckfestigkeit: min. 75 N/mm² liefern und gem. DIN  18318 und ZTV Pflaster-StB fachgerecht verlegen.  Bettung: Brechsand-Splitt-Gemisch 0/5 mm  Bettungsdicke: 3 cm
Fugenmaterial:  Brechsand-Splitt-Gemisch 0/5 mm
Verband: Ellbogenverband
Menge: 54,000 m²

**07.06.0050 Plattenbelag 30/30/8 verlegen, anthrazit**
Betonsteinplatten gem. DIN EN 1338
  Abmessungen: 30/30/8 [cm]
  Mit Abstandshaltern
  Farbe: anthrazit
  Druckfestigkeit: min. 75 N/mm²
für Blindenleitsystem liefern und gem. DIN 18318 und ZTV Pflaster-StB fachgerecht verlegen.

Bettung: Brechsand-Splitt-Gemisch 0/5 mm
Bettungsdicke: 3 cm
Fugenmaterial:  Brechsand-Splitt-Gemisch 0/5 mm
Menge: 13,000 m²

**07.06.0060 Rippenplatte 30/30/8 verlegen**
Betonsteinplatten gem. DIN EN 1338
  Abmessungen: 30/30/8 [cm]
  Rippenplatten mit 6 Rippen
  Mit Rippenstruktur und Trapezprofil
  Rippenhöhe: 5 mm
  Mit Abstandshaltern
  Farbe: weiß
  Druckfestigkeit: min. 75 N/mm²
für Blindenleitsystem liefern und gem. DIN 18318 und ZTV Pflaster-StB fachgerecht verlegen.

Bettung: Brechsand-Splitt-Gemisch 0/5 mm
Bettungsdicke: 3 cm
Fugenmaterial:  Brechsand-Splitt-Gemisch 0/5 mm
Menge: 10,000 m²

**07.06.0070 Pflastersteine und Platten zuarbeiten Schneiden B-Pflasterstein Dicke 5 - 14 cm**
Pflastersteine und Platten auf Paßmaß trennen und zugearbeitete Steine an Kanten und Einfassungen bzw. an Aussparungen und Einbauten verlegen.
Steine schneiden mit Nassschneidegerät
Art = Betonpflastersteine und Platten
Dicke bis 14 cm
Menge: 30,000 m

**07.06.0080 Pflasterdecke pflegen**
Pflasterdecke innerhalb der Gewährleistungspflicht nochmals je nach Bedarf bzw. nach Aufforderung des AG fugenfüllend mit bindigem Dolomitsand der Körnung 0/5 mm nachschlämmen. Für auftretende Schadensstellen durch Verschieben des Pflasters innerhalb der Gewährleistungsfrist haftet allein der AN.
Bei der Abnahme mit Ablauf der Gewährleistungsfrist ist die Pflasterfläche in einwandfreiem Zustand mit vollständig geschlossenen Fugen zu übergeben.
Teilweise offene Fugen gelten als Mangel!
Häufigkeit der Nachschlämmaktion: bis zu 4 mal.
Menge: 225,000 m²

#### Abschnitt 07.07 Wartehalle

*Hinweis: Allgemeine Vorbemerkungen Wartehalle*
******************************************************************************************************
Ausführung Wartehalle - Allgemeine Vorbemerkungen

Schweißeignungsnachweis:

Für die Ausführung der Arbeiten ist der Eignungsnachweis zum Schweißen für Stahlbau und Schweißkonstruktionen nach DIN EN ISO 3834-3 sowie Produktionskontrolle nach EN 1090-2 EXC-2 zu erbringen und dem Angebot beizulegen.

Verzinkung der Stahlteile:

Hochtemperatur-Verzinkung (HTV) nach EN ISO 1461, im Tauch-Verzinkungsverfahren bei Badtemperaturen von 560 °C bis 600 °C, zur Erreichung einer gleichmäßig ebenen Oberfläche der Stahlteile. Kein nachträgliches Glätten durch Schleifen von Zinkrückständen. Somit Vermeidung von Beschädigungen der Zinkschicht für besseren Korrosionsschutz. Entsprechende Werksbescheinigung der HTV-Verzinkung ist beizulegen.
Andere Verzinkungsart ist nicht zulässig, bei nicht Beachtung wird das Angebot nicht berücksichtigt. Erstellung einer standortbezogenen geprüften Statik

Beschichtung:

Pulverbeschichtung nach DIN EN 55634-1 und DIN EN 55634-2, RAL 5010, entsprechende Bescheinigung ist dem Angebot beizulegen

******************************************************************************************************

**07.07.0010 Betonfundament für System-Wartehalle WH 16 herstellen**
Betonfundamente für System-Wartehalle Modell WH 16 der Fa. Zimmermann herstellen.

Abmessungen je Fundament ca. 80 x 70 x 60 cm
Beton C 20/25

Gründung herstellen einschließlich Erdarbeiten in Homogenbereichen A und C.
Oberflächen aufnehmen, Fundamentgruben herstellen, Baugrund verdichten, Oberflächen und Aushub seitlich lagern, Fundament erstellen, anschl. Fundamentgrube lagenweise wiederverfüllen und verdichten, Oberfläche entsprechend dem früheren Zustand wiederherstellen.
Homogenbereiche A und C.
Zum Verfüllen nicht verwendeten Aushub in Eigentum des AN übernehmen und fachgerecht entsorgen.

In Bereichen mit vorhandenen Versorgungsleitungen ist mit Handschachtung zu rechnen. Diese wird gesondert vergütet.
Der Mehraufwand für die Herstellung der Sitzbankfundamente ist in diese Position einzukalkulieren.
Menge: 6,000 Stk

**07.07.0020 System-Wartehalle WH 16, 3 Felder, 3,93 x 1,60 m, liefern**
System-Wartehalle Modell WH 16 der Fa. Zimmermann liefern, Kabel auflegen und sichern.

Stahl-/ Glaskonstruktion,
Maße: ca. 3,93 x 1,60 x 2,50 m (3 Felder)

4 Rückwandpfosten 60/60/3 mm jeweils mit angeschweißten Spezial-Glashalteelementen zur Aufnahme der Rück- und Seitenwandverglasung, verz. und beschichtet nach RAL 5010,
Aufgrund einer Vielzahl vorhandener Wartehallen in Stadtgebiet mit diesem Befestigungssystem ist eine andere Befestigungsart nicht zulässig.
Dachkonstruktion:
Flachdachkonstruktion mit rückwärtiger Schräge.
Dachdeckung aus profilierten Aluminiumblechen, 4 mm, Dachschrägen Verbundsicherheitsglas (VSG) 10 mm klar. Befestigung mittels Spezial-Anpressprofilen aus Aluminium mit Dichtungsprofilen und verdeckt liegender Verschraubungselemente.
Dachschrägen TVG klar, für Schneelast 85 kg/m²,
Verglasung:
Rück- bzw. Seitenwände ESG 10 mm klar, je Scheibe 4 Befestigungsbohrungen, werksseitig
doppelter Sichtstreifen als Durchlauf- bzw. Vogelschutz vandalismussicher eingeätzt, RAL 5010 (siehe separate Position),
Entwässerung:
Rückseitige Entwässerungsrinne als Spezialprofil mit integrierter Aufnahme für die Verglasung der Dachschrägen, Stirnseiten geschlossen, Ableitung des Regenwassers in hinteren rechten Rückwandpfosten, Austritt über Wasserspeier ca. 100 mm über Boden.

Stützkonstruktion vorgerichtet zum Einbetonieren in Betonfundamente, der Mast ist durch ein Hart-PVC Schutzrohr, Innendurchmesser 100 mm, für die Kabeleinführung mit dem AZK sauber zu verbinden, ZTR Musterblatt 33

Es handelt sich hierbei um die Standardvariante der Stadt Hagen und ist aus wirtschaftlichen und instandhaltungstechnischen Gründen einzuhalten.

Stromanschlussarbeiten erfolgen durch den WBH.
Montage der Wartehalle, inkl. Austattung, wird über eine separate Position abgerechnet.
Menge: 1,000 Stk

**07.07.0030 Seitenteil 1,0 m breit, ESG 10 mm klar, liefern**
Seitenteil für vorgenannte System-Wartehalle liefern.

Seitenwand 1,00 m breit,
Seitenwandpfosten 60/60/3 jeweils mit angeschweißten Spezial-Glashalteelementen zur Aufnahme der Seitenwandverglasung, verz. und beschichtet nach RAL 5010,
Seitenwände ESG 10 mm klar, je Scheibe 4 Befestigungsbohrungen, werksseitig
Menge: 2,000 Stk

**07.07.0040 doppelter Siebdruck-Sichstreifen (SD-7)**
doppelter Siebdruck-Sichtstreifen (SD 7) auf Rückwand bzw. Seitenscheibe als Durchlauf- bzw. Vogelschutz vandalismussicher eingeätzt, RAL 5010,  (Scheibe mit Fahrplanvitrine ohne Siebdruck-Sichtstreifen), aufbringen,
pro Scheibe
Menge: 4,000 Stk

**07.07.0050 Fahrplanvitrine, Außenmaße 891 x 644 x 30 mm, liefern**
Fahrplanvitrine, Außenmaße 891 x 644 x 30 mm
(DIN A1 Hochformat),
Oberfläche Aluminium eloxiert, EV 1
liefern, einschl. Montage
Befestigung an der Glasrückwandscheibe der Wartehalle mit 4 Bohrungen angeschraubt
Menge: 1,000 Stk

**07.07.0060 3-er Drahtgittersitzbank SB 55003 liefern**
3-er Drahtgittersitzbank SB 55003 mit Einzelsitzen für System-Wartehalle Modell WH 16 (oder gleichwertige Wartehalle),
liefern,
verz. und beschichtet nach RAL 5010 wie Wartehalle, freistehend montiert in bauseitiges Köcherfundament (siehe Position Herstellung Betonfundament).
Menge: 2,000 Stk

**07.07.0070 Beleuchtungseinrichtung**
Beleuchtungseinrichtung bestehend aus LED Lichtleiste,
24 V, warmweiß 3100K,
integriert in Alugehäuse mit Streuscheibe,
beschichtet nach
RAL 5010 wie Wartehalle,
an innerer
Dachkonstruktion angeschraubt,
inkl. FISchutzschalter und Sicherungsautomat,
Verkabelung bis ca. 30 cm unter Oberkante Boden

Stromanschlussarbeiten erfolgen durch den WBH
Menge: 1,000 Stk

**07.07.0080 Montage System-Wartehalle, inkl. Ausstattung**
Montage System-Wartehalle WH 16, 4 Felder, in bauseits vorhandene Köcherfundamente, bei gleichzeitiger Montage der Wartehallenverglasung, inkl. vorgenannter Ausstattung (Seitenteile, Sitzbänke, Beleuchtung, Vitrine, etc.).
Menge: 1,000 Stk

#### Abschnitt 07.08 Einbauten

**07.08.0010 seitl. gelagerte Pfosten mit Schilder, Bodenhülse, wieder versetzen**
einschl. aller erforderlichen Erd- und Nebenarbeiten.
Pfosten bestehend aus
  Pfosten mit Bodenhülse
  Pfostendurchmesser: ca. 80 mm
  Pfostenlänge: 1,00 - 4,50 m
  Schildgröße: bis 1,0 m²
  Schild ohne Beleuchtung
Fundament bestehend aus
  Beton C 20/25
  Abmessungen 30 x 30 x 60 [cm]
Homogenbereiche A und C
Einschl. Wiederherstellen der angrenzenden Oberfläche.
Verdrängten Bodenaushub zur freien Verwendug des AN abfahren.
Menge: 1,000 Stk

**07.08.0020 Bodenhülse des AG versetzen**
Bodenhülse für Verkehrsschild nach Angabe des AG aufstellen einschl.der anfallenden Erdarbeiten.
Umgebende Fläche entsprechend dem früheren Zustand
herstellen.
Homogenbereiche A und C
Fundament aus Ortbeton C 20/25,
Breite 30/30 cm, Tiefe 30 cm, herstellen.
Überschuessiger Aushub geht in Eigentum des AN über
und wird beseitigt.
Bodenhülse am Lagerplatz des AG laden und zur Baustelle
fördern.
Mittlere Förderweite über 5 bis 12 km.
Menge: 1,000 St

**07.08.0030 Abfallbehälter "Paris" mit Rohrschelle 76 mm inkl. Ascher liefern**
Abfallbehälter „Paris“ liefern,
Achteckig mit Abdeckung, 45 Liter, zur Mastbefestigung mit zusätzlicher aufgeschraubter und gelochter Edelstahlabdeckung und darunter befindlichem Ascher aus Edelstahl Rostfrei, Ascher zum Entleeren ausschwenkbar und wieder selbstverriegelnd, Gestell mit Rohrschellen 76 mm Durchmesser mit selbsttätig verriegelndem 8 mm Sicherheits-Dreikant-Schloß komplett aus Edelstahl.

Geschweißter Behälter aus Aluminium, 342 mm Breite x 332 mm Tiefe x 490 mm Höhe, Materialstärke 2,5 mm, mit umgebördelten Handlöchern nach Richtlinie Schnittschutz, Wasserablauflöcher und mit asymmetrisch angeordneten Drehlagern, mit farblich aufgebrachten Logo der Hagener Straßenbahn, Größe ca. 5 cm x 5 cm

Ständer mit 53° gebogenen Winkel, mit rechteckiger gelochter Abdeckung aus Edelstahl spezialverschraubt und einem 107 mm breitem Doppelständer aus gekantetem Stalhlbech in U-Form. Mit eingeschweißtem Zwischenrohr, Rohrwandung 2,5 mm, dient zusätzlich als Dreh- und Aufnahmepunkt für den Abfallbehälter. Mit zwei zusätzlich angeschweißten Rückenbügeln aus 107 mm breiten und 2,5 mm starken Stahlblech, zur Pfostenmontage mit Rohrschellen 76 mm Durchmesser feuerverzinkt nach DIN ISO EN 1461 und farblich beschichtet in FS RAL 5010 Enzianblau

Es handelt sich hierbei um die Standardvariante der Stadt Hagen und ist aus wirtschaftlichen und instandhaltungstechnischen Gründen einzuhalten.

Ein Muster ist dem Auftraggeber vor Bestellung des Produktes vorzulegen.
Menge: 1,000 Stk

**07.08.0040 Bodenhülse für Haltestellenschild FIS 3 liefern und versetzen**
Bodenhülse für Haltestellenschild FIS 3 nach Angabe des AG aufstellen einschl. der anfallenden Erdarbeiten.
Umgebende Fläche entsprechend dem früheren Zustand
herstellen.
Homogenbereiche A und C
Fundament aus Ortbeton C 20/25,
Breite 80x80 cm, Tiefe 50 cm, herstellen(lt. Fundamentplan).
Überschuessiger Aushub geht in Eigentum des AN über
und wird beseitigt.
Menge: 1,000 Stk

**07.08.0050 Fahrgastinformationsystem(FIS) 3 liefern und aufstellen**
Fahrgastinformationsystem(FIS) 3 liefern
Schildeinheit inkl. Mast bestehend aus:
- gebogener Stahlrohrrahmen S235 JR G2 - feuerverzinkt
- Farbe: RAL 5010
- Mastbefestigung mittig
- 2x Folienaufkleber, D=350mm, für H-Schild,
  retroreflektierend Typ 1, RA1/C
  Druck VZ224-50 "H" StVO in grün
  mit Abziehlasche
- 1-4 Linienangaben bzw. Freifelder
- 1x Fußschild für Fimenbeschriftung
- Mast: FIS 3;
- Maße: 76,1mmx 3,2mmx 2800mm, mit Ausklinkung für
  Verdrehsicherung
- Farbe: RAL 5010
- Material S235 JR G2 - feuerverzinktnsystem(FIS) 3 liefern und aufstellen
Menge: 1,000 Stk

**07.08.0060 Schachtabdeckung, auspflasterbar, für Abzk. liefern und versetzen**
Auspflasterbare Schachtabdeckung für Abzweigkasten 83, Kl. B 125 nach DIN EN 124, bestehend aus Rahmen, auspflasterbarer Wanne mit Aushebeöffnungen, liefern und nach Herstellerangaben höhengerecht versetzen, inkl. Erd- und Nebenarbeiten. Erschwernisse für Auspflasterung und Pflasterschnitt sind in diese Position einzukalkulieren.

Auf besondere Anforderung des AG.
Menge: 1,000 Stk

**07.08.0070 Kabelschachtabdeckung regulieren, Pflaster**
vorh. Kabelschachtabdeckung freilegen, durch Ausbau bzw. Einbau von Zwischenrahmen in Mörtel auf neue Höhe setzen.
Mörtel: MG III
vorh. Oberflächenbefestigung: Betonplatten/-pflaster
Höhenausgleich: bis +/- 10cm
Überschüssiges Material zur freien Verwendung des AN abfahren.
Menge: 1,000 Stk

**07.08.0080 Straßenablauf anhöhen bzw. absenken**
Straßenablauf soweit erf. freilegen, erf. Teile ausbauen, den Straßenablauf durch Einbau von Fertigteilen auf die endgültige Höhe setzen.
Der Einbau erfolgt in Mörtel MG III, NZ gem. DIN 1164.
Einschl. Hinterfüllen und Verdichten der Baugrube sowie Herstellen der Anschlüsse an die Pflasterrinne und Vergießen der Fugen mit bituminöser Fugenvergussmasse.
Verfüllen des Arbeitsraumes zw. Rost und bit. Tragschicht mit Beton C12/15
Bereich bis +/- 0,15 m
Typ: Begu-Aufsatz
Abbruch auf eine zugelassene Deponie des AN abfahren und fachgerecht entsorgen.
Menge: 2,000 Stk

**07.08.0090 Hydr.-/Schieberk. in Platten-/Pflasterflächen, Zulage ,Kappenset**
Hydrant-/Schieberkappe, profilgerecht auf neue Höhe versetzen, in Platten-/ Pflasterwegen,
Schieberkappen auf der erforderlichen Hartholzunterlage versetzen. Arbeitsraum zw. Schieberkappe und Plattenbelag mit einem Kappenset System Syko oder gleichwertig, nach Herstellerangaben versetzen und anpflastern, einschl. aller Nebenarbeiten und der Materialkosten
tiefer bzw. höher setzen,
Höhenänderung über 5 bis 10 cm.
Oberfläche um Schieberkappe wiederherstellen.
Als Zulage zur Platten oder Pflasterposition
Menge: 4,000 Stk

**07.08.0100 seitl. gelagerte Hydr.-/Schieberk. in Platten-/Pflasterflächen versetzen**
Hydr.- / Schieberk., inkl. Rahmen,  im Baustellenbereich lagernd, in Platten-/Pflasterflächen versetzen.

Einschl. aller erforderlichen Erd- und Nebenarbeiten.
Menge: 4,000 Stk

#### Abschnitt 07.09 Tiefbau Beleuchtung

**07.09.0010 Grabenaushub für Suchschachtungen zum Auffinden**
Grabenaushub für Suchschachtungen zum Auffinden der Elt.-Einspeisung angrenzender Straßen. Tiefe bis 1,2 m, Homogenbereiche A und C, Boden ausheben, zur Wiederverwendung seitlich lagern und nach Beendigung der Suche und Rohrverlegung Boden wieder einbauen und verdichten.
Vorschriften der Versorgungsunternehmen sind zu beachten.
Menge: 1,000 Stk

**07.09.0020 Kabelgraben profilgerecht ausheben, Aushub ehem. Bodenklasse 3 - 5, Tiefe 0,75 m - 0,85 m**
Boden der Gräben für Einbau von Schutzrohren profilgerecht ausheben, Verdrängungsböden gehen in Eigentum des AN über, einer Wiederverwertung zuführen oder nach Erfordernis verdichtungsfähige Böden separieren und seitl. getrennt nach Bodenart auf Lagerplatz des AN im Baustellenbereich transportieren und lagern.
Grabensohle glatt abziehen und ggf. nachverdichten.
Nach Einlegen der Leerrohre (DN 75) Gräben verfüllen und verdichten.
Abgerechnet wird nach der Länge des Grabens gemessen in der Achse (ohne Wiederherstellen der Oberfläche, einschließlich Kabelgraben für Leuchteneinspeisung zum vorhandenen Verteiler oder Leuchte).

Tiefe ab OK Gelände: 0,75 bis ca. 0,85 m
Sohlenbreite: 0,30 bis ca. 0,40  m

Graben gemäß DIN 4124
Homogenbereiche A und C
Menge: 60,000 m

**07.09.0030 Kabelschutzrohr flexibel DN 75 blau liefern und einbauen (mit Sandeindeckung)**
Kabelschutzrohr aus Kunstoff, flexibel, DN 75, blau, innen glatt, einschl. Rohrverbindung, frei Baustelle liefern und einbauen,
Rohröffnungen dicht verschließen, jedes Rohr wird einzeln vergütet, abgerechnet wird die verlegte Länge in der Achse der Rohrleitung, Überdeckung Gehwegoberkante - Rohrscheitel über 0,4 bis 0,6 m, mehrzügig mit Abstandhaltern und Sandeindeckung, außen min. 10 cm dick, Abstandhalter min. alle 2,5 m,  gemäß Musterblatt 21 der ZTR der Stadt Hagen.
Menge: 60,000 m

**07.09.0040 Steinfreien Sand zum Verfüllen der Grabensohle liefern und einbauen**
Steinfreien Sand zum Verfüllen der Grabensohle (ca. 10
cm) bzw. zum Betten des Kabelschutzrohres über die gesamte Kabelgrabenlänge liefern, einbringen und verdichten.

Boden mit Größtkorn < 20 mm
Dpr = mind. 97%
Einbaumenge: ca. 0,652 m³/lfdm
Menge: 60,000 m

#### Abschnitt 07.10 Lohnarbeiten

**07.10.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 3,000 h

**07.10.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 5,000 h

**07.10.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 5,000 h

#### Abschnitt 07.11 Gerätegestellung

**07.11.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 1,000 h

**07.11.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 2,000 h

**07.11.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 1,000 h

**07.11.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 1,000 h

**07.11.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 1,000 h

#### Abschnitt 07.12 Leistungen und Material, kleine Mengen

**07.12.0010 Unbewehrten Beton herstellen C 12/15 Ohne Schalung**
Unbewehrten Beton für Bauteil nach Vorgabe des AG herstellen.
Festigkeitsklasse C12/15.
Beton ohne Schalung herstellen.
Menge: 1,000 m³

**07.12.0020 Hausmüll entsorgen**
vorh. im Baustellenbereich lagernden Hausmüll aufnehmen, aufsammeln, aufladen und zur Müllverbrennungsanlage abfahren, einschl. der Annahmegebühren.
Menge: 0,500 t

### Bereich 08 BH Boeler Straße ( Ri. Bathey)

#### Abschnitt 08.01 vorbereitende Arbeiten

**08.01.0010 Markierung, gelb, herstellen Nach Plan Folie, reflekt. Haltelinie, Lage nach Angabe**
Markierung, aus gelber Farbe herstellen und bei Bedarf wieder entfernen.
Zu markierende Flächen reinigen. Kehrgut geht in Ei-
gentum des AN über und wird beseitigt.
Abgerechnet wird nach markierter Strichlänge in der
Achse.
Markierung nach Plan
auf bituminöser Decke.
Material reflektierende Folie,
Strichbreite 0,12 m,Strich ohne Lücken.
Lage der Markierung nach Angabe des AG einmessen und
vormarkieren.
Menge: 60,000 m

**08.01.0020 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**08.01.0030 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**08.01.0040 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Die Kosten für die straßenverkehrlichen Anordnungen sind in den Einheitspreis einzukalkulieren und werden nicht gesondert vergütet.
Menge: 1,000 psch

**08.01.0050 Plattendruckvers. f.Kpruefg.durchf.**
Plattendruckversuch nach DIN 18 134 (statisch) für Kontrollprüfung nach Angabe des AG durchführen einschließlich Bereitstellung sämtlicher Geräte inkl. Auswertung und Darstellung der Messergebnisse.
Nur auf besondere Anordnung des AG.
Menge: 1,000 Stk

#### Abschnitt 08.02 Abbruch- und Erdarbeiten

**08.02.0010 Bordstein aufnehmen und seitl. lagern**
Bordstein aufnehmen, säubern und im Bereich der Baustelle lagern.
Bordstein: Tief-/Hochbord
Material: Beton/Naturstein/Basalt
Abmessungen B/H/L: 15-20/25-30/20-150 [cm]
Mit Fundament aus Beton oder Mörtel mit Rückenstütze.
Fundamentdicke: ca. 15 cm
Fundament und Rückenstütze abbrechen und Betonabbruch zur freien Verwendung des AN abfahren.
Menge: 2,000 m

**08.02.0020 Bordstein aufnehmen und abfahren**
Bordstein aufnehmen und entsorgen

Bordsteine als Hoch- oder Tiefbord.
Material: Beton/Naturstein/Basalt
Abmessungen B/H/ L: 12-18 / 25-30 / 20-150 [cm]
Mit Fundament aus Beton oder Mörtel mit Rückenstütze
Fundamentdicke ca. 15 cm
Fundament und Rückenstütze abbrechen und Bordsteine sowie Betonabbruch zur freien Verwendung des AN abfahren.
Menge: 43,000 m

**08.02.0030 Platten vor Bord aufnehmen und abfahren**
Einzeilige Reihe aus Platten aufnehmen, Betonfundament abbrechen und Abbruchmaterial sowie Platten zur freien Verwendung des AN abfahren.
Pflaster: 50/50/15 [cm]
Fundament aus Beton, ca. 25cm dick
Menge: 17,000 m²

**08.02.0040 1-reihige Rinne aufnehmen und abfahren, Pflaster**
Einzeilige Rinne aus Pflastersteinen aufnehmen, Betonfundament abbrechen und Abbruchmaterial sowie Pflastersteine zur freien Verwendung des AN abfahren.
Pflaster:  16/24/14 bzw. 16/16/14 [cm]
Fundament aus Beton, ca. 15 cm dick
Menge: 43,000 m

**08.02.0050 bituminöse Befestigung schneiden, 30 cm**
Schnitttiefe:  bis ca. 30 cm
Fugenbreite: ca.10 mm
Ausführung mit Fugenschneidegerät

Bereich: Fahrbahn
Menge: 76,000 m

**08.02.0060 bituminöse Befestigung fräsen/aufnehmen und abfahren**
und das aufgenommene Material zur freien Verwendung des AN abfahren. Die Aufnahme der ungebundenen Tragschicht wird gesondert vergütet.
Stärke: bis ca. 30 cm

Bereich: Fahrbahn/Gehweg
Menge: 167,000 m²

**08.02.0070 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 15,000 m³

**08.02.0080 Baugrubenaushub von Hand (als Zulage)**
Boden der Baugruben von Hand ausheben im Bereich von Hindernissen (Kanalschächte, Kabelzugschächte, Einbauten, Rohrleitungen, etc.) und wo Einsatz von Maschinen nicht möglich ist.

Aushub seitl. lagern, Arbeitsräume wieder verfüllen, verdrängte Massen gemäß Ersatzbaustoffverordnung zur freien Verwendung des AN oder auf Kippe des AN (zugel. Deponie) abfahren.
Abrechnung erfolgt nach Aufmaß.
Als Zulage zu den Bodenaushubpositionen.
Homogenbereiche A, B und C
Menge: 3,000 m³

**08.02.0090 Planum herstellen**
Planum herstellen und verdichten.

Verdichtung mit leichtem Vibrationsgerät.
Entsprechend den Anforderungen für das Verformungsmodul gem. ZTV E-StB und ZTV SoB-StB.
Menge: 167,000 m²

**08.02.0100 Pfosten mit Schild aufnehmen und seitl. lagern**
einschl. aller erforderlichen Erd- und Nebenarbeiten.
Pfostendurchmesser: ca. 80 mm
Pfostenlänge: 1,00 - 4,50 m
Schildgröße: bis 1,0 m²
Schild ohne Beleuchtung
Das Betonfundament abstemmen, Abbruchmaterial aufnehmen und zur freien Verwendung des AN abfahren.
Durch den Aushub entstandene Gruben mit im Baustellenbereich gelagerten Boden verfüllen und verdichten.
Fundament: ca. 30 x 30 x 30 [cm]
Homogenbereich A
Menge: 1,000 Stk

**08.02.0110 Boden bzw. Baustoffe RC-3 abfahren (Zulage)**
An der Baustelle angefallenen Boden bzw. ungebundene Tragschichten (Schottertragschicht, Frostschutzschicht) der Materialklasse RC-3 gemäß Ersatzbaustoffverordnung zur freien Verwendung des AN abfahren.
Abrechnung erfolgt nach Aufmaß und Vorlage eines Klassifizierungsnachweises.
Als Zulage zu den Bodenaushubpositionen.
Menge: 8,000 m³

**08.02.0120 Deklarationsanalyse**
Für die Zuordnung zur Deponierung des Aushubs und Bestimmung der Deponieklasse erforderliche Analysen erstellen. Bodenproben entnehmen und in einem zugelassenen Labor die erforderlichen Versuche durchführen.
Die Proben sind so rechtzeitig zu entnehmen, dass Verzögerungen bei der Bauabwicklung durch die Dauer der Analysierung ausgeschlossen sind.
Übermittlung der Analyseergebnisse an den AG.

Auf Anordnung des AG.
Menge: 1,000 Stk

**08.02.0130 Entsorgung Boden bzw. Baustoffe > RC-3 (Zulage)**
Boden bzw. ungebundene Tragschichten (Schottertragschicht, Frostschutzschicht) der Materialklasse > RC-3 nach Ersatzbaustoffverordnung auf zugelassener Kippe des AN (zugel. Deponie) entsorgen.
Deponieklasse bis DK II.
Abrechnung erfolgt nach Aufmaß und Lieferscheinen bzw. Wiegekarten sowie Vorlage einer Deklarationsanalyse (separate Position). Es ist mit einem Umrechnungsfaktor von 1,8 to/m³ zu rechnen.
Als Zulage zu den Bodenaushubpositionen.
Menge: 7,000 m³

#### Abschnitt 08.03 Tragschichten

**08.03.0010 Frostschutzschicht aus RC-1 herstellen**
Frostschutzschichtmaterial anliefern, gem. ZTV Sob-StB, fachgerecht einbauen und verdichten.

Einbaustärke: bis ca. 10 cm
Material:  güteüberwachtes Baustoffgemisch/
  güteüberwachtes RC-1-Material,
  welches nach EBV für den Einbau  in/unter teildurchlässiger Schicht -  Pflaster, Platten - uneingeschränkt  zulässig ist,
  kornabgestuft und frostsischer
Körnung: 0/45
Durchlässigkeitsbeiwert kf = 10^-5
Verformungsmodul Ev2 = 100 MN/m²

Abrechnung nach Aufmaß und Lieferscheine bzw. Wiegekarten. Es ist mit einem Umrechnungsfaktor von 1,9 to/m³ zu rechnen.

Bereich: im Gehwegbereich
Menge: 33,000 to

*Hinweis: Asphalt*
******************************************************************************************************
Für den Einbau von Asphalt sind folgende Regelwerke anzuwenden und als Vertragsgrundlage aufzunehmen:

TL Asphalt-StB
TL Bitumen-StB
TL BE-StB
TL Fug -StB
TL Gestein-StB
TP Asphalt-StB
TP Fug-StB
TP Gestein-StB
TP D-StB
TP Griff StB (SKM + SRT)
TP Eben ZTV Fug-StB
ZTV Asphalt-StB

Es gelten jeweils die aktuellen Ausgaben.
*******************************************************************************************************

**08.03.0020 HL-Asphalttragschicht KA HL-T 22 RA, 12 cm, Handeinbau**
Asphalttragschicht HL-T 22 herstellen.

Der Einbau erfolgt von Hand.
Belastungsklasse der Straße: Bk3,2
Einbaudicke: 12 cm
Bindemittel: 50/70-VH
Hersteller: HKW-Asphalt GmbH
Menge: 33,000 m²

#### Abschnitt 08.04 Fahrbahndecke

**08.04.0010 Oberfl. reinigen Tragschicht bit.**
Oberfläche reinigen von Tragschichten mit bituminösen Bindemitteln, Ausführung mit kombinierten Saug-/Kehrmaschinen. Anfallendes Material beseitigen.
Menge: 66,000 m²

**08.04.0020 HL-Asphaltbinderschicht GW-KA HL-B 16 RA, 6 cm, Handeinbau**
Asphaltbinderschicht HL-B 16 herstellen.

Der Einbau erfolgt von Hand.
Belastungsklasse der Straße: Bk3,2
Einbaudicke: 6 cm
Bindemittel: 25/55-55-VH
Hersteller: HKW-Asphalt GmbH
Menge: 33,000 m²

**08.04.0030 HL-Asphaltdeckschicht DIA HL-D 11 RA, 4 cm, Handeinbau**
Asphaltdeckschicht HL-D 11 herstellen

Der Einbau erfolgt von Hand.
Belastungsklasse der Straße: Bk3,2
Einbaudicke: 4 cm
Bindemittel: 25/55-55-VH
Hersteller: HKW-Asphalt GmbH
Menge: 33,000 m²

**08.04.0040 Bituminöse Befestigung anspritzen**
Bitumenhaltiges Bindemittel aufsprühen zur Herstellung des Schichtenverbundes.
Einbaumenge: ca. 0,30 kg/m²
polymermodifizierte Bitumenemulsion C 60 BP4-S gem. TL BE-StB und DIN EN 13808.
Fläche ggf. vorher von Verunreinigungen reinigen.
Menge: 66,000 m²

**08.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 68,000 m

**08.04.0060 Asphaltdeckschicht abstreuen**
Abstreumaterial gleichmäßig auf die noch warme Oberfläche der Deckschicht aufbringen und einwalzen.
Nicht gebundenes Material zur freien Verwendung des AN abfahren.
Abstreumaterial: Edelsplitt, wie Gestein der Deckschicht
Körnung: 1/3
Einbaumenge: ca. 0,75 kg/m²
Menge: 33,000 m²

#### Abschnitt 08.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**08.05.0010 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 2,000 m

**08.05.0020 Bordsteine 12/15/25 bzw. 15/22 versetzen Quarzit hell**
Bordstein (Hochbord, Übergangsstein)
gem. DIN EN 1340 DTI und DIN 483 liefern und höhen- und fluchtgerecht versetzen. Einschließlich Herstellung des Planums und Verdichtung des Untergrundes mit einem leichten Vibrationsgerät.

Bordsteine aus Beton
  HB 12/15/25 [cm] bzw. RB 15/22 [cm]; r = 5 cm
  Mit Vorsatz aus Quarz hell, gewaschen
  Die Dicke des Vorsatzes darf an keiner Stelle der  Tritt- und Anlaufstelle das Maß von 10 mm  unterschreiten. (alte Norm DIN 483)
  Auf Betonfundament mit Rückenstütze
  Unter ausschließlicher Verwendung von  Hartsteinedelsplitt
  Auftritt: 12 cm
  Mit 10 - 15 mm breiten Fugen
  Einschließlich der erforderlichen Übergangssteine
versetzen und verfugen der Bordsteine mit elastischem Dichtstoff aus Polyurethanbasis mit zulässiger Gesamtverformung von 25 % Fugenmasse in heller Farbe, Mittelgrau oder Betongrau

Betonfundament und Rückenstütze aus C20/25
  Fundament Dicke: 15 cm
  Rückenstütze Dicke: 10 cm, Höhe: 15 cm
herstellen.
Menge: 25,000 m

**08.05.0030 Busbordstein 15/30/100 versetzen**
Bordstein gem. DIN EN 1340 DTI liefern und höhen- und fluchtgerecht versetzen. Einschließlich Herstellung des Planums und Verdichtung des Untergrundes mit einem leichten Vibrationsgerät.

Bordsteine aus Beton
  Abmessungen B/H/L: 15/30/100 [cm]
  Typ: Grandura oder gleichwertig
  Mit Vorsatz aus Quarz hell, gewaschen
  Unter ausschließlicher Verwendung von  Hartsteinedelsplitt
  Auf Betonfundament mit Rückenstütze
  Auftritt: 16 cm
  Einschließlich der erforderlichen Übergangssteine  über 2,00 m
  Mit 10 - 15 mm breiten Fugen
versetzen und verfugen  der Bordsteine mit elastischem Dichtstoff aus Polyurethanbasis mit zulässiger Gesamtverformung von 25 % Fugenmasse in heller Farbe, Mittelgrau oder Betongrau

Betonfundament und Rückenstütze aus C20/25
  Fundament Dicke: 15 cm
  Rückenstütze Dicke: 10 cm, Höhe: 15 cm
herstellen.
Menge: 20,000 m

**08.05.0040 3-reihige Rinne aus Formstein herstellen 12,8/30,5/14,2/15 cm**
3-reihige Rinne aus Formstein versetzen

Aus Betonpflastersteinen gem. DIN 1338
  Abmessungen L/B/T: 12,8/30,5/14,2/15 [cm]
  Mit Fase und Abstandhaltern
  Farbe: grau
  Auf Betonfundament
versetzen und Pflasterfugen mit Zementmörtel einschlämmen.
Einschl. der ggf. erforderlichen Aussparungen für Straßenabläufe bzw. deren Anpassungen. In den Einheitspreis ist das Herstellen des Planums mit einzuberechnen.

Betonfundament aus C 20/25 mit Dicke 15 cm.
Menge: 30,000 m

**08.05.0050 Pflasterstreifen herstellen als Randeinfassung 10/20/8cm**
Streifen als Randeinfassung,
Pflastersteine DIN 18 501-140 Beton, gefast, zementgrau (10/20/8cm).
Breite des Pflasterstreifens 1 Reihe.
Bettung 'Beton C 20/25 ,15 cm'.
Einschließlich Planum herstellen
Menge: 45,000 m

**08.05.0060 Bordsteine BSt. quer schneiden BSt. 15/30 und 15/25**
Bordsteine auf Passmaß trennen.
Bordsteine quer schneiden.
Bordsteine aus Beton, ca. 15/30 und 15/25 cm.
Menge: 4,000 Stk

#### Abschnitt 08.06 Pflasterflächen

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**08.06.0010 Betonsteinpflaster 20/10/10 verlegen, grau**
Betonsteinpflaster gem. DIN EN 1338

Abmessungen: 20/10/10 [cm] ganze Steine
  10/10/10 [cm] halbe Steine
  mit Fase
  und  Abstandshaltern
  Farbe: grau
  Druckfestigkeit: min. 75 N/mm²

liefern und gem. DIN 18318 und ZTV Pflaster-StB fachgerecht verlegen.
Bettungsmaterial: Sand-Splitt-Gemisch 0/5mm
Bettungsdicke: 3cm
Fugenmaterial: Brechsand 0/5mm

Steine im Ellbogen - Verband verlegen
Menge: 145,000 m²

**08.06.0020 Betonsteinpflaster 20/10/8 verlegen, anthrazit**
Betonsteinpflaster gem. DIN 1338
  Abmessungen:  20/10/8 [cm] ganze Steine
  10/10/8 [cm] halbe Steine
  mit Fase
  Mit Abstandshaltern
  Farbe: anthrazit
  Druckfestigkeit: min. 75 N/mm²
liefern und gem. DIN 18318 und ZTV Pflaster-StB fachgerecht verlegen.

Bettung: Brechsand-Splitt-Gemisch 0/5 mm
Bettungsdicke: 3 cm
Fugenmaterial:  Brechsand-Splitt-Gemisch 0/5 mm
Verband: Läuferverband
Menge: 2,000 m²

**08.06.0030 Plattenbelag 30/30/8 verlegen, anthrazit**
Betonsteinplatten gem. DIN EN 1338
  Abmessungen: 30/30/8 [cm]
  Mit Abstandshaltern
  Farbe: anthrazit
  Druckfestigkeit: min. 75 N/mm²
für Blindenleitsystem liefern und gem. DIN 18318 und ZTV Pflaster-StB fachgerecht verlegen.

Bettung: Brechsand-Splitt-Gemisch 0/5 mm
Bettungsdicke: 3 cm
Fugenmaterial:  Brechsand-Splitt-Gemisch 0/5 mm
Menge: 13,000 m²

**08.06.0040 Rippenplatte 30/30/8 verlegen**
Betonsteinplatten gem. DIN EN 1338
  Abmessungen: 30/30/8 [cm]
  Rippenplatten mit 6 Rippen
  Mit Rippenstruktur und Trapezprofil
  Rippenhöhe: 5 mm
  Mit Abstandshaltern
  Farbe: weiß
  Druckfestigkeit: min. 75 N/mm²
für Blindenleitsystem liefern und gem. DIN 18318 und ZTV Pflaster-StB fachgerecht verlegen.

Bettung: Brechsand-Splitt-Gemisch 0/5 mm
Bettungsdicke: 3 cm
Fugenmaterial:  Brechsand-Splitt-Gemisch 0/5 mm
Menge: 10,000 m²

**08.06.0050 Pflastersteine zuarbeiten Schneiden B-Pflasterstein Dicke 5-14 cm**
Pflastersteine /Platten auf Paßmaß trennen und zuarbeiten
Steine an Kanten und Einfassungen bzw. an Aussparungen und Einbauten verlegen.
Steine schneiden mit Nassschneidegerät
Art = Betonpflastersteine und Platten,
Dicke 5 bis 14 cm.
Menge: 65,000 m

**08.06.0060 Pflasterdecke pflegen**
Pflasterdecke innerhalb der Gewährleistungspflicht nochmals je nach Bedarf bzw. nach Aufforderung des AG fugenfüllend mit bindigem Dolomitsand der Körnung 0/5 mm nachschlämmen. Für auftretende Schadensstellen durch Verschieben des Pflasters innerhalb der Gewährleistungsfrist haftet allein der AN.
Bei der Abnahme mit Ablauf der Gewährleistungsfrist ist die Pflasterfläche in einwandfreiem Zustand mit vollständig geschlossenen Fugen zu übergeben.
Teilweise offene Fugen gelten als Mangel!
Häufigkeit der Nachschlämmaktion: bis zu 4 mal.
Menge: 169,000 m²

#### Abschnitt 08.07 Einbauten

**08.07.0010 seitl. gelagerte Pfosten mit Schilder, Bodenhülse, wieder versetzen**
einschl. aller erforderlichen Erd- und Nebenarbeiten.
Pfosten bestehend aus
  Pfosten mit Bodenhülse
  Pfostendurchmesser: ca. 80 mm
  Pfostenlänge: 1,00 - 4,50 m
  Schildgröße: bis 1,0 m²
  Schild ohne Beleuchtung
Fundament bestehend aus
  Beton C 20/25
  Abmessungen 30 x 30 x 60 [cm]
Homogenbereiche A und C
Einschl. Wiederherstellen der angrenzenden Oberfläche.
Verdrängten Bodenaushub zur freien Verwendug des AN abfahren.
Menge: 1,000 Stk

**08.07.0020 Bodenhülse des AG versetzen**
Bodenhülse für Verkehrsschild nach Angabe des AG aufstellen einschl.der anfallenden Erdarbeiten.
Umgebende Fläche entsprechend dem früheren Zustand
herstellen.
Homogenbereiche A und C
Fundament aus Ortbeton C 20/25,
Breite 30/30 cm, Tiefe 30 cm, herstellen.
Überschuessiger Aushub geht in Eigentum des AN über
und wird beseitigt.
Bodenhülse am Lagerplatz des AG laden und zur Baustelle
fördern.
Mittlere Förderweite über 7 bis 13 km.
Menge: 1,000 Stk

**08.07.0030 Abfallbehälter "Paris" mit Rohrschelle 76 mm inkl. Ascher liefern**
Abfallbehälter „Paris“ liefern,
Achteckig mit Abdeckung, 45 Liter, zur Mastbefestigung mit zusätzlicher aufgeschraubter und gelochter Edelstahlabdeckung und darunter befindlichem Ascher aus Edelstahl Rostfrei, Ascher zum Entleeren ausschwenkbar und wieder selbstverriegelnd, Gestell mit Rohrschellen 76 mm Durchmesser mit selbsttätig verriegelndem 8 mm Sicherheits-Dreikant-Schloß komplett aus Edelstahl.

Geschweißter Behälter aus Aluminium, 342 mm Breite x 332 mm Tiefe x 490 mm Höhe, Materialstärke 2,5 mm, mit umgebördelten Handlöchern nach Richtlinie Schnittschutz, Wasserablauflöcher und mit asymmetrisch angeordneten Drehlagern, mit farblich aufgebrachten Logo der Hagener Straßenbahn, Größe ca. 5 cm x 5 cm

Ständer mit 53° gebogenen Winkel, mit rechteckiger gelochter Abdeckung aus Edelstahl spezialverschraubt und einem 107 mm breitem Doppelständer aus gekantetem Stalhlbech in U-Form. Mit eingeschweißtem Zwischenrohr, Rohrwandung 2,5 mm, dient zusätzlich als Dreh- und Aufnahmepunkt für den Abfallbehälter. Mit zwei zusätzlich angeschweißten Rückenbügeln aus 107 mm breiten und 2,5 mm starken Stahlblech, zur Pfostenmontage mit Rohrschellen 76 mm Durchmesser feuerverzinkt nach DIN ISO EN 1461 und farblich beschichtet in FS RAL 5010 Enzianblau

Es handelt sich hierbei um die Standardvariante der Stadt Hagen und ist aus wirtschaftlichen und instandhaltungstechnischen Gründen einzuhalten.

Ein Muster ist dem Auftraggeber vor Bestellung des Produktes vorzulegen.
Menge: 1,000 Stk

**08.07.0040 Kabelschachtabdeckung regulieren, Pflaster**
vorh. Kabelschachtabdeckung freilegen, durch Ausbau bzw. Einbau von Zwischenrahmen in Mörtel auf neue Höhe setzen.
Mörtel: MG III
vorh. Oberflächenbefestigung: Betonplatten/-pflaster
Höhenausgleich: bis +/- 10cm
Überschüssiges Material zur freien Verwendung des AN abfahren.
Menge: 1,000 Stk

**08.07.0050 Bodenhülse für Haltestellenschild FIS 3 liefern und versetzen**
Bodenhülse für Haltestellenschild FIS 3 nach Angabe des AG aufstellen einschl. der anfallenden Erdarbeiten.
Umgebende Fläche entsprechend dem früheren Zustand
herstellen.
Homogenbereiche A und C
Fundament aus Ortbeton C 20/25,
Breite 80x80 cm, Tiefe 50 cm, herstellen(lt. Fundamentplan).
Überschuessiger Aushub geht in Eigentum des AN über
und wird beseitigt.
Menge: 1,000 Stk

**08.07.0060 Schachtabdeckung anheben und anpassen**
*** EP-Aufgliederung gefordert
Schachtabdeckung mit Rahmen verschiedener Bauart freilegen und an neue Höhen angleichen.
Menge: 1,000 St

**08.07.0070 Fahrgastinformationsystem(FIS) 3 liefern und aufstellen**
Fahrgastinformationsystem(FIS) 3 liefern
Schildeinheit inkl. Mast bestehend aus:
- gebogener Stahlrohrrahmen S235 JR G2 - feuerverzinkt
- Farbe: RAL 5010
- Mastbefestigung mittig
- 2x Folienaufkleber, D=350mm, für H-Schild,
  retroreflektierend Typ 1, RA1/C
  Druck VZ224-50 "H" StVO in grün
  mit Abziehlasche
- 1-4 Linienangaben bzw. Freifelder
- 1x Fußschild für Fimenbeschriftung
- Mast: FIS 3;
- Maße: 76,1mmx 3,2mmx 2800mm, mit Ausklinkung für
  Verdrehsicherung
- Farbe: RAL 5010
- Material S235 JR G2 - feuerverzinktnsystem(FIS) 3 liefern und aufstellen
Menge: 1,000 Stk

**08.07.0080 Hydr.-/Schieberk. in Platten-/Pflasterflächen, Zulage ,Kappenset**
*** EP-Aufgliederung gefordert
Hydrant-/Schieberkappe profilgerecht auf neue Höhe versetzen,
in Platten-/ Pflasterwegen,
Schieberkappen auf der erforderlichen Hartholzunterlage versetzen.
Arbeitsraum zw. Schieberkappe und Plattenbelag mit einem Kappenset System Syko oder gleichwertig, nach Herstellerangaben versetzen und anpflastern, einschl. aller Nebenarbeiten und der Materialkosten
tiefer bzw. höher setzen,
Höhenänderung über 5 bis 10 cm.
Oberfläche um Schieberkappe wiederherstellen.
Als Zulage zur Platten oder Pflasterposition
Menge: 4,000 St

#### Abschnitt 08.08 Wartehalle

**08.08.0010 Betonköcherfundament für System-Wartehalle WH 16 herstellen**
Betonköcherfundamente für System-Wartehalle WH 16 der Fa. Zimmermann herstellen.

Abmessungen je Fundament ca. 80 x 70 x 60 cm
Beton C 20/25

Gründung herstellen einschließlich Erdarbeiten in Homogenbereichen A und C.
Oberflächen aufnehmen, Fundamentgruben herstellen, Baugrund verdichten, Oberflächen und Aushub seitlich lagern, Fundament erstellen, anschl. Fundamentgrube lagenweise wiederverfüllen und verdichten, Oberfläche entsprechend dem früheren Zustand wiederherstellen.
Homogenbereiche A und C.
Zum Verfüllen nicht verwendeten Aushub in Eigentum des AN übernehmen und fachgerecht entsorgen.

In Bereichen mit vorhandenen Versorgungsleitungen ist mit Handschachtung zu rechnen. Diese wird gesondert vergütet.
Der Mehraufwand für die Herstellung der Sitzbankfundamente ist in diese Position einzukalkulieren.
Menge: 6,000 Stk

**08.08.0020 System-Wartehalle WH 16, 3 Felder, 3,93 x 1,60 m, liefern**
Haltestellenwartehäuschen Modell WH 16 der Fa. Zimmermann
Fludersbach 226,  57074 Siegen,
liefern, Kabel auflegen und sichern.

Stahl-/ Glaskonstruktion,
Maße: ca. 3,93 x 1,60 x 2,50 m (3 Felder)
verz. und beschichtet nach RAL 5010,
Rückwandverglasung ESG 10 mm klar,
Dachschrägen TVG klar, für Schneelast 85 kg/m²,
Stützkonstruktion vorgerichtet zum Einbetonieren
in Betonfundamente,
der Mast ist durch ein Hart-PVC Schutzrohr, Innendurchmesser 100 mm, für die Kabeleinführung mit dem AZK sauber zu verbinden, ZTR Musterblatt 33

Stromanschlussarbeiten erfolgen durch den WBH.
Montage der Wartehalle, inkl. Austattung, wird über eine separate Position abgerechnet.
Menge: 1,000 Stk

**08.08.0030 Seitenteil 1,00 m breit, ESG 10 mm klar, liefern**
Seitenteil für Haltestellenwartehäuschen Modell WH 16 der Fa. Zimmermann
liefern.
1,00 m breit,
ESG 10 mm klar
Menge: 2,000 Stk

**08.08.0040 doppelter Siebdruck-Sichstreifen (SD-7)**
doppelter Siebdruck-Sichtstreifen (SD 7) auf Rückwandb bzw. Seitenscheibe (Scheibe mit Fahrplanvitrine ohne Siebdruck-Sichtstreifen), aufbringen,
pro Scheibe
Menge: 4,000 Stk

**08.08.0050 Fahrplanvitrine, Außenmaße 891 x 644 x 30 mm, liefern**
Fahrplanvitrine, Außenmaße 891 x 644 x 30 mm
(DIN A1 Hochformat),
Oberfläche Aluminium eloxiert,
liefern,
Befestigung an der Rückwandscheibe der Wartehalle
Menge: 1,000 Stk

**08.08.0060 3-er Drahtgittersitzbank SB 55003 liefern**
3-er Drahtgittersitzbank SB 55003 mit Einzelsitzen,
liefern,
verz. und beschichtet nach RAL 5010 wie Wartehalle, freistehend montiert in bauseitiges Köcherfundament (siehe Position Herstellung Betonfundament).
Menge: 2,000 Stk

**08.08.0070 Beleuchtungseinrichtung**
Beleuchtungseinrichtung bestehend aus LED Lichtleiste,
24 V, warmweiß 3100K,
integriert in Alugehäuse mit Streuscheibe,
beschichtet nach
RAL 5010 wie Wartehalle,
an innerer
Dachkonstruktion angeschraubt,
inkl. FISchutzschalter und Sicherungsautomat,
Verkabelung bis ca. 30 cm unter Oberkante Boden

Stromanschlussarbeiten erfolgen durch den WBH
Menge: 1,000 Stk

**08.08.0080 Montage System-Wartehalle, inkl. Ausstattung**
Montage System-Wartehalle WH 16, 4 Felder, in bauseits vorhandene Köcherfundamente, bei gleichzeitiger Montage der Wartehallenverglasung, inkl. vorgenannter Ausstattung
Menge: 1,000 Stk

#### Abschnitt 08.09 Tiefbau Beleuchtung

**08.09.0010 Grabenaushub für Suchschachtungen zum Auffinden**
Grabenaushub für Suchschachtungen zum Auffinden der Elt.-Einspeisung angrenzender Straßen. Tiefe bis 1,2 m, Homogenbereiche A und C, Boden ausheben, zur Wiederverwendung seitlich lagern und nach Beendigung der Suche und Rohrverlegung Boden wieder einbauen und verdichten.
Vorschriften der Versorgungsunternehmen sind zu beachten.
Menge: 1,000 Stk

**08.09.0020 Kabelgraben profilgerecht ausheben, Aushub ehem. Bodenklasse 3 - 5, Tiefe 0,75 m - 0,85 m**
Boden der Gräben für Einbau von Schutzrohren profilgerecht ausheben, Verdrängungsböden gehen in Eigentum des AN über, einer Wiederverwertung zuführen oder nach Erfordernis verdichtungsfähige Böden separieren und seitl. getrennt nach Bodenart auf Lagerplatz des AN im Baustellenbereich transportieren und lagern.
Grabensohle glatt abziehen und ggf. nachverdichten.
Nach Einlegen der Leerrohre (DN 75) Gräben verfüllen und verdichten.
Abgerechnet wird nach der Länge des Grabens gemessen in der Achse (ohne Wiederherstellen der Oberfläche, einschließlich Kabelgraben für Leuchteneinspeisung zum vorhandenen Verteiler oder Leuchte).

Tiefe ab OK Gelände: 0,75 bis ca. 0,85 m
Sohlenbreite: 0,30 bis ca. 0,40  m

Graben gemäß DIN 4124
Homogenbereiche A und C
Menge: 5,000 m

**08.09.0030 Kabelschutzrohr flexibel DN 75 blau liefern und einbauen (mit Sandeindeckung)**
Kabelschutzrohr aus Kunstoff, flexibel, DN 75, blau, innen glatt, einschl. Rohrverbindung, frei Baustelle liefern und einbauen,
Rohröffnungen dicht verschließen, jedes Rohr wird einzeln vergütet, abgerechnet wird die verlegte Länge in der Achse der Rohrleitung, Überdeckung Gehwegoberkante - Rohrscheitel über 0,4 bis 0,6 m, mehrzügig mit Abstandhaltern und Sandeindeckung, außen min. 10 cm dick, Abstandhalter min. alle 2,5 m,  gemäß Musterblatt 21 der ZTR der Stadt Hagen.
Menge: 5,000 m

**08.09.0040 Steinfreien Sand zum Verfüllen der Grabensohle liefern und einbauen**
Steinfreien Sand zum Verfüllen der Grabensohle (ca. 10
cm) bzw. zum Betten des Kabelschutzrohres über die gesamte Kabelgrabenlänge liefern, einbringen und verdichten.

Boden mit Größtkorn < 20 mm
Dpr = mind. 97%
Einbaumenge: ca. 0,652 m³/lfdm
Menge: 5,000 m

#### Abschnitt 08.10 Lohnarbeiten

**08.10.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 5,000 h

**08.10.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 3,000 h

**08.10.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 3,000 h

#### Abschnitt 08.11 Gerätegestellung

**08.11.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 1,000 h

**08.11.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 5,000 h

**08.11.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 5,000 h

**08.11.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 5,000 h

**08.11.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 1,000 h

#### Abschnitt 08.12 Leistungen und Material, kleine Mengen

**08.12.0010 Unbewehrten Beton herstellen C 12/15 Ohne Schalung**
Unbewehrten Beton für Bauteil nach Vorgabe des AG herstellen.
Festigkeitsklasse C12/15.
Beton ohne Schalung herstellen.
Menge: 1,000 m³

**08.12.0020 Hausmüll entsorgen**
vorh. im Baustellenbereich lagernden Hausmüll aufnehmen, aufsammeln, aufladen und zur Müllverbrennungsanlage abfahren, einschl. der Annahmegebühren.
Menge: 0,500 t

### Bereich 09 BH Houbenstraße ( Ri. Eckesey)

#### Abschnitt 09.01 vorbereitende Arbeiten

**09.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**09.01.0020 Markierung, gelb, herstellen Nach Plan Folie, reflekt. Haltelinie, Lage nach Angabe**
Markierung, aus gelber Farbe herstellen und bei Bedarf wieder entfernen.
Zu markierende Flächen reinigen. Kehrgut geht in Ei-
gentum des AN über und wird beseitigt.
Abgerechnet wird nach markierter Strichlänge in der
Achse.
Markierung nach Plan
auf bituminöser Decke.
Material reflektierende Folie,
Strichbreite 0,12 m,Strich ohne Lücken.
Lage der Markierung nach Angabe des AG einmessen und
vormarkieren.
Menge: 30,000 m

**09.01.0030 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**09.01.0040 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Die Kosten für die straßenverkehrlichen Anordnungen sind in den Einheitspreis einzukalkulieren und werden nicht gesondert vergütet.
Menge: 1,000 psch

**09.01.0050 Plattendruckvers. f.Kpruefg.durchf.**
Plattendruckversuch nach DIN 18 134 (statisch) für Kontrollprüfung nach Angabe des AG durchführen einschließlich Bereitstellung sämtlicher Geräte inkl. Auswertung und Darstellung der Messergebnisse.
Nur auf besondere Anordnung des AG.
Menge: 1,000 Stk

#### Abschnitt 09.02 Abbruch- und Erdarbeiten

**09.02.0010 Platten aufnehmen und seitl. lagern**
Plattenbelag aufnehmen, säubern und im Bereich der Baustelle lagern.
Platten: Abmessungen 40/40/5 [cm]
Material: Beton/Basalt
Bettung: Sand/Mörtel/Splitt
Bettungsmaterial und nicht wiederverwendbare Platten aufnehmen und zur freien Verwendung des AN abfahren. Die Aufnahme der darunter liegenden Tragschicht wird gesondert vergütet.
Menge: 2,000 m²

**09.02.0020 Platten aufnehmen und transportieren**
einschl. des Bettungsmaterials.
Platten: Abmessungen 40/40/5 [cm]
Material: Beton/Basalt
Bettung: Sand/Mörtel/Splitt

Intakten Plattenbelag säubern, auf Paletten stapeln und zum Bauhof des AG abfahren, mittlere Transportweite 7 - 13 km.

Bettungsmaterial zur freien Verwendung des AN abfahren. Die Aufnahme der darunter liegenden Tragschicht wird gesondert vergütet.
Menge: 90,000 m²

**09.02.0030 Platten aufnehmen und abfahren**
einschl. des Bettungsmaterials.
Platten: Abmessungen 40/40/5 [cm]
Material: Beton/Basalt
Bettung: Sand/Mörtel/Splitt

Defekten Plattenbelag und Bettungsmaterial zur freien Verwendung des AN abfahren und fachgerecht entsorgen. Die Aufnahme der darunter liegenden Tragschicht wird gesondert vergütet.
Menge: 5,000 m²

**09.02.0040 Rasenbordstein aufnehmen und abfahren**
Rasenbordstein aufnehmen und entsorgen

Bordsteine als Rasenbordstein
Material: Beton/Naturstein/Basalt
Abmessungen B/H/ L: 5-8 / 25-30 / 20-100 [cm]
Mit Fundament aus Beton oder Mörtel mit Rückenstütze
Fundamentdicke ca. 15 cm
Fundament und Rückenstütze abbrechen und Bordsteine sowie Betonabbruch zur freien Verwendung des AN abfahren.
Menge: 5,000 m

**09.02.0050 Mosaikpflaster aufnehmen und seitlich lagern**
Abmessungen: 3-9 / 3-9 / 3-9 [cm]
Material: Naturstein
Bettung: Sand/Mörtel/Splitt
Kleinpflaster aufnehmen und ohne Bettung seitlich lagern.
Die Aufnahme der darunter liegenden Tragschicht wird gesondert vergütet.
Menge: 2,000 m²

**09.02.0060 Bordstein aufnehmen und seitl. lagern**
Bordstein aufnehmen, säubern und im Bereich der Baustelle lagern.
Bordstein: Tief-/Hochbord
Material: Beton/Naturstein/Basalt
Abmessungen B/H/L: 15-20/25-30/20-150 [cm]
Mit Fundament aus Beton oder Mörtel mit Rückenstütze.
Fundamentdicke: ca. 15 cm
Fundament und Rückenstütze abbrechen und Betonabbruch zur freien Verwendung des AN abfahren.
Menge: 2,000 m

**09.02.0070 Bordstein aufnehmen und abfahren**
Bordstein aufnehmen und entsorgen

Bordsteine als Hoch- oder Tiefbord.
Material: Beton/Naturstein/Basalt
Abmessungen B/H/ L: 12-18 / 25-30 / 20-150 [cm]
Mit Fundament aus Beton oder Mörtel mit Rückenstütze
Fundamentdicke ca. 15 cm
Fundament und Rückenstütze abbrechen und Bordsteine sowie Betonabbruch zur freien Verwendung des AN abfahren.
Menge: 26,000 m

**09.02.0080 Aushub für HA-. und Sika.-Anschlußleitungen, Tiefe 1,75 - 3 m Breite 0,8 - 1,20 m**
Aushub für HA-. und Sika.-Anschlussleitungen, Tiefe 1,75 - 3,00 m Breite 0,80 - 2,00 m Mit Verbau Aush.o.LZ verd. Aushub entfernen Abr.Lufts.Verkl.

Boden für Leitungsgräben und Sinkkästen profilgerecht ausheben.
Homogenbereiche B  und C
Grabentiefe über 1,75 bis 3,00 m,
Breite der Grabensohle über 0,8 bis 2,00 m.
Verbau entsprechend statischen und konstruktiven Erfordernissen herstellen, vorhalten und von der Baustelle entfernen.
Aushub zur Wiederverwendung seitlich lagern, nach Verlegen der Leitung in Graben oberhalb der Leitungszone einbauen und verdichten.
Zum Verfüllen nicht verwendeten Aushub in Eigentum des AN übernehmen und von der Baustelle entfernen.
Abgerechnet wird bis zur Luftseite der Verkleidung des Verbaues.
Menge: 2,000 m³

**09.02.0090 Seitenablaufschacht ausbauen und abfahren, Tiefe ca. 2 m**
Seitenablaufschacht aus Steinzeug/ Mauerwerk/ Beton, im Gehweg freilegen und einschliesslich Abdeckung (aus Betonguss) und Schmutzfänger vollständig ausbauen, inkl. aller Erd- und Nebenarbeiten.
Homogenbereiche A und C
Ausbautiefe bis ca. 2,00 m
Breite Baugrube ca. 1,50 m x 1,50 m
Verbau entsprechend statischen und konstruktiven Erfordernissen herstellen, vorhalten und von der Baustelle entfernen.
Aufbruch von Strassenbefestigungen (Plattenbelag) wird gesondert vergütet. Das Ausbauen von Rohrleitungen wird gesondert vergütet.
Schachtteile und nicht wiederverwendbare Stoffe zur freien Verwendung des AN abfahren.
Aushub zur Wiederverwendung seitlich lagern, anschließend Baugrube wieder verfüllen. Zusätzlich erforderliches und geeignetes Material zur Baugrubenverfüllung liefern, einbauen und verdichten.
Menge: 1,000 Stk

**09.02.0100 Betonfundamente im Gehweg abbrechen**
Das Betonfundamente der alten Wartehalle abstemmen, Abbruchmaterial aufnehmen und zur freien Verwendung des AN abfahren.
Durch den Aushub entstandene Gruben mit RCL-1 Material verfüllen und verdichten.
Homogenbereich A
Menge: 6,000 Stk

**09.02.0110 1-reihige Rinne aufnehmen und abfahren, Pflaster**
Einzeilige Rinne aus Pflastersteinen aufnehmen, Betonfundament abbrechen und Abbruchmaterial sowie Pflastersteine zur freien Verwendung des AN abfahren.
Pflaster:  16/24/14 bzw. 16/16/14 [cm]
Fundament aus Beton, ca. 15 cm dick
Menge: 5,000 m

**09.02.0120 bituminöse Befestigung schneiden, 30 cm**
Schnitttiefe:  bis ca. 30 cm
Fugenbreite: ca.10 mm
Ausführung mit Fugenschneidegerät

Bereich: Fahrbahn
Menge: 25,000 m

**09.02.0130 bituminöse Befestigung in der Fahrbahn fräsen/aufnehmen und abfahren**
und das aufgenommene Material zur freien Verwendung des AN abfahren. Die Aufnahme der ungebundenen Tragschicht wird gesondert vergütet.
Stärke: bis ca. 30 cm

Bereich: Fahrbahn
Menge: 38,000 m²

**09.02.0140 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 13,000 m³

**09.02.0150 Baugrubenaushub von Hand (als Zulage)**
Boden der Baugruben von Hand ausheben im Bereich von Hindernissen (Kanalschächte, Kabelzugschächte, Einbauten, Rohrleitungen, etc.) und wo Einsatz von Maschinen nicht möglich ist.

Aushub seitl. lagern, Arbeitsräume wieder verfüllen, verdrängte Massen gemäß Ersatzbaustoffverordnung zur freien Verwendung des AN oder auf Kippe des AN (zugel. Deponie) abfahren.
Abrechnung erfolgt nach Aufmaß.
Als Zulage zu den Bodenaushubpositionen.
Homogenbereiche A, B und C
Menge: 3,000 m³

**09.02.0160 Planum herstellen**
Planum herstellen und verdichten.

Verdichtung mit leichtem Vibrationsgerät.
Entsprechend den Anforderungen für das Verformungsmodul gem. ZTV E-StB und ZTV SoB-StB.
Menge: 130,000 m²

**09.02.0170 Pfosten mit Schild aufnehmen und seitl. lagern**
einschl. aller erforderlichen Erd- und Nebenarbeiten.
Pfostendurchmesser: ca. 80 mm
Pfostenlänge: 1,00 - 4,50 m
Schildgröße: bis 1,0 m²
Schild ohne Beleuchtung
Das Betonfundament abstemmen, Abbruchmaterial aufnehmen und zur freien Verwendung des AN abfahren.
Durch den Aushub entstandene Gruben mit im Baustellenbereich gelagerten Boden verfüllen und verdichten.
Fundament: ca. 30 x 30 x 30 [cm]
Homogenbereich A
Menge: 1,000 Stk

**09.02.0180 Anschlussbereich vor Bestandsbauten mit Estrichbeton auffüllen**
Anschlussbereich vor Bestandsbauten mit Estrichbeton in Plattenstärke (Höhe ca. 5 cm) auffüllen,
Breite des Spalts: ca. 1 - 5 cm,
abgrechnet wird je lfm. Meter,
einschl. Lieferung des Materials.

Auf Anordnung des AG.
Menge: 13,000 m

**09.02.0190 Boden bzw. Baustoffe RC-3 abfahren (Zulage)**
An der Baustelle angefallenen Boden bzw. ungebundene Tragschichten (Schottertragschicht, Frostschutzschicht) der Materialklasse RC-3 gemäß Ersatzbaustoffverordnung zur freien Verwendung des AN abfahren.
Abrechnung erfolgt nach Aufmaß und Vorlage eines Klassifizierungsnachweises.
Als Zulage zu den Bodenaushubpositionen.
Menge: 7,000 m³

**09.02.0200 Deklarationsanalyse**
Für die Zuordnung zur Deponierung des Aushubs und Bestimmung der Deponieklasse erforderliche Analysen erstellen. Bodenproben entnehmen und in einem zugelassenen Labor die erforderlichen Versuche durchführen.
Die Proben sind so rechtzeitig zu entnehmen, dass Verzögerungen bei der Bauabwicklung durch die Dauer der Analysierung ausgeschlossen sind.
Übermittlung der Analyseergebnisse an den AG.

Auf Anordnung des AG.
Menge: 1,000 Stk

**09.02.0210 Entsorgung Boden bzw. Baustoffe > RC-3 (Zulage)**
Boden bzw. ungebundene Tragschichten (Schottertragschicht, Frostschutzschicht) der Materialklasse > RC-3 nach Ersatzbaustoffverordnung auf zugelassener Kippe des AN (zugel. Deponie) entsorgen.
Deponieklasse bis DK II.
Abrechnung erfolgt nach Aufmaß und Lieferscheinen bzw. Wiegekarten sowie Vorlage einer Deklarationsanalyse (separate Position). Es ist mit einem Umrechnungsfaktor von 1,8 to/m³ zu rechnen.
Als Zulage zu den Bodenaushubpositionen.
Menge: 6,000 m³

#### Abschnitt 09.03 Tragschichten

**09.03.0010 Frostschutzschicht aus RC-1 herstellen**
Frostschutzschichtmaterial anliefern, gem. ZTV Sob-StB, fachgerecht einbauen und verdichten.

Einbaustärke: bis ca. 10 cm
Material:  güteüberwachtes Baustoffgemisch/
  güteüberwachtes RC-1-Material,
  welches nach EBV für den Einbau  in/unter teildurchlässiger Schicht -  Pflaster, Platten - uneingeschränkt  zulässig ist,
  kornabgestuft und frostsischer
Körnung: 0/45
Durchlässigkeitsbeiwert kf = 10^-5
Verformungsmodul Ev2 = 100 MN/m²

Abrechnung nach Aufmaß und Lieferscheine bzw. Wiegekarten. Es ist mit einem Umrechnungsfaktor von 1,9 to/m³ zu rechnen.

Bereich: im Gehwegbereich
Menge: 18,000 to

*Hinweis: Asphalt*
******************************************************************************************************
Für den Einbau von Asphalt sind folgende Regelwerke anzuwenden und als Vertragsgrundlage aufzunehmen:

TL Asphalt-StB
TL Bitumen-StB
TL BE-StB
TL Fug -StB
TL Gestein-StB
TP Asphalt-StB
TP Fug-StB
TP Gestein-StB
TP D-StB
TP Griff StB (SKM + SRT)
TP Eben ZTV Fug-StB
ZTV Asphalt-StB

Es gelten jeweils die aktuellen Ausgaben.
*******************************************************************************************************

**09.03.0020 HL-Asphalttragschicht KA HL-T 22 RA, 12 cm, Handeinbau**
Asphalttragschicht HL-T 22 herstellen.

Der Einbau erfolgt von Hand.
Belastungsklasse der Straße: Bk3,2
Einbaudicke: 12 cm
Bindemittel: 50/70-VH
Hersteller: HKW-Asphalt GmbH
Menge: 38,000 m²

#### Abschnitt 09.04 Fahrbahndecke

**09.04.0010 Oberfl. reinigen Tragschicht bit.**
Oberfläche reinigen von Tragschichten mit bituminösen Bindemitteln, Ausführung mit kombinierten Saug-/Kehrmaschinen. Anfallendes Material beseitigen.
Menge: 76,000 m²

**09.04.0020 HL-Asphaltbinderschicht GW-KA HL-B 16 RA, 6 cm, Handeinbau**
Asphaltbinderschicht HL-B 16 herstellen.

Der Einbau erfolgt von Hand.
Belastungsklasse der Straße: Bk3,2
Einbaudicke: 6 cm
Bindemittel: 25/55-55-VH
Hersteller: HKW-Asphalt GmbH
Menge: 38,000 m²

**09.04.0030 HL-Asphaltdeckschicht DIA HL-D 11 RA, 4 cm, Handeinbau**
Asphaltdeckschicht HL-D 11 herstellen

Der Einbau erfolgt von Hand.
Belastungsklasse der Straße: Bk3,2
Einbaudicke: 4 cm
Bindemittel: 25/55-55-VH
Hersteller: HKW-Asphalt GmbH
Menge: 38,000 m²

**09.04.0040 Bituminöse Befestigung anspritzen**
Bitumenhaltiges Bindemittel aufsprühen zur Herstellung des Schichtenverbundes.
Einbaumenge: ca. 0,30 kg/m²
polymermodifizierte Bitumenemulsion C 60 BP4-S gem. TL BE-StB und DIN EN 13808.
Fläche ggf. vorher von Verunreinigungen reinigen.
Menge: 76,000 m²

**09.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 53,000 m

**09.04.0060 Asphaltdeckschicht abstreuen**
Abstreumaterial gleichmäßig auf die noch warme Oberfläche der Deckschicht aufbringen und einwalzen.
Nicht gebundenes Material zur freien Verwendung des AN abfahren.
Abstreumaterial: Edelsplitt, wie Gestein der Deckschicht
Körnung: 1/3
Einbaumenge: ca. 0,75 kg/m²
Menge: 38,000 m²

#### Abschnitt 09.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**09.05.0010 Rasenbordstein versetzen**
Rasenbordstein gem. DIN EN 1340 DTI liefern und höhen- und fluchtgerecht versetzen.  Einschließlich Herstellung des Planums und Verdichtung des Untergrundes mit einem leichten Vibrationsgerät.

Rasenbordstein aus Beton gem. DIN EN 1340 liefern und höhen- und fluchtgerecht auf 20 cm dickem Fundament aus C20/25 versetzen und mit einer Rückenstütze aus Beton C20/25 erstellen. Die Dicke der Rückenstütze beträgt mindestens 6 cm. Die DIN 18 318 und ZTV P-StB sind zu beachten.

Abmessungen B/H/L: 80/200/997 [mm] oder 80/200/497 [mm]
Farbe: anthrazit

Betonfundament aus C20/25,
  Dicke: 15 cm
  Rückenstütze Dicke: 6 cm, Höhe: 20 cm
herstellen.
Menge: 23,000 m

**09.05.0020 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 2,000 m

**09.05.0030 Bordsteine 12/15/25 bzw. 15/22 versetzen Quarzit hell**
Bordstein (Hochbord, Übergangsstein)
gem. DIN EN 1340 DTI und DIN 483 liefern und höhen- und fluchtgerecht versetzen. Einschließlich Herstellung des Planums und Verdichtung des Untergrundes mit einem leichten Vibrationsgerät.

Bordsteine aus Beton
  HB 12/15/25 [cm] bzw. RB 15/22 [cm]; r = 5 cm
  Mit Vorsatz aus Quarz hell, gewaschen
  Die Dicke des Vorsatzes darf an keiner Stelle der  Tritt- und Anlaufstelle das Maß von 10 mm  unterschreiten. (alte Norm DIN 483)
  Auf Betonfundament mit Rückenstütze
  Unter ausschließlicher Verwendung von  Hartsteinedelsplitt
  Auftritt: 12 cm
  Mit 10 - 15 mm breiten Fugen
  Einschließlich der erforderlichen Übergangssteine
versetzen und verfugen der Bordsteine mit elastischem Dichtstoff aus Polyurethanbasis mit zulässiger Gesamtverformung von 25 % Fugenmasse in heller Farbe, Mittelgrau oder Betongrau

Betonfundament und Rückenstütze aus C20/25
  Fundament Dicke: 15 cm
  Rückenstütze Dicke: 10 cm, Höhe: 15 cm
herstellen.
Menge: 7,000 m

**09.05.0040 Busbordstein 15/30/100 versetzen**
Bordstein gem. DIN EN 1340 DTI liefern und höhen- und fluchtgerecht versetzen. Einschließlich Herstellung des Planums und Verdichtung des Untergrundes mit einem leichten Vibrationsgerät.

Bordsteine aus Beton
  Abmessungen B/H/L: 15/30/100 [cm]
  Typ: Grandura oder gleichwertig
  Mit Vorsatz aus Quarz hell, gewaschen
  Unter ausschließlicher Verwendung von  Hartsteinedelsplitt
  Auf Betonfundament mit Rückenstütze
  Auftritt: 16 cm
  Einschließlich der erforderlichen Übergangssteine  über 2,00 m
  Mit 10 - 15 mm breiten Fugen
versetzen und verfugen  der Bordsteine mit elastischem Dichtstoff aus Polyurethanbasis mit zulässiger Gesamtverformung von 25 % Fugenmasse in heller Farbe, Mittelgrau oder Betongrau

Betonfundament und Rückenstütze aus C20/25
  Fundament Dicke: 15 cm
  Rückenstütze Dicke: 10 cm, Höhe: 15 cm
herstellen.
Menge: 20,000 m

**09.05.0050 2-reihige Rinne herstellen**
2-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 25,000 m

**09.05.0060 Bordsteine quer schneiden**
Bordsteine auf Passmaß trennen.
Bordsteine quer schneiden.
Bordsteine aus Beton, ca. 15/30cm und 15/25cm oder 8/20cm
Menge: 10,000 Stk

#### Abschnitt 09.06 Entwässerung

**09.06.0010 Straßenablauf o. Aufsatz aus Kunststofffertigteilen**
gem. DIN 4052, lastentkoppelt, teleskopier- und drehbar, mit horizontalen und vertikalen Versteifungs- & Verankerungsrippen, durch integrierte verschiebesichere EPDM-Lippendichtung wasserdicht bis 0,5 bar gem. DIN 4030 liefern und versetzen.
Oberteile kompatibel zu Aufsatz Combipoint PP mit umlaufender Tropfkante aus Gusseisen sowie EPS-Combischalungshilfe für die Ausbildung des Betonauflagers des Aufsatzes und Einlegen in Aufsatzrahmen gegen Schmutzeintrag in der Bauphase.

Für das Versetzen des Straßenablaufes sind die Einbau- und Bedienungsanleitungen des Herstellers zu beachten.

Ablauf bestehend aus:
  Combipoint PP Boden 2a, rund, drehbar, ohne Stutzen für Ausführung Nassschlamm, Gewicht 2,5 kg, Bauhöhe 35 cm, Werkstoff Polypropylen

  Combipoint PP Konus 11 mit EPDM-Dichtung, zulässige Abwinklung zum Unterteil bis 10%, Gewicht 2,6 kg, Bauhöhe 35 cm, Einsteckmaß 270 +/-30 mm, Werkstoff Polypropylen

  Combipoint PP Ober-/Zwischenteil 5b/6a, zulässige Abwinklung zum Unterteil bis 10%, Gewicht 2,6 kg, Bauhöhe 35 cm, Einsteckmaß 270 +/- 30 mm, Werkstoff Polypropylen

  Combipoint PP Ober-/Zwischenteil 3 mit Ablaufstutzen d160, zulässige Abwinklung zum Unterteil bis 10%, Gewicht 2,8 kg, Bauhöhe 35 cm, Einsteckmaß 280 +/- 10 mm, Werkstoff Polypropylen

liefern und entsprechend der Einbau- und Bedienungsanleitung des Herstellers einbauen

System Aco oder gleichwertig.
Menge: 1,000 Stk

**09.06.0020 Aufsatz für Straßenablauf aus Kunststofffertigteilen, 300x500**
mit umlaufender Tropfkante aus Gusseisen zur Aussteifung des Ablaufkörpers, mit multifunktionalem Doppelscharnier, mit Vorverformung für Bauzeitenentwässerung, mit 4 schraublosen verkehrssicheren Arretierungen aus Kunststoff, Rahmen aus Gusseisen mit Eimerauflage mit PEWERPEN-Einlage, Rost aus Gusseisen ca. 110° aufklappbar sowie komplett herausnehmbarer Schlitzweite, Klasse C250 liefern und versetzen.
Nur in Kombination mit Ablaufkörper Combipoint PP.

Aufsatz:  Combipoint PP,
  Pultform 300x500,
  Rahmenaußenmaße 300x524 [mm],
  Einlaufquerschnitt 570 cm², Bauhöhe: 125 mm

System Aco oder gleichwertig.
Menge: 1,000 Stk

**09.06.0030 Rohrgrabensohlbefestigung herstellen**
Material für Rohrgrabensohlbefestigung liefern, fachgerecht einbauen und verdichten.
Unterhalb der Leitungszone der Straßenablaufleitung.
Material: Natursteingemisch 0/45
Verdichtung: Dpr= mind. 97%
Einbaustärke: ca. 20cm

Die eingebauten Massen sind über Wiegekarten nachzuweisen. Bei Abrechnung über Kubatur ist ein Umrechnungsfaktor von 2,25 to/m³ zu Grunde zu legen.
Nur auf gesonderte Anordnung durch den AG.
Menge: 1,000 to

**09.06.0040 Straßenablaufleitung herstellen**
Vollwandabwasserrohre liefern und höhen- und fluchtgerecht im Rohrgraben gem. DIN EN 1610 und den Verlegerichtlinien des Herstellers auf einem Sandauflager verlegen und mit Sand ummanteln. Die Lieferung des für die Leitungszone notwendigen Materials wird gesondert vergütet.

Rohrmaterial:  Polypropylen mit mineralischen Additiven
  Mit werkseitig eingelegter Lippendichtung
  Angeformte Steckmuffe gem. DIN EN 14.758-1
  Ringsteifigkeit > SN 8
Typ:  KG 2000
Nennweite:  DN 150
Bettungstyp 1
Leitungszone:  Auflagerstärke mind. 10 cm
  Überdeckungshöhe mind. 30 cm
Verlegetiefe:  bis 2,50 m
Abgerechnet wird die tatsächlich verlegte Rohrlänge, Verschnittlängen werden nicht vergütet.
Menge: 2,000 m

**09.06.0050 Formstück Bogen (Zulage)**
Formstück/ Übergangsstück/ Bogen liefern und einbauen gem. DIN EN 1610 und den Verlegerichtlinien des Herstellers.

Material:  Polypropylen mit mineralischen Additiven
  Mit werkseitig eingelegter Lippendichtung
Typ:  KG 2000
Nennweite:  DN 150
Bogen:  87°, 67°, 30°, 15°
Vergütet wird der Mehraufwand für den Einbau des Formstücks gegenüber der durchmessenen Rohrleitung.

Als Zulage zur Rohrverlegung.
Menge: 4,000 Stk

**09.06.0060 Material für Leitungszone liefern und einbauen**
Material für Leitungszone liefern, einbauen und verdichten.

Boden mit Größtkorn < 20 mm
Dpr = mind. 97%
Einbaumenge: ca. 0,652 m³/lfdm
Die eingebaute Menge ist durch Lieferscheine nachzuweisen. Für das Material ist vorab die Unschädlichkeit hinsichtlich des Grundwassers nachzuweisen.
Bei der Abrechnung ist ein Abrechnungsfaktor von 1,9 to/m³ zu Grunde zu legen.
Menge: 1,000 m³

#### Abschnitt 09.07 Pflasterflächen

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**09.07.0010 Platten des AG, 40/40/5, wieder verlegen**
Plattenbelag wieder herstellen

Plattenbelag aus Gehwegplatten, im Bereich der Baustelle lagernd, Abmessungen: 40/40/5 [cm], gem. DIN 18318 und ZTV Pflaster-StB fachgerecht verlegen.

Bettung: Brechsand-Splitt-Gemisch 0/5 mm
Bettungsdicke: 3 cm
Fugenmaterial:  Brechsand-Splitt-Gemisch 0/5 mm
Menge: 2,000 m²

**09.07.0020 Plattenbelag 40/40/5 verlegen, hellgrau**
Betonsteinplatten gem. DIN EN 1339
  Abmessungen: 40/40/5 [cm]
  Ohne Fase
  Ohne Abstandshalter
  Farbe: naturgrau mit Basaltvorsatz
  Druckfestigkeit: min. 75 N/mm²
liefern und gem. DIN 18318 und ZTV Pflaster-StB fachgerecht verlegen.

Bettung: Brechsand-Splitt-Gemisch 0/5 mm
Bettungsdicke: 3 cm
Fugenmaterial:  Brechsand-Splitt-Gemisch 0/5 mm
Menge: 95,000 m²

**09.07.0030 Betonsteinpflaster 20/10/8 verlegen, anthrazit**
Betonsteinpflaster gem. DIN 1338
  Abmessungen:  20/10/8 [cm] ganze Steine
  10/10/8 [cm] halbe Steine
  mit Fase
  Mit Abstandshaltern
  Farbe: anthrazit
  Druckfestigkeit: min. 75 N/mm²
liefern und gem. DIN 18318 und ZTV Pflaster-StB fachgerecht verlegen.

Bettung: Brechsand-Splitt-Gemisch 0/5 mm
Bettungsdicke: 3 cm
Fugenmaterial:  Brechsand-Splitt-Gemisch 0/5 mm
Verband: Läuferverband
Menge: 2,000 m²

**09.07.0040 Plattenbelag 30/30/8 verlegen, anthrazit**
Betonsteinplatten gem. DIN EN 1338
  Abmessungen: 30/30/8 [cm]
  Mit Abstandshaltern
  Farbe: anthrazit
  Druckfestigkeit: min. 75 N/mm²
für Blindenleitsystem liefern und gem. DIN 18318 und ZTV Pflaster-StB fachgerecht verlegen.

Bettung: Brechsand-Splitt-Gemisch 0/5 mm
Bettungsdicke: 3 cm
Fugenmaterial:  Brechsand-Splitt-Gemisch 0/5 mm
Menge: 12,000 m²

**09.07.0050 Rippenplatte 30/30/8 verlegen**
Betonsteinplatten gem. DIN EN 1338
  Abmessungen: 30/30/8 [cm]
  Rippenplatten mit 6 Rippen
  Mit Rippenstruktur und Trapezprofil
  Rippenhöhe: 5 mm
  Mit Abstandshaltern
  Farbe: weiß
  Druckfestigkeit: min. 75 N/mm²
für Blindenleitsystem liefern und gem. DIN 18318 und ZTV Pflaster-StB fachgerecht verlegen.

Bettung: Brechsand-Splitt-Gemisch 0/5 mm
Bettungsdicke: 3 cm
Fugenmaterial:  Brechsand-Splitt-Gemisch 0/5 mm
Menge: 10,000 m²

**09.07.0060 Pflastersteine und Platten zuarbeiten Schneiden B-Pflasterstein Dicke 5 - 14 cm**
Pflastersteine und Platten auf Paßmaß trennen und zugearbeitete Steine an Kanten und Einfassungen bzw. an Aussparungen und Einbauten verlegen.
Steine schneiden mit Nassschneidegerät
Art = Betonpflastersteine und Platten
Dicke bis 14 cm
Menge: 50,000 m

**09.07.0070 Pflasterdecke pflegen**
Pflasterdecke innerhalb der Gewährleistungspflicht nochmals je nach Bedarf bzw. nach Aufforderung des AG fugenfüllend mit bindigem Dolomitsand der Körnung 0/5 mm nachschlämmen. Für auftretende Schadensstellen durch Verschieben des Pflasters innerhalb der Gewährleistungsfrist haftet allein der AN.
Bei der Abnahme mit Ablauf der Gewährleistungsfrist ist die Pflasterfläche in einwandfreiem Zustand mit vollständig geschlossenen Fugen zu übergeben.
Teilweise offene Fugen gelten als Mangel!
Häufigkeit der Nachschlämmaktion: bis zu 4 mal.
Menge: 95,000 m²

#### Abschnitt 09.08 Einbauten

**09.08.0010 seitl. gelagerte Pfosten mit Schilder, Bodenhülse, wieder versetzen**
einschl. aller erforderlichen Erd- und Nebenarbeiten.
Pfosten bestehend aus
  Pfosten mit Bodenhülse
  Pfostendurchmesser: ca. 80 mm
  Pfostenlänge: 1,00 - 4,50 m
  Schildgröße: bis 1,0 m²
  Schild ohne Beleuchtung
Fundament bestehend aus
  Beton C 20/25
  Abmessungen 30 x 30 x 60 [cm]
Homogenbereiche A und C
Einschl. Wiederherstellen der angrenzenden Oberfläche.
Verdrängten Bodenaushub zur freien Verwendug des AN abfahren.
Menge: 1,000 Stk

**09.08.0020 Bodenhülse des AG versetzen**
Bodenhülse für Verkehrsschild nach Angabe des AG aufstellen einschl.der anfallenden Erdarbeiten.
Umgebende Fläche entsprechend dem früheren Zustand
herstellen.
Homogenbereiche A und C
Fundament aus Ortbeton C 20/25,
Breite 30/30 cm, Tiefe 30 cm, herstellen.
Überschuessiger Aushub geht in Eigentum des AN über
und wird beseitigt.
Bodenhülse am Lagerplatz des AG laden und zur Baustelle
fördern.
Mittlere Förderweite über 7 bis 13 km.
Menge: 1,000 Stk

**09.08.0030 Abfallbehälter "Paris" mit Rohrschelle 76 mm inkl. Ascher liefern**
Abfallbehälter „Paris“ liefern,
Achteckig mit Abdeckung, 45 Liter, zur Mastbefestigung mit zusätzlicher aufgeschraubter und gelochter Edelstahlabdeckung und darunter befindlichem Ascher aus Edelstahl Rostfrei, Ascher zum Entleeren ausschwenkbar und wieder selbstverriegelnd, Gestell mit Rohrschellen 76 mm Durchmesser mit selbsttätig verriegelndem 8 mm Sicherheits-Dreikant-Schloß komplett aus Edelstahl.

Geschweißter Behälter aus Aluminium, 342 mm Breite x 332 mm Tiefe x 490 mm Höhe, Materialstärke 2,5 mm, mit umgebördelten Handlöchern nach Richtlinie Schnittschutz, Wasserablauflöcher und mit asymmetrisch angeordneten Drehlagern, mit farblich aufgebrachten Logo der Hagener Straßenbahn, Größe ca. 5 cm x 5 cm

Ständer mit 53° gebogenen Winkel, mit rechteckiger gelochter Abdeckung aus Edelstahl spezialverschraubt und einem 107 mm breitem Doppelständer aus gekantetem Stalhlbech in U-Form. Mit eingeschweißtem Zwischenrohr, Rohrwandung 2,5 mm, dient zusätzlich als Dreh- und Aufnahmepunkt für den Abfallbehälter. Mit zwei zusätzlich angeschweißten Rückenbügeln aus 107 mm breiten und 2,5 mm starken Stahlblech, zur Pfostenmontage mit Rohrschellen 76 mm Durchmesser feuerverzinkt nach DIN ISO EN 1461 und farblich beschichtet in FS RAL 5010 Enzianblau

Es handelt sich hierbei um die Standardvariante der Stadt Hagen und ist aus wirtschaftlichen und instandhaltungstechnischen Gründen einzuhalten.

Ein Muster ist dem Auftraggeber vor Bestellung des Produktes vorzulegen.
Menge: 1,000 Stk

#### Abschnitt 09.09 Tiefbau Beleuchtung

**09.09.0010 Grabenaushub für Suchschachtungen zum Auffinden**
Grabenaushub für Suchschachtungen zum Auffinden der Elt.-Einspeisung angrenzender Straßen. Tiefe bis 1,2 m, Homogenbereiche A und C, Boden ausheben, zur Wiederverwendung seitlich lagern und nach Beendigung der Suche und Rohrverlegung Boden wieder einbauen und verdichten.
Vorschriften der Versorgungsunternehmen sind zu beachten.
Menge: 1,000 Stk

**09.09.0020 Kabelgraben profilgerecht ausheben, Aushub ehem. Bodenklasse 3 - 5, Tiefe 0,75 m - 0,85 m**
Boden der Gräben für Einbau von Schutzrohren profilgerecht ausheben, Verdrängungsböden gehen in Eigentum des AN über, einer Wiederverwertung zuführen oder nach Erfordernis verdichtungsfähige Böden separieren und seitl. getrennt nach Bodenart auf Lagerplatz des AN im Baustellenbereich transportieren und lagern.
Grabensohle glatt abziehen und ggf. nachverdichten.
Nach Einlegen der Leerrohre (DN 75) Gräben verfüllen und verdichten.
Abgerechnet wird nach der Länge des Grabens gemessen in der Achse (ohne Wiederherstellen der Oberfläche, einschließlich Kabelgraben für Leuchteneinspeisung zum vorhandenen Verteiler oder Leuchte).

Tiefe ab OK Gelände: 0,75 bis ca. 0,85 m
Sohlenbreite: 0,30 bis ca. 0,40  m

Graben gemäß DIN 4124
Homogenbereiche A und C
Menge: 7,000 m

**09.09.0030 Kabelschutzrohr flexibel DN 75 blau liefern und einbauen (mit Sandeindeckung)**
Kabelschutzrohr aus Kunstoff, flexibel, DN 75, blau, innen glatt, einschl. Rohrverbindung, frei Baustelle liefern und einbauen,
Rohröffnungen dicht verschließen, jedes Rohr wird einzeln vergütet, abgerechnet wird die verlegte Länge in der Achse der Rohrleitung, Überdeckung Gehwegoberkante - Rohrscheitel über 0,4 bis 0,6 m, mehrzügig mit Abstandhaltern und Sandeindeckung, außen min. 10 cm dick, Abstandhalter min. alle 2,5 m,  gemäß Musterblatt 21 der ZTR der Stadt Hagen.
Menge: 7,000 m

**09.09.0040 Steinfreien Sand zum Verfüllen der Grabensohle liefern und einbauen**
Steinfreien Sand zum Verfüllen der Grabensohle (ca. 10
cm) bzw. zum Betten des Kabelschutzrohres über die gesamte Kabelgrabenlänge liefern, einbringen und verdichten.

Boden mit Größtkorn < 20 mm
Dpr = mind. 97%
Einbaumenge: ca. 0,652 m³/lfdm
Menge: 7,000 m

#### Abschnitt 09.10 Lohnarbeiten

**09.10.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 3,000 h

**09.10.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 5,000 h

**09.10.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 2,000 h

#### Abschnitt 09.11 Gerätegestellung

**09.11.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 1,000 h

**09.11.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 2,000 h

**09.11.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 3,000 h

**09.11.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 3,000 h

**09.11.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 1,000 h

#### Abschnitt 09.12 Leistungen und Material, kleine Mengen

**09.12.0010 Unbewehrten Beton herstellen C 12/15 Ohne Schalung**
Unbewehrten Beton für Bauteil nach Vorgabe des AG herstellen.
Festigkeitsklasse C12/15.
Beton ohne Schalung herstellen.
Menge: 1,000 m³

**09.12.0020 Hausmüll entsorgen**
vorh. im Baustellenbereich lagernden Hausmüll aufnehmen, aufsammeln, aufladen und zur Müllverbrennungsanlage abfahren, einschl. der Annahmegebühren.
Menge: 0,500 t

### Bereich 10 BH Houbenstraße ( Ri. Höing)

#### Abschnitt 10.01 vorbereitende Arbeiten

**10.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**10.01.0020 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**10.01.0030 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Die Kosten für die straßenverkehrlichen Anordnungen sind in den Einheitspreis einzukalkulieren und werden nicht gesondert vergütet.
Menge: 1,000 psch

**10.01.0040 Plattendruckvers. f.Kpruefg.durchf.**
Plattendruckversuch nach DIN 18 134 (statisch) für Kontrollprüfung nach Angabe des AG durchführen einschließlich Bereitstellung sämtlicher Geräte inkl. Auswertung und Darstellung der Messergebnisse.
Nur auf besondere Anordnung des AG.
Menge: 1,000 Stk

#### Abschnitt 10.02 Abbruch- und Erdarbeiten

**10.02.0010 Platten aufnehmen und seitl. lagern**
Plattenbelag aufnehmen, säubern und im Bereich der Baustelle lagern.
Platten: Abmessungen 40/40/5 [cm]
Material: Beton/Basalt
Bettung: Sand/Mörtel/Splitt
Bettungsmaterial und nicht wiederverwendbare Platten aufnehmen und zur freien Verwendung des AN abfahren. Die Aufnahme der darunter liegenden Tragschicht wird gesondert vergütet.
Menge: 2,000 m²

**10.02.0020 Platten aufnehmen und transportieren**
einschl. des Bettungsmaterials.
Platten: Abmessungen 40/40/5 [cm]
Material: Beton/Basalt
Bettung: Sand/Mörtel/Splitt

Intakten Plattenbelag säubern, auf Paletten stapeln und zum Bauhof des AG abfahren, mittlere Transportweite 7 - 13 km.

Bettungsmaterial zur freien Verwendung des AN abfahren. Die Aufnahme der darunter liegenden Tragschicht wird gesondert vergütet.
Menge: 65,000 m²

**10.02.0030 Platten aufnehmen und abfahren**
einschl. des Bettungsmaterials.
Platten: Abmessungen 40/40/5 [cm]
Material: Beton/Basalt
Bettung: Sand/Mörtel/Splitt

Defekten Plattenbelag und Bettungsmaterial zur freien Verwendung des AN abfahren und fachgerecht entsorgen. Die Aufnahme der darunter liegenden Tragschicht wird gesondert vergütet.
Menge: 2,000 m²

**10.02.0040 Bordstein aufnehmen und seitl. lagern**
Bordstein aufnehmen, säubern und im Bereich der Baustelle lagern.
Bordstein: Tief-/Hochbord
Material: Beton/Naturstein/Basalt
Abmessungen B/H/L: 15-20/25-30/20-150 [cm]
Mit Fundament aus Beton oder Mörtel mit Rückenstütze.
Fundamentdicke: ca. 15 cm
Fundament und Rückenstütze abbrechen und Betonabbruch zur freien Verwendung des AN abfahren.
Menge: 2,000 m

**10.02.0050 Bordstein aufnehmen und abfahren**
Bordstein aufnehmen und entsorgen

Bordsteine als Hoch- oder Tiefbord.
Material: Beton/Naturstein/Basalt
Abmessungen B/H/ L: 12-18 / 25-30 / 20-150 [cm]
Mit Fundament aus Beton oder Mörtel mit Rückenstütze
Fundamentdicke ca. 15 cm
Fundament und Rückenstütze abbrechen und Bordsteine sowie Betonabbruch zur freien Verwendung des AN abfahren.
Menge: 25,000 m

**10.02.0060 1-reihige Rinne aufnehmen und abfahren, Pflaster**
Einzeilige Rinne aus Pflastersteinen aufnehmen, Betonfundament abbrechen und Abbruchmaterial sowie Pflastersteine zur freien Verwendung des AN abfahren.
Pflaster:  16/24/14 bzw. 16/16/14 [cm]
Fundament aus Beton, ca. 15 cm dick
Menge: 25,000 m

**10.02.0070 bituminöse Befestigung schneiden, 30 cm**
Schnitttiefe:  bis ca. 30 cm
Fugenbreite: ca.10 mm
Ausführung mit Fugenschneidegerät

Bereich: Fahrbahn
Menge: 30,000 m

**10.02.0080 bituminöse Befestigung in der Fahrbahn fräsen/aufnehmen und abfahren**
und das aufgenommene Material zur freien Verwendung des AN abfahren. Die Aufnahme der ungebundenen Tragschicht wird gesondert vergütet.
Stärke: bis ca. 30 cm

Bereich: Fahrbahn
Menge: 70,000 m²

**10.02.0090 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 14,000 m³

**10.02.0100 Baugrubenaushub von Hand (als Zulage)**
Boden der Baugruben von Hand ausheben im Bereich von Hindernissen (Kanalschächte, Kabelzugschächte, Einbauten, Rohrleitungen, etc.) und wo Einsatz von Maschinen nicht möglich ist.

Aushub seitl. lagern, Arbeitsräume wieder verfüllen, verdrängte Massen gemäß Ersatzbaustoffverordnung zur freien Verwendung des AN oder auf Kippe des AN (zugel. Deponie) abfahren.
Abrechnung erfolgt nach Aufmaß.
Als Zulage zu den Bodenaushubpositionen.
Homogenbereiche A, B und C
Menge: 3,000 m³

**10.02.0110 Planum herstellen**
Planum herstellen und verdichten.

Verdichtung mit leichtem Vibrationsgerät.
Entsprechend den Anforderungen für das Verformungsmodul gem. ZTV E-StB und ZTV SoB-StB.
Menge: 140,000 m²

**10.02.0120 Pfosten mit Schild aufnehmen und seitl. lagern**
einschl. aller erforderlichen Erd- und Nebenarbeiten.
Pfostendurchmesser: ca. 80 mm
Pfostenlänge: 1,00 - 4,50 m
Schildgröße: bis 1,0 m²
Schild ohne Beleuchtung
Das Betonfundament abstemmen, Abbruchmaterial aufnehmen und zur freien Verwendung des AN abfahren.
Durch den Aushub entstandene Gruben mit im Baustellenbereich gelagerten Boden verfüllen und verdichten.
Fundament: ca. 30 x 30 x 30 [cm]
Homogenbereich A
Menge: 2,000 Stk

**10.02.0130 Boden bzw. Baustoffe RC-3 abfahren (Zulage)**
An der Baustelle angefallenen Boden bzw. ungebundene Tragschichten (Schottertragschicht, Frostschutzschicht) der Materialklasse RC-3 gemäß Ersatzbaustoffverordnung zur freien Verwendung des AN abfahren.
Abrechnung erfolgt nach Aufmaß und Vorlage eines Klassifizierungsnachweises.
Als Zulage zu den Bodenaushubpositionen.
Menge: 7,000 m³

**10.02.0140 Deklarationsanalyse**
Für die Zuordnung zur Deponierung des Aushubs und Bestimmung der Deponieklasse erforderliche Analysen erstellen. Bodenproben entnehmen und in einem zugelassenen Labor die erforderlichen Versuche durchführen.
Die Proben sind so rechtzeitig zu entnehmen, dass Verzögerungen bei der Bauabwicklung durch die Dauer der Analysierung ausgeschlossen sind.
Übermittlung der Analyseergebnisse an den AG.

Auf Anordnung des AG.
Menge: 1,000 Stk

**10.02.0150 Entsorgung Boden bzw. Baustoffe > RC-3 (Zulage)**
Boden bzw. ungebundene Tragschichten (Schottertragschicht, Frostschutzschicht) der Materialklasse > RC-3 nach Ersatzbaustoffverordnung auf zugelassener Kippe des AN (zugel. Deponie) entsorgen.
Deponieklasse bis DK II.
Abrechnung erfolgt nach Aufmaß und Lieferscheinen bzw. Wiegekarten sowie Vorlage einer Deklarationsanalyse (separate Position). Es ist mit einem Umrechnungsfaktor von 1,8 to/m³ zu rechnen.
Als Zulage zu den Bodenaushubpositionen.
Menge: 7,000 m³

#### Abschnitt 10.03 Tragschichten

**10.03.0010 Frostschutzschicht aus RC-1 herstellen**
Frostschutzschichtmaterial anliefern, gem. ZTV Sob-StB, fachgerecht einbauen und verdichten.

Einbaustärke: bis ca. 10 cm
Material:  güteüberwachtes Baustoffgemisch/
  güteüberwachtes RC-1-Material,
  welches nach EBV für den Einbau  in/unter teildurchlässiger Schicht -  Pflaster, Platten - uneingeschränkt  zulässig ist,
  kornabgestuft und frostsischer
Körnung: 0/45
Durchlässigkeitsbeiwert kf = 10^-5
Verformungsmodul Ev2 = 100 MN/m²

Abrechnung nach Aufmaß und Lieferscheine bzw. Wiegekarten. Es ist mit einem Umrechnungsfaktor von 1,9 to/m³ zu rechnen.

Bereich: im Gehwegbereich
Menge: 22,000 to

*Hinweis: Asphalt*
******************************************************************************************************
Für den Einbau von Asphalt sind folgende Regelwerke anzuwenden und als Vertragsgrundlage aufzunehmen:

TL Asphalt-StB
TL Bitumen-StB
TL BE-StB
TL Fug -StB
TL Gestein-StB
TP Asphalt-StB
TP Fug-StB
TP Gestein-StB
TP D-StB
TP Griff StB (SKM + SRT)
TP Eben ZTV Fug-StB
ZTV Asphalt-StB

Es gelten jeweils die aktuellen Ausgaben.
*******************************************************************************************************

**10.03.0020 HL-Asphalttragschicht KA HL-T 22 RA, 12 cm, Handeinbau**
Asphalttragschicht HL-T 22 herstellen.

Der Einbau erfolgt von Hand.
Belastungsklasse der Straße: Bk3,2
Einbaudicke: 12 cm
Bindemittel: 50/70-VH
Hersteller: HKW-Asphalt GmbH
Menge: 32,000 m²

#### Abschnitt 10.04 Fahrbahndecke

**10.04.0010 Oberfl. reinigen Tragschicht bit.**
Oberfläche reinigen von Tragschichten mit bituminösen Bindemitteln, Ausführung mit kombinierten Saug-/Kehrmaschinen. Anfallendes Material beseitigen.
Menge: 64,000 m²

**10.04.0020 HL-Asphaltbinderschicht GW-KA HL-B 16 RA, 6 cm, Handeinbau**
Asphaltbinderschicht HL-B 16 herstellen.

Der Einbau erfolgt von Hand.
Belastungsklasse der Straße: Bk3,2
Einbaudicke: 6 cm
Bindemittel: 25/55-55-VH
Hersteller: HKW-Asphalt GmbH
Menge: 32,000 m²

**10.04.0030 HL-Asphaltdeckschicht DIA HL-D 11 RA, 4 cm, Handeinbau**
Asphaltdeckschicht HL-D 11 herstellen

Der Einbau erfolgt von Hand.
Belastungsklasse der Straße: Bk3,2
Einbaudicke: 4 cm
Bindemittel: 25/55-55-VH
Hersteller: HKW-Asphalt GmbH
Menge: 32,000 m²

**10.04.0040 Bituminöse Befestigung anspritzen**
Bitumenhaltiges Bindemittel aufsprühen zur Herstellung des Schichtenverbundes.
Einbaumenge: ca. 0,30 kg/m²
polymermodifizierte Bitumenemulsion C 60 BP4-S gem. TL BE-StB und DIN EN 13808.
Fläche ggf. vorher von Verunreinigungen reinigen.
Menge: 64,000 m²

**10.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 60,000 m

**10.04.0060 Asphaltdeckschicht abstreuen**
Abstreumaterial gleichmäßig auf die noch warme Oberfläche der Deckschicht aufbringen und einwalzen.
Nicht gebundenes Material zur freien Verwendung des AN abfahren.
Abstreumaterial: Edelsplitt, wie Gestein der Deckschicht
Körnung: 1/3
Einbaumenge: ca. 0,75 kg/m²
Menge: 32,000 m²

#### Abschnitt 10.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**10.05.0010 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 2,000 m

**10.05.0020 Bordsteine 12/15/25 bzw. 15/22 versetzen Quarzit hell**
Bordstein (Hochbord, Übergangsstein)
gem. DIN EN 1340 DTI und DIN 483 liefern und höhen- und fluchtgerecht versetzen. Einschließlich Herstellung des Planums und Verdichtung des Untergrundes mit einem leichten Vibrationsgerät.

Bordsteine aus Beton
  HB 12/15/25 [cm] bzw. RB 15/22 [cm]; r = 5 cm
  Mit Vorsatz aus Quarz hell, gewaschen
  Die Dicke des Vorsatzes darf an keiner Stelle der  Tritt- und Anlaufstelle das Maß von 10 mm  unterschreiten. (alte Norm DIN 483)
  Auf Betonfundament mit Rückenstütze
  Unter ausschließlicher Verwendung von  Hartsteinedelsplitt
  Auftritt: 12 cm
  Mit 10 - 15 mm breiten Fugen
  Einschließlich der erforderlichen Übergangssteine
versetzen und verfugen der Bordsteine mit elastischem Dichtstoff aus Polyurethanbasis mit zulässiger Gesamtverformung von 25 % Fugenmasse in heller Farbe, Mittelgrau oder Betongrau

Betonfundament und Rückenstütze aus C20/25
  Fundament Dicke: 15 cm
  Rückenstütze Dicke: 10 cm, Höhe: 15 cm
herstellen.
Menge: 10,000 m

**10.05.0030 Busbordstein 15/30/100 versetzen**
Bordstein gem. DIN EN 1340 DTI liefern und höhen- und fluchtgerecht versetzen. Einschließlich Herstellung des Planums und Verdichtung des Untergrundes mit einem leichten Vibrationsgerät.

Bordsteine aus Beton
  Abmessungen B/H/L: 15/30/100 [cm]
  Typ: Grandura oder gleichwertig
  Mit Vorsatz aus Quarz hell, gewaschen
  Unter ausschließlicher Verwendung von  Hartsteinedelsplitt
  Auf Betonfundament mit Rückenstütze
  Auftritt: 16 cm
  Einschließlich der erforderlichen Übergangssteine  über 2,00 m
  Mit 10 - 15 mm breiten Fugen
versetzen und verfugen  der Bordsteine mit elastischem Dichtstoff aus Polyurethanbasis mit zulässiger Gesamtverformung von 25 % Fugenmasse in heller Farbe, Mittelgrau oder Betongrau

Betonfundament und Rückenstütze aus C20/25
  Fundament Dicke: 15 cm
  Rückenstütze Dicke: 10 cm, Höhe: 15 cm
herstellen.
Menge: 20,000 m

**10.05.0040 Bordstein-Innenecke 12/15/30 Quarzit hell (Zulage)**
Innenecke gem. DIN EN 1340 DTI und DIN 483 liefern und höhen- und fluchtgerecht versetzen. Einschließlich Herstellung des Planums und  Verdichtung des Untergrundes mit einem leichten Vibrationsgerät.

Innenecke aus Beton
  für HB 12/15/25 [cm]
  90°, 1-teilig
  Typ: Grandura
  mit Vorsatz aus Quarz hell, gewaschen
  unter ausschließlicher Verwendung von Hartsteinedelsplitt
  auf Betonfundament mit Rückenstütze
  Auftritt: 12 cm
  mit 10 -15 mm breiten Fugen
versetzen und verfugen der Bordsteine mit elastischem Dichtstoff aus Polyurethanbasis mit zulässiger Gesamtverformung von 25 % Fugenmasse in heller Farbe, Mittelgrau und Betongrau
einschließlich Planum herstellen

Betonfundament aus C20/25,
  Dicke: 15 cm
  Rückenstütze Dicke: 10cm, Höhe: 15cm
herstellen.
Menge: 2,000 Stk

**10.05.0050 Baumscheiben-Eckstein Typ :" Hilden", (Zulage)**
Bordstein-Sonderanfertigung.

-Baumscheiben-Eckstein Typ "Hilden" -, passend zu benachbarten Bordsteinen.

Bordsteine aus Beton
unter ausschl. Verwendung von Hartsteinedelsplitt mit einem Vorsatz aus -Quarzit hell- setzen.
Passend zu Bordsteinen DIN 483 12/15/25 bzw. 15/22.
Typ : Grandura, Basaltin Quarzit hell oder gleichwertig.

Steine mit 10 bis 15 mm breiten Fugen versetzen, Fugen mit elastischem Dichtstoff aus Polyurethanbasis mit zulässiger Gesamtverformung von 25 % Fugenmasse in heller Farbe,  Mittelgrau oder Betongrau

Rückenstütze aus Beton C 20/25 nach Zeichnung herstellen.
Unterbeton C 20/25, 15 bis 19 cm dick, herstellen.

Als Zulage zur Bordsteinposition.
Menge: 2,000 Stk

**10.05.0060 2-reihige Rinne herstellen**
2-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 30,000 m

**10.05.0070 Bordsteine BSt. quer schneiden BSt. 15/30 und 15/25**
Bordsteine auf Passmaß trennen.
Bordsteine quer schneiden.
Bordsteine aus Beton, ca. 15/30 und 15/25 cm.
Menge: 5,000 Stk

#### Abschnitt 10.06 Pflasterflächen

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**10.06.0010 Platten des AG, 40/40/5, wieder verlegen**
Plattenbelag wieder herstellen

Plattenbelag aus Gehwegplatten, im Bereich der Baustelle lagernd, Abmessungen: 40/40/5 [cm], gem. DIN 18318 und ZTV Pflaster-StB fachgerecht verlegen.

Bettung: Brechsand-Splitt-Gemisch 0/5 mm
Bettungsdicke: 3 cm
Fugenmaterial:  Brechsand-Splitt-Gemisch 0/5 mm
Menge: 2,000 m²

**10.06.0020 Plattenbelag 40/40/5 verlegen, hellgrau**
Betonsteinplatten gem. DIN EN 1339
  Abmessungen: 40/40/5 [cm]
  Ohne Fase
  Ohne Abstandshalter
  Farbe: naturgrau mit Basaltvorsatz
  Druckfestigkeit: min. 75 N/mm²
liefern und gem. DIN 18318 und ZTV Pflaster-StB fachgerecht verlegen.

Bettung: Brechsand-Splitt-Gemisch 0/5 mm
Bettungsdicke: 3 cm
Fugenmaterial:  Brechsand-Splitt-Gemisch 0/5 mm
Menge: 90,000 m²

**10.06.0030 Betonsteinpflaster 20/10/8 verlegen, anthrazit**
Betonsteinpflaster gem. DIN 1338
  Abmessungen:  20/10/8 [cm] ganze Steine
  10/10/8 [cm] halbe Steine
  mit Fase
  Mit Abstandshaltern
  Farbe: anthrazit
  Druckfestigkeit: min. 75 N/mm²
liefern und gem. DIN 18318 und ZTV Pflaster-StB fachgerecht verlegen.

Bettung: Brechsand-Splitt-Gemisch 0/5 mm
Bettungsdicke: 3 cm
Fugenmaterial:  Brechsand-Splitt-Gemisch 0/5 mm
Verband: Läuferverband
Menge: 2,000 m²

**10.06.0040 Plattenbelag 30/30/8 verlegen, anthrazit**
Betonsteinplatten gem. DIN EN 1338
  Abmessungen: 30/30/8 [cm]
  Mit Abstandshaltern
  Farbe: anthrazit
  Druckfestigkeit: min. 75 N/mm²
für Blindenleitsystem liefern und gem. DIN 18318 und ZTV Pflaster-StB fachgerecht verlegen.

Bettung: Brechsand-Splitt-Gemisch 0/5 mm
Bettungsdicke: 3 cm
Fugenmaterial:  Brechsand-Splitt-Gemisch 0/5 mm
Menge: 12,000 m²

**10.06.0050 Noppenplatte 30/30/8 verlegen**
"Aufmersamkeitsfeld DFI-Light"
Betonsteinplatten gem. DIN EN 1338
  Abmessungen: 30/30/8 [cm]
  Mit 32 diagonal versetzten Tastnoppen
  Noppendurchmesser 35 mm
  Noppenausprägung rund
  Noppenhöhe 5 mm
  Mit Abstandshaltern
  Farbe: weiß
  Druckfestigkeit: min. 75 N/mm²
für Blindenleitsystem liefern und gem. DIN 18318 und ZTV Pflaster-StB fachgerecht verlegen.

Bettung: Brechsand-Splitt-Gemisch 0/5 mm
Bettungsdicke: 3 cm
Fugenmaterial:  Brechsand-Splitt-Gemisch 0/5 mm
Menge: 1,000 m²

**10.06.0060 Rippenplatte 30/30/8 verlegen**
Betonsteinplatten gem. DIN EN 1338
  Abmessungen: 30/30/8 [cm]
  Rippenplatten mit 6 Rippen
  Mit Rippenstruktur und Trapezprofil
  Rippenhöhe: 5 mm
  Mit Abstandshaltern
  Farbe: weiß
  Druckfestigkeit: min. 75 N/mm²
für Blindenleitsystem liefern und gem. DIN 18318 und ZTV Pflaster-StB fachgerecht verlegen.

Bettung: Brechsand-Splitt-Gemisch 0/5 mm
Bettungsdicke: 3 cm
Fugenmaterial:  Brechsand-Splitt-Gemisch 0/5 mm
Menge: 10,000 m²

**10.06.0070 Pflastersteine und Platten zuarbeiten Schneiden B-Pflasterstein Dicke 5 - 14 cm**
Pflastersteine und Platten auf Paßmaß trennen und zugearbeitete Steine an Kanten und Einfassungen bzw. an Aussparungen und Einbauten verlegen.
Steine schneiden mit Nassschneidegerät
Art = Betonpflastersteine und Platten
Dicke bis 14 cm
Menge: 40,000 m

**10.06.0080 Pflasterdecke pflegen**
Pflasterdecke innerhalb der Gewährleistungspflicht nochmals je nach Bedarf bzw. nach Aufforderung des AG fugenfüllend mit bindigem Dolomitsand der Körnung 0/5 mm nachschlämmen. Für auftretende Schadensstellen durch Verschieben des Pflasters innerhalb der Gewährleistungsfrist haftet allein der AN.
Bei der Abnahme mit Ablauf der Gewährleistungsfrist ist die Pflasterfläche in einwandfreiem Zustand mit vollständig geschlossenen Fugen zu übergeben.
Teilweise offene Fugen gelten als Mangel!
Häufigkeit der Nachschlämmaktion: bis zu 4 mal.
Menge: 110,000 m²

#### Abschnitt 10.07 Wartehalle

**10.07.0010 Betonköcherfundament für System-Wartehalle WH 16 herstellen**
Betonköcherfundamente für System-Wartehalle WH 16 der Fa. Zimmermann, Fludersbach 226,  57074 Siegen
herstellen.

Abmessungen je Fundament ca. 80 x 70 x 60 cm
Beton C 20/25

Gründung herstellen einschließlich Erdarbeiten in Homogenbereichen A und C.
Oberflächen aufnehmen, Fundamentgruben herstellen, Baugrund verdichten, Oberflächen und Aushub seitlich lagern, Fundament erstellen, anschl. Fundamentgrube lagenweise wiederverfüllen und verdichten, Oberfläche entsprechend dem früheren Zustand wiederherstellen.
Homogenbereiche A und C.
Zum Verfüllen nicht verwendeten Aushub in Eigentum des AN übernehmen und fachgerecht entsorgen.

In Bereichen mit vorhandenen Versorgungsleitungen ist mit Handschachtung zu rechnen. Diese wird gesondert vergütet.
Der Mehraufwand für die Herstellung der Sitzbankfundamente ist in diese Position einzukalkulieren.
Menge: 8,000 Stk

**10.07.0020 System-Wartehalle WH 16, 3 Felder, 3,93 x 1,60 m, liefern**
Haltestellenwartehäuschen Modell WH 16 der Fa. Zimmermann
liefern, Kabel auflegen und sichern.

Stahl-/ Glaskonstruktion,
Maße: ca. 3,93 x 1,60 x 2,50 m (3 Felder)
verz. und beschichtet nach RAL 5010,
Rückwandverglasung ESG 10 mm klar,
Dachschrägen TVG klar, für Schneelast 85 kg/m²,
Stützkonstruktion vorgerichtet zum Einbetonieren
in Betonfundamente,
der Mast ist durch ein Hart-PVC Schutzrohr, Innendurchmesser 100 mm, für die Kabeleinführung mit dem AZK sauber zu verbinden, ZTR Musterblatt 33

Stromanschlussarbeiten erfolgen durch den WBH.
Montage der Wartehalle, inkl. Austattung, wird über eine separate Position abgerechnet.
Menge: 1,000 Stk

**10.07.0030 System-Wartehalle WH 16, Zusatzfeld, 1,29 x 1,60 m, liefern**
Zusatzfeld  für Wartehallenhäuschen Modell WH 16 der Fa. Zimmermann, Fludersbach 226,  57074 Siegen,
liefern.

Stahl-/ Glaskonstruktion,
Maße: ca.  1,29 x 1,60 x 2,50 m (1 Zusatzfeld)
verz. und beschichtet nach RAL 5010,
Rückwandverglasung ESG 10 mm klar,
Dachschrägen TVG klar, für Schneelast 85 kg/m²,
Stützkonstruktion vorgerichtet zum Einbetonieren
in Betonfundamente C 20/25, einschl. Herstellen eines Betonfundamentes, 80*70*60 cm
Zum Verfüllen nicht verwendeten Aushub in Eigentum des
AN übernehmen und von der Baustelle entfernen.
der Mast ist durch ein Hart-PVC Schutzrohr, Innendurchmesser 100 mm, für die Kabeleinführung mit dem AZK sauber zu verbinden, ZTR Musterblatt 33
Umgebende Fläche entsprechend dem früheren Zustand herstellen.

Montage der Wartehalle, inkl. Ausstattung, wird über eine separate Position abgerechnet.
Menge: 2,000 Stk

**10.07.0040 Seitenteil 1,0 m breit, ESG 10 mm klar, liefern**
Seitenteil für Haltestellenwartehäuschen Modell WH 16 der Fa. Zimmermann liefern.
1,0 m breit,
ESG 10 mm klar
Menge: 2,000 Stk

**10.07.0050 doppelter Siebdruck-Sichstreifen (SD-7)**
doppelter Siebdruck-Sichtstreifen (SD 7) auf Rückwandb bzw. Seitenscheibe (Scheibe mit Fahrplanvitrine ohne Siebdruck-Sichtstreifen), aufbringen,
pro Scheibe
Menge: 5,000 Stk

**10.07.0060 Fahrplanvitrine, Außenmaße 891 x 644 x 30 mm, liefern**
Fahrplanvitrine, Außenmaße 891 x 644 x 30 mm
(DIN A1 Hochformat),
Oberfläche Aluminium eloxiert,
liefern,
Befestigung an der Rückwandscheibe der Wartehalle
Menge: 2,000 Stk

**10.07.0070 3-er Drahtgittersitzbank SB 55003 liefern**
3-er Drahtgittersitzbank SB 55003 mit Einzelsitzen,
liefern,
verz. und beschichtet nach RAL 5010 wie Wartehalle, freistehend montiert in bauseitiges Köcherfundament (siehe Position Herstellung Betonfundament).
Menge: 2,000 Stk

**10.07.0080 Beleuchtungseinrichtung**
Beleuchtungseinrichtung bestehend aus LED Lichtleiste,
24 V, warmweiß 3100K,
integriert in Alugehäuse mit Streuscheibe,
beschichtet nach
RAL 5010 wie Wartehalle,
an innerer
Dachkonstruktion angeschraubt,
inkl. FISchutzschalter und Sicherungsautomat,
Verkabelung bis ca. 30 cm unter Oberkante Boden

Stromanschlussarbeiten erfolgen durch den WBH
Menge: 2,000 Stk

**10.07.0090 Montage System-Wartehalle, inkl. Ausstattung**
Montage System-Wartehalle WH 16, 4 Felder, in bauseits vorhandene Köcherfundamente, bei gleichzeitiger Montage der Wartehallenverglasung, inkl. vorgenannter Ausstattung
Menge: 1,000 Stk

#### Abschnitt 10.08 Einbauten

**10.08.0010 seitl. gelagerte Pfosten mit Schilder, Bodenhülse, wieder versetzen**
einschl. aller erforderlichen Erd- und Nebenarbeiten.
Pfosten bestehend aus
  Pfosten mit Bodenhülse
  Pfostendurchmesser: ca. 80 mm
  Pfostenlänge: 1,00 - 4,50 m
  Schildgröße: bis 1,0 m²
  Schild ohne Beleuchtung
Fundament bestehend aus
  Beton C 20/25
  Abmessungen 30 x 30 x 60 [cm]
Homogenbereiche A und C
Einschl. Wiederherstellen der angrenzenden Oberfläche.
Verdrängten Bodenaushub zur freien Verwendug des AN abfahren.
Menge: 1,000 Stk

**10.08.0020 Bodenhülse des AG versetzen**
Bodenhülse für Verkehrsschild nach Angabe des AG aufstellen einschl.der anfallenden Erdarbeiten.
Umgebende Fläche entsprechend dem früheren Zustand
herstellen.
Homogenbereiche A und C
Fundament aus Ortbeton C 20/25,
Breite 30/30 cm, Tiefe 30 cm, herstellen.
Überschuessiger Aushub geht in Eigentum des AN über
und wird beseitigt.
Bodenhülse am Lagerplatz des AG laden und zur Baustelle
fördern.
Mittlere Förderweite über 7 bis 13 km.
Menge: 2,000 Stk

**10.08.0030 Abfallbehälter "Paris" mit Rohrschelle 76 mm inkl. Ascher liefern**
Abfallbehälter „Paris“ liefern,
Achteckig mit Abdeckung, 45 Liter, zur Mastbefestigung mit zusätzlicher aufgeschraubter und gelochter Edelstahlabdeckung und darunter befindlichem Ascher aus Edelstahl Rostfrei, Ascher zum Entleeren ausschwenkbar und wieder selbstverriegelnd, Gestell mit Rohrschellen 76 mm Durchmesser mit selbsttätig verriegelndem 8 mm Sicherheits-Dreikant-Schloß komplett aus Edelstahl.

Geschweißter Behälter aus Aluminium, 342 mm Breite x 332 mm Tiefe x 490 mm Höhe, Materialstärke 2,5 mm, mit umgebördelten Handlöchern nach Richtlinie Schnittschutz, Wasserablauflöcher und mit asymmetrisch angeordneten Drehlagern, mit farblich aufgebrachten Logo der Hagener Straßenbahn, Größe ca. 5 cm x 5 cm

Ständer mit 53° gebogenen Winkel, mit rechteckiger gelochter Abdeckung aus Edelstahl spezialverschraubt und einem 107 mm breitem Doppelständer aus gekantetem Stalhlbech in U-Form. Mit eingeschweißtem Zwischenrohr, Rohrwandung 2,5 mm, dient zusätzlich als Dreh- und Aufnahmepunkt für den Abfallbehälter. Mit zwei zusätzlich angeschweißten Rückenbügeln aus 107 mm breiten und 2,5 mm starken Stahlblech, zur Pfostenmontage mit Rohrschellen 76 mm Durchmesser feuerverzinkt nach DIN ISO EN 1461 und farblich beschichtet in FS RAL 5010 Enzianblau

Es handelt sich hierbei um die Standardvariante der Stadt Hagen und ist aus wirtschaftlichen und instandhaltungstechnischen Gründen einzuhalten.

Ein Muster ist dem Auftraggeber vor Bestellung des Produktes vorzulegen.
Menge: 1,000 Stk

**10.08.0040 Hydr.-/Schieberk. in Platten-/Pflasterflächen, Zulage ,Kappenset**
Hydrant-/Schieberkappe profilgerecht auf neue Höhe versetzen,
in Platten-/ Pflasterwegen,
Schieberkappen auf der erforderlichen Hartholzunterlage versetzen.
Arbeitsraum zw. Schieberkappe und Plattenbelag mit einem Kappenset System Syko oder gleichwertig, nach Herstellerangaben versetzen und anpflastern, einschl. aller Nebenarbeiten und der Materialkosten
tiefer bzw. höher setzen,
Höhenänderung über 5 bis 10 cm.
Oberfläche um Schieberkappe wiederherstellen.
Als Zulage zur Platten oder Pflasterposition
Menge: 4,000 Stk

**10.08.0050 Straßenablauf anhöhen bzw. absenken**
Straßenablauf soweit erf. freilegen, erf. Teile ausbauen, den Straßenablauf durch Einbau von Fertigteilen auf die endgültige Höhe setzen.
Der Einbau erfolgt in Mörtel MG III, NZ gem. DIN 1164.
Einschl. Hinterfüllen und Verdichten der Baugrube sowie Herstellen der Anschlüsse an die Pflasterrinne und Vergießen der Fugen mit bituminöser Fugenvergussmasse.
Verfüllen des Arbeitsraumes zw. Rost und bit. Tragschicht mit Beton C12/15
Bereich bis +/- 0,15 m
Typ: Begu-Aufsatz
Abbruch auf eine zugelassene Deponie des AN abfahren und fachgerecht entsorgen.
Menge: 1,000 Stk

#### Abschnitt 10.09 Tiefbau Beleuchtung

**10.09.0010 Grabenaushub für Suchschachtungen zum Auffinden**
Grabenaushub für Suchschachtungen zum Auffinden der Elt.-Einspeisung angrenzender Straßen. Tiefe bis 1,2 m, Homogenbereiche A und C, Boden ausheben, zur Wiederverwendung seitlich lagern und nach Beendigung der Suche und Rohrverlegung Boden wieder einbauen und verdichten.
Vorschriften der Versorgungsunternehmen sind zu beachten.
Menge: 1,000 Stk

**10.09.0020 Kabelgraben profilgerecht ausheben, Aushub ehem. Bodenklasse 3 - 5, Tiefe 0,75 m - 0,85 m**
Boden der Gräben für Einbau von Schutzrohren profilgerecht ausheben, Verdrängungsböden gehen in Eigentum des AN über, einer Wiederverwertung zuführen oder nach Erfordernis verdichtungsfähige Böden separieren und seitl. getrennt nach Bodenart auf Lagerplatz des AN im Baustellenbereich transportieren und lagern.
Grabensohle glatt abziehen und ggf. nachverdichten.
Nach Einlegen der Leerrohre (DN 75) Gräben verfüllen und verdichten.
Abgerechnet wird nach der Länge des Grabens gemessen in der Achse (ohne Wiederherstellen der Oberfläche, einschließlich Kabelgraben für Leuchteneinspeisung zum vorhandenen Verteiler oder Leuchte).

Tiefe ab OK Gelände: 0,75 bis ca. 0,85 m
Sohlenbreite: 0,30 bis ca. 0,40  m

Graben gemäß DIN 4124
Homogenbereiche A und C
Menge: 10,000 m

**10.09.0030 Kabelschutzrohr flexibel DN 75 blau liefern und einbauen (mit Sandeindeckung)**
Kabelschutzrohr aus Kunstoff, flexibel, DN 75, blau, innen glatt, einschl. Rohrverbindung, frei Baustelle liefern und einbauen,
Rohröffnungen dicht verschließen, jedes Rohr wird einzeln vergütet, abgerechnet wird die verlegte Länge in der Achse der Rohrleitung, Überdeckung Gehwegoberkante - Rohrscheitel über 0,4 bis 0,6 m, mehrzügig mit Abstandhaltern und Sandeindeckung, außen min. 10 cm dick, Abstandhalter min. alle 2,5 m,  gemäß Musterblatt 21 der ZTR der Stadt Hagen.
Menge: 10,000 m

**10.09.0040 Steinfreien Sand zum Verfüllen der Grabensohle liefern und einbauen**
Steinfreien Sand zum Verfüllen der Grabensohle (ca. 10
cm) bzw. zum Betten des Kabelschutzrohres über die gesamte Kabelgrabenlänge liefern, einbringen und verdichten.

Boden mit Größtkorn < 20 mm
Dpr = mind. 97%
Einbaumenge: ca. 0,652 m³/lfdm
Menge: 10,000 m

#### Abschnitt 10.10 Lohnarbeiten

**10.10.0010 Verrechnungssatz für Arbeitskraft Poliere**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Poliere, Schachtmeister oder dgl.
Menge: 3,000 h

**10.10.0020 Verrechnungssatz für Arbeitskraft SpezialBFA (III)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Spezialbaufacharbeiter (Berufsgruppe III).
Menge: 3,000 h

**10.10.0030 Verrechnungssatz für Arbeitskraft Baufachwerker (VI)**
Stundenlohnarbeiten durch Arbeitskräfte auf Anordnung des AG ausführen.
Der Verrechnungssatz für die jeweilige Arbeitskraft umfasst sämtliche Aufwendungen, insbesondere den tatsächlichen Lohn einschl. vermögenswirksamer Leistungen mit den Zuschlägen für Gemeinkosten (Sozialkassenbeiträge, Winterbauumlage und dgl.) sowie Lohn- und Gehaltsnebenkosten und Zuschläge für Überstunden.
Zuschläge für Nacht-, Sonntags- und Feiertagsarbeit werden nach tariflichen Festlegungen gesondert vergütet.
Baufachwerker (Berufsgruppe VI).
Menge: 3,000 h

#### Abschnitt 10.11 Gerätegestellung

**10.11.0010 Verrechnungssatz für Baugerät Kompr. 5-10 m³**
Stundenlohnarbeiten durch Baugeräte auf Anordnung des AG ausführen.
Der Verrechnungssatz für das jeweilige Gerät umfasst sämtliche Aufwendungen für den Einsatz, insbesondere Gerätevorhalte- und Betriebsstoffkosten sowie sämtliche Zuschläge einschließlich der Kosten für das Bedienungspersonal.
Der Verrechnungssatz gilt für das zum Zeitpunkt des Abrufes einsatzbereit auf der Baustelle befindliche Baugerät.
Vergütet werden die tatsächlich geleisteten Arbeitsstunden.
Kompressor über 5 bis 10 m³/min.
Einschl. 1 Abbauhammer
Menge: 1,000 h

**10.11.0020 Verrechnungssatz für Baugerät Frontl. L 45-75 kW**
Stundenlohnarbeiten durch Baugeräte auf Anordnung des AG ausführen.
Der Verrechnungssatz für das jeweilige Gerät umfasst sämtliche Aufwendungen für den Einsatz, insbesondere Gerätevorhalte- und Betriebsstoffkosten sowie sämtliche Zuschläge einschließlich der Kosten für das Bedienungspersonal.
Der Verrechnungssatz gilt für das zum Zeitpunkt des Abrufes einsatzbereit auf der Baustelle befindliche Baugerät.
Vergütet werden die tatsächlich geleisteten Arbeitsstunden.
Frontlader, luftbereift über 45 bis 75 kW.
Menge: 5,000 h

**10.11.0030 Verrechnungssatz für LKW LKW-Kipper 12 t**
Stundenlohnarbeiten durch Baugeräte auf Anordnung des AG ausführen.
Der Verrechnungssatz für das jeweilige Gerät umfasst sämtliche Aufwendungen für den Einsatz, insbesondere Gerätevorhalte- und Betriebsstoffkosten sowie sämtliche Zuschläge einschließlich der Kosten für das Bedienungspersonal.
Der Verrechnungssatz gilt für das zum Zeitpunkt des Abrufes einsatzbereit auf der Baustelle befindliche Baugerät.
Vergütet werden die tatsächlich geleisteten Arbeitsstunden nach der tatsächlichen Nutzlast des jeweiligen LKW (ohne Erhöhung der Nutzlasstufe für Sonderfahrzeuge).
LKW-Kipper, ca. 12 t Nutzlast.
Menge: 5,000 h

**10.11.0040 Verrechnungssatz für Baugerät Bagger 0,4 - 1,0 m³**
Stundenlohnarbeiten durch Baugeräte auf Anordnung des AG ausführen.
Der Verrechnungssatz für das jeweilige Gerät umfasst sämtliche Aufwendungen für den Einsatz, insbesondere Gerätevorhalte- und Betriebsstoffkosten sowie sämtliche Zuschläge einschließlich der Kosten für das Bedienungspersonal.
Der Verrechnungssatz gilt für das zum Zeitpunkt des Abrufes einsatzbereit auf der Baustelle befindliche Baugerät.
Vergütet werden die tatsächlich geleisteten Arbeitsstunden.
Bagger über 0,4 bis 1,0 m³.
Menge: 5,000 h

**10.11.0050 Verrechnungssatz für Baugerät Besenwagen**
Stundenlohnarbeiten durch Baugeräte auf Anordnung des AG ausführen.
Der Verrechnungssatz für das jeweilige Gerät umfasst sämtliche Aufwendungen für den Einsatz, insbesondere Gerätevorhalte- und Betriebsstoffkosten sowie sämtliche Zuschläge einschließlich der Kosten für das Bedienungspersonal.
Der Verrechnungssatz gilt für das zum Zeitpunkt des Abrufes einsatzbereit auf der Baustelle befindliche Baugerät.
Vergütet werden die tatsächlich geleisteten Arbeitsstunden.
Besenwagen
Menge: 1,000 h

#### Abschnitt 10.12 Leistungen und Material, kleine Mengen

**10.12.0010 Unbewehrten Beton herstellen C 12/15 Ohne Schalung**
Unbewehrten Beton für Bauteil nach Vorgabe des AG herstellen.
Festigkeitsklasse C12/15.
Beton ohne Schalung herstellen.
Menge: 1,000 m³

**10.12.0020 Hausmüll entsorgen**
vorh. im Baustellenbereich lagernden Hausmüll aufnehmen, aufsammeln, aufladen und zur Müllverbrennungsanlage abfahren, einschl. der Annahmegebühren.
Menge: 0,500 t

### Bereich 11 Arbeiten Für die Straßenunterhaltung Eckeseyer Str.(beide Richtungen)

#### Abschnitt 11.01 vorbereitende Arbeiten

**11.01.0010 Baustelle einrichten**
Geräte, Werkzeuge und sonstige Betriebsmittel, die zur vertragsgemäßen  Durchführung der Bauleistungen erforderlich sind, auf die Baustelle bringen, bereitstellen und betriebsfertig aufstellen einschl. der dafür notwendigen Arbeiten
Die erforderlichen festen Anlagen herstellen.

Stromanschluss, Wasseranschluss, Entsorgungseinrichtungen u.ä., für die Baustelle herstellen (soweit erforderlich).

Bei Bedarf Zufahrtswege sowie Lagerplätze, sonstige Platzbefestigungen und Wege im Baustellenbereich anlegen.

Oberbodenarbeiten einschl. Beseitigen von Aufwuchs für die Baustelleneinrichtung, soweit erforderlich, ausführen.

Flächen beschaffen, sofern die vom AG zur Verfügung gestellten nicht ausreichen.

Kosten für Vorhalten, Unterhalten und Betreiben der Geräte, Anlagen und Einrichtungen einschl. Mieten, Pacht, Gebühren u.ä. werden nicht mit dieser Pauschale, sondern mit den Einheitspreisen der betreffenden Teilleistung vergütet.

Soweit nicht für bestimmte Leistungen (z. B. Bedarfsleistungen) für das Einrichten der Baustelle gesonderte Positionen im Leistungsverzeichnis enthalten sind, gilt die Pauschale für alle Leistungen sämtlicher Abschnitte des Leistungsverzeichnisses.

Die Abrechnung erfolgt prozentual nach Baufortschritt.
Menge: 1,000 psch

**11.01.0020 Baustelle räumen**
Baustelle von allen Geräten, Anlagen, Einrichtungen u.ä. räumen.

Benutzte Flächen und Wege entsprechend dem ursprünglichen Zustand, unter Wahrung der landschaftspflegerischen Belange, ordnungsgemäß herrichten.
Verunreinigungen sind zu beseitigen.

Soweit nicht für bestimmte Leistungen (z.B. Bedarfsleistungen) für das Räumen der Baustelle gesonderte Positionen im Leistungsverzeichnis enthalten sind, gilt die Pauschale für alle Leistungen sämtlicher Abschnitte des Leistungsverzeichnisses.
Menge: 1,000 psch

**11.01.0030 Verkehrssicherung**
Verkehrssicherung einrichten, über die gesamte Bauzeit vorhalten und nach Beendigung der Arbeiten aufnehmen und abfahren.

Verkehrssicherung gem. RSA einrichten, einschl. Gestellung, Vorhalten, Umsetzen entsprechend des Baufortschrittes, Überprüfen, Aufnehmen und Abfahren aller dafür erf. Absperrschranken, Baken, Beschilderungen und Beleuchtungsanlagen. Der Anlieger- und Durchgangsverkehr ist über die gesamte Bauzeit aufrecht zu halten.

Die Verkehrsführung ist gem. RSA und der noch zu beantragenden straßenverkehrlichen Anordnung der Straßenverkehrsbehörde der Stadt Hagen auszuführen. Die Auflagen der Straßenverkehrsbehörde sind der Leistungsbeschreibung beigefügt und dienen als Kalkulationshilfe.

Es ist mit bis zu 2 Bauabschnitten zu rechnen.

Die Kosten für die straßenverkehrlichen Anordnungen sind in den Einheitspreis einzukalkulieren und werden nicht gesondert vergütet.
Menge: 1,000 psch

**11.01.0040 Provisorische Lichtsignalanlage**
Der anfallende Verkehr auf der Buscheystraße im Bereich zwischen den Kreuzungsbereichen Bachstraße und Schubertstraße ist für die Zeit der Fahrbahnsanierung sowie des Umbaus der beiden Bushaltellen mit einer provisorischen Lichtsignlanlage zu regeln.

Die Abrechnung erfolgt anteilig:

2. BA - Sanierung Fahrspur  - 20 %
3. BA - Umbau BH Bachstr. in FR Stadtmitte  - 40 %
4. BA - Umbau BH Bachstr. in FR Haspe  - 40 %

Die LZA inklusive der Signalprogramme ist den jeweiligen Bauphasen anzupassen.
Der Auf- und Abbau bzw. Umbauten für die jeweiligen Bauphasen inklusive deren Verkehrssicherung und die jeweiligen Signalprogrammplanung sind Bestandteil dieser  Position.
In jeder Bauphase sind Signalprogramme mit einer Umlaufzeit zu erstellen.
Um die Koordinierung zu Gewährleisten ist die LZA mit einer Funkuhr auszustatten.
Einzurechnen sind das Bereitstellen, Verlegen und Demontieren des Kabels für den Stromanschluß.

Steuergerät für mindestens 6 Signalgruppen, mindestens 14 Signalgeber.
Menge: 1,000 Stk

**11.01.0050 Verkehrssicherung durch Schilder**
Verkehrszeichen, Zusatztafeln und Hinweisschilder entsprechend der Anlage außerhalb der vom AN vorzunehmenden Baustellensicherung aufstellen. Für die Dauer der Baumaßnahme vorhalten und abschließend wieder ausbauen einschl. Wiederherstellung der durch die Aufstellung beschädigten Flächen,
mit Sonderbeschriftung, < =1,0 m2
Menge: 1,000 Stk

#### Abschnitt 11.02 Abbruch- und Erdarbeiten

**11.02.0010 2-reihige Rinne aufnehmen und abfahren, Flußbahn**
Zweizeilige Rinne aus Pflastersteinen aufnehmen, Betonfundament abbrechen und Abbruchmaterial sowie Pflastersteine zur freien Verwendung des AN abfahren.
Pflaster:  16/24/14 bzw. 16/16/14 [cm]
Fundament aus Beton, ca. 15 cm dick
Menge: 15,000 m

**11.02.0020 bituminöse Befestigung schneiden, 30 cm**
Schnitttiefe:  bis ca. 30 cm
Fugenbreite: ca.10 mm
Ausführung mit Fugenschneidegerät

Bereich: Fahrbahn und Gehweg
Menge: 23,000 m

**11.02.0030 bituminöse Befestigung in der Fahrbahn fräsen/aufnehmen und abfahren**
und das aufgenommene Material zur freien Verwendung des AN abfahren. Die Aufnahme der ungebundenen Tragschicht wird gesondert vergütet.
Stärke: bis ca. 30 cm

Bereich: Fahrbahn
Menge: 30,000 m²

**11.02.0040 Bodenabtrag bei Instandsetzungsarbeiten (Plattierung)**
Boden bzw. ungebundene Tragschichten (Schottertragschicht, Frostschutzschicht) im Zuge von Instandsetzungsarbeiten in der  Stärke von ca. 10 cm  lösen, laden und abfahren.
In den E.P. einzurechnen ist das Herstellen des Planums nach ZTV E-Stb einschl. abwalzen bzw. verdichten durch geeignetes Verdichtungsgerät.
Abgerechnet wird nach örtlichem Aufmaß.
Aushub (oben beschrieben) zur freien Verwendung des AN gemäß Erstzbaustoffverordnung abfahren. Evtl. anfallende Analysen für die Materialannahme bei der Verwertung/Entsorgung sind in den Einheitspreis einzukalkulieren und werden nicht gesondert vergütet.
Homogenbereich B
Menge: 5,000 m³

**11.02.0050 Planum herstellen**
Planum herstellen und verdichten.

Verdichtung mit leichtem Vibrationsgerät.
Entsprechend den Anforderungen für das Verformungsmodul gem. ZTV E-StB und ZTV SoB-StB.
Menge: 40,000 m²

#### Abschnitt 11.03 Tragschichten

**11.03.0010 ungebundene Tragschicht herstellen, Profilausgleich**
Ungebundene Tragschicht für Straßen der Belastungsklasse 3,2 anliefern, gem. ZTV SoB-StB, fachgerecht einbauen und verdichten.

Einbaustärke: bis ca. 20 cm
Material = gebrochene natürliche Mineralstoffe
Körnung 0/45
Verformungsmodul auf der Oberfläche min. 150 MN/m².

Abrechnung nach Aufmaß und Lieferscheine bzw. Wiegekarten.
Es ist mit einem Umrechnungsfaktor von 2,25 to/m³ zu rechnen.

Bereich: Fahrbahn, Fläche ehem. Kopfsteinpflaster
Menge: 2,000 to

*Hinweis: Asphalt*
******************************************************************************************************
Für den Einbau von Asphalt sind folgende Regelwerke anzuwenden und als Vertragsgrundlage aufzunehmen:

TL Asphalt-StB
TL Bitumen-StB
TL BE-StB
TL Fug -StB
TL Gestein-StB
TP Asphalt-StB
TP Fug-StB
TP Gestein-StB
TP D-StB
TP Griff StB (SKM + SRT)
TP Eben ZTV Fug-StB
ZTV Asphalt-StB

Es gelten jeweils die aktuellen Ausgaben.
*******************************************************************************************************

**11.03.0020 HL-Asphalttragschicht KA HL-T 22 RA, 12 cm, Handeinbau**
Asphalttragschicht HL-T 22 herstellen.

Der Einbau erfolgt von Hand.
Belastungsklasse der Straße: Bk3,2
Einbaudicke: 12 cm
Bindemittel: 50/70-VH
Hersteller:  HKW-Asphalt GmbH
  Oeger Straße 39
  58119 Hagen (Hohenlimburg)
  Telefon +49 (0) 23 34 / 50 20 - 00
  Telefax +49 (0) 23 34 / 50 20 - 20
  www.hkw.info
Menge: 45,000 m²

#### Abschnitt 11.04 Fahrbahndecke

**11.04.0010 Oberfl. reinigen Tragschicht bit.**
Oberfläche reinigen von Tragschichten mit bituminösen Bindemitteln, Ausführung mit kombinierten Saug-/Kehrmaschinen. Anfallendes Material beseitigen.
Menge: 90,000 m²

**11.04.0020 HL-Asphaltbinderschicht GW-KA HL-B 16 RA, 6 cm, Handeinbau**
Asphaltbinderschicht HL-B 16 herstellen.

Der Einbau erfolgt von Hand.
Belastungsklasse der Straße: Bk3,2
Einbaudicke: 6 cm
Bindemittel: 25/55-55-VH
Hersteller:  HKW-Asphalt GmbH
  Oeger Straße 39
  58119 Hagen (Hohenlimburg)
  Telefon +49 (0) 23 34 / 50 20 - 00
  Telefax +49 (0) 23 34 / 50 20 - 20
  www.hkw.info
Menge: 45,000 m²

**11.04.0030 HL-Asphaltdeckschicht DIA HL-D 11 RA, 4 cm, Handeinbau**
Asphaltdeckschicht HL-D 11 herstellen

Der Einbau erfolgt von Hand.
Belastungsklasse der Straße: Bk3,2
Einbaudicke: 4 cm
Bindemittel: 25/55-55-VH
Hersteller:  HKW-Asphalt GmbH
  Oeger Straße 39
  58119 Hagen (Hohenlimburg)
  Telefon +49 (0) 23 34 / 50 20 - 00
  Telefax +49 (0) 23 34 / 50 20 - 20
  www.hkw.info
Menge: 45,000 m²

**11.04.0040 Bituminöse Befestigung anspritzen**
Bitumenhaltiges Bindemittel aufsprühen zur Herstellung des Schichtenverbundes.
Einbaumenge: ca. 0,30 kg/m²
polymermodifizierte Bitumenemulsion C 60 BP4-S gem. TL BE-StB und DIN EN 13808.
Fläche ggf. vorher von Verunreinigungen reinigen.
Menge: 90,000 m²

**11.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 40,000 m

**11.04.0060 Asphaltdeckschicht abstreuen**
Abstreumaterial gleichmäßig auf die noch warme Oberfläche der Deckschicht aufbringen und einwalzen.
Nicht gebundenes Material zur freien Verwendung des AN abfahren.
Abstreumaterial: Edelsplitt, wie Gestein der Deckschicht
Körnung: 1/3
Einbaumenge: ca. 0,75 kg/m²
Menge: 45,000 m²

#### Abschnitt 11.05 Randanlagen

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**11.05.0010 Bordsteine 12/15/25 bzw. 15/22 versetzen Quarzit hell**
Bordstein (Hochbord, Rundbord, Kurvensteine, Übergangssteine)
gem. DIN EN 1340 DTI und DIN 483 liefern und höhen- und fluchtgerecht versetzen. Einschließlich Herstellung des Planums und Verdichtung des Untergrundes mit einem leichten Vibrationsgerät.

Bordsteine aus Beton
  HB 12/15/25 [cm] bzw. RB 15/22 [cm]; r = 5 cm
  Mit Vorsatz aus Quarz hell, gewaschen
  Farben zur Auswahl: Quarz hell 453
  Berding oder gleichwertig
  Die Dicke des Vorsatzes darf an keiner Stelle der  Tritt- und Anlaufstelle das Maß von 10 mm  unterschreiten. (alte Norm DIN 483)
  Auf Betonfundament mit Rückenstütze
  Unter ausschließlicher Verwendung von  Hartsteinedelsplitt
  Auftritt: 12 cm
  Mit 10 - 15 mm breiten Fugen
  Einschließlich der erforderlichen Übergangssteine
versetzen und verfugen der Bordsteine mit elastischem Dichtstoff aus Polyurethanbasis mit zulässiger Gesamtverformung von 25 % Fugenmasse in heller Farbe, Mittelgrau oder Betongrau

Betonfundament und Rückenstütze aus C20/25
  Fundament Dicke: 15 cm
  Rückenstütze Dicke: 10 cm, Höhe: 15 cm
herstellen.
Menge: 15,000 m

**11.05.0020 Bordstein des AG versetzen**
Im Baustellenbereich lagernden Bordstein höhen- und fluchtgerecht versetzen. Einschließlich Herstellung des Planums und Verdichtung des Untergrundes mit einem leichten Vibrationsgerät.

Bordstein aus Beton
  Unterschiedliche Abmessungen [cm]
  Auf Betonfundament mit Rückenstütze
  Mit senkrechten Stoßfugen versetzen und
verfugen der Bordsteine mit elastischem Dichtstoff aus Polyurethanbasis mit zulässiger Gesamtverformung von 25 % Fugenmasse in heller Farbe, Mittelgrau oder Betongrau

Betonfundament und Rückenstütze aus C20/25,
  Dicke: 15 cm
  Rückenstütze Dicke: 10 cm, Höhe: 15 cm
herstellen.
Menge: 2,000 m

**11.05.0030 2-reihige Rinne herstellen, BetonRinn**
2-reihigen Pflasterstreifen als Rinne vor Bordsteinen versetzen

Aus Betonpflastersteinen gem. DIN 1338
  Abmessungen L/B/T: 24/16/14 [cm] auf Geraden
  16/16/14 [cm] in Kurven
  Ohne Fase
  Farbe: grau
  Auf Betonfundament
versetzen und Pflasterfugen mit Zementmörtel einschlämmen.
Einschl. der ggf. erforderlichen Aussparungen für Straßenabläufe bzw. deren Anpassungen. In den Einheitspreis ist das Herstellen des Planums mit einzuberechnen.

Betonfundament aus C 20/25 mit Dicke 15 cm.
Menge: 15,000 m

### Bereich 12 FGÜ Alexander Str.

#### Abschnitt 12.01 Einrichtung, Räumung, Sicherung

**12.01.0010 Baustelle einrichten Saemtl.LV-Abschn.**
*** EP-Aufgliederung gefordert
Die Geraete, Werkzeuge und sonstige Betriebsmittel, die zur
vertragsgemaessen Durchfuehrung der Bauleistungen erforderlich sind, auf die Baustelle bringen, bereitstellen und - soweit der Geraeteeinsatz nicht gesondert berechnet wird - betriebsfertig aufstellen einschl. der
dafuer notwendigen Arbeiten. Die erforderlichen festen
Anlagen herstellen.
Baubueros, Unterkuenfte, Werkstaetten, Lagerschuppen
und dgl., soweit erforderlich, antransportieren, aufbauen und einrichten.
Strom-, Wasser-, Fernsprechanschluss sowie Entsorgungseinrichtungen und dgl. fuer die Baustelle, soweit
erforderlich, herstellen.
Bei Bedarf Zufahrtswege zur Baustelle sowie Lagerplaetze, sonstige Platzbefestigungen und Wege im Baustellenbereich anlegen.
Oberbodenarbeiten einschl. Beseitigen von Aufwuchs fuer
die Baustelleneinrichtung, soweit erforderlich, ausfuehren.
Flaechen beschaffen, sofern die vom AG zur Verfuegung
gestellten nicht ausreichen.
Kosten fuer Vorhalten, Unterhalten und Betreiben der
Geraete, Anlagen und Einrichtungen einschl. Mieten,
Pacht, Gebuehren und dgl. werden nicht mit dieser Pauschale, sondern mit den Einheitspreisen der betreffenden Teilleistungen verguetet.
Soweit nicht fuer bestimmte Leistungen (z.B. Bedarfsleistungen) fuer das Einrichten der Baustelle gesonderte Positionen im Leistungsverzeichnis enthalten
sind, gilt die Pauschale fuer alle Leistungen
saemtlicher Abschnitte des Leistungsverzeichnisses.
Vor Baubeginn wird die genaue Lage der Baustelleneinrichtung mit dem AG abgestimmt !
Das Anlegen und Herrichten des Standplatzes und der Zufahrtswege, die Anlage zur Strom- und Wasserversorung und deren Abbau, die Einrichtung einer Abfallentsorgung sowie das Wiederherstellen der Flächen und Wege nach dem Abbau des Baubüros in den ursprünglichen Zustand ist durchzuführen.
Menge: 1,000 psch

**12.01.0020 Baustelle sichern (pauschal)**
Eingerichtete Baustelle für die Dauer der Baumaßnahmen sichern.
Dazu gehören :
Beleuchtung, Beschilderung, Absperrung sowie das durch den Baufortschritt bedingte Umsetzen derselben.Die Absperrung erfolgt mittels Bauzaunelementen. Das Baufeld ist jeweils komplett zu umzäunen.Die Anordnungen von Schildern gem. StVO, auch für verkehrsreglnde Maßnahmen im weiterführenden Bereichen der Baustelle, erfolgt durch den AG in Abstimmung mit dem Straßenverkehrsamt der Stadt Hagen. Es muss mit ca. 10 Schildern gerechnet werden.  Bewachung der Baustelle auch an Tagen ohne Arbeitseinsatz. Beschaffen, Unterhalten, Umbauen und Beleuchten der durch die Baustelle erforderlich werdenden Umleitungsanlagen für den Fußgängerverkehr sowie deren Beseitigung bei Beendung der Umleitungsmaßnahme. Die Absperrungsbeleuchtung ist elektrisch auszuführen !
Menge: 1,000 psch

**12.01.0030 Baustelle raeumen Saemtl.LV-Abschn.**
Baustelle von allen Geraeten, Anlagen, Einrichtungen
und dgl. raeumen.
Benutzte Flaechen und Wege entsprechend dem urspruenglichen Zustand unter Wahrung der landschaftspflegerischen Belange ordnungsgemaess herrichten. Verunreinigungen beseitigen.
Soweit nicht fuer bestimmte Leistungen (z.B. Bedarfsleistungen) fuer das Raeumen der Baustelle gesonderte
Positionen im Leistungsverzeichnis enthalten sind, gilt
die Pauschale fuer alle Leistungen
saemtlicher Abschnitte des Leistungsverzeichnisses.
Menge: 1,000 psch

#### Abschnitt 12.02 Abbrucharbeiten

**12.02.0010 Bordsteine aufnehmen und entsorgen**
Bordstein aufnehmen und entsorgen

Bordsteine als Hoch- oder Tiefbord.
Material: Beton/Naturstein/Basalt
Abmessungen B/H/ L: 12-18 / 25-30 / 20-150 [cm]
Mit Fundament aus Beton oder Mörtel mit Rückenstütze
Fundamentdicke ca. 15cm
Fundament und Rückenstütze abbrechen und Bordsteine sowie Betonabbruch zur freien Verwendung des AN abfahren.
Menge: 16,000 m

**12.02.0020 Bordsteine aufnehmen und seitl. lagern**
Bordstein aufnehmen und im Bereich der Baustelle lagern

Bordstein aufnehmen, säubern und im Bereich der Baustelle lagern.
Bordstein: Tief-/Hochbord
Material: Beton/Naturstein/Basalt
Abmessungen B/H/L: 15-20/25-30/20-150 [cm]
Mit Fundament aus Beton oder Mörtel mit Rückenstütze.
Fundamentdicke: ca. 15cm.
Fundament und Rückenstütze abbrechen und Betonabbruch zur freien Verwendung des AN abfahren.
Menge: 4,000 m

**12.02.0030 Platten vor Bord aufnehmen und abfahren**
Einzeilige Reihe aus Platten aufnehmen, Betonfundament abbrechen und Abbruchmaterial sowie Platten zur freien Verwendung des AN abfahren.
Pflaster: 50/50/15 [cm]
Fundament aus Beton, ca. 25cm dick
Menge: 4,000 m²

**12.02.0040 1-reihige Rinne aufnehmen und abfahren, Pflaster**
einzeilige Rinne aus Betonpflaster aufnehmen und abfahren

Einzeilige Rinne aus Pflastersteinen aufnehmen, Betonfundament abbrechen und Abbruchmaterial sowie Pflastersteine zur freien Verwendung des AN abfahren.
Pflaster:  16/24/14 bzw. 16/16/14 [cm]
Fundament aus Beton, ca. 15cm dick
Menge: 8,000 m

**12.02.0050 bituminösen Befestigung schneiden, 30 cm**
bituminöse Befestigung schneiden

Schnitttiefe:  bis ca. 30 cm
Fugenbreite: ca.10 mm
Ausführung mit Fugenschneidegerät
Menge: 41,000 m

**12.02.0060 bituminöse Befestigung in der Fahrbahn fräsen/aufnehmen und abfahren**
bituminöse Befestigung fräsen/aufnehmen

und das aufgenommene Material zur freien Verwendung des AN abfahren. Die Aufnahme der ungebundenen Tragschicht wird gesondert vergütet.
Stärke: bis ca. 30 cm
Menge: 43,000 m²

**12.02.0070 Platten aufnehmen und abfahren**
einschl. des Bettungsmaterials.
Platten: Abmessungen 40/40/5 [cm]
Material: Beton/Basalt
Bettung: Sand/Mörtel/Splitt
Plattenbelag und Bettungsmaterial zur freien Verwendung des AN abfahren. Die Aufnahme der darunter liegenden Tragschicht wird gesondert vergütet.
Menge: 36,000 m²

**12.02.0080 Platten aufnehmen und seitl. lagern**
säubern und im Bereich der Baustelle lagern.
Platten: Abmessungen 40/40/5 [cm]
Material: Beton/Basalt
Bettung: Sand/Mörtel/Splitt
Bettungsmaterial und nicht wiederverwendbare Platten aufnehmen und zur freien Verwendung des AN abfahren. Die Aufnahme der darunter liegenden Tragschicht wird gesondert vergütet.
Menge: 4,000 m²

**12.02.0090 Thermoplastik durch Fräsen beseitigen**
Thermoplastik beseitigen

Markierung in der Fahrbahn in nicht zusammenhängenden Abschnitten nach Angabe des AG durch Auffräsen beseitigen.
Oberflächenbefestigung: bituminöse Asphaltdecke
Markierung: aufgelegte Thermoplastik
Frästiefe: bis 1,5cm
Einschließlich der Beseitigung und Entsorgung des Fräsgutes. Die Fräsflächen sind mit Gussasphalt zu verfüllen, absplitten und das Abstreumittel einwalzen. Gussasphaltflächen nach Angabe des AG mit Farbaufhellern entspr. des vorh. Belages abstreuen und einwalzen.
Menge: 4,000 m²

**12.02.0100 Bodenabtrag bei Instandsetzungsarbeiten (Plattierung)**
Boden bzw. ungebundene Tragschichten (Schottertragschicht, Frostschutzschicht) im Zuge von Instandsetzungsarbeiten in der  Stärke von ca. 10 cm  lösen, laden und abfahren.
In den E.P. einzurechnen ist das Herstellen des Planums nach ZTV E-Stb einschl. abwalzen bzw. verdichten durch geeignetes Verdichtungsgerät.
Abgerechnet wird nach örtlichem Aufmaß.
Aushub (oben beschrieben) gemäß Erstzbaustoffverordnung zur freien Verwendung des AN  abfahren. Evtl. anfallende Analysen für die Materialannahme bei der Verwertung/Entsorgung sind in den Einheitspreis einzukalkulieren und werden nicht gesondert vergütet.
Homogenbereich A
Menge: 1,000 m³

#### Abschnitt 12.03 Tragschichten

*Hinweis: FSS und ungeb. Tragschicht*
Einbau in Straßenbereich.

*Hinweis: Ungebundene Frostschutzschicht*
*************************************************************************
Ungebundene Frostschutzschicht

Vorbemerkung:
Die Herstellung der Frostschutzschicht setzt voraus, dass die Unterlage (Untergrund bzw. Unterbau) geeignet ist: insbesondere standfest, tragfähig, profilgerecht, wasser-durchlässig (bzw. mit Entwässerung nach RAS-Ew) und eben. Dies gilt als erfüllt, wenn die Unterlage der ZTV E-StB entspricht und auf der Oberfläche EV2 == 45 MN/m² ist.

Die Frostschutzschicht muss dauerhaft ausreichend wasserdurchlässig sein.
Durchlässigkeitsbeiwert kf ca. 10-5
Belastungsklasse ......32......, RStO 12, Tafel 1
Baustoffgemisch ......0/56........ mm aus frostunempfindlichem Material (TL SoB-StB, Abschn. 2.2.)
Anforderungen an das Baustoffgemisch mit den Kategorien: UF5, LFNR, OC90, gemäß TL SoB-StB und ZTV SoB-StB.
Schichtdicke ......bis 31..... cm, RStO 12, Tafel 1, abhängig von der Mindestdicke für frostsicheren Straßenaufbau.
Nach ZTV SoB-StB müssen die oberen 20 cm der Frostschutz-schicht der Korngrößenverteilung den TL SoB-StB, Tab. 4, entsprechen.
Mindestanforderung an den Verdichtungsgrad DPr  ....103.........% gemäß ZTV SoB-StB.
Verformungsmodul EV2  .......120.......... MN/m²
Verhältniswert der Verformungsmoduln EV2/EV1 darf nicht größer als ..2,2....... sein, gemäß ZTV SoB-StB.
Erstellung der Frostschutzschicht erfolgt unter Beachtung der DIN 18 315 und ZTV SoB-StB.
Profilgerechte Lage: nicht mehr als ± 2 cm von der Sollhöhe gemäß ZTV SoB-StB.
************************************************************************

*Hinweis: Obere ungebundene Tragschicht*
*************************************************************************
Obere ungebundene Tragschicht

Vorbemerkung:
Die Herstellung der Tragschicht setzt voraus, dass die Unterlage (z.B. Frostschutzschicht) geeignet ist. Dies gilt als erfüllt, wenn die Frostschutzschicht den Vorgaben der Pos. 1 entspricht.

Die Tragschicht muss dauerhaft ausreichend wasserdurchlässig sein.
kf-Wert ca. 10-5
Belastungsklasse ....32........, RStO 12, Tafel 1
Baustoffgemisch .....0/56......... mm
Anforderungen an das Baustoffgemisch nach TL SoB-StB, Abschn. 2.3, mit den Kategorien UF5, LFNR, OC90, Anforderungen an die Korngrößenverteilung, Tabelle 8 der TL SoB-StB sowie der ZTV SoB-StB.
Ungleichförmigkeitszahl U = D60/D10  13
Schichtdicke  .....bis..20......... cm, gemäß RStO 12, Tafel 1
Mindestanforderung an den Verdichtungsgrad Dpr == 103%
Verformungsmodul: EV2 .......150......... MN/m²
Verhältniswert der Verformungsmoduln EV2/EV1  2,2, gemäß ZTV SoB-StB.
Erstellung der Tragschicht erfolgt unter Beachtung der
DIN 18 315 und der ZTV SoB-StB.
Die Oberfläche der Tragschicht darf von der Sollhöhe nicht mehr als ± 2,0 cm abweichen.

Unebenheiten der Oberfläche der Tragschicht innerhalb einer
4 m langen Messstrecke dürfen nicht größer als 2 cm sein.
**********************************************************************

**12.03.0010 Frostschutzschicht herstellen - Gehweg**
Frostschutzschicht herstellen

Frostschutzschichtmaterial anliefern, gem. ZTV Sob-StB, fachgerecht einbauen und verdichten.
Einbaustärke: ca. 10cm
Material:  güteüberwachtes RCL-I-Material,
  kornabgestuft und frostsicher
Körnung: 0/45
Durchlässigkeitsbeiwert kf = 10^-5
Verformungsmodul Ev2 = 100 MN/m²

Abrechnung nach Aufmaß und Lieferscheine bzw. Wiegekarten. Es ist mit einem Umrechnungsfaktor von 1,9 to/m³ zu rechnen.

Bereich: Gehweg und Mittelinsel
Menge: 8,000 t

**12.03.0020 Frostschutzschicht herstellen EV2 = 120 MN/m2 Gebr.Mineralstoff K = 0/56**
Frostschutzmaterial für Straßen der Belastungsklasse 3,2- 0,3 einbauen und verdichten.
Verformungsmodul EV2 auf der Oberfläche min.
120 MN/m2.
Material = RCL 1.
Körnung 0/45
Gesamtdicke Frostschutzschicht  bis 0,23m

Abrechnung nach Aufmaß und Lieferscheine bzw. Wiegekarten. Es ist mit einem Umrechnungsfaktor von 1,9to/m³ zu rechnen.

Bereich: Verkehrsinsel
Menge: 7,000 t

**12.03.0030 ungebundene Tragschicht herstellen EV2 = 120 MN/m2**
ungebundene Tragschicht für Straßen der Belastungsklasse 3,2- 0,3 einbauen und verdichten.
Verformungsmodul EV2 auf der Oberfläche min.
120 MN/m2.
Material = RCL 1
Körnung 0/45
Gesamtdicke ungebundene Tragschicht  bis 0,20m

Abrechnung nach Aufmaß und Lieferscheine bzw. Wiegekarten. Es ist mit einem Umrechnungsfaktor von 1,9to/m³ zu rechnen.

Bereich: Fahrbahn
Menge: 12,000 t

**12.03.0040 HL-Asphalttragschicht KA HL-T 22 RA, 12 cm, Handeinbau**
Asphalttragschicht HL-T 22 herstellen.

Der Einbau erfolgt von Hand.
Belastungsklasse der Straße: Bk3,2
Einbaudicke: 12 cm
Bindemittel: 50/70-VH
Hersteller: HKW-Asphalt GmbH
Menge: 28,000 m²

#### Abschnitt 12.04 Fahrbahndecke

**12.04.0010 Oberfl. reinigen Tragschicht bit.**
Oberfläche reinigen von Tragschichten mit bituminösen Bindemitteln, Ausführung mit kombinierten Saug-/Kehrmaschinen. Anfallendes Material beseitigen.
Menge: 56,000 m²

**12.04.0020 HL-Asphaltbinderschicht GW-KA HL-B 16 RA, 8 cm, Handeinbau**
Asphaltbinderschicht HL-B 16 herstellen.

Der Einbau erfolgt von Hand.
Belastungsklasse der Straße: Bk10
Einbaudicke: 8 cm
Bindemittel: 25/55-55-VH
Hersteller: HKW-Asphalt GmbH
Menge: 28,000 m²

**12.04.0030 HL-Asphaltdeckschicht DIA HL-D 11 RA, 4 cm, Handeinbau**
Asphaltdeckschicht HL-D 11 herstellen

Der Einbau erfolgt von Hand.
Belastungsklasse der Straße: Bk10
Einbaudicke: 4 cm
Bindemittel: 25/55-55-VH
Hersteller: HKW-Asphalt GmbH
Menge: 28,000 m²

**12.04.0040 Bituminöse Befestigung anspritzen**
Bitumenhaltiges Bindemittel aufsprühen zur Herstellung des Schichtenverbundes.
Einbaumenge: ca. 0,30 kg/m²
polymermodifizierte Bitumenemulsion C 60 BP4-S gem. TL BE-StB und DIN EN 13808.
Fläche ggf. vorher von Verunreinigungen reinigen.
Menge: 56,000 m²

**12.04.0050 Anschlüsse m. Dichtungsband herstellen Verschl. Randanschl. Schichtd. 4,0 cm Breite 10 mm**
Anschluss zw. neuer und vorhandener Asphaltdeckschicht bzw. Pflasterrinne mit schmelzbarem Bitumen-Dichtungsband herstellen

Anschlüsse an bestehende Decke oder Bauteil in der Dicke der Asphaltdeckschicht mit schmelzbarem Bitumen-Dichtungsband herstellen.
Vor dem Einbau der Deckschicht vorhandene Wandung säubern, soweit erforderlich trocknen und mit Voranstrich versehen.
Nach dem Trocknen des Voranstriches, Dichtungsband an der zu verklebenden Seite leicht anschmelzen und an die Wandung gleichmäßig anpressen.
Die Herstellerangaben werden eingehalten.
Randanschluß vor Borden, Übergängen, Regenabläufen u.ä.
Dicke der Deckschicht 4,0 cm.
Breite des Dichtungsbandes 10 mm.
Menge: 36,000 m

**12.04.0060 Asphaltdeckschicht abstreuen**
Abstreumaterial gleichmäßig auf die noch warme Oberfläche der Deckschicht aufbringen und einwalzen.
Nicht gebundenes Material zur freien Verwendung des AN abfahren.
Abstreumaterial: Edelsplitt, wie Gestein der Deckschicht
Körnung: 1/3
Einbaumenge: ca. 0,75 kg/m²
Menge: 28,000 m²

#### Abschnitt 12.05 Randanlagen

**12.05.0010 Bordstein des AG versetzen**
Bordstein, im Baustellenbereich lagernd, versetzen

Im Baustellenbereich lagernden Bordstein höhen- und fluchtgerecht versetzen. Einschließlich Herstellung des Planums und Verdichtung des Untergrundes mit einem leichten Vibrationsgerät.

Bordstein aus Beton
  unterschiedliche Abmessungen [cm]
  auf Betonfundament mit Rückenstütze
  mit senkrechten Stoßfugenversetzen und
verfugen der Bordsteine mit elastischem Dichtstoff aus Polyurethanbasis mit zulässiger Gesamtverformung von 25 % Fugenmasse in heller Farbe, Mittelgrau und Betongrau
einschließlich Planum herstellen
Betonfundament aus C20/25,
  Dicke: 15 cm
  Rückenstütze Dicke: 10cm, Höhe: 15cm
herstellen.
Menge: 4,000 m

**12.05.0020 Bordstein HB 12/15/25 bzw. 15/22 versetzen**
Bordstein HB versetzen

Bordstein gem. DIN EN 1340 DTI und DIN 483 liefern und höhen- und fluchtgerecht versetzen. Einschließlich Herstellung des Planums und Verdichtung des Untergrundes mit einem leichten Vibrationsgerät.

Bordsteine aus Beton
HB 12/15/25 [cm] bzw. 15/22[cm]; r=5 cm
Berding oder gleichwertig
mit Vorsatz aus  Quarz hell, gewaschen
die Dicke des Vorsatzes darf an keiner Stelle der Tritt- und Anlaufstelle das Maß von 10mm unterschreiten. (alte Norm 483)
auf Betonfundament mit Rückenstütze
unter ausschließlicher Verwendung von Hartsteinedelsplitt
Auftritt: 12 / 4 cm
mit 10 -15 mm breiten Fugen
einschließlich der erforderlichen Übergangssteine
versetzen und verfugen der Bordsteine mit elastischem Dichtstoff aus Polyurethanbasis mit zulässiger Gesamtverformung von 25 % Fugenmasse in heller Farbe, Mittelgrau und Betongrau

Betonfundament aus C20/25,
  Dicke: 15 cm
  Rückenstütze Dicke: 10cm, Höhe: 15cm
herstellen.

Hinweis: einzubringen sind die Übergangssteine von Hochbord (Fußweg) auf Tiefbord (Parkstreifen).
Menge: 6,000 m

**12.05.0030 Tastbordstein 15/22/20 versetzen**
Tastbordstein versetzen

Bordstein gem. DIN EN 1340 DTI und DIN 483 liefern und höhen- und fluchtgerecht versetzen. Einschließlich Herstellung des Planums und Verdichtung des Untergrundes mit einem leichten Vibrationsgerät.

Borsteine aus Beton
  Abmessungen B/H/L: 15/22/20 [cm]
  mit Vorsatz aus durchfärbten Weißbeton
  auf Betonfundament mit Rückenstütze
  Auftritt: 6cm
  einschließlich der erforderlichen Übergangssteine
  mit 10 -15 mm breiten Fugen
versetzen.
Verfugen der Bordsteine mit elastischem Dichtstoff auf Polyurethanbasis. Zulässige Gesamtverformung von 25 %.
Farbe Fugenmasse: Mittelgrau oder Betongrau

Betonfundament aus C20/25,
  Betonfundament Dicke: 15 - 19 cm
  Rückenstütze Dicke: 10cm, Höhe: 15cm
herstellen.
Menge: 6,000 m

**12.05.0040 Rollbordstein 15/22/20 versetzen**
Rollbordstein versetzen

Bordstein gem. DIN EN 1340 DTI und DIN 483 liefern und höhen- und fluchtgerecht versetzen. Einschließlich Herstellung des Planums und Verdichtung des Untergrundes mit einem leichten Vibrationsgerät.

Bordstein aus Beton
  Abmessungen B/H/L: 15/22/20 [cm]
  mit Vorsatz aus Beton
  Farbe: naturgrau
  auf Betonfundament mit Rückenstütze
  Auftritt: 0 cm
  einschließlich der erforderlichen Übergangssteine
  Übergangssteine mit R=5
  mit 10 -15 mm breiten Fugen
versetzen.
Verfugen der Bordsteine mit elastischem Dichtstoff auf Polyurethanbasis. Zulässige Gesamtverformung von 25 %.
Farbe Fugenmasse: Mittelgrau oder Betongrau

Betonfundament aus C20/25,
  Betonfundament Dicke: 15 - 19 cm
  Rückenstütze Dicke: 10cm, Höhe: 15cm
herstellen.
Menge: 15,000 m

**12.05.0050 Übergangstein für Roll- und Tastborde 15/22/20**
*** EP-Aufgliederung gefordert
Übergangsstein15/22/20 cm
links sowie rechts
von null Auftritt auf Rundbord r=5 cm, sowie von Tastbord auf Rundbord r=5 cm
für Sehbehinderte gemäß DIN
EN 1340 DTI, DIN 483 liefern und nach DIN 18318 sowie
ZTV P StB 2000 fachgerecht einbauen.
Die technischen Hinweise zum Einbau von
Straßenbauerzeugnissen sind zu beachten.
Das Herstellen von erforderlichen Pass- und
Gehrungsschnitten ist einzukalkulieren.
Ausführungen: gebrochenes Hartgestein,
Weißbetonvorsatz,
Weißbeton (durchgefärbt für Tastbordstein); bzw. naturgrau
Steine mit 10 bis 15 mm breiten Fugen versetzen,
Verfugen der Bordsteine mit elastischem Dichtstoff aus Polyurethanbasis mit zulässiger Gesamtverformung von 25 % Fugenmasse in heller Farbe, Mittelgrau und Betongrau
einschließlich Planum herstellen
Menge: 10,000 St

**12.05.0060 Verkehrsinselköpfe versetzen 10 / 34**
Bordsteine aus Beton DIN EN 1340, DIN 483 HB
fein gewaschene Oberfläche mit Quarzkies im Vorsatz
die Dicke des Vorsatzes darf an keiner Stelle der Tritt- und Anlaufstelle das Maß von 10 mm unterschreiten. (alte Norm DIN 483)
Sonderprofile für Verkehrsinselköpfe in Beton C 20/25 versetzen. ZTV Musterblatt 11 beachten .
Groesse 10 / 34 cm DIT
Stärke des Unterbetons C 20/25 15 cm
Einschl. Rückenstütze aus Beton C 20/25 ,10 cm breit u. 20 cm hoch Steine mit 10 bis 15 mm breiten Fugen versetzen,
Verfugen der Bordsteine mit elastischem Dichtstoff aus Polyurethanbasis mit zulässiger Gesamtverformung von 25 % Fugenmasse in heller Farbe, Mittelgrau und Betongrau
einschließlich Planum herstellen
Menge: 4,000 m

**12.05.0070 Verkehrsinselköpfe versetzen 10/ 25 / 34**
Bordsteine aus Beton DIN EN 1340, DIN 483 HB
fein gewaschene Oberfläche mit Quarzkies im Vorsatz
die Dicke des Vorsatzes darf an keiner Stelle der Tritt- und Anlaufstelle das Maß von 10 mm unterschreiten. (alte Norm DIN 483)
Sonderprofile für Verkehrsinselköpfe in Beton C 20/25 versetzen . ZTV Musterblatt 11 beachten.
Groesse 10/25/34 cm DIT
Stärke des Unterbetons C 20/25 15 cm
Einschl. Rückenstütze aus Beton C 20/25 ,10 cm breit u. 20 cm hoch Steine mit 10 bis 15 mm breiten Fugen versetzen,
Verfugen der Bordsteine mit elastischem Dichtstoff aus Polyurethanbasis mit zulässiger Gesamtverformung von 25 % Fugenmasse in heller Farbe, Mittelgrau und Betongrau
einschließlich Planum herstellen
Menge: 2,000 m

**12.05.0080 Verkehrsinselköpfe versetzen 10/25 /34 Radien**
Bordsteine aus Beton DIN EN 1340, DIN 483 HB
fein gewaschene Oberfläche mit Quarzkies im Vorsatz
die Dicke des Vorsatzes darf an keiner Stelle der Tritt- und Anlaufstelle das Maß von 10 mm unterschreiten. (alte Norm DIN 483)
Sonderprofile für Verkehrsinselköpfe in Beton C 20/25 versetzen . ZTV Musterblatt 11 beachten.
Groesse 10/25/34 cm DIT
Radien r=1
Stärke des Unterbetons C 20/25 15 cm
Einschl. Rückenstütze aus Beton C 20/25, 10 cm breit u. 20 cm hoch Steine mit 10 bis 15 mm breiten Fugen versetzen,
Verfugen der Bordsteine mit elastischem Dichtstoff aus Polyurethanbasis mit zulässiger Gesamtverformung von 25 % Fugenmasse in heller Farbe, Mittelgrau und Betongrau
einschließlich Planum herstellen
Menge: 14,000 m

**12.05.0090 1-reihige Rinne herstellen, BetonRinn**
1-reihigen Pflasterstreifen als Rinne vor Bordsteinen versetzen

aus Betonpflastersteinen gem. DIN 1338
  Abmessungen L/B/T: 24/16/14 [cm] auf Geraden
  16/16/14 [cm] in Kurven
  ohne Fase
  Frabe: grau
  auf Betonfundament
versetzen und Pflasterfugen mit Zementmörtel einschlämmen.
Einschl. der ggf. erforderlichen Aussparungen für Straßenabläufe bzw. deren Anpassungen. In den Einheitspreis ist das Herstellen des Planums mit einzuberechnen.

Betonfundament aus C 20/25 mit Dicke 15cm.
Menge: 26,000 m

**12.05.0100 Bordstein, Schnittarbeiten**
Bordsteine quer schneiden

mit Nassschneidegerät.
Bordsteine aus Beton.
Menge: 10,000 Stk

#### Abschnitt 12.06 Platten-/Pflasterarbeiten

*Hinweis: Abrechnung nach Aufmaß und Lieferscheine bzw. Wiegekarten. Es ist mit einem Umrechnungsfaktor von 2,25 to/m³ zu rechnen.*
*************************************************************************
Pflastersteine aus Beton

Für den Bau von ungebundenen Tragschichten unter einer Pflasterdecke und den Bau einer Pflasterdecke mit Pflastersteinen aus Beton sind folgende Regelwerke anzuwenden und als Vertragsgrundlage aufzunehmen:

VOB Teil B  Allgemeine Vertragsbedingungen für die Ausführung von  Bauleistungen - DIN 1961
VOB Teil C  Allgemeine Regelungen für Bauarbeiten jeder Art
   - DIN 18 299
DIN EN 13 242  Gesteinskörnungen für ungebundene und hydraulisch
  gebundene Gemische für Ingenieur- und Straßenbau
TL Gestein-StB  Technische Lieferbedingungen für Gesteinskörnungen im  Straßenbau
DIN EN 13 285  Ungebundene Gemische
TL SoB-StB  Technische Lieferbedingungen für Baustoffgemische und  Böden zur Herstellung von Schichten ohne Bindemittel im  Straßenbau
DIN 18 315  Verkehrswegebauarbeiten  Oberbauschichten ohne  Bindemittel
ZTV Sob-StB (3)  Zusätzliche Technische Vertragsbedingungen und  Richtlinien für den Bau von Schichten ohne Bindemittel im  Straßenbau
DIN EN 1338  Pflastersteine aus Beton
DIN EN 1339  Platten aus Beton
DIN EN 1340  Bordsteine aus Beton
DIN 483  Bordsteine aus Beton
TL Pflaster-StB (1)  Technische Lieferbedingungen für Bauprodukte zur  Herstellung von Pflasterdecken, Plattenbelägen und  Einfassungen
DIN 18 318 (4)  Verkehrswegebauarbeiten  Pflasterdecken,
  Plattenbeläge, Einfassungen
ZTV P-StB (2)  Zusätzliche Technische Vertragsbedingungen und  Richtlinien für den Bau von Pflasterdecken, Plattenbelägen  und Einfassungen
ZTV Pflaster-StB (1)  Zusätzliche Technische Vertragsbedingungen und  Richtlinien zur Herstellung von Pflasterdecken,  Plattenbelägen und Einfassungen

Aus folgenden Regelwerken werden Anforderungen in Bauverträge aufgenommen:

RStO 01  Richtlinien für die Standardisierung des Oberbaues von
  Verkehrsflächen
RC-Baustoffe  - Richtlinien für die umweltverträgliche Anwendung von  industriellen Nebenprodukten und Recycling-Baustoffen im  Straßenbau - RuA-StB
   - Richtlinien für die umweltverträgliche  Verwertung von  Ausbaustoffen mit teer-/pechtypischen Bestandteilen und  für die Verwertung von Ausbauasphalt  - RuVA-StB  - Richtlinien für bautechnische Maßnahmen an Straßen in  Wasserschutzgebieten  RiStWag
Merkblatt M FP 1  Flächenbefestigungen mit Pflasterdecken und  Plattenbelägen, Teil 1, Regelbauweise (ungebundene  Bauweise) FGSV
Merkblatt  für wasserdurchlässige Befestigungen von  Verkehrsflächen (FGSV)
Merkblatt  Arbeitsblatt ATV-DVWK-A 138 (GFA, Hennef)
Merkblatt  über den Rutschwiderstand von Pflaster und  Plattenbelägen für den Fußgängerverkehr (FGSV)
Merkblatt  für den Bau von Busverkehrsflächen, Ausgabe 2000,  FGSV

(1) Herausgabe voraussichtlich Ende 2005
(2) z.Zt. noch gültig, wird durch Herausgabe der ZTV Pflaster-StB abgelöst
(3) Herausgabe voraussichtlich Mai 2005
(4) Neuerscheinung voraussichtlich 2006
*************************************************************************

**12.06.0010 Plattenbelag 40/40/5 verlegen, hellgrau**
Betonsteinplatten gem. DIN EN 1339
  Abmessungen: 40/40/5 [cm]
  Ohne Fase
  Ohne Abstandshalter
  Farbe: naturgrau mit Basaltvorsatz
  Druckfestigkeit: min. 75 N/mm²
liefern und gem. DIN 18318 und ZTV Pflaster-StB fachgerecht verlegen.

Bettung: Brechsand-Splitt-Gemisch 0/5 mm
Bettungsdicke: 3 cm
Fugenmaterial:  Brechsand-Splitt-Gemisch 0/5 mm
Menge: 18,000 m²

**12.06.0020 Plattenbelag wieder herstellen**
Plattenbelag wieder herstellen

Plattenbelag aus Gehwegplatten, im Bereich der Baustelle lagernd, Abmessungen: 40/40/5 [cm], gem. DIN 18318 und ZTV Pflaster-StB fachgerecht verlegen.

Bettung: Sand-Splitt-Gemisch 0/5
Bettungsdicke: 3cm
Fugenmaterial: Brechsand-Splitt-Gemisch 0/5

Bereich: Gehweg
Menge: 4,000 m²

**12.06.0030 Betonsteinpflaster 20/10/10 verlegen, grau**
Betonsteinpflaster gem. DIN 1338
  Abmessungen:  20/10/10 [cm] ganze Steine
  10/10/10 [cm] halbe Steine
  Mit Fase
  Mit Abstandshaltern
  Farbe: naturgrau
  Druckfestigkeit: min. 75 N/mm²
liefern und gem. DIN 18318 und ZTV Pflaster-StB fachgerecht verlegen.

Bettung: Brechsand-Splitt-Gemisch 0/5 mm
Bettungsdicke: 3 cm
Fugenmaterial:  Brechsand-Splitt-Gemisch 0/5 mm
Verband: Läuferverband
Menge: 15,000 m²

**12.06.0040 Betonpflaster verlegen (anthrazit)**
Betonpflaster verlegen

Betonsteinpflaster gem. DIN 1338
  Abmessungen:  20/10/8 [cm] ganze Steine
  10/10/8 [cm] halbe Steine
  mit Fase
  mit Abstandshaltern
  Farbe: anthrazit
  Druckfestigkeit: min. 75 N/mm²
liefern und gem. DIN 18318 und ZTV Pflaster-StB fachgerecht verlegen.

Bettungsmaterial: Brechsand-Splitt-Gemisch 0/5
Bettungsdicke: 3 cm
Fugenmaterial:  Brechsand-Splitt-Gemisch 0/5
Verband: Läuferverband
Menge: 8,000 m²

**12.06.0050 Rippenplatte 30/30/8**
*** EP-Aufgliederung gefordert
Rippenplatte mit 6 Rippen 30/30/8 cm für Blindenleitsystem
Rippenstruktur mit Trapezprofil, Rippenhöhe 5 mm, mit
Abstandhalter
gemäß DIN EN 1338 liefern und nach DIN 18318 sowie ZTV
P StB 2000 fachgerecht einbauen.
Die technischen Hinweise zum Einbau von
Straßenbauerzeugnissen sind zu beachten.
Ausführung: Weißbeton, in der Form erhärtet,
Weißbetonvorsatz, maschinell gefertigt.

Bettung aus Brechsand-Splitt-Gemisch, 0/5 mm,
Fugenmaterial = Brechsand 0/2.
Druckfestigkeit min. 75 N/mm²,
Menge: 13,000 m²

**12.06.0060 Noppenplatte 30/30/8 verlegen**
Betonsteinplatten gem. DIN EN 1338
  Abmessungen: 30/30/8 [cm]
  Mit 32 diagonal versetzten Tastnoppen
  Noppendurchmesser 35 mm
  Noppenausprägung rund
  Noppenhöhe 5 mm
  Mit Abstandshaltern
  Farbe: weiß
  Druckfestigkeit: min. 75 N/mm²
für Blindenleitsystem liefern und gem. DIN 18318 und ZTV Pflaster-StB fachgerecht verlegen.

Bettung: Brechsand-Splitt-Gemisch 0/5 mm
Bettungsdicke: 3 cm
Fugenmaterial:  Brechsand-Splitt-Gemisch 0/5 mm
Menge: 2,000 m²

**12.06.0070 Anschlussbereich vor Bestandsbauten mit Estrichbeton auffüllen**
Anschlussbereich vor Bestandsbauten mit Estrichbeton in Plattenstärke (Höhe ca. 5 cm) auffüllen,
Breite des Spalts: ca. 1 - 5 cm,
abgrechnet wird je lfm. Meter,
einschl. Lieferung des Materials.

Auf Anordnung des AG.
Menge: 8,000 m

**12.06.0080 Pflasterdecke pflegen**
Pflasterdecke pflegen

Bestehendes Pflaster nach Abnahme, jedoch innerhalb der Gewährleistungspflicht nachschlämmen.
Für auftretende Schadstellen duch Verschieben des Pflasters innerhalb der Gewährleistungsfrist haftet allein der AN. Bei Ablauf der Gewährleistungspflicht ist die Pflasterfläche in einwandfreiem Zustand und mit vollständig geschlossenen Fugen zu übergeben.
Fugenfüllmitttel: Brechsand 0/2
Häufigkeit des Nachschlämmens: ca. 4 Mal

Nur nach gesonderter Aufforderung durch den AG,
Menge: 45,000 m²

**12.06.0090 Pflaster/Platten schneiden, bis140mm (Zulage)**
Pflaster/Platten schneiden (Zulage)

mit Nassschneidegerät.
Material: Beton/Basalt
Dicke: bis 140 mm
Als Zulage zu den Pflasterarbeiten.
Menge: 44,000 m

#### Abschnitt 12.07 Einbauten

**12.07.0010 Bodenhülse des AG versetzen**
Bodenhülse für Verkehrsschild nach Angabe des AG aufstellen einschl.der anfallenden Erdarbeiten.
Umgebende Flaeche entsprechend dem frueheren Zustand
herstellen.
in Boden der Klasse 3 bis 6 aufstellen.
Fundament aus Ortbeton C 20/25,
Breite 30/30 cm, Tiefe 30 cm, herstellen.
Ueberschuessiger Aushub geht in Eigentum des AN ueber
und wird beseitigt.
Bodenhülse am Lagerplatz des AG laden und zur Baustelle
foerdern.
Mittlere Foerderweite ueber 4,0 bis5,0 km.
Menge: 2,000 St

**12.07.0020 Hydr.-/Schieberk. in Platten-/Pflasterflächen, Zulage ,Kappenset**
Hydrant-/Schieberkappe profilgerecht auf neue Höhe versetzen,
in Platten-/ Pflasterwegen,
Schieberkappen auf der erforderlichen Hartholzunterlage versetzen.
Arbeitsraum zw. Schieberkappe und Plattenbelag mit einem Kappenset System Syko oder gleichwertig, nach Herstellerangaben versetzen und anpflastern, einschl. aller Nebenarbeiten und der Materialkosten
tiefer bzw. höher setzen,
Höhenänderung über 5 bis 10 cm.
Oberfläche um Schieberkappe wiederherstellen.
Als Zulage zur Platten oder Pflasterposition
Menge: 2,000 Stk

#### Abschnitt 12.08 Markierung

**12.08.0010 Längsmarkierung herstellen Bituminöse Decke Mark.-Stoff n. BV Heißplastik Breite 0,12 m Dicke 5 mm/3 mm Angaben im BAV**
Längsmarkierung, "Zick-Zack-Linie", entsprechend vorhandener Markierung oder Vormarkierung nach RMS und Weisung des AG herstellen.
Einschl. einer erforderlichen Vormarkierung.
Einschl. Lieferung des von der Bundesanstalt für Straßenwesen zugelassenen Markierungsmaterials.
Zu markierende Flächen reinigen, Kehrgut und ggf. Fräsgut gehen in Eigentum des AN über und werden beseitigt.
Abgerechnet wird nach markierter Strichlänge in der Achse. Doppelstrich wird als zwei Striche abgerechnet.
Herstellung auf bituminöser Decke,
Markierungsstoff nach Baustoffverzeichnis,
Thermoplastikmasse mit eingemischten und aufgestreuten Glasperlen.
Strichbreite 0,12 m, durchgezogen
Dicke 3 mm, aufgelegt.
Lage der Markierung nach Plan einmessen und vormarkieren.
Angaben im Bieterangaben-Verzeichnis über
Stoffhersteller '....................................................',
Prüfnummer der Freigabeliste '....................................................'.
Menge: 20,000 m

**12.08.0020 Schmalstrich durchlaufend in Dauermarkierung**
Schmalstrich durchlaufend in Dauermarkierung herstellen

einschl. der Lieferung eines von der BaSt zugelassenen Markierungsmaterials und Nachstreumittels sowie Aufbringen der ggf. erforderlichen Vormarkierung.
Schmalstrich gem. RMS und Weisung des AG in nicht zusammenhängenden Abschnitten herstellen.

Markierungsmaterial: Thermoplastikmasse
Oberflächenbefestigung: bit. Asphaltdecke (Fahrbahn)
Markierungsdicke: 3mm, aufgelegt
Strichbreite: 0,12m
Strichlänge: durchlaufend zwischen 1,00m -

Thermoplastikmasse mit eingemischten und aufgestreuten Nachstreumittel.
Abgerechnet wird nach markierter Strichlänge in der Achse.
Menge: 10,000 m

**12.08.0030 Fahrbahnfläche reinigen**
Fahrbahnfläche reinigen

Fahrbahnfläche in nicht  zusammenhängenden Abschnitten für das Markieren reinigen.
Oberfläche: bituminöse Asphaltdecke, stark verschmutzt
Menge: 25,000 m²

USt %: 19,00
